# TNART1016

- Propiedad del archivo: SOFT S.A.
- Formato: FIEBDC-3/2002
- Programa: Presto 8.91
- Fecha de los precios: 06/05/2016
- Divisa: EUR
- Código: TNART1016 (15/05/2006)
Importe: 1040856.26

## CAP.-01 TRABAJOS PREVIOS (05/05/2015)
Importe: 5135

**D01TA.K0010** ud Vaciado del centro. (05/05/2015)
1 ud × 2063.13 = 2063.13
Vaciado completo del centro, incluyendo la retirada de todo tipo de muebles, persianas, pizarras, material deportivo, material informático, libros, juegos, etc... incluso traslado a dependencias Municipales del material aprovechable a juicio de la Propiedad y limpieza, carga y transporte a vertedero de todo el material no aprovechable.

| Código | Ud | Descripción | Rendimiento | Precio | Importe |
|---|---|---|---|---|---|
| M01A0010 | h | Oficial primera (mano de obra) | 72 | 14.31 | 1030.32 |
| M01A0030 | h | Peón (mano de obra) | 72 | 13.51 | 972.72 |
| %0.03 | % | Costes indirectos (05/05/2015) | 3 % | 2003.04 | 60.09 |
|  |  | Total |  |  | 2063.13 |

**D01TA.K0020** ud Eliminación de vegetación. (05/05/2015)
1 ud × 1784.54 = 1784.54
Eliminación de raíz, de toda la vegetación en la zona de las canchas y patios de juego, con aplicación de herbicidas, realizada por personal especializado en la erradicación de especies invasoras, incluso limpieza, carga sobre camión, transporte y disposición controlada en vertedero específico autorizado, instalación de tratamiento de residuos externo a la obra o centro de valorización o eliminación de residuos, situado a una distancia no limitada y según se haya especificado previamente en el Plan de Gestión específico de esta obra, elaborado por el POSEEDOR DE LOS RESIDUOS y aprobado por la Dirección Facultativa. Incluso abono de tasas, tiempos de espera y recorridos de ida, descarga y vuelta. Se certificará, previa aportación de la documentación acreditativa de que los residuos han sido gestionados o entregados a una instalación de valorización o eliminación para su tratamiento por gestor de residuos autorizado por la Consejería de Medio Ambiente del Gobierno de Canarias. Todo s/ detalles e indicaciones de la Dirección Facultativa.

| Código | Ud | Descripción | Rendimiento | Precio | Importe |
|---|---|---|---|---|---|
| M01A0010 | h | Oficial primera | 48 | 14.31 | 686.88 |
| M01A0030 | h | Peón | 48 | 13.51 | 648.48 |
| QAB0030 | h | Camión basculante 15 t (maquinaria) | 12 | 33.1 | 397.20 |
| %0.03 | % | Costes indirectos | 3 % | 1732.56 | 51.98 |
|  |  | Total |  |  | 1784.54 |

**D01TA.K0030** ud Trasplantado de vegetación. (05/05/2015)
1 ud × 463.33 = 463.33
Trasplantado de vegetación existente en el ámbito de la nueva rampa de acceso al nivel de las canchas desde la calle Juan Bautista Acevedo, incluyendo poda severa, traslado al lugar indicado por la Dirección Facultativa, dentro del propio parterre, formación de nuevas poceta, plantación, riego de nascencia abundante y cuidados de riego, poda y control de plagas hasta entrega de la obra.

| Código | Ud | Descripción | Rendimiento | Precio | Importe |
|---|---|---|---|---|---|
| M01A0010 | h | Oficial primera | 12 | 14.31 | 171.72 |
| M01A0030 | h | Peón | 12 | 13.51 | 162.12 |
| E30AA0020 | m³ | Tierra vegetal estercolada exenta de terrones y piedras, con 20% picón, 6 l yeso agrícola y 4% abono de fondo (material) | 5 | 23.2 | 116.00 |
| %0.03 | % | Costes indirectos | 3 % | 449.84 | 13.50 |
|  |  | Total |  |  | 463.33 |

**D33TA.A9010** ud Estudio geotécnico del terreno (05/05/2015)
1 ud × 824 = 824.00
Estudio geotécnico del terreno donde se va a cimentar el ascensor, con al menos dos sondeos, incluso transporte de maquinaria, sondeo rotación helicoidal, tubería, ensayo, informe y dirección, según CTE/DB-SE-C.

| Código | Ud | Descripción | Rendimiento | Precio | Importe |
|---|---|---|---|---|---|
| E33TA.A9010 | ud | Estudio geotécnico del terreno i/informe (28/10/2016) | 1 | 800 | 800.00 |
| %0.03 | % | Costes indirectos | 3 % | 800.00 | 24.00 |
|  |  | Total |  |  | 824 |

## CAP.-02 DEMOLICIONES (05/05/2015)
Importe: 34886.35

**D01TA.A1010** m Corte con disco de diamante e=40cm. (05/05/2015)
18.2 m × 97.85 = 1780.87
Corte horizontal o vertical en forjados o muros de hormigón armado o mixtos, de hasta 40 cms de profundidad con maquina de agua y disco de diamante, incluso corte de vigas de acero, fijación y ayudas.

| Código | Ud | Descripción | Rendimiento | Precio | Importe |
|---|---|---|---|---|---|
| EMJIP2.01.05 | Ml | Corte con disco de diamante e=40cm. (material; 27/10/2016) | 1 | 95 | 95.00 |
| %0.03 | % | Costes indirectos | 3 % | 95.00 | 2.85 |
|  |  | Total |  |  | 97.85 |

| Medición | Uds. | Largo | Parcial |
|---|---|---|---|
| PLANTA BAJA |  |  |  |
| Zona izquierda |  |  |  |
| Techo archivo/secretaría | 2 | 6.1 | 12.20 |
|  | 2 | 3 | 6.00 |
| Total |  |  | 18.2 |

**D01TA.A0055** m² Demolición forjados mixto acero hormigón. (05/05/2015)
18.3 m² × 20.28 = 371.12
Demolición de forjado mixto con vigas de acero, semiviguetas de hormigón armado y bovedillas de hormigón aligerado, incluso capa de compresión, según procedimiento descrito en los planos de estructura, incluso encofrado completo de la zona a demoler apeo del forjado, troceo, limpieza y acopio de escombros a pie de carga.

| Código | Ud | Descripción | Rendimiento | Precio | Importe |
|---|---|---|---|---|---|
| M01A0030 | h | Peón | 1.2 | 13.51 | 16.21 |
| QBB0010 | h | Compresor caudal 2,5 m³/m 2 martillos. (maquinaria) | 0.3 | 11.6 | 3.48 |
| %0.03 | % | Costes indirectos | 3 % | 19.69 | 0.59 |
|  |  | Total |  |  | 20.28 |

| Medición | Uds. | Largo | Ancho | Parcial |
|---|---|---|---|---|
| PLANTA BAJA |  |  |  |  |
| Zona izquierda |  |  |  |  |
| Techo archivo/secretaría | 1 | 6.1 | 3 | 18.30 |
| Total |  |  |  | 18.3 |

**D01TA.F0015** ud Arranque carpintería de cualquier tipo. (05/05/2015)
80 ud × 9.84 = 787.20
Arranque carpintería de cualquier tipo en tabiques, con o sin recuperación, incluso cerco, hojas y tapajuntas, por medios manuales, incluso limpieza, apilado y acopio de material a pie de carga.

| Código | Ud | Descripción | Rendimiento | Precio | Importe |
|---|---|---|---|---|---|
| M01A0030 | h | Peón | 0.5 | 13.51 | 6.76 |
| M01A0020 | h | Oficial segunda (mano de obra) | 0.2 | 13.97 | 2.79 |
| %0.03 | % | Costes indirectos | 3 % | 9.55 | 0.29 |
|  |  | Total |  |  | 9.84 |

| Medición | Uds. | Parcial |
|---|---|---|
| PLANTA BAJA |  |  |
| Zona izquierda |  |  |
| E03 Aula 8 |  |  |
| E04 Aseos | 5 | 5.00 |
| E05 Almacén | 1 | 1.00 |
| E06 Cocina | 1 | 1.00 |
| E02 Archivo | 1 | 1.00 |
| E01 Secretaría | 1 | 1.00 |
| Cuarto instalaciones 1 |  |  |
| Zona derecha |  |  |
| E07 Comedor | 1 | 1.00 |
| Pasillo |  |  |
| E08 Limpieza | 1 | 1.00 |
| E09 Aseos | 6 | 6.00 |
| E10 Aula 0 |  |  |
| Distribuidor B |  |  |
| E11 Biblioteca | 1 | 1.00 |
| Cuarto instalaciones 2 |  |  |
| Zona central |  |  |
| Salón de actos | 2 | 2.00 |
| PLANTA PRIMERA |  |  |
| Zona izquierda |  |  |
| E13 Sala profesores |  |  |
| E14 Departamento | 1 | 1.00 |
| E15 Secretaría | 1 | 1.00 |
| E16 Fotocopiadora | 1 | 1.00 |
| Distribuidor A |  |  |
| Zona derecha |  |  |
| E17 J. Estudios | 1 | 1.00 |
| E18 Dirección | 1 | 1.00 |
| Aseos | 6 | 6.00 |
| Aula 1 | 1 | 1.00 |
| Distribuidor B |  |  |
| Zona central |  |  |
| Pasillo |  |  |
| PLANTA SEGUNDA |  |  |
| Zona izquierda |  |  |
| E26 Aula 9 | 1 | 1.00 |
| E25 Tutoría | 1 | 1.00 |
| E24 Aula 10 | 1 | 1.00 |
| Distribuidor A |  |  |
| Zona derecha |  |  |
| E23 Aula 3 | 1 | 1.00 |
| E22 Departamento FBPI | 1 | 1.00 |
| E21 Aula 2 | 1 | 1.00 |
| Distribuidor B |  |  |
| PLANTA TERCERA |  |  |
| Zona izquierda |  |  |
| E27 Aula 12 | 1 | 1.00 |
| E28 Aseos | 6 | 6.00 |
| E29 Aula 11 | 1 | 1.00 |
| Distribuidor A |  |  |
| Zona derecha |  |  |
| E30 Aula 4 | 1 | 1.00 |
| E31 Aseos | 5 | 5.00 |
| E32 Aula 5 | 1 | 1.00 |
| Distribuidor B |  |  |
| PLANTA CUARTA |  |  |
| Zona izquierda |  |  |
| E38 Aula 13 | 1 | 1.00 |
| E37 Despacho | 1 | 1.00 |
| E36 Aula 14 | 1 | 1.00 |
| Distribuidor A |  |  |
| Zona derecha |  |  |
| E35 Aula 6 | 1 | 1.00 |
| E34 Almacén TIC | 1 | 1.00 |
| E33 Aula 7 | 1 | 1.00 |
| Distribuidor B |  |  |
| PLANTA QUINTA |  |  |
| Zona izquierda |  |  |
| E39 Aula 15 | 1 | 1.00 |
| E40 Aseos | 6 | 6.00 |
| E41 Aula 16 | 1 | 1.00 |
| Distribuidor A |  |  |
| Zona derecha |  |  |
| E42 Aula informática | 1 | 1.00 |
| E43 Aseos | 4 | 4.00 |
| E44 Aula medusa | 1 | 1.00 |
| Distribuidor B |  |  |
| LOCALES VECINALES |  |  |
| Aseos | 6 | 6.00 |
| Cuarto instalaciones | 1 | 1.00 |
| Total |  | 80 |

**D01TA.F0016** m² Desmontaje de ventanas de aluminio en fachada. (05/05/2015)
412.84 m² × 5.66 = 2336.67
Desmontaje de ventanas o puertas de aluminio en fachada, con o sin recuperación, incluso precerco, cerco, hojas y tapajuntas, por medios manuales, incluso limpieza, apilado y acopio de material a pie de carga.

| Código | Ud | Descripción | Rendimiento | Precio | Importe |
|---|---|---|---|---|---|
| M01A0030 | h | Peón | 0.2 | 13.51 | 2.702 |
| M01A0020 | h | Oficial segunda | 0.2 | 13.97 | 2.794 |
| %0.03 | % | Costes indirectos | 3 % | 5.496 | 0.165 |
|  |  | Total |  |  | 5.66 |

| Medición | Uds. | Largo | Alto | Parcial |
|---|---|---|---|---|
| PLANTA BAJA |  |  |  |  |
| V1 | 4 | 2.75 | 0.74 | 8.14 |
| V2 | 6 | 2.75 | 0.72 | 11.88 |
| V3 | 6 | 2.45 | 1.2 | 17.64 |
| V4 | 10 | 2.45 | 0.98 | 24.01 |
|  | 1 | 2 | 0.98 | 1.96 |
|  | 2 | 1.4 | 0.98 | 2.74 |
|  | 1 | 1.1 | 0.98 | 1.08 |
|  | 2 | 0.9 | 0.98 | 1.76 |
|  | 2 | 0.7 | 0.98 | 1.37 |
| Puertas | 4 | 3.55 | 2.9 | 41.18 |
| PLANTA PRIMERA |  |  |  |  |
| V5 | 6 | 2.45 | 0.72 | 10.58 |
| V6 | 2 | 3.45 | 0.98 | 6.76 |
|  | 12 | 2.45 | 0.98 | 28.81 |
| PLANTA SEGUNDA |  |  |  |  |
| V7 | 6 | 2.45 | 0.72 | 10.58 |
| V8 | 12 | 2.45 | 1.22 | 35.87 |
| V9 | 6 | 2.45 | 0.72 | 10.58 |
| V10 | 2 | 3.45 | 1.22 | 8.42 |
| PLANTA TERCERA |  |  |  |  |
| V7 | 2 | 3.45 | 0.72 | 4.97 |
|  | 12 | 2.45 | 0.72 | 21.17 |
| V8 | 12 | 2.45 | 1.22 | 35.87 |
| PLANTA CUARTA |  |  |  |  |
| V7 | 12 | 2.45 | 0.72 | 21.17 |
| V8 | 2 | 3.45 | 1.22 | 8.42 |
|  | 12 | 2.45 | 1.22 | 35.87 |
| PLANTA QUINTA |  |  |  |  |
| V7 | 2 | 3.45 | 0.72 | 4.97 |
|  | 12 | 2.45 | 0.72 | 21.17 |
| V8 | 12 | 2.45 | 1.22 | 35.87 |
| Total |  |  |  | 412.84 |

**D01TA.F0017** m Desmontaje de persianas i/caja. (05/05/2015)
262.8 m × 5.12 = 1345.54
Desmontaje de persianas, incluyendo la retirada del tambor y las fijaciones, y la demolición de la caja y la tapa, incluso limpieza y acopio de escombros a pie de carga.

| Código | Ud | Descripción | Rendimiento | Precio | Importe |
|---|---|---|---|---|---|
| M01A0030 | h | Peón | 0.132 | 13.51 | 1.78 |
| M01A0020 | h | Oficial segunda | 0.132 | 13.97 | 1.84 |
| E31CD0030 | ud | Andamio para interiores verticales. (material) | 0.05 | 27.05 | 1.35 |
| %0.03 | % | Costes indirectos | 3 % | 4.97 | 0.15 |
|  |  | Total |  |  | 5.12 |

| Medición | Uds. | Largo | Parcial |
|---|---|---|---|
| PLANTA SEGUNDA |  |  |  |
| V7 | 6 | 2.45 | 14.70 |
| V8 | 12 | 2.45 | 29.40 |
| V9 | 6 | 2.45 | 14.70 |
| V10 | 2 | 3.45 | 6.90 |
| PLANTA TERCERA |  |  |  |
| V7 | 2 | 3.45 | 6.90 |
|  | 12 | 2.45 | 29.40 |
| V8 | 12 | 2.45 | 29.40 |
| PLANTA CUARTA |  |  |  |
| V7 | 12 | 2.45 | 29.40 |
| V8 | 2 | 3.45 | 6.90 |
|  | 12 | 2.45 | 29.40 |
| PLANTA QUINTA |  |  |  |
| V7 | 2 | 3.45 | 6.90 |
|  | 12 | 2.45 | 29.40 |
| V8 | 12 | 2.45 | 29.40 |
| Total |  |  | 262.8 |

**D01TA.G0045** ud Levantado de loza sanitaria. (05/05/2015)
66 ud × 9.88 = 652.08
Levantado de pieza de loza sanitaria (excepto bañera o plato de ducha) y equipo de grifería, con o sin recuperación, incluso limpieza y acopio de escombros a pie de carga.

| Código | Ud | Descripción | Rendimiento | Precio | Importe |
|---|---|---|---|---|---|
| M01A0030 | h | Peón | 0.4 | 13.51 | 5.40 |
| M01A0020 | h | Oficial segunda | 0.3 | 13.97 | 4.19 |
| %0.03 | % | Costes indirectos | 3 % | 9.59 | 0.29 |
|  |  | Total |  |  | 9.88 |

| Medición | Uds. | Parcial |
|---|---|---|
| PLANTA BAJA |  |  |
| Zona izquierda |  |  |
| Aseos |  |  |
| Lavabos | 4 | 4.00 |
| Inodoros | 4 | 4.00 |
| Urinarios | 4 | 4.00 |
| Zona derecha |  |  |
| Aseos |  |  |
| Lavabos | 2 | 2.00 |
| Inodoros | 4 | 4.00 |
| PLANTA PRIMERA |  |  |
| Zona derecha |  |  |
| Aseos |  |  |
| Lavabos | 2 | 2.00 |
| Inodoros | 2 | 2.00 |
| Vertederos | 1 | 1.00 |
| PLANTA TERCERA |  |  |
| Zona izquierda |  |  |
| Aseos |  |  |
| Lavabos | 3 | 3.00 |
| Inodoros | 5 | 5.00 |
| Urinarios | 3 | 3.00 |
| Zona derecha |  |  |
| Aseos |  |  |
| Lavabos | 2 | 2.00 |
| Inodoros | 4 | 4.00 |
| PLANTA QUINTA |  |  |
| Zona izquierda |  |  |
| Aseos |  |  |
| Lavabos | 3 | 3.00 |
| Inodoros | 5 | 5.00 |
| Urinarios | 3 | 3.00 |
| Zona derecha |  |  |
| Aseos |  |  |
| Lavabos | 2 | 2.00 |
| Inodoros | 3 | 3.00 |
| Vertederos | 1 | 1.00 |
| LOCALES VECINALES |  |  |
| Lavabos | 2 | 2.00 |
| Inodoros | 5 | 5.00 |
| Urinarios | 2 | 2.00 |
| Total |  | 66 |

**D01TA.G0015** ud Levantado bañera o plato ducha. (05/05/2015)
2 ud × 21.21 = 42.42
Levantado de bañera o plato de ducha y equipo de grifería, por medios manuales, con o sin recuperación, incluso limpieza y acopio de material sobrante a pie de carga.

| Código | Ud | Descripción | Rendimiento | Precio | Importe |
|---|---|---|---|---|---|
| M01A0030 | h | Peón | 0.8 | 13.51 | 10.81 |
| M01A0020 | h | Oficial segunda | 0.7 | 13.97 | 9.78 |
| %0.03 | % | Costes indirectos | 3 % | 20.59 | 0.62 |
|  |  | Total |  |  | 21.21 |

| Medición | Uds. | Parcial |
|---|---|---|
| PLANTA BAJA |  |  |
| Zona izquierda |  |  |
| Aseos |  |  |
| Plato de ducha | 1 | 1.00 |
| LOCALES VECINALES |  |  |
| Aseos |  |  |
| Plato de ducha | 1 | 1.00 |
| Total |  | 2 |

**D01TA.G0025** ud Levantado fregadero y grifería. (05/05/2015)
1 ud × 9.88 = 9.88
Levantado de fregadero y equipo de grifería, con o sin recuperación, incluso limpieza y acopio de material sobrante a pie de carga.

| Código | Ud | Descripción | Rendimiento | Precio | Importe |
|---|---|---|---|---|---|
| M01A0030 | h | Peón | 0.4 | 13.51 | 5.40 |
| M01A0020 | h | Oficial segunda | 0.3 | 13.97 | 4.19 |
| %0.03 | % | Costes indirectos | 3 % | 9.59 | 0.29 |
|  |  | Total |  |  | 9.88 |

| Medición | Uds. | Parcial |
|---|---|---|
| PLANTA BAJA |  |  |
| Zona izquierda |  |  |
| E06 Cocina | 1 | 1.00 |
| Total |  | 1 |

**D01TA.D0115** m² Demolición encimera de piedra natural. (05/05/2015)
5.64 m² × 10.4 = 58.66
Demolición de encimera de piedra natural, ejecutada con martillo eléctrico manual, incluso soportes, zócalo, repicado del mortero de agarre, limpieza y acopio de escombros a pie de carga.

| Código | Ud | Descripción | Rendimiento | Precio | Importe |
|---|---|---|---|---|---|
| M01A0030 | h | Peón | 0.6 | 13.51 | 8.11 |
| QBC0010 | h | Martillo eléctrico manual picador. (maquinaria) | 0.4 | 4.98 | 1.99 |
| %0.03 | % | Costes indirectos | 3 % | 10.10 | 0.30 |
|  |  | Total |  |  | 10.4 |

| Medición | Uds. | Largo | Ancho | Parcial |
|---|---|---|---|---|
| PLANTA BAJA |  |  |  |  |
| Zona izquierda |  |  |  |  |
| Aseos |  |  |  |  |
|  | 1 | 1.8 | 0.6 | 1.08 |
| Zona derecha |  |  |  |  |
| Aseos |  |  |  |  |
|  | 1 | 1.5 | 0.6 | 0.90 |
| PLANTA PRIMERA |  |  |  |  |
| Zona derecha |  |  |  |  |
| Aseos |  |  |  |  |
|  | 2 | 1.35 | 0.6 | 1.62 |
| PLANTA TERCERA |  |  |  |  |
| Zona derecha |  |  |  |  |
| Aseos |  |  |  |  |
|  | 1 | 1.7 | 0.6 | 1.02 |
| PLANTA QUINTA |  |  |  |  |
| Zona derecha |  |  |  |  |
| Aseos |  |  |  |  |
|  | 1 | 1.7 | 0.6 | 1.02 |
| Total |  |  |  | 5.64 |

**D01TA.E0018** m Retirada de rodapié de granito artificial c/recuperación. (05/05/2015)
639.7 m × 1.39 = 889.18
Retirada de rodapié de granito artificial, por medios manuales, con recuperación de las piezas para su posterior reutilización, incluso retirada de restos de mortero, limpieza y acopio en obra.

| Código | Ud | Descripción | Rendimiento | Precio | Importe |
|---|---|---|---|---|---|
| M01A0030 | h | Peón | 0.1 | 13.51 | 1.35 |
| %0.03 | % | Costes indirectos | 3 % | 1.35 | 0.04 |
|  |  | Total |  |  | 1.39 |

| Medición | Uds. | Largo | Parcial |
|---|---|---|---|
| T R A S D O S A D O |  |  |  |
| PLANTA BAJA |  |  |  |
| Zona izquierda |  |  |  |
| Almacén 1 |  |  |  |
| H. | 1 | 9 | 9.00 |
| V. | 1 | 5.5 | 5.50 |
| Grupo+Depósitos C.I. |  |  |  |
| H. | 1 | 5.9 | 5.90 |
| V. | 1 | 5.5 | 5.50 |
| Distribuidor A |  |  |  |
| V. | 2 | 2.7 | 5.40 |
| Secretaría |  |  |  |
| V. | 1 | 6 | 6.00 |
| Recepción |  |  |  |
| H. | 1 | 6.1 | 6.10 |
| V. | 1 | 3 | 3.00 |
| Laterales pilares | 3 | 0.3 | 0.90 |
| Zona derecha |  |  |  |
| Almacén 2 |  |  |  |
| V. | 1 | 4.3 | 4.30 |
| Almacén 3 |  |  |  |
| H. | 1 | 9 | 9.00 |
| V. | 1 | 5.5 | 5.50 |
| Distribuidor B |  |  |  |
| V. | 2 | 2.6 | 5.20 |
| Aula teórica 1 |  |  |  |
| H. | 1 | 5.8 | 5.80 |
| V. | 1 | 9 | 9.00 |
| PLANTA PRIMERA |  |  |  |
| Zona izquierda |  |  |  |
| Almacén material |  |  |  |
| V. | 1 | 5.6 | 5.60 |
| Servidor domótica |  |  |  |
| H. | 1 | 3.9 | 3.90 |
| Office |  |  |  |
| H. | 1 | 5.9 | 5.90 |
| V. | 2 | 4.4 | 8.80 |
| Zona derecha |  |  |  |
| Limpieza |  |  |  |
| V. | 1 | 4.5 | 4.50 |
| Almacén de mobiliario |  |  |  |
| V. | 1 | 4.5 | 4.50 |
| PLANTA SEGUNDA |  |  |  |
| Zona izquierda |  |  |  |
| Club del empleo |  |  |  |
| Sala polivalente (ordenadores) |  |  |  |
| H. | 2 | 9 | 18.00 |
| V. | 1 | 5.4 | 5.40 |
| Laterales pilares | 12 | 0.3 | 3.60 |
| Asesoramiento individual |  |  |  |
| H. | 1 | 3.9 | 3.90 |
| Laterales pilares | 2 | 0.3 | 0.60 |
| Sala polivalente |  |  |  |
| H. | 2 | 8.9 | 17.80 |
| Laterales pilares | 12 | 0.3 | 3.60 |
| Zona derecha |  |  |  |
| Espacio polivalente |  |  |  |
| H. | 2 | 8.9 | 17.80 |
| Laterales pilares | 12 | 0.3 | 3.60 |
| Despacho/sala reuniones |  |  |  |
| H. | 1 | 3.9 | 3.90 |
| Laterales pilares | 2 | 0.3 | 0.60 |
| Sala trabajo personal plantilla |  |  |  |
| H. | 2 | 9 | 18.00 |
| V. | 1 | 5.4 | 5.40 |
| Laterales pilares | 12 | 0.3 | 3.60 |
| PLANTA TERCERA |  |  |  |
| Zona izquierda |  |  |  |
| Aula informática 1 |  |  |  |
| H. | 2 | 9 | 18.00 |
| V. | 1 | 5.4 | 5.40 |
| Laterales pilares | 12 | 0.3 | 3.60 |
| Aula teórica 2 |  |  |  |
| H. | 2 | 8.9 | 17.80 |
| Laterales pilares | 12 | 0.3 | 3.60 |
| Zona derecha |  |  |  |
| Aula teórica 3 |  |  |  |
| H. | 2 | 8.9 | 17.80 |
| Laterales pilares | 12 | 0.3 | 3.60 |
| Aula teórica 4 |  |  |  |
| H. | 2 | 9 | 18.00 |
| V. | 1 | 5.4 | 5.40 |
| Laterales pilares | 12 | 0.3 | 3.60 |
| PLANTA CUARTA |  |  |  |
| Zona izquierda |  |  |  |
| Aula informática 2 |  |  |  |
| H. | 2 | 9 | 18.00 |
| V. | 1 | 5.4 | 5.40 |
| Laterales pilares | 12 | 0.3 | 3.60 |
| Despacho equipo técnico proy. |  |  |  |
| H. | 1 | 3.9 | 3.90 |
| Laterales pilares | 2 | 0.3 | 0.60 |
| Aula polivalente maq. conf. indust. |  |  |  |
| H. | 2 | 8.9 | 17.80 |
| Laterales pilares | 12 | 0.3 | 3.60 |
| Zona derecha |  |  |  |
| Aula polivalente maq. conf. indust. |  |  |  |
| H. | 1 | 8.9 | 8.90 |
|  | 1 | 12.9 | 12.90 |
| Laterales pilares | 14 | 0.3 | 4.20 |
| Aula teórica 5 |  |  |  |
| H. | 2 | 9 | 18.00 |
| V. | 1 | 5.4 | 5.40 |
| Laterales pilares | 12 | 0.3 | 3.60 |
| PLANTA QUINTA |  |  |  |
| Zona izquierda |  |  |  |
| Aula informática 3 |  |  |  |
| H. | 2 | 9 | 18.00 |
| V. | 1 | 5.4 | 5.40 |
| Laterales pilares | 12 | 0.3 | 3.60 |
| Aula teórica 6 |  |  |  |
| H. | 2 | 8.9 | 17.80 |
| Laterales pilares | 12 | 0.3 | 3.60 |
| Zona derecha |  |  |  |
| Aula teórica 7 |  |  |  |
| H. | 2 | 8.9 | 17.80 |
| Laterales pilares | 12 | 0.3 | 3.60 |
| Aula teórica 8 |  |  |  |
| H. | 2 | 9 | 18.00 |
| V. | 1 | 5.4 | 5.40 |
| Laterales pilares | 12 | 0.3 | 3.60 |
| D E M O L I C I Ó N T A B I Q. |  |  |  |
| PLANTA BAJA |  |  |  |
| Zona izquierda |  |  |  |
| Almacén/cocina |  |  |  |
| V. | 1 | 5.6 | 5.60 |
| Archivo |  |  |  |
| H. | 1 | 5.8 | 5.80 |
| Cuarto instalaciones 1 |  |  |  |
| H. | 2 | 1.3 | 2.60 |
| A deducir puertas | -2 | 0.8 | -1.60 |
| I. | 2 | 0.85 | 1.70 |
| V. | 2 | 0.5 | 1.00 |
| Zona derecha |  |  |  |
| Limpieza |  |  |  |
| H. | 2 | 1.4 | 2.80 |
| V. | 2 | 4.3 | 8.60 |
| A deducir puertas | -2 | 0.8 | -1.60 |
| Cuarto instalaciones 2 |  |  |  |
| H. | 2 | 1.3 | 2.60 |
| A deducir puertas | -2 | 0.8 | -1.60 |
| I. | 2 | 0.85 | 1.70 |
| V. | 2 | 0.5 | 1.00 |
| Zona central |  |  |  |
| Salón de actos |  |  |  |
| Falseo pilares | 4 | 0.5 | 2.00 |
|  | 2 | 0.7 | 1.40 |
| PLANTA PRIMERA |  |  |  |
| Zona izquierda |  |  |  |
| E14 Departamento |  |  |  |
| H. | 2 | 3.9 | 7.80 |
| A deducir puertas | -2 | 0.8 | -1.60 |
| E15 Secretaría |  |  |  |
| H. | 2 | 3.15 | 6.30 |
| V. | 2 | 4.5 | 9.00 |
| A deducir puertas | -2 | 0.8 | -1.60 |
| E16 Fotocopiadora |  |  |  |
| H. | 2 | 2.9 | 5.80 |
| A deducir puertas | -2 | 0.8 | -1.60 |
| Zona derecha |  |  |  |
| E17 J. Estudios |  |  |  |
| E18 Dirección |  |  |  |
| H. | 2 | 8.9 | 17.80 |
| A deducir puertas | -2 | 1.4 | -2.80 |
| V. | 2 | 4.5 | 9.00 |
| Aula 1 |  |  |  |
| V. | 2 | 5.6 | 11.20 |
| A deducir puertas | -2 | 0.8 | -1.60 |
| PLANTA CUARTA |  |  |  |
| Zona derecha |  |  |  |
| E34 Almacén TIC |  |  |  |
| V. | 2 | 4.35 | 8.70 |
| LOCALES VECINALES |  |  |  |
| Aula 3 / Aula 4 |  |  |  |
| V. | 2 | 4.1 | 8.20 |
|  | 2 | 4.25 | 8.50 |
| Total |  |  | 639.7 |

**D01TA.E0015** m² Demolición solado de baldosas cerám. terrazos... (05/05/2015)
121.56 m² × 6.26 = 760.97
Demolición de solado de baldosa hidráulica, terrazo o cerámica y rodapié, por medios manuales, incluso limpieza y acopio de escombros a pie de carga.

| Código | Ud | Descripción | Rendimiento | Precio | Importe |
|---|---|---|---|---|---|
| M01A0030 | h | Peón | 0.45 | 13.51 | 6.08 |
| %0.03 | % | Costes indirectos | 3 % | 6.08 | 0.18 |
|  |  | Total |  |  | 6.26 |

| Medición | Uds. | Largo | Ancho | Parcial |
|---|---|---|---|---|
| N U E V O P A V I M E N T O |  |  |  |  |
| PLANTA BAJA |  |  |  |  |
| Zona izquierda |  |  |  |  |
| Aseos |  |  |  |  |
|  | 1 | 13.64 | 1 | 13.64 |
|  | 1 | 2.58 | 1 | 2.58 |
| Zona derecha |  |  |  |  |
| Aseos |  |  |  |  |
|  | 1 | 6.68 | 1 | 6.68 |
|  | 1 | 6.63 | 1 | 6.63 |
|  | 1 | 2.46 | 1 | 2.46 |
| Limpieza |  |  |  |  |
|  | 1 | 5.66 | 1 | 5.66 |
| PLANTA PRIMERA |  |  |  |  |
| Zona derecha |  |  |  |  |
| Aseos |  |  |  |  |
|  | 1 | 5.94 | 1 | 5.94 |
|  | 1 | 3.55 | 1 | 3.55 |
|  | 1 | 2.38 | 1 | 2.38 |
|  | 1 | 3.59 | 1 | 3.59 |
| PLANTA TERCERA |  |  |  |  |
| Zona izquierda |  |  |  |  |
| Aseos |  |  |  |  |
|  | 1 | 15.36 | 1 | 15.36 |
|  | 1 | 1.64 | 1 | 1.64 |
| Zona derecha |  |  |  |  |
| Aseos |  |  |  |  |
|  | 1 | 17.18 | 1 | 17.18 |
| PLANTA QUINTA |  |  |  |  |
| Zona izquierda |  |  |  |  |
| Aseos |  |  |  |  |
|  | 1 | 15.36 | 1 | 15.36 |
|  | 1 | 1.64 | 1 | 1.64 |
| Zona derecha |  |  |  |  |
| Aseos |  |  |  |  |
|  | 1 | 17.27 | 1 | 17.27 |
| Total |  |  |  | 121.56 |

**D01TA.E0016** m² Demolición solado de baldosas cerám. terrazos.. con recuperación (05/05/2015)
314.69 m² × 8.35 = 2627.66
Demolición de solado de baldosa hidráulica, terrazo o cerámica y rodapié, por medios manuales, con recuperación de las piezas para su posterior reutilización, incluso retirada de restos de mortero, limpieza y acopio en obra. Se medirán en esta partida los m² de pavimento recuperados.

| Código | Ud | Descripción | Rendimiento | Precio | Importe |
|---|---|---|---|---|---|
| M01A0030 | h | Peón | 0.6 | 13.51 | 8.11 |
| %0.03 | % | Costes indirectos | 3 % | 8.11 | 0.24 |
|  |  | Total |  |  | 8.35 |

| Medición | Uds. | Largo | Ancho | Parcial |
|---|---|---|---|---|
| N U E V O P A V I M E N T O |  |  |  |  |
| PLANTA BAJA |  |  |  |  |
| Zona izquierda |  |  |  |  |
| E02 Archivo | 1 | 18.04 | 1 | 18.04 |
| E01 Secretaría | 1 | 33.69 | 1 | 33.69 |
| Zona central |  |  |  |  |
| Salón de actos | 1 | 159.45 | 1 | 159.45 |
| LOCALES VECINALES |  |  |  |  |
| Aseos |  |  |  |  |
|  | 1 | 18.53 | 1 | 18.53 |
| Pasillo |  |  |  |  |
|  | 1 | 6.81 | 1 | 6.81 |
| Cuarto instalaciones |  |  |  |  |
|  | 1 | 10.36 | 1 | 10.36 |
| D E M O L I C I Ó N T A B I Q. |  |  |  |  |
| PLANTA BAJA |  |  |  |  |
| Zona izquierda |  |  |  |  |
| Almacén/cocina |  |  |  |  |
| V. | 1 | 5.6 | 0.57 | 3.19 |
| Archivo |  |  |  |  |
| H. | 1 | 5.8 | 0.57 | 3.31 |
| Cuarto instalaciones 1 |  |  |  |  |
| H. | 1 | 1.3 | 0.57 | 0.74 |
| I. | 1 | 0.85 | 0.57 | 0.48 |
| V. | 1 | 0.5 | 0.57 | 0.29 |
| Zona derecha |  |  |  |  |
| Limpieza |  |  |  |  |
| H. | 1 | 1.4 | 0.57 | 0.80 |
| V. | 1 | 4.3 | 0.57 | 2.45 |
| Cuarto instalaciones 2 |  |  |  |  |
| H. | 1 | 1.3 | 0.57 | 0.74 |
| I. | 1 | 0.85 | 0.57 | 0.48 |
| V. | 1 | 0.5 | 0.57 | 0.29 |
| Zona central |  |  |  |  |
| Salón de actos |  |  |  |  |
| Falseo pilares | 4 | 0.5 | 0.57 | 1.14 |
|  | 2 | 0.7 | 0.57 | 0.80 |
| PLANTA PRIMERA |  |  |  |  |
| Zona izquierda |  |  |  |  |
| E14 Departamento |  |  |  |  |
| H. | 1 | 3.9 | 0.57 | 2.22 |
| E15 Secretaría |  |  |  |  |
| H. | 1 | 3.15 | 0.57 | 1.80 |
| V. | 1 | 4.5 | 0.57 | 2.57 |
| E16 Fotocopiadora |  |  |  |  |
| H. | 1 | 2.9 | 0.57 | 1.65 |
| Zona derecha |  |  |  |  |
| E17 J. Estudios |  |  |  |  |
| E18 Dirección |  |  |  |  |
| H. | 1 | 8.9 | 0.57 | 5.07 |
| V. | 1 | 4.5 | 0.57 | 2.57 |
| Aula 1 |  |  |  |  |
| V. | 1 | 5.6 | 0.57 | 3.19 |
| PLANTA CUARTA |  |  |  |  |
| Zona derecha |  |  |  |  |
| E34 Almacén TIC |  |  |  |  |
| V. | 1 | 4.35 | 0.57 | 2.48 |
| LOCALES VECINALES |  |  |  |  |
| Aula 3 / Aula 4 |  |  |  |  |
| V. | 1 | 4.1 | 0.57 | 2.34 |
|  | 1 | 4.25 | 0.57 | 2.42 |
| N U E V A T A B I Q U E R Í A |  |  |  |  |
| Bloque 9 |  |  |  |  |
| PLANTA BAJA |  |  |  |  |
| Zona izquierda |  |  |  |  |
| Grupo+Depósitos C.I. |  |  |  |  |
| Tapiado ventanas | 1 | 2.3 | 0.66 | 1.52 |
| Tapiado puertas | 1 | 1 | 0.66 | 0.66 |
| Secretaría |  |  |  |  |
|  | 1 | 2.75 | 0.66 | 1.82 |
| Cuarto instalaciones 1 |  |  |  |  |
| H. | 1 | 1.85 | 0.66 | 1.22 |
| V. | 1 | 1 | 0.66 | 0.66 |
| Zona derecha |  |  |  |  |
| Almacén 2 |  |  |  |  |
| Tapiado puertas | 1 | 1 | 0.66 | 0.66 |
| Cuarto instalaciones 1 |  |  |  |  |
| H. | 1 | 1.85 | 0.66 | 1.22 |
| V. | 1 | 1 | 0.66 | 0.66 |
| PLANTA PRIMERA |  |  |  |  |
| Zona izquierda |  |  |  |  |
| Servidor domótica |  |  |  |  |
| H. | 1 | 3.9 | 0.66 | 2.57 |
| Zona derecha |  |  |  |  |
| Archivo |  |  |  |  |
| V. | 1 | 4.5 | 0.66 | 2.97 |
| Almacén de mobiliario |  |  |  |  |
| H. | 1 | 3.9 | 0.66 | 2.57 |
| V. | 1 | 0.9 | 0.66 | 0.59 |
| Zona central |  |  |  |  |
| Pasillo |  |  |  |  |
|  | 1 | 14.65 | 0.66 | 9.67 |
| Total |  |  |  | 314.69 |

**D01TA.E0017** m² Retirada de atezado. (05/05/2015)
276.8 m² × 2.78 = 769.50
Retirada de atezado de hormigón aligerado o picón, hasta dejar el soporte al descubierto, incluso limpieza y acopio de escombros a pie de carga.

| Código | Ud | Descripción | Rendimiento | Precio | Importe |
|---|---|---|---|---|---|
| M01A0030 | h | Peón | 0.2 | 13.51 | 2.70 |
| %0.03 | % | Costes indirectos | 3 % | 2.70 | 0.08 |
|  |  | Total |  |  | 2.78 |

| Medición | Uds. | Largo | Ancho | Parcial |
|---|---|---|---|---|
| D E M O L I C I Ó N P A V. |  |  |  |  |
| PLANTA BAJA |  |  |  |  |
| Zona izquierda |  |  |  |  |
| Aseos |  |  |  |  |
|  | 1 | 13.64 | 1 | 13.64 |
|  | 1 | 2.58 | 1 | 2.58 |
| E02 Archivo | 1 | 18.04 | 1 | 18.04 |
| E01 Secretaría | 1 | 33.69 | 1 | 33.69 |
| Zona derecha |  |  |  |  |
| Aseos |  |  |  |  |
|  | 1 | 6.68 | 1 | 6.68 |
|  | 1 | 6.63 | 1 | 6.63 |
|  | 1 | 2.46 | 1 | 2.46 |
| Limpieza |  |  |  |  |
|  | 1 | 5.66 | 1 | 5.66 |
| PLANTA PRIMERA |  |  |  |  |
| Zona derecha |  |  |  |  |
| Aseos |  |  |  |  |
|  | 1 | 5.94 | 1 | 5.94 |
|  | 1 | 3.55 | 1 | 3.55 |
|  | 1 | 2.38 | 1 | 2.38 |
|  | 1 | 3.59 | 1 | 3.59 |
| PLANTA TERCERA |  |  |  |  |
| Zona izquierda |  |  |  |  |
| Aseos |  |  |  |  |
|  | 1 | 15.36 | 1 | 15.36 |
|  | 1 | 1.64 | 1 | 1.64 |
| Zona derecha |  |  |  |  |
| Aseos |  |  |  |  |
|  | 1 | 17.18 | 1 | 17.18 |
| PLANTA QUINTA |  |  |  |  |
| Zona izquierda |  |  |  |  |
| Aseos |  |  |  |  |
|  | 1 | 15.36 | 1 | 15.36 |
|  | 1 | 1.64 | 1 | 1.64 |
| Zona derecha |  |  |  |  |
| Aseos |  |  |  |  |
|  | 1 | 17.27 | 1 | 17.27 |
| LOCALES VECINALES |  |  |  |  |
| Aseos |  |  |  |  |
|  | 1 | 18.53 | 1 | 18.53 |
| Pasillo |  |  |  |  |
|  | 1 | 6.81 | 1 | 6.81 |
| Cuarto instalaciones |  |  |  |  |
|  | 1 | 10.36 | 1 | 10.36 |
| D E M O L I C I Ó N T A B I Q. |  |  |  |  |
| PLANTA BAJA |  |  |  |  |
| Zona izquierda |  |  |  |  |
| Almacén/cocina |  |  |  |  |
| V. | 1 | 5.6 | 0.57 | 3.19 |
| Archivo |  |  |  |  |
| H. | 1 | 5.8 | 0.57 | 3.31 |
| Cuarto instalaciones 1 |  |  |  |  |
| H. | 1 | 1.3 | 0.57 | 0.74 |
| I. | 1 | 0.85 | 0.57 | 0.48 |
| V. | 1 | 0.5 | 0.57 | 0.29 |
| Zona derecha |  |  |  |  |
| Limpieza |  |  |  |  |
| H. | 1 | 1.4 | 0.57 | 0.80 |
| V. | 1 | 4.3 | 0.57 | 2.45 |
| Cuarto instalaciones 2 |  |  |  |  |
| H. | 1 | 1.3 | 0.57 | 0.74 |
| I. | 1 | 0.85 | 0.57 | 0.48 |
| V. | 1 | 0.5 | 0.57 | 0.29 |
| Zona central |  |  |  |  |
| Salón de actos |  |  |  |  |
| Falseo pilares | 4 | 0.5 | 0.57 | 1.14 |
|  | 2 | 0.7 | 0.57 | 0.80 |
| PLANTA PRIMERA |  |  |  |  |
| Zona izquierda |  |  |  |  |
| E14 Departamento |  |  |  |  |
| H. | 1 | 3.9 | 0.57 | 2.22 |
| E15 Secretaría |  |  |  |  |
| H. | 1 | 3.15 | 0.57 | 1.80 |
| V. | 1 | 4.5 | 0.57 | 2.57 |
| E16 Fotocopiadora |  |  |  |  |
| H. | 1 | 2.9 | 0.57 | 1.65 |
| Zona derecha |  |  |  |  |
| E17 J. Estudios |  |  |  |  |
| E18 Dirección |  |  |  |  |
| H. | 1 | 8.9 | 0.57 | 5.07 |
| V. | 1 | 4.5 | 0.57 | 2.57 |
| Aula 1 |  |  |  |  |
| V. | 1 | 5.6 | 0.57 | 3.19 |
| PLANTA CUARTA |  |  |  |  |
| Zona derecha |  |  |  |  |
| E34 Almacén TIC |  |  |  |  |
| V. | 1 | 4.35 | 0.57 | 2.48 |
| LOCALES VECINALES |  |  |  |  |
| Aula 3 / Aula 4 |  |  |  |  |
| V. | 1 | 4.1 | 0.57 | 2.34 |
|  | 1 | 4.25 | 0.57 | 2.42 |
| N U E V A T A B I Q U E R Í A |  |  |  |  |
| Bloque 9 |  |  |  |  |
| PLANTA BAJA |  |  |  |  |
| Zona izquierda |  |  |  |  |
| Grupo+Depósitos C.I. |  |  |  |  |
| Tapiado ventanas | 1 | 2.3 | 0.66 | 1.52 |
| Tapiado puertas | 1 | 1 | 0.66 | 0.66 |
| Secretaría |  |  |  |  |
|  | 1 | 2.75 | 0.66 | 1.82 |
| Cuarto instalaciones 1 |  |  |  |  |
| H. | 1 | 1.85 | 0.66 | 1.22 |
| V. | 1 | 1 | 0.66 | 0.66 |
| Zona derecha |  |  |  |  |
| Almacén 2 |  |  |  |  |
| Tapiado puertas | 1 | 1 | 0.66 | 0.66 |
| Cuarto instalaciones 1 |  |  |  |  |
| H. | 1 | 1.85 | 0.66 | 1.22 |
| V. | 1 | 1 | 0.66 | 0.66 |
| PLANTA PRIMERA |  |  |  |  |
| Zona izquierda |  |  |  |  |
| Servidor domótica |  |  |  |  |
| H. | 1 | 3.9 | 0.66 | 2.57 |
| Zona derecha |  |  |  |  |
| Archivo |  |  |  |  |
| V. | 1 | 4.5 | 0.66 | 2.97 |
| Almacén de mobiliario |  |  |  |  |
| H. | 1 | 3.9 | 0.66 | 2.57 |
| V. | 1 | 0.9 | 0.66 | 0.59 |
| Zona central |  |  |  |  |
| Pasillo |  |  |  |  |
|  | 1 | 14.65 | 0.66 | 9.67 |
| Total |  |  |  | 276.8 |

**D01TA.E0105** m² Demolición solera 15 cm espesor compresor. (05/05/2015)
51.73 m² × 9.43 = 487.81
Demolición de solera de hormigón armada con malla, de hasta 15 cms. de espesor con martillo compresor, incluso limpieza y acopio de escombros a pie de carga.

| Código | Ud | Descripción | Rendimiento | Precio | Importe |
|---|---|---|---|---|---|
| M01A0030 | h | Peón | 0.42 | 13.51 | 5.674 |
| QBB0010 | h | Compresor caudal 2,5 m³/m 2 martillos. | 0.3 | 11.6 | 3.480 |
| %0.03 | % | Costes indirectos | 3 % | 9.154 | 0.275 |
|  |  | Total |  |  | 9.43 |

| Medición | Uds. | Largo | Ancho | Parcial |
|---|---|---|---|---|
| PLANTA BAJA |  |  |  |  |
| Zona izquierda |  |  |  |  |
| E02 Archivo | 1 | 18.04 | 1 | 18.04 |
| E01 Secretaría | 1 | 33.69 | 1 | 33.69 |
| Total |  |  |  | 51.73 |

**D01TA.B0035** m² Demolición tabique bloque horm. hasta 25 cm de espesor. (05/05/2015)
414.41 m² × 8.5 = 3522.49
Demolición de tabique de bloques de hormigón de hasta 25 cm de espesor, por medios manuales, incluyendo el revestimiento de ambas caras (yeso, enfoscado, alicatado, etc...), incluso limpieza y acopio de escombros a pie de carga.
Nota: La unidad se ejecutará siguiendo instrucciones de la D.F. comenzando por el centro de los vanos y demoliendo hacia los extremos.

| Código | Ud | Descripción | Rendimiento | Precio | Importe |
|---|---|---|---|---|---|
| M01A0030 | h | Peón | 0.5 | 13.51 | 6.76 |
| QBC0010 | h | Martillo eléctrico manual picador. | 0.3 | 4.98 | 1.49 |
| %0.03 | % | Costes indirectos | 3 % | 8.25 | 0.25 |
|  |  | Total |  |  | 8.5 |

| Medición | Uds. | Largo | Alto | Parcial |
|---|---|---|---|---|
| PLANTA BAJA |  |  |  |  |
| Zona izquierda |  |  |  |  |
| Aseos |  |  |  |  |
| H. | 2 | 1.7 | 2.1 | 7.14 |
|  | 1 | 1.7 | 2.49 | 4.23 |
|  | 1 | 3.9 | 2.49 | 9.71 |
| A deducir puertas | -2 | 0.8 | 2 | -3.20 |
| V. | 1 | 1.8 | 2.49 | 4.48 |
| Almacén/cocina |  |  |  |  |
| V. | 1 | 5.6 | 2.49 | 13.94 |
| Archivo |  |  |  |  |
| H. | 1 | 5.8 | 3.54 | 20.53 |
| A deducir puertas | -1 | 0.8 | 2 | -1.60 |
| Cuarto instalaciones 1 |  |  |  |  |
| H. | 1 | 1.3 | 2.49 | 3.24 |
| A deducir puertas | -1 | 0.8 | 2 | -1.60 |
| I. | 1 | 0.85 | 2.49 | 2.12 |
| V. | 1 | 0.5 | 2.49 | 1.25 |
| Zona derecha |  |  |  |  |
| E07 Comedor |  |  |  |  |
|  | 1 | 2.75 | 1.5 | 4.13 |
| Aseos |  |  |  |  |
| H. | 1 | 1.7 | 2.49 | 4.23 |
|  | 2 | 1.25 | 2.49 | 6.23 |
|  | 2 | 0.3 | 2.1 | 1.26 |
|  | 2 | 0.2 | 2.1 | 0.84 |
| V. | 2 | 1.5 | 2.1 | 6.30 |
| A deducir puertas | -2 | 0.8 | 2 | -3.20 |
|  | 1 | 2.7 | 2.49 | 6.72 |
|  | 2 | 1.5 | 2.49 | 7.47 |
| Limpieza |  |  |  |  |
| H. | 1 | 1.4 | 2.49 | 3.49 |
| V. | 1 | 4.3 | 2.49 | 10.71 |
| A deducir puertas | -1 | 0.8 | 2 | -1.60 |
| Cuarto instalaciones 2 |  |  |  |  |
| H. | 1 | 1.3 | 2.49 | 3.24 |
| A deducir puertas | -1 | 0.8 | 2 | -1.60 |
| I. | 1 | 0.85 | 2.49 | 2.12 |
| V. | 1 | 0.5 | 2.49 | 1.25 |
| Zona central |  |  |  |  |
| Salón de actos |  |  |  |  |
| Falseo pilares | 4 | 0.5 | 4.3 | 8.60 |
|  | 2 | 0.7 | 4.3 | 6.02 |
| PLANTA PRIMERA |  |  |  |  |
| Zona izquierda |  |  |  |  |
| E14 Departamento |  |  |  |  |
| H. | 1 | 3.9 | 2.48 | 9.67 |
| A deducir puertas | -1 | 0.8 | 2 | -1.60 |
| E15 Secretaría |  |  |  |  |
| H. | 1 | 3.15 | 2.48 | 7.81 |
| V. | 1 | 4.5 | 2.48 | 11.16 |
| A deducir puertas | -1 | 0.8 | 2 | -1.60 |
| E16 Fotocopiadora |  |  |  |  |
| H. | 1 | 2.9 | 2.48 | 7.19 |
| A deducir puertas | -1 | 0.8 | 2 | -1.60 |
| Zona derecha |  |  |  |  |
| E17 J. Estudios |  |  |  |  |
| E18 Dirección |  |  |  |  |
| H. | 1 | 8.9 | 2.48 | 22.07 |
| A deducir puertas | -1 | 1.4 | 2 | -2.80 |
| V. | 1 | 4.5 | 2.48 | 11.16 |
| Aseos |  |  |  |  |
| H. | 2 | 0.75 | 2.1 | 3.15 |
|  | 2 | 1.5 | 2.48 | 7.44 |
|  | 1 | 0.5 | 2.48 | 1.24 |
|  | 1 | 3.1 | 2.48 | 7.69 |
| A deducir puertas | -2 | 0.8 | 2 | -3.20 |
| V. | 1 | 1.1 | 2.48 | 2.73 |
|  | 1 | 3.5 | 2.48 | 8.68 |
| Aula 1 |  |  |  |  |
| V. | 1 | 5.6 | 2.48 | 13.89 |
| A deducir puertas | -1 | 0.8 | 2 | -1.60 |
| PLANTA TERCERA |  |  |  |  |
| Zona izquierda |  |  |  |  |
| Aseos |  |  |  |  |
| H. | 3 | 1.7 | 2.1 | 10.71 |
|  | 1 | 1.7 | 2.78 | 4.73 |
|  | 1 | 3.9 | 2.78 | 10.84 |
| A deducir puertas | -2 | 0.8 | 2 | -3.20 |
| V. | 1 | 1.1 | 2.78 | 3.06 |
| Zona derecha |  |  |  |  |
| Aseos |  |  |  |  |
| H. | 3 | 1.5 | 2.1 | 9.45 |
|  | 1 | 3.9 | 2.75 | 10.73 |
| A deducir puertas | -1 | 0.8 | 2 | -1.60 |
| V. | 5 | 0.3 | 2.1 | 3.15 |
| PLANTA CUARTA |  |  |  |  |
| Zona derecha |  |  |  |  |
| E34 Almacén TIC |  |  |  |  |
| V. | 1 | 4.35 | 2.76 | 12.01 |
| PLANTA QUINTA |  |  |  |  |
| Zona izquierda |  |  |  |  |
| Aseos |  |  |  |  |
| H. | 3 | 1.7 | 2.1 | 10.71 |
|  | 1 | 1.7 | 2.78 | 4.73 |
|  | 1 | 3.9 | 2.78 | 10.84 |
| A deducir puertas | -2 | 0.8 | 2 | -3.20 |
| V. | 1 | 1.1 | 2.78 | 3.06 |
| Zona derecha |  |  |  |  |
| Aseos |  |  |  |  |
| H. | 3 | 1.5 | 2.1 | 9.45 |
|  | 1 | 3.9 | 2.75 | 10.73 |
| A deducir puertas | -1 | 0.8 | 2 | -1.60 |
| V. | 4 | 0.3 | 2.1 | 2.52 |
| LOCALES VECINALES |  |  |  |  |
| Aseos |  |  |  |  |
| H. | 4 | 1.5 | 2.1 | 12.60 |
|  | 1 | 1.75 | 3.14 | 5.50 |
|  | 1 | 4.2 | 3.14 | 13.19 |
|  | 1 | 4.2 | 1.5 | 6.30 |
| V. | 1 | 4.15 | 3.14 | 13.03 |
|  | 6 | 0.2 | 2.1 | 2.52 |
| Aula 3 / Aula 4 |  |  |  |  |
| V. | 1 | 4.1 | 3.14 | 12.87 |
|  | 1 | 4.25 | 3.14 | 13.35 |
| Total |  |  |  | 414.41 |

**D01TA.B0085** ud Demolición de armario propano. (05/05/2015)
1 ud × 54.52 = 54.52
Demolición de armario de bombonas de propano, de fábrica de bloques, con losa superior y puertas metálicas, ejecutada con martillo compresor de 2,5 m³/m. incluso limpieza y acopio de escombros a pie de carga.

| Código | Ud | Descripción | Rendimiento | Precio | Importe |
|---|---|---|---|---|---|
| M01A0010 | h | Oficial primera | 1 | 14.31 | 14.31 |
| M01A0030 | h | Peón | 2 | 13.51 | 27.02 |
| QBB0010 | h | Compresor caudal 2,5 m³/m 2 martillos. | 1 | 11.6 | 11.60 |
| %0.03 | % | Costes indirectos | 3 % | 52.93 | 1.59 |
|  |  | Total |  |  | 54.52 |

**D01TA.D0105** m² Demolición alicatado de azulejos. (05/05/2015)
209.47 m² × 5.65 = 1183.51
Demolición de alicatado de paramentos, con martillo eléctrico manual, incluso limpieza y acopio de escombros a pie de carga.

| Código | Ud | Descripción | Rendimiento | Precio | Importe |
|---|---|---|---|---|---|
| M01A0030 | h | Peón | 0.35 | 13.51 | 4.73 |
| QBC0010 | h | Martillo eléctrico manual picador. | 0.15 | 4.98 | 0.75 |
| %0.03 | % | Costes indirectos | 3 % | 5.48 | 0.16 |
|  |  | Total |  |  | 5.65 |

| Medición | Uds. | Largo | Alto | Parcial |
|---|---|---|---|---|
| PLANTA BAJA |  |  |  |  |
| Zona izquierda |  |  |  |  |
| Aseos |  |  |  |  |
|  | 2 | 4.35 | 2.39 | 20.79 |
| E06 Cocina |  |  |  |  |
|  | 1 | 5.5 | 2.39 | 13.15 |
|  | 1 | 3 | 2.39 | 7.17 |
| A deducir ventanas | -1 | 2.45 | 0.98 | -2.40 |
|  | -1 | 2.31 | 1.39 | -3.21 |
| Zona derecha |  |  |  |  |
| Aseos |  |  |  |  |
|  | 2 | 4.35 | 2.39 | 20.79 |
| Limpieza |  |  |  |  |
|  | 1 | 4.35 | 2.39 | 10.40 |
| PLANTA PRIMERA |  |  |  |  |
| Zona derecha |  |  |  |  |
| Aseos |  |  |  |  |
|  | 2 | 4.5 | 2.38 | 21.42 |
| A deducir puertas | -1 | 0.8 | 2 | -1.60 |
| PLANTA TERCERA |  |  |  |  |
| Zona izquierda |  |  |  |  |
| Aseos |  |  |  |  |
|  | 2 | 4.5 | 2.68 | 24.12 |
| Zona derecha |  |  |  |  |
| Aseos |  |  |  |  |
|  | 2 | 4.5 | 2.65 | 23.85 |
| PLANTA QUINTA |  |  |  |  |
| Zona izquierda |  |  |  |  |
| Aseos |  |  |  |  |
|  | 2 | 4.5 | 2.68 | 24.12 |
| Zona derecha |  |  |  |  |
| Aseos |  |  |  |  |
|  | 2 | 4.5 | 2.65 | 23.85 |
| LOCALES VECINALES |  |  |  |  |
| Aseos |  |  |  |  |
| H. | 1 | 4.2 | 2.2 | 9.24 |
| V. | 2 | 4.6 | 2.2 | 20.24 |
| A deducir ventanas | -1 | 2.05 | 1.2 | -2.46 |
| Total |  |  |  | 209.47 |

**D01TA.D0015** m² Picado guarnecido yeso. (05/05/2015)
100 m² × 7.65 = 765.00
Picado de guarnecido de yeso en paramentos horizontales o verticales, por medios manuales, dejando soporte al descubierto, incluso limpieza y acopio de escombros a pie de carga.

| Código | Ud | Descripción | Rendimiento | Precio | Importe |
|---|---|---|---|---|---|
| M01A0030 | h | Peón | 0.55 | 13.51 | 7.43 |
| %0.03 | % | Costes indirectos | 3 % | 7.43 | 0.22 |
|  |  | Total |  |  | 7.65 |

| Medición | Uds. | Largo | Parcial |
|---|---|---|---|
| Remates | 1 | 100 | 100.00 |
| Total |  |  | 100 |

**D01TA.D0075** m² Picado enfoscado mortero cemento. (05/05/2015)
100 m² × 8.25 = 825.00
Picado de enfoscado de mortero de cemento en paramentos horizontales o verticales, con martillo eléctrico manual, dejando el soporte al descubierto, incluso limpieza y acopio de escombros a pie de carga.

| Código | Ud | Descripción | Rendimiento | Precio | Importe |
|---|---|---|---|---|---|
| M01A0030 | h | Peón | 0.5 | 13.51 | 6.76 |
| QBC0010 | h | Martillo eléctrico manual picador. | 0.25 | 4.98 | 1.25 |
| %0.03 | % | Costes indirectos | 3 % | 8.01 | 0.24 |
|  |  | Total |  |  | 8.25 |

| Medición | Uds. | Largo | Parcial |
|---|---|---|---|
| Remates | 1 | 100 | 100.00 |
| Total |  |  | 100 |

**D01TA.C0065** m² Demolición cubierta panel sandwich. (05/05/2015)
77.4 m² × 15.88 = 1229.11
Demolición de cubierta de panel sandwich por medios manuales, incluso medios de seguridad para trabajo en altura, limpieza y acopio de escombros a pie de carga.

| Código | Ud | Descripción | Rendimiento | Precio | Importe |
|---|---|---|---|---|---|
| M01A0010 | h | Oficial primera | 0.5 | 14.31 | 7.16 |
| M01A0030 | h | Peón | 0.5 | 13.51 | 6.76 |
| E38TA.BD0010 | ud | p.p. de protecciones colectivas para trabajo en altura. (27/10/2016) | 1 | 1.5 | 1.50 |
| %0.03 | % | Costes indirectos | 3 % | 15.42 | 0.46 |
|  |  | Total |  |  | 15.88 |

| Medición | Uds. | Largo | Ancho | Parcial |
|---|---|---|---|---|
| Cubierta escaleras | 2 | 9 | 4.3 | 77.40 |
| Total |  |  |  | 77.4 |

**D01TA.C0107** m² Retirada de lámina impermeabilizante en cubierta. (05/05/2015)
302.92 m² × 3.48 = 1054.16
Retirada de lámina impermeabilizante en cubierta, incluso limpieza, acopio de escombros a pie de carga y p.p. de medios auxiliares y seguridad.

| Código | Ud | Descripción | Rendimiento | Precio | Importe |
|---|---|---|---|---|---|
| M01A0030 | h | Peón | 0.25 | 13.51 | 3.38 |
| %0.03 | % | Costes indirectos | 3 % | 3.38 | 0.10 |
|  |  | Total |  |  | 3.48 |

| Medición | Uds. | Largo | Ancho | Alto | Parcial |
|---|---|---|---|---|---|
| Patio central | 1 | 17.8 | 8.9 |  | 158.42 |
|  | 2 | 17.8 |  | 0.3 | 10.68 |
|  | 2 |  | 8.9 | 0.3 | 5.34 |
| Patios laterales | 2 | 6.2 | 8.9 |  | 110.36 |
|  | 4 | 6.2 |  | 0.3 | 7.44 |
|  | 4 |  | 8.9 | 0.3 | 10.68 |
| Total |  |  |  |  | 302.92 |

**D01TA.C0105** m³ Demolición capa pendiente horm. aligerado. (05/05/2015)
44.83 m³ × 51.57 = 2311.88
Demolición de capa de pendiente de cubierta de hormigón aligerado, ejecutada con martillo compresor, incluso limpieza, acopio de escombros a pie de carga y p.p. de medios auxiliares y seguridad.

| Código | Ud | Descripción | Rendimiento | Precio | Importe |
|---|---|---|---|---|---|
| M01A0020 | h | Oficial segunda | 0.833 | 13.97 | 11.64 |
| M01A0030 | h | Peón | 1.7 | 13.51 | 22.97 |
| QBB0010 | h | Compresor caudal 2,5 m³/m 2 martillos. | 1.333 | 11.6 | 15.46 |
| %0.03 | % | Costes indirectos | 3 % | 50.07 | 1.50 |
|  |  | Total |  |  | 51.57 |

| Medición | Uds. | Largo | Ancho | Alto | Parcial |
|---|---|---|---|---|---|
| Patio central | 1 | 17.8 | 8.9 | 0.3 | 47.53 |
| A deducir claraboyas | -18 | 0.5 |  | 0.3 | -2.70 |
| Total |  |  |  |  | 44.83 |

**D01TA.C1010** ud Retirada de claraboya (05/05/2015)
18 ud × 44.86 = 807.48
Retirada de claraboyas en cubierta del patio central, incluso arranque de la impermeabilización, demolición del faldón de bloque, limpieza y acopio de escombros a pie de carga y p.p. de medios auxiliares y seguridad.

| Código | Ud | Descripción | Rendimiento | Precio | Importe |
|---|---|---|---|---|---|
| M01A0020 | h | Oficial segunda | 1.5 | 13.97 | 20.96 |
| M01A0030 | h | Peón | 1.5 | 13.51 | 20.27 |
| QBB0010 | h | Compresor caudal 2,5 m³/m 2 martillos. | 0.2 | 11.6 | 2.32 |
| %0.03 | % | Costes indirectos | 3 % | 43.55 | 1.31 |
|  |  | Total |  |  | 44.86 |

| Medición | Uds. | Parcial |
|---|---|---|
| Patio central | 18 | 18.00 |
| Total |  | 18 |

**D02TA.C0100** m² Demolición cajeado de pavimento y soporte exterior. (05/05/2015)
761 m² × 10.65 = 8104.65
Demolición de pavimento y soporte de acera exterior, formando un cajeado de 20 cm de profundidad, para colocar nueva solera y pavimento, incluso nivelado y compactación del fondo de la excavación, al 95% del Proctor modificado, limpieza y acopio de escombros a pie de carga.

| Código | Ud | Descripción | Rendimiento | Precio | Importe |
|---|---|---|---|---|---|
| M01A0030 | h | Peón | 0.45 | 13.51 | 6.08 |
| QAA0020 | h | Retroexcavadora 72 kW (maquinaria) | 0.1 | 30.95 | 3.10 |
| QBB0010 | h | Compresor caudal 2,5 m³/m 2 martillos. | 0.1 | 11.6 | 1.16 |
| %0.03 | % | Costes indirectos | 3 % | 10.34 | 0.31 |
|  |  | Total |  |  | 10.65 |

| Medición | Uds. | Largo | Parcial |
|---|---|---|---|
| EXTERIOR |  |  |  |
| Acera |  |  |  |
|  | 1 | 761 | 761.00 |
| Total |  |  | 761 |

**D01TA.B0075** m³ Demolición fábrica mampostería o bloques, medios mecánicos. (05/05/2015)
27.25 m³ × 8.93 = 243.34
Demolición fábrica de mampostería o bloques armados o macizados, recibida con mortero u hormigón, realizada por medios mecánicos, incluso limpieza y acopio de escombros a pie de carga.
NOTA: Se procederá al desapuntalado, de manera controlada, procediendo a la demolición progresiva, previa desconexión del muro por tramos y trabajando siembre fuera del ámbito de caída.

| Código | Ud | Descripción | Rendimiento | Precio | Importe |
|---|---|---|---|---|---|
| M01A0030 | h | Peón | 0.195 | 13.51 | 2.63 |
| QAA0020 | h | Retroexcavadora 72 kW | 0.195 | 30.95 | 6.04 |
| %0.03 | % | Costes indirectos | 3 % | 8.67 | 0.26 |
|  |  | Total |  |  | 8.93 |

| Medición | Uds. | Largo | Ancho | Alto | Parcial |
|---|---|---|---|---|---|
| EXTERIOR |  |  |  |  |  |
| Muro de cerramiento | 1 | 8.1 | 0.25 | 4.3 | 8.71 |
|  | 1 | 4.6 | 0.25 | 5.15 | 5.92 |
|  | 1 | 5.4 | 0.25 | 5.95 | 8.03 |
|  | 1 | 1.4 | 0.25 | 7.05 | 2.47 |
| Jardín exterior | 1 | 1.5 | 0.25 | 1.45 | 0.54 |
|  | 2 | 1.5 | 0.25 | 1.1 | 0.83 |
| Arranque rampa acceso canchas | 1 | 5 | 0.3 | 0.5 | 0.75 |
| Total |  |  |  |  | 27.25 |

**D01SJ.E0025** m Levantado de peldaño, medios manuales. (26/04/2016)
29.9 m × 8.25 = 246.68
Levantado de peldaño de piedra, hormigón o cerámico, incluido el peldañeado, con martillo eléctrico manual, con recuperación de las piezas para su posterior reutilización, incluso limpieza y acopio en obra.

| Código | Ud | Descripción | Rendimiento | Precio | Importe |
|---|---|---|---|---|---|
| M01A0030 | h | Peón | 0.5 | 13.51 | 6.76 |
| QBC0010 | h | Martillo eléctrico manual picador. | 0.25 | 4.98 | 1.25 |
| %0.030300 | % | Costes indirectos (26/04/2016) | 3 % | 8.01 | 0.24 |
|  |  | Total |  |  | 8.25 |

| Medición | Uds. | Largo | Parcial |
|---|---|---|---|
| EXTERIOR |  |  |  |
| Escalera muro | 13 | 2.3 | 29.90 |
| Total |  |  | 29.9 |

**D01F0020** m² Arranque reja en muros. (05/05/2015)
9.19 m² × 9.84 = 90.43
Arranque de reja en muros, por medios manuales, con o sin recuperación, incluso limpieza y acopio de escombros a pie de carga.

| Código | Ud | Descripción | Rendimiento | Precio | Importe |
|---|---|---|---|---|---|
| M01A0030 | h | Peón | 0.5 | 13.51 | 6.76 |
| M01A0020 | h | Oficial segunda | 0.2 | 13.97 | 2.79 |
| %0.03 | % | Costes indirectos | 3 % | 9.55 | 0.29 |
|  |  | Total |  |  | 9.84 |

| Medición | Uds. | Largo | Alto | Parcial |
|---|---|---|---|---|
| PLANTA CUARTA |  |  |  |  |
| Zona izquierda |  |  |  |  |
| E38 Aula 13 |  |  |  |  |
|  | 3 | 2.45 | 1.25 | 9.19 |
| Total |  |  |  | 9.19 |

**D01TA.F0030** m Retirada de barandilla. (05/05/2015)
133.05 m × 9.84 = 1309.21
Retirada de barandilla, por medios manuales, con o sin recuperación, incluso limpieza y acopio de escombros a pie de carga.

| Código | Ud | Descripción | Rendimiento | Precio | Importe |
|---|---|---|---|---|---|
| M01A0030 | h | Peón | 0.5 | 13.51 | 6.76 |
| M01A0020 | h | Oficial segunda | 0.2 | 13.97 | 2.79 |
| %0.03 | % | Costes indirectos | 3 % | 9.55 | 0.29 |
|  |  | Total |  |  | 9.84 |

| Medición | Uds. | Largo | Parcial |
|---|---|---|---|
| EXTERIOR |  |  |  |
| Acera sobre canchas. | 1 | 42 | 42.00 |
|  | 1 | 26 | 26.00 |
| Escaleras | 3 | 3.15 | 9.45 |
|  | 3 | 8.7 | 26.10 |
| Acera sobre patio L.V. | 1 | 6.3 | 6.30 |
|  | 1 | 23.2 | 23.20 |
| Total |  |  | 133.05 |

**D01TA.F0040** m² Demolición de vallado. (05/05/2015)
77.5 m² × 2.83 = 219.33
Demolición de vallado de perfiles y malla metálica, incluso limpieza y acopio de escombros a pie de carga.

| Código | Ud | Descripción | Rendimiento | Precio | Importe |
|---|---|---|---|---|---|
| M01A0030 | h | Peón | 0.1 | 13.51 | 1.35 |
| M01A0020 | h | Oficial segunda | 0.1 | 13.97 | 1.40 |
| %0.03 | % | Costes indirectos | 3 % | 2.75 | 0.08 |
|  |  | Total |  |  | 2.83 |

| Medición | Uds. | Largo | Alto | Parcial |
|---|---|---|---|---|
| EXTERIOR |  |  |  |  |
| Canchas / patio L.V. | 1 | 31 | 2.5 | 77.50 |
| Total |  |  |  | 77.5 |

## CAP.-03 MOVIMIENTO DE TIERRAS (05/05/2015)
Importe: 1769.98

**D02TA.C0015** m³ Excav. mecánica en zanjas, pozos o cimientos. (05/05/2015)
58.57 m³ × 10.96 = 641.93
Excavación en zanjas, pozos o cimientos, en todo tipo de terreno, con medios mecánicos, refino y compactación del fondo de la excavación, incluso limpieza y acopio de tierras a pié de carga.

| Código | Ud | Descripción | Rendimiento | Precio | Importe |
|---|---|---|---|---|---|
| M01A0030 | h | Peón | 0.1 | 13.51 | 1.35 |
| QAA0020 | h | Retroexcavadora 72 kW | 0.3 | 30.95 | 9.29 |
| %0.03 | % | Costes indirectos | 3 % | 10.64 | 0.32 |
|  |  | Total |  |  | 10.96 |

| Medición | Uds. | Largo | Ancho | Alto | Parcial |
|---|---|---|---|---|---|
| EXTERIOR |  |  |  |  |  |
| Muro de cerramiento | 1 | 4.05 | 1.5 | 1.2 | 7.29 |
| Jardín exterior | 1 | 8.05 | 1 | 1.3 | 10.47 |
|  | 1 | 5.6 | 1.25 | 2.3 | 16.10 |
|  | 1 | 4.75 | 1.5 | 2.7 | 19.24 |
| Rampa acceso canchas | 1 | 13.5 | 0.7 | 0.5 | 4.73 |
|  | 1 | 1.5 | 0.7 | 0.7 | 0.74 |
| Total |  |  |  |  | 58.57 |

**D02TA.C0025** m³ Excav. manual en zanjas, pozos o cimientos. (05/05/2015)
23.45 m³ × 27.83 = 652.61
Excavación manual en zanjas, pozos o cimientos, hasta una altura de 1,50 m, incluso acopio de tierras a pie de carga. La medición se hará sobre perfil.

| Código | Ud | Descripción | Rendimiento | Precio | Importe |
|---|---|---|---|---|---|
| M01A0030 | h | Peón | 2 | 13.51 | 27.02 |
| %0.03 | % | Costes indirectos | 3 % | 27.02 | 0.81 |
|  |  | Total |  |  | 27.83 |

| Medición | Uds. | Largo | Ancho | Alto | Parcial |
|---|---|---|---|---|---|
| PLANTA BAJA |  |  |  |  |  |
| Zona izquierda |  |  |  |  |  |
| Cimentación ascensor |  |  |  |  |  |
| P1 | 1 | 1.25 | 1.25 | 1 | 1.56 |
| P2 | 1 | 1.25 | 1.25 | 1 | 1.56 |
| P3 | 1 | 1.25 | 1.25 | 1 | 1.56 |
| P4-P5 | 1 | 1.7 | 1.25 | 1 | 2.13 |
| P6 | 1 | 1.25 | 1.25 | 1 | 1.56 |
| P7-P8 | 1 | 1.7 | 1.25 | 1 | 2.13 |
| P9 | 1 | 1.25 | 1.25 | 1 | 1.56 |
| P10 | 1 | 1.25 | 1.25 | 1 | 1.56 |
| Foso ascensor |  |  |  |  |  |
|  | 1 | 2.8 | 2.7 | 1.3 | 9.83 |
| Total |  |  |  |  | 23.45 |

**D02TA.D0075** m³ Relleno trasdós de muros material seleccionado de excavación.
65.76 m³ × 7.23 = 475.44
Relleno de trasdós de muros de contención y laterales de zapatas y vigas, con con áridos seleccionados procedentes de la excavación, compactados por capas de 30 cm, al proctor modificado del 95 %, incluso riego.

| Código | Ud | Descripción | Rendimiento | Precio | Importe |
|---|---|---|---|---|---|
| M01A0030 | h | Peón | 0.376 | 13.51 | 5.08 |
| QAA0020 | h | Retroexcavadora 72 kW | 0.05 | 30.95 | 1.55 |
| QBD0020 | h | Compactador manual, tipo pequeño de rodillo vibrante de 0,60 t (maquinaria) | 0.08 | 2.84 | 0.23 |
| E01E0010 | m³ | Agua (material) | 0.2 | 1.84 | 0.37 |
|  |  | Total |  |  | 7.23 |

| Medición | Uds. | Largo | Ancho | Alto | Parcial |
|---|---|---|---|---|---|
| PLANTA BAJA |  |  |  |  |  |
| Zona izquierda |  |  |  |  |  |
| Excavación cimentación ascensor |  |  |  |  |  |
| P1 | 1 | 1.25 | 1.25 | 1 | 1.56 |
| P2 | 1 | 1.25 | 1.25 | 1 | 1.56 |
| P3 | 1 | 1.25 | 1.25 | 1 | 1.56 |
| P4-P5 | 1 | 1.7 | 1.25 | 1 | 2.13 |
| P6 | 1 | 1.25 | 1.25 | 1 | 1.56 |
| P7-P8 | 1 | 1.7 | 1.25 | 1 | 2.13 |
| P9 | 1 | 1.25 | 1.25 | 1 | 1.56 |
| P10 | 1 | 1.25 | 1.25 | 1 | 1.56 |
| Excavación foso ascensor |  |  |  |  |  |
|  | 1 | 2.8 | 2.7 | 1.3 | 9.83 |
| A deducir horm. limpieza |  |  |  |  |  |
| Cimentación ascensor |  |  |  |  |  |
| P1 | -1 | 0.95 | 0.95 | 0.1 | -0.09 |
| P2 | -1 | 0.95 | 0.95 | 0.1 | -0.09 |
| P3 | -1 | 0.95 | 0.95 | 0.1 | -0.09 |
| P4-P5 | -1 | 1.4 | 0.95 | 0.1 | -0.13 |
| P6 | -1 | 0.95 | 0.95 | 0.1 | -0.09 |
| P7-P8 | -1 | 1.4 | 0.95 | 0.1 | -0.13 |
| P9 | -1 | 0.95 | 0.95 | 0.1 | -0.09 |
| P10 | -1 | 0.95 | 0.95 | 0.1 | -0.09 |
| Foso ascensor |  |  |  |  |  |
|  | -1 | 2.5 | 2.4 | 0.1 | -0.60 |
| A deducir zapatas |  |  |  |  |  |
| P1 | -1 | 0.75 | 0.75 | 0.9 | -0.51 |
| P2 | -1 | 0.75 | 0.75 | 0.9 | -0.51 |
| P3 | -1 | 0.75 | 0.75 | 0.9 | -0.51 |
| P4-P5 | -1 | 1.2 | 0.75 | 0.9 | -0.81 |
| P6 | -1 | 0.75 | 0.75 | 0.9 | -0.51 |
| P7-P8 | -1 | 1.2 | 0.75 | 0.9 | -0.81 |
| P9 | -1 | 0.75 | 0.75 | 0.9 | -0.51 |
| P10 | -1 | 0.75 | 0.75 | 0.9 | -0.51 |
| A deducir losa foso ascensor |  |  |  |  |  |
|  | -1 | 2.3 | 2.2 | 0.3 | -1.52 |
| A deducir muro foso ascensor |  |  |  |  |  |
|  | -1 | 2.3 | 2.2 | 1 | -5.06 |
| EXTERIOR |  |  |  |  |  |
| Muro de cerramiento | 1 | 4.05 | 1.5 | 1.2 | 7.29 |
| Jardín exterior | 1 | 8.05 | 1 | 1.3 | 10.47 |
|  | 1 | 5.6 | 1.25 | 2.3 | 16.10 |
|  | 1 | 4.75 | 1.5 | 2.7 | 19.24 |
| A deducir base muro 1 cara | -1 | 7.75 | 0.5 | 0.2 | -0.78 |
|  | -1 | 7.5 | 0.75 | 1.3 | -7.31 |
|  | -1 | 3.75 | 1 | 2 | -7.50 |
| A deducir base muro 2 caras | -1 | 7.75 | 0.8 | 0.8 | -4.96 |
|  | -1 | 7.5 | 0.8 | 0.8 | -4.80 |
|  | -1 | 3.75 | 0.8 | 0.8 | -2.40 |
| A deducir muros jardín exterior | -1 | 1.5 | 0.25 | 1.45 | -0.54 |
|  | -2 | 1.5 | 0.25 | 1.1 | -0.83 |
| Rampas de acceso a edificio | 2 | 9.4 | 1.5 | 0.2 | 5.64 |
|  | 2 | 4.25 | 1.5 | 0.4 | 5.10 |
| Rampa acceso canchas | 1 | 13.5 | 1.5 | 1 | 20.25 |
| Total |  |  |  |  | 65.76 |

## CAP.-04 CIMENTACIÓN (28/03/2009)
Importe: 9794.06

**D03TA.A0015** m² Hormigón masa limpieza fck 15 N/mm², e=10 cm (03/07/2012)
14.06 m² × 11.73 = 164.92
Hormigón en masa de limpieza y nivelación, con hormigón de fck=15 N/mm², de 10 cm de espesor medio, en base de cimentaciones, incluso elaboración, puesta en obra, curado y nivelación de la superficie. Según C.T.E. DB SE y DB SE-C.

| Código | Ud | Descripción | Rendimiento | Precio | Importe |
|---|---|---|---|---|---|
| M01A0030 | h | Peón | 0.16 | 13.51 | 2.16 |
| A03A0030 | m³ | Hormigón en masa de fck= 15 N/mm² (material; 03/07/2012) | 0.1 | 92.02 | 9.20 |
| E01E0010 | m³ | Agua | 0.015 | 1.84 | 0.03 |
| %0.03 | % | Costes indirectos | 3 % | 11.39 | 0.34 |
|  |  | Total |  |  | 11.73 |

| Medición | Uds. | Largo | Ancho | Parcial |
|---|---|---|---|---|
| PLANTA BAJA |  |  |  |  |
| Zona izquierda |  |  |  |  |
| Cimentación ascensor |  |  |  |  |
| P1 | 1 | 0.95 | 0.95 | 0.90 |
| P2 | 1 | 0.95 | 0.95 | 0.90 |
| P3 | 1 | 0.95 | 0.95 | 0.90 |
| P4-P5 | 1 | 1.4 | 0.95 | 1.33 |
| P6 | 1 | 0.95 | 0.95 | 0.90 |
| P7-P8 | 1 | 1.4 | 0.95 | 1.33 |
| P9 | 1 | 0.95 | 0.95 | 0.90 |
| P10 | 1 | 0.95 | 0.95 | 0.90 |
| Foso ascensor |  |  |  |  |
|  | 1 | 2.5 | 2.4 | 6.00 |
| Total |  |  |  | 14.06 |

**D33TA.A0335** m Perforación de terrenos mediante sonda rotativa (21/04/2009)
20 m × 63.01 = 1260.20
Perforación de terrenos mediante sonda rotativa con toma de testigos y emisión final de informe por laboratorio acreditado.

| Código | Ud | Descripción | Rendimiento | Precio | Importe |
|---|---|---|---|---|---|
| E12A0350 | m | Perforación de terrenos mediante sonda rotativa con toma de testigos. (material; 21/04/2009) | 1 | 61.17 | 61.17 |
| %0.03 | % | Costes indirectos | 3 % | 61.17 | 1.84 |
|  |  | Total |  |  | 63.01 |

| Medición | Uds. | Alto | Parcial |
|---|---|---|---|
| PLANTA BAJA |  |  |  |
| Zona izquierda |  |  |  |
| Cimentación ascensor |  |  |  |
| P1 | 1 | 2.5 | 2.50 |
| P2 | 1 | 2.5 | 2.50 |
| P3 | 1 | 2.5 | 2.50 |
| P4-P5 | 1 | 2.5 | 2.50 |
| P6 | 1 | 2.5 | 2.50 |
| P7-P8 | 1 | 2.5 | 2.50 |
| P9 | 1 | 2.5 | 2.50 |
| P10 | 1 | 2.5 | 2.50 |
| Total |  |  | 20 |

**D03TA.CA0065** m³ Horm.armado zapatas aisladas HA-25/B/20/IIa, B500S. (28/03/2009)
4.68 m³ × 258.52 = 1209.87
Hormigón armado en zapatas aisladas, HA-25/B/20/IIa con aditivo hidrofugante, elaborado en central, armado con acero B 500 S s/planos de estructura, incluso encofrado, desencofrado, colocación de las armaduras, separadores, puesta en obra, vertido, vibrado y curado, s/EHE-08 y C.T.E. DB SE y DB SE-C.

| Código | Ud | Descripción | Rendimiento | Precio | Importe |
|---|---|---|---|---|---|
| M01A0010 | h | Oficial primera | 1 | 14.31 | 14.31 |
| M01A0030 | h | Peón | 1 | 13.51 | 13.51 |
| E01HCB0040 | m³ | Horm prep HA-25/B/20/IIa (material; 28/03/2009) | 1.02 | 83.6 | 85.27 |
| E01DF0060 | kg | Aditivo hidrofugante, Würth (material; 10/01/2012) | 3 | 7.08 | 21.24 |
| A04A0020 | kg | Acero corrugado B 500 S, elaborado y colocado. (material) | 40 | 1.36 | 54.40 |
| A05AA0020 | m² | Encofrado y desencofrado de zapatas. (material) | 3 | 19.81 | 59.43 |
| QBA0010 | h | Vibrador eléctrico (maquinaria) | 0.3 | 6.46 | 1.94 |
| E01E0010 | m³ | Agua | 0.045 | 1.84 | 0.08 |
| E13DA0040 | ud | Separ. plást. arm. horiz. D=12-20 r 40 mm (material) | 9 | 0.09 | 0.81 |
| %0.03 | % | Costes indirectos | 3 % | 250.99 | 7.53 |
|  |  | Total |  |  | 258.52 |

| Medición | Uds. | Largo | Ancho | Alto | Parcial |
|---|---|---|---|---|---|
| PLANTA BAJA |  |  |  |  |  |
| Zona izquierda |  |  |  |  |  |
| Cimentación ascensor |  |  |  |  |  |
| P1 | 1 | 0.75 | 0.75 | 0.9 | 0.51 |
| P2 | 1 | 0.75 | 0.75 | 0.9 | 0.51 |
| P3 | 1 | 0.75 | 0.75 | 0.9 | 0.51 |
| P4-P5 | 1 | 1.2 | 0.75 | 0.9 | 0.81 |
| P6 | 1 | 0.75 | 0.75 | 0.9 | 0.51 |
| P7-P8 | 1 | 1.2 | 0.75 | 0.9 | 0.81 |
| P9 | 1 | 0.75 | 0.75 | 0.9 | 0.51 |
| P10 | 1 | 0.75 | 0.75 | 0.9 | 0.51 |
| Total |  |  |  |  | 4.68 |

**D03TA.F0025** m³ Horm.armado losas cimentac. HA-25/B/20/IIa, B500S. (28/03/2009)
1.52 m³ × 210.76 = 320.36
Hormigón armado en losas de cimentación, H-25/B/20/IIa con aditivo hidrofugante, elaborado en central, armado con acero B 500 S s/planos de estructura, incluso encofrado, desencofrado, colocación de las armaduras, separadores, puesta en obra, vertido, vibrado y curado, s/EHE-08 y C.T.E. DB SE y DB SE-C.

| Código | Ud | Descripción | Rendimiento | Precio | Importe |
|---|---|---|---|---|---|
| M01A0010 | h | Oficial primera | 1 | 14.31 | 14.31 |
| M01A0030 | h | Peón | 1 | 13.51 | 13.51 |
| E01HCB0040 | m³ | Horm prep HA-25/B/20/IIa | 1.02 | 83.6 | 85.27 |
| E01DF0060 | kg | Aditivo hidrofugante, Würth | 3 | 7.08 | 21.24 |
| A04A0020 | kg | Acero corrugado B 500 S, elaborado y colocado. | 50 | 1.36 | 68.00 |
| QBA0010 | h | Vibrador eléctrico | 0.25 | 6.46 | 1.62 |
| E01E0010 | m³ | Agua | 0.02 | 1.84 | 0.04 |
| E13DA0040 | ud | Separ. plást. arm. horiz. D=12-20 r 40 mm | 7 | 0.09 | 0.63 |
| %0.03 | % | Costes indirectos | 3 % | 204.62 | 6.14 |
|  |  | Total |  |  | 210.76 |

| Medición | Uds. | Largo | Ancho | Alto | Parcial |
|---|---|---|---|---|---|
| PLANTA BAJA |  |  |  |  |  |
| Zona izquierda |  |  |  |  |  |
| Foso ascensor |  |  |  |  |  |
|  | 1 | 2.3 | 2.2 | 0.3 | 1.52 |
| Total |  |  |  |  | 1.52 |

**D03TA.EB0025** m³ Horm.armado muros HA-25/B/20/IIa, B500S, encof. 2 caras. (28/03/2009)
1.64 m³ × 338.06 = 554.42
Hormigón armado en muros de contención, HA-25/B/20/IIa con aditivo hidrofugante, elaborado en central, armado con acero B 500 S s/planos de estructura, incluso encofrado a dos caras, desencofrado, colocación de las armaduras, separadores, pasatubos de instalaciones, puesta en obra, vibrado y curado, s/EHE-08 y C.T.E. DB SE y DB SE-C.

| Código | Ud | Descripción | Rendimiento | Precio | Importe |
|---|---|---|---|---|---|
| M01A0010 | h | Oficial primera | 1 | 14.31 | 14.31 |
| M01A0030 | h | Peón | 1 | 13.51 | 13.51 |
| E01HCB0040 | m³ | Horm prep HA-25/B/20/IIa | 1.02 | 83.6 | 85.27 |
| E01DF0060 | kg | Aditivo hidrofugante, Würth | 3 | 7.08 | 21.24 |
| A04A0020 | kg | Acero corrugado B 500 S, elaborado y colocado. | 50 | 1.36 | 68.00 |
| A05AB0020 | m² | Encofrado y desencof. en muros a una cara y 3.5 m. alt. (material; 11/01/2012) | 7 | 15.95 | 111.65 |
| QBA0010 | h | Vibrador eléctrico | 0.5 | 6.46 | 3.23 |
| E01E0010 | m³ | Agua | 0.045 | 1.84 | 0.08 |
| E13DA0110 | ud | Separ plást arm vert r 35 mm D acero 10-20 (material) | 26 | 0.42 | 10.92 |
| %0.03 | % | Costes indirectos | 3 % | 328.21 | 9.85 |
|  |  | Total |  |  | 338.06 |

| Medición | Uds. | Largo | Ancho | Alto | Parcial |
|---|---|---|---|---|---|
| PLANTA BAJA |  |  |  |  |  |
| Zona izquierda |  |  |  |  |  |
| Foso ascensor |  |  |  |  |  |
|  | 2 | 2.3 | 0.2 | 1 | 0.92 |
|  | 2 | 1.8 | 0.2 | 1 | 0.72 |
| Total |  |  |  |  | 1.64 |

**D03TA.B0045** m³ Horm. en masa en muros con encof. 1 caras HM-20/B/20/I. (28/03/2009)
15.59 m³ × 130.48 = 2034.18
Hormigón en masa en muros de contención, HM-20/B/20/I, elaborado en central, incluso encofrado a una cara, desencofrado, puesta en obra, vibrado y curado, s/EHE-08 y C.T.E. DB SE y DB SE-C.

| Código | Ud | Descripción | Rendimiento | Precio | Importe |
|---|---|---|---|---|---|
| M01A0010 | h | Oficial primera | 0.5 | 14.31 | 7.16 |
| M01A0030 | h | Peón | 0.5 | 13.51 | 6.76 |
| E01HCA0010 | m³ | Horm prep HM-20/B/20/I (material; 28/03/2009) | 1.02 | 79.2 | 80.78 |
| A05AB0020 | m² | Encofrado y desencof. en muros a una cara y 3.5 m. alt. | 2 | 15.95 | 31.90 |
| E01E0010 | m³ | Agua | 0.045 | 1.84 | 0.08 |
| %0.03 | % | Costes indirectos | 3 % | 126.68 | 3.80 |
|  |  | Total |  |  | 130.48 |

| Medición | Uds. | Largo | Ancho | Alto | Parcial |
|---|---|---|---|---|---|
| EXTERIOR |  |  |  |  |  |
| Muro de cerramiento | 1 | 7.75 | 0.5 | 0.2 | 0.78 |
|  | 1 | 7.5 | 0.75 | 1.3 | 7.31 |
|  | 1 | 3.75 | 1 | 2 | 7.50 |
| Total |  |  |  |  | 15.59 |

**D03TA.B0055** m³ Horm. en masa en muros con encof. 2 caras HM-20/B/20/I. (28/03/2009)
26.02 m³ × 163.34 = 4250.11
Hormigón en masa en muros de contención, HM-20/B/20/I, elaborado en central, incluso encofrado a dos caras, desencofrado, puesta en obra, vibrado y curado, s/EHE-08 y C.T.E. DB SE y DB SE-C.

| Código | Ud | Descripción | Rendimiento | Precio | Importe |
|---|---|---|---|---|---|
| M01A0010 | h | Oficial primera | 0.5 | 14.31 | 7.16 |
| M01A0030 | h | Peón | 0.5 | 13.51 | 6.76 |
| E01HCA0010 | m³ | Horm prep HM-20/B/20/I | 1.02 | 79.2 | 80.78 |
| A05AB0020 | m² | Encofrado y desencof. en muros a una cara y 3.5 m. alt. | 4 | 15.95 | 63.80 |
| E01E0010 | m³ | Agua | 0.045 | 1.84 | 0.08 |
| %0.03 | % | Costes indirectos | 3 % | 158.58 | 4.76 |
|  |  | Total |  |  | 163.34 |

| Medición | Uds. | Largo | Ancho | Alto | Parcial |
|---|---|---|---|---|---|
| EXTERIOR |  |  |  |  |  |
| Muro de cerramiento | 1 | 7.75 | 0.8 | 0.8 | 4.96 |
|  | 1 | 7.5 | 0.8 | 0.8 | 4.80 |
|  | 1 | 3.75 | 0.8 | 0.8 | 2.40 |
| Jardín exterior | 1 | 1.5 | 0.25 | 1.45 | 0.54 |
|  | 2 | 1.5 | 0.25 | 1.1 | 0.83 |
| Rampas de acceso a edificio | 2 | 9.4 | 0.3 | 0.5 | 2.82 |
|  | 2 | 4.25 | 0.3 | 0.7 | 1.79 |
| Rampa acceso canchas | 1 | 13.5 | 0.5 | 1 | 6.75 |
|  | 1 | 1.5 | 0.5 | 1.5 | 1.13 |
| Total |  |  |  |  | 26.02 |

## CAP.-05 ESTRUCTURA (17/06/2008)
Importe: 48560.67

**D06TA.A0015** kg Acero S 275 JR laminado caliente. (17/06/2008)
9820.82 kg × 3.54 = 34765.70
Acero S 275 JR, UNE-EN 10025, elaborado y colocado en vigas, pilares, correas, placas, etc... con perfiles laminados en caliente, incluso corte, soldadura, montaje, p.p. de piezas especiales (cartelas, rigidizadores, conectores, etc...) preparación de la superficie de los perfiles mediante chorro de arena, en grado Sa 2 1/2 y aplicación de dos manos de imprimación TKROM EPOXI 2C antioxidante o equivalente, según C.T.E. DB SE y DB SE-A, incluso medios auxiliares, replanteo, nivelación, p.p. pequeño material, despuntes, tornillería etc.. Totalmente terminado según planos de estructura e instrucciones de la Dirección Facultativa.
Nota: Se encuentra incluida en el precio de la unidad, la elaboración por parte de la contrata de los planos de taller según normativa.
Nota: Se exigirá carnet de soldador homologado a todo el personal que realice trabajos de soldeo.
Nota: Se exigirán procedimientos de soldadura.
Nota: Se exigirá certificado de la preparación de la superficie mediante chorro de arena.
Nota: Antes de proceder al corte de los perfiles, placas o barras de la estructura, se comprobará y medirá en obra su dimensión real, adaptándose a la misma.
Nota: Queda prohibido deseslingar los pilares o las vigas, hasta que hayan sido fijados en su posición, con la soldadura definitiva.

| Código | Ud | Descripción | Rendimiento | Precio | Importe |
|---|---|---|---|---|---|
| M01B0010 | h | Oficial cerrajero (mano de obra) | 0.06 | 14.31 | 0.86 |
| M01B0020 | h | Ayudante cerrajero (mano de obra) | 0.06 | 13.51 | 0.81 |
| E01ACAK0010 | kg | Acero perfil laminado HEB, UPN, IPE. (material; 17/06/2008) | 1.03 | 0.91 | 0.94 |
| E09F0020 | ud | p.p. pequeño material (electrodos, discos) (material) | 2 | 0.1 | 0.20 |
| D09TA.F0100 | ud | Elaboración planos de taller (27/10/2016) | 1 | 0.06 | 0.06 |
| E35TA.LD0010 | ud | Preparación estruct. mediante chorro arena, grado Sa 2 1/2 (27/10/2016) | 1 | 0.41 | 0.41 |
| E35IA.LAD0165 | l | Imprim epoxi anticorrosiva 2C Tkrom (material; 26/01/2016) | 0.013 | 12.39 | 0.16 |
| %0.03 | % | Costes indirectos | 3 % | 3.44 | 0.10 |
|  |  | Total |  |  | 3.54 |

| Medición | Uds. | Largo | Parcial |
|---|---|---|---|
| Según listados de cálculo | 1 | 8928.02 | 8928.02 |
| Rigidizadores, placas, etc... | 0.1 | 8928.02 | 892.80 |
| Total |  |  | 9820.82 |

**D06TA.B0060** ud Placa anclaje acero S 275 JR según detalle tipo 1 (05/05/2015)
29 ud × 93.9 = 2723.10
Placa de anclaje a forjado según detalle "tipo 1", con chapa de acero laminado S 275 JR, fijada con cuatro varillas roscadas L 500 M16 calidad 8.8, con arandelas y tuercas M16, ancladas mediante adhesivo de alta resistencia a base de resinas epoxi de dos componentes, Sika AnchorFix-3+ o equivalente, inyectado mediante aplicador siguiendo las instrucciones del fabricante, en taladro de 20mm de diámetro y hasta 300mm de longitud, garantizando el completo llenado mediante ligero rebose, incluso repicado de la superficie de contacto para localizar las armaduras, apertura del agujeros con taladro eléctrico sin percusión y limpiezas mediante aire comprimido y cepillo de mayor diámetro que el taladro, limpieza de la superficie y aplicación de puente de adherencia a base de resinas epoxi, de dos componentes, Sikadur-32 Fix o equivalente, elaboración, montaje, p.p. piezas especiales, preparación de la superficie mediante chorro de arena, en grado Sa 2 1/2 y aplicación de dos manos de imprimación TKROM EPOXI 2C antioxidante o equivalente, colocada, nivelada y sentada. Completa, según C.T.E. DB SE y DB SE-A.

| Código | Ud | Descripción | Rendimiento | Precio | Importe |
|---|---|---|---|---|---|
| M01B0010 | h | Oficial cerrajero | 0.5 | 14.31 | 7.16 |
| M01B0020 | h | Ayudante cerrajero | 0.5 | 13.51 | 6.76 |
| M01A0030 | h | Peón | 0.2 | 13.51 | 2.70 |
| E01TA.ACAJ017 | ud | Placa de anclaje s/detalle tipo 1 (27/10/2016) | 1 | 42.77 | 42.77 |
| E09F0020 | ud | p.p. pequeño material (electrodos, discos) | 8 | 0.1 | 0.80 |
| E09TA.F0110 | ud | p.p. varillas roscadas, tuercas, arandelas, etc.... (27/10/2016) | 1 | 14 | 14.00 |
| E01INMBAD010 | l | Adhesivo Epoxi 2C Sika AnchorFix-3 (25/05/2016) | 0.188 | 83.64 | 15.72 |
| QBC0030 | h | Taladro sin percusión para anclajes en hormigón. Varios ø. (08/06/2016) | 0.25 | 4.98 | 1.25 |
| %0.03 | % | Costes indirectos | 3 % | 91.16 | 2.73 |
|  |  | Total |  |  | 93.9 |

| Medición | Uds. | Parcial |
|---|---|---|
| PLANTA BAJA |  |  |
| Zona izquierda |  |  |
| Estructura ascensor |  |  |
| Nivel 1 | 7 | 7.00 |
| Nivel 3 | 5 | 5.00 |
| Nivel 4 | 4 | 4.00 |
| Nivel 5 | 5 | 5.00 |
| Nivel 6 | 4 | 4.00 |
| Nivel 7 | 4 | 4.00 |
| Total |  | 29 |

**D06TA.B0070** ud Placa anclaje acero S 275 JR HEB-120 (17/06/2008)
6 ud × 72.21 = 433.26
Placa de anclaje para cimentación según detalle "base y anclaje HEB-120 + Plantilla", con chapa de acero laminado S 275 JR, de dimensiones 300x160x20 mm con cuatro varillas roscadas M20x1000 estribadas, fijadas mediante conjunto formado por tuerca M20, arandela "1" con chaflán y arandela "2" de 65x65x8mm, superior e inferior, con una arandela "2" soldada en punta de los pernos, incluso taladro central de D=50 mm, elaboración, plantilla de montaje, p.p. piezas especiales, preparación de la superficie mediante chorro de arena, en grado Sa 2 1/2 y aplicación de dos manos de imprimación TKROM EPOXI 2C antioxidante o equivalente, colocada, nivelada y sentada con mortero de retracción compensada, para anclajes y rellenos SIKAGROUT-218 o equivalente. Completa, según C.T.E. DB SE y DB SE-A.

| Código | Ud | Descripción | Rendimiento | Precio | Importe |
|---|---|---|---|---|---|
| M01B0010 | h | Oficial cerrajero | 0.5 | 14.31 | 7.16 |
| M01B0020 | h | Ayudante cerrajero | 0.5 | 13.51 | 6.76 |
| M01A0030 | h | Peón | 0.2 | 13.51 | 2.70 |
| E01TA.ACAJ015 | ud | Placa de anclaje 300x160x20 mm s/detalle para HEB-120 (material; 17/06/2008) | 1 | 22.77 | 22.77 |
| E09F0020 | ud | p.p. pequeño material (electrodos, discos) | 8 | 0.1 | 0.80 |
| E09TA.F0100 | ud | p.p. varillas roscadas, tuercas, arandelas, etc.... (27/10/2016) | 1 | 22 | 22.00 |
| E01FD0010 | kg | Mortero cementoso monocomp, retracción compensada, SIKAGROUT-218 (material; 22/03/2016) | 8 | 0.99 | 7.92 |
| %0.03 | % | Costes indirectos | 3 % | 70.11 | 2.10 |
|  |  | Total |  |  | 72.21 |

| Medición | Uds. | Parcial |
|---|---|---|
| PLANTA BAJA |  |  |
| Zona izquierda |  |  |
| Cimentación ascensor |  |  |
| P4, P7 | 2 | 2.00 |
| P11,P12,P13,P14 | 4 | 4.00 |
| Total |  | 6 |

**D06TA.B0080** ud Placa anclaje acero S 275 JR HEB-140 (05/05/2015)
8 ud × 75.3 = 602.40
Placa de anclaje para cimentación según detalle "base y anclaje HEB-140 + Plantilla", con chapa de acero laminado S 275 JR, de dimensiones 320x170x20 mm con cuatro varillas roscadas M20x1000 estribadas, fijadas mediante conjunto formado por tuerca M20, arandela "1" con chaflán y arandela "2" de 65x65x8mm, superior e inferior, con una arandela "2" soldada en punta de los pernos, incluso taladro central de D=50 mm, elaboración, plantilla de montaje, p.p. piezas especiales, preparación de la superficie mediante chorro de arena, en grado Sa 2 1/2 y aplicación de dos manos de imprimación TKROM EPOXI 2C antioxidante o equivalente, colocada, nivelada y sentada con mortero de retracción compensada, para anclajes y rellenos SIKAGROUT-218 o equivalente. Completa, según C.T.E. DB SE y DB SE-A.

| Código | Ud | Descripción | Rendimiento | Precio | Importe |
|---|---|---|---|---|---|
| M01B0010 | h | Oficial cerrajero | 0.5 | 14.31 | 7.16 |
| M01B0020 | h | Ayudante cerrajero | 0.5 | 13.51 | 6.76 |
| M01A0030 | h | Peón | 0.2 | 13.51 | 2.70 |
| E01TA.ACAJ016 | ud | Placa de anclaje 320x170x20 mm s/detalle para HEB-140 (27/10/2016) | 1 | 25.77 | 25.77 |
| E09F0020 | ud | p.p. pequeño material (electrodos, discos) | 8 | 0.1 | 0.80 |
| E09TA.F0100 | ud | p.p. varillas roscadas, tuercas, arandelas, etc.... | 1 | 22 | 22.00 |
| E01FD0010 | kg | Mortero cementoso monocomp, retracción compensada, SIKAGROUT-218 | 8 | 0.99 | 7.92 |
| %0.03 | % | Costes indirectos | 3 % | 73.11 | 2.19 |
|  |  | Total |  |  | 75.3 |

| Medición | Uds. | Parcial |
|---|---|---|
| PLANTA BAJA |  |  |
| Zona izquierda |  |  |
| Cimentación ascensor |  |  |
| P1,P2,P3,P5,P6,P8,P9,P10 | 8 | 8.00 |
| Total |  | 8 |

**D05TA.CA0025** m³ Horm. armado losas HA-25/B/20/IIa, B500S. (28/03/2009)
12.72 m³ × 366.62 = 4663.41
Hormigón armado en losas, HA-25/B/20/IIa con aditivo hidrofugante, elaborado en central, armado con acero B 500 S s/planos de estructura, incluso encofrado, desencofrado, colocación de las armaduras, separadores, pasatubos de instalaciones, puesta en obra, vertido, vibrado y curado, s/EHE-08 y C.T.E. DB SE.

| Código | Ud | Descripción | Rendimiento | Precio | Importe |
|---|---|---|---|---|---|
| M01A0010 | h | Oficial primera | 1 | 14.31 | 14.31 |
| M01A0030 | h | Peón | 1 | 13.51 | 13.51 |
| E01HCB0040 | m³ | Horm prep HA-25/B/20/IIa | 1.02 | 83.6 | 85.27 |
| A04A0020 | kg | Acero corrugado B 500 S, elaborado y colocado. | 100 | 1.36 | 136.00 |
| A05AF0010 | m² | Encofrado y desencof. de madera en losas. (material; 22/10/2013) | 5 | 20.57 | 102.85 |
| QBA0010 | h | Vibrador eléctrico | 0.5 | 6.46 | 3.23 |
| E01E0010 | m³ | Agua | 0.075 | 1.84 | 0.14 |
| E13DA0040 | ud | Separ. plást. arm. horiz. D=12-20 r 40 mm | 7 | 0.09 | 0.63 |
| %0.03 | % | Costes indirectos | 3 % | 355.94 | 10.68 |
|  |  | Total |  |  | 366.62 |

| Medición | Uds. | Largo | Alto | Parcial |
|---|---|---|---|---|
| PLANTA PRIMERA |  |  |  |  |
| Zona izquierda |  |  |  |  |
| Rellano | 1 | 14.52 | 0.2 | 2.90 |
| PLANTA TERCERA |  |  |  |  |
| Zona izquierda |  |  |  |  |
| Rellano | 1 | 10.14 | 0.2 | 2.03 |
| PLANTA CUARTA |  |  |  |  |
| Zona izquierda |  |  |  |  |
| Rellano | 1 | 7.35 | 0.2 | 1.47 |
| PLANTA QUINTA |  |  |  |  |
| Zona izquierda |  |  |  |  |
| Rellano | 1 | 10.14 | 0.2 | 2.03 |
| CUBIERTA |  |  |  |  |
| Zona izquierda |  |  |  |  |
| Cubierta ascensor | 1 | 21.43 | 0.2 | 4.29 |
| Total |  |  |  | 12.72 |

**D05TA.CA1010** ud Cierre de hueco de claraboya. (28/03/2009)
18 ud × 169.34 = 3048.12
Cierre de hueco circular de las claraboyas en la cubierta del Salón de Actos, de ø 80 cm, con losa de 20cm de espesor, de hormigón armado HA-25/B/20/IIa, elaborado en central, armado con 150 kg/m³ de acero B 500 S, incluso elaboración, encofrado y desencofrado, repicado de revestimientos, anclaje de armaduras de espera mediante adhesivo para anclajes de alta resistencia a base de resinas epoxi de dos componentes, Sika AnchorFix-3+ o equivalente, inyectado mediante aplicador siguiendo las instrucciones del fabricante, en taladro 2mm mayor que el diámetro de las barras y 300mm de profundidad, garantizando el completo llenado mediante ligero rebose, apertura del agujero con taladro eléctrico sin percusión y limpiezas mediante aire comprimido y cepillo de mayor diámetro que el taladro, según instrucciones de la casa suministradora, limpieza de la superficie de unión hasta eliminar cualquier resto de yeso, mortero, fragmentos sueltos, polvo etc, aplicación de puente de adherencia hormigón endurecido - hormigón fresco mediante adhesivo a base de resinas epoxi, de dos componentes, Sikadur-32 Fix o equivalente, colocación de las armaduras, separadores, pasatubos, vertido, vibrado y curado, s/EHE-08 y C.T.E. DB SE.

| Código | Ud | Descripción | Rendimiento | Precio | Importe |
|---|---|---|---|---|---|
| M01A0010 | h | Oficial primera | 2 | 14.31 | 28.62 |
| M01A0030 | h | Peón | 2 | 13.51 | 27.02 |
| E01HCB0040 | m³ | Horm prep HA-25/B/20/IIa | 0.11 | 83.6 | 9.20 |
| A04A0020 | kg | Acero corrugado B 500 S, elaborado y colocado. | 16.5 | 1.36 | 22.44 |
| A05AF0010 | m² | Encofrado y desencof. de madera en losas. | 1 | 20.57 | 20.57 |
| QBA0010 | h | Vibrador eléctrico | 0.5 | 6.46 | 3.23 |
| E01E0010 | m³ | Agua | 0.075 | 1.84 | 0.14 |
| E13DA0150 | ud | Separ hormigón r 40-50 mm uso universal (material) | 5 | 0.09 | 0.45 |
| E01GA0030 | kg | Adhesivo a base de resinas epoxi, SIKADUR-32 FIX (material; 22/03/2016) | 0.25 | 33.7 | 8.43 |
| E01INMBAD010 | l | Adhesivo Epoxi 2C Sika AnchorFix-3 | 0.5 | 83.64 | 41.82 |
| QBC0030 | h | Taladro sin percusión para anclajes en hormigón. Varios ø. | 0.5 | 4.98 | 2.49 |
| %0.03 | % | Costes indirectos | 3 % | 164.41 | 4.93 |
|  |  | Total |  |  | 169.34 |

| Medición | Uds. | Parcial |
|---|---|---|
| Cubierta Salón de Actos | 18 | 18.00 |
| Total |  | 18 |

**D01TA.A1011** ud Apertura de trépano ø110mm. (05/05/2015)
10 ud × 28.91 = 289.10
Apertura de trépano en muros, losas o vigas de hormigón armado, de 110mm de diámetro y hasta 300mm de espesor, SIN AFECTAR A LA ARMADURA, para lo que se deberá detectar previamente su posición exacta mediante pachómetro.

| Código | Ud | Descripción | Rendimiento | Precio | Importe |
|---|---|---|---|---|---|
| E12GB.BC0035 | ud | Apertura de trépano ø110mm. (material; 25/08/2016) | 1 | 26.82 | 26.82 |
| QCGB.0100 | h | Pachómetro para detección de armaduras. (08/06/2016) | 0.5 | 2.5 | 1.25 |
| %0.03 | % | Costes indirectos | 3 % | 28.07 | 0.84 |
|  |  | Total |  |  | 28.91 |

| Medición | Uds. | Parcial |
|---|---|---|
| Paso instalaciones | 10 | 10.00 |
| Total |  | 10 |

**D01TA.A1012** ud Apertura de trépano ø162mm. (05/05/2015)
10 ud × 51.85 = 518.50
Apertura de trépano en muros, losas o vigas de hormigón armado, de 162mm de diámetro y hasta 300mm de espesor, SIN AFECTAR A LA ARMADURA, para lo que se deberá detectar previamente su posición exacta mediante pachómetro.

| Código | Ud | Descripción | Rendimiento | Precio | Importe |
|---|---|---|---|---|---|
| E12GB.BC0036 | ud | Apertura de trépano ø202mm. (25/08/2016) | 1 | 49.09 | 49.09 |
| QCGB.0100 | h | Pachómetro para detección de armaduras. | 0.5 | 2.5 | 1.25 |
| %0.03 | % | Costes indirectos | 3 % | 50.34 | 1.51 |
|  |  | Total |  |  | 51.85 |

| Medición | Uds. | Parcial |
|---|---|---|
| Paso de instalaciones | 10 | 10.00 |
| Total |  | 10 |

**D05TA.AB0075** m Encamisado pilar circular, visto HA-30/B/20/IIIa (28/03/2009)
17 m × 89.24 = 1517.08
Encamisado de pilares circulares, con hormigón HA-30/B/20/IIIa con adición en planta de superplastificante, incluso levantado y reposición de pavimento y relleno hasta la base del pilar, repicado del revestimiento, eliminación del hormigón suelto por la oxidación de las armaduras, limpieza de la superficie, pasivado de las armaduras, aplicación de puente de adherencia hormigón endurecido - hormigón fresco mediante adhesivo a base de resinas epoxi, de dos componentes, Sikadur-32 Fix o equivalente, encofrado y desencofrado, vertido, vibrado y curado, s/EHE-08 y C.T.E. DB SE.

| Código | Ud | Descripción | Rendimiento | Precio | Importe |
|---|---|---|---|---|---|
| M01A0010 | h | Oficial primera | 0.5 | 14.31 | 7.16 |
| M01A0030 | h | Peón | 1 | 13.51 | 13.51 |
| E01HCC0060 | m³ | Horm prep HA-30/B/20/IIIa (material; 28/03/2009) | 0.05 | 87.42 | 4.37 |
| E01DC0010 | kg | Superplastificante p/obtener hormigones muy fluidos, SIKAMENT 20 (material) | 4.5 | 2 | 9.00 |
| E01GA0030 | kg | Adhesivo a base de resinas epoxi, SIKADUR-32 FIX | 0.4 | 33.7 | 13.48 |
| A05AD0020 | m² | Encofrado y desencofrado pilares circulares para dejar visto. (material; 11/01/2012) | 1.1 | 32.33 | 35.56 |
| QBA0010 | h | Vibrador eléctrico | 0.5 | 6.46 | 3.23 |
| E01E0010 | m³ | Agua | 0.18 | 1.84 | 0.33 |
| %0.03 | % | Costes indirectos | 3 % | 86.64 | 2.60 |
|  |  | Total |  |  | 89.24 |

## CAP.-06 ALBAÑILERÍA (28/03/2009)
Importe: 77942.71

**D07TA.AA0015** m² Fábrica bl.hueco sencillo 25x25x50 cm (28/04/2010)
68.22 m² × 30.83 = 2103.22
Fábrica de bloques huecos de hormigón vibrado de 25 cm de espesor (25x25x50), con marcado CE, categoría I según UNE-EN 771-3, recibidos con mortero industrial M 2,5, con marcado CE s/UNE-EN 998-2, incluso aplomado, replanteo, nivelado, humedecido del bloque, grapas metálicas de unión a la estructura, ejecución de jambas y encuentros y parte proporcional de refuerzo con armaduras de acero B 400 S en esquinas y cruces. Medido a cinta corrida sin descuento de huecos por formación de dinteles, correas en antepechos y jambas.

| Código | Ud | Descripción | Rendimiento | Precio | Importe |
|---|---|---|---|---|---|
| M01A0010 | h | Oficial primera | 0.5 | 14.31 | 7.16 |
| M01A0030 | h | Peón | 0.5 | 13.51 | 6.76 |
| E10AB0010 | ud | Bloque de hormigón de áridos de picón 25x25x50 cm, CE cat. I (material) | 8.4 | 1.36 | 11.42 |
| A02A0120 | m³ | Mortero industrial M 2,5 (material; 28/04/2010) | 0.025 | 171.1 | 4.28 |
| E10CB0010 | m | Fleje metálico perforado. (material) | 0.5 | 0.16 | 0.08 |
| A04A0010 | kg | Acero corrugado B 400 S, elaborado y colocado. (material) | 0.15 | 1.35 | 0.20 |
| E31CD0030 | ud | Andamio para interiores verticales. | 0.001 | 27.05 | 0.03 |
| %0.03 | % | Costes indirectos | 3 % | 29.93 | 0.90 |
|  |  | Total |  |  | 30.83 |

| Medición | Uds. | Largo | Alto | Parcial |
|---|---|---|---|---|
| PLANTA BAJA |  |  |  |  |
| Zona izquierda |  |  |  |  |
| Secretaría |  |  |  |  |
| Hueco asc. | 1 | 3.05 | 0.75 | 2.29 |
|  | 1 | 6.05 | 0.75 | 4.54 |
| PLANTA PRIMERA |  |  |  |  |
| Zona izquierda |  |  |  |  |
| Rellano |  |  |  |  |
| Hueco asc. | 1 | 1.5 | 1.6 | 2.40 |
|  | 2 | 1.7 | 0.7 | 2.38 |
|  | 1 | 3.1 | 1.6 | 4.96 |
| PLANTA SEGUNDA |  |  |  |  |
| Zona izquierda |  |  |  |  |
| Rellano |  |  |  |  |
| Hueco asc. | 1 | 1.5 | 2.95 | 4.43 |
|  | 2 | 1.7 | 0.7 | 2.38 |
| PLANTA TERCERA |  |  |  |  |
| Zona izquierda |  |  |  |  |
| Rellano |  |  |  |  |
| Hueco asc. | 1 | 1.5 | 2.9 | 4.35 |
|  | 2 | 1.7 | 0.4 | 1.36 |
|  | 1 | 3.1 | 2.9 | 8.99 |
| PLANTA CUARTA |  |  |  |  |
| Zona izquierda |  |  |  |  |
| Rellano |  |  |  |  |
| Hueco asc. | 1 | 1.5 | 2.76 | 4.14 |
|  | 2 | 1.7 | 0.5 | 1.70 |
| PLANTA QUINTA |  |  |  |  |
| Zona izquierda |  |  |  |  |
| Rellano |  |  |  |  |
| Hueco asc. | 1 | 1.5 | 3.89 | 5.84 |
|  | 2 | 1.7 | 0.2 | 0.68 |
|  | 1 | 3.1 | 3.89 | 12.06 |
| CUBIERTA |  |  |  |  |
| Rellano |  |  |  |  |
| Hueco asc. | 1 | 1.5 | 2.68 | 4.02 |
|  | 2 | 1.7 | 0.5 | 1.70 |
| Total |  |  |  | 68.22 |

**D07TA.AA0025** m² Fábrica bl.hueco sencillo 20x25x50 cm (28/04/2010)
99.45 m² × 24.99 = 2485.26
Fábrica de bloques huecos de hormigón vibrado de 20 cm de espesor (20x25x50), con marcado CE, categoría I según UNE-EN 771-3, recibidos con mortero industrial M 2,5, con marcado CE s/UNE-EN 998-2, incluso, aplomado, nivelado, replanteo humedecido del bloque, grapas metálicas de unión a la estructura, ejecución de jambas y encuentros y parte proporcional de refuerzo con armaduras de acero B 400 S en esquinas y cruces. Medido a cinta corrida sin descuento de huecos por formación de dinteles, correas en antepechos y jambas.

| Código | Ud | Descripción | Rendimiento | Precio | Importe |
|---|---|---|---|---|---|
| M01A0010 | h | Oficial primera | 0.4 | 14.31 | 5.72 |
| M01A0030 | h | Peón | 0.4 | 13.51 | 5.40 |
| E10AB0020 | ud | Bloque de hormigón de áridos de picón 20x25x50 cm, CE cat. I (material) | 8.4 | 1.12 | 9.41 |
| A02A0120 | m³ | Mortero industrial M 2,5 | 0.02 | 171.1 | 3.42 |
| E10CB0010 | m | Fleje metálico perforado. | 0.5 | 0.16 | 0.08 |
| A04A0010 | kg | Acero corrugado B 400 S, elaborado y colocado. | 0.15 | 1.35 | 0.20 |
| E31CD0030 | ud | Andamio para interiores verticales. | 0.001 | 27.05 | 0.03 |
| %0.03 | % | Costes indirectos | 3 % | 24.26 | 0.73 |
|  |  | Total |  |  | 24.99 |

| Medición | Uds. | Largo | Alto | Parcial |
|---|---|---|---|---|
| PLANTA BAJA |  |  |  |  |
| Zona izquierda |  |  |  |  |
| Secretaría |  |  |  |  |
| Hueco asc. | 1 | 3 | 2.6 | 7.80 |
|  | 1 | 3 | 3.55 | 10.65 |
| Zona derecha |  |  |  |  |
| Almacén 2 |  |  |  |  |
|  | 1 | 1 | 1.1 | 1.10 |
|  | 1 | 2.75 | 1.5 | 4.13 |
| PLANTA PRIMERA |  |  |  |  |
| Zona izquierda |  |  |  |  |
| Rellano |  |  |  |  |
| Hueco asc. | 1 | 3 | 2.6 | 7.80 |
| PLANTA SEGUNDA |  |  |  |  |
| Zona izquierda |  |  |  |  |
| Rellano |  |  |  |  |
| Hueco asc. | 1 | 3 | 2.95 | 8.85 |
| PLANTA TERCERA |  |  |  |  |
| Zona izquierda |  |  |  |  |
| Rellano |  |  |  |  |
| Hueco asc. | 1 | 3 | 2.9 | 8.70 |
| PLANTA CUARTA |  |  |  |  |
| Zona izquierda |  |  |  |  |
| Rellano |  |  |  |  |
| Hueco asc. | 1 | 3 | 2.76 | 8.28 |
| PLANTA QUINTA |  |  |  |  |
| Zona izquierda |  |  |  |  |
| Rellano |  |  |  |  |
| Hueco asc. | 1 | 3 | 3.89 | 11.67 |
| CUBIERTA |  |  |  |  |
| Rellano |  |  |  |  |
| Hueco asc. | 1 | 3 | 2.68 | 8.04 |
| Fachada trasera asc. | 1 | 6.45 | 2.5 | 16.13 |
| LOCALES VECINALES |  |  |  |  |
| Aseos |  |  |  |  |
|  | 1 | 4.2 | 1.5 | 6.30 |
| Total |  |  |  | 99.45 |

**D07TA.AA0035** m² Fábrica bl.hueco sencillo 15x25x50 cm (28/04/2010)
26.26 m² × 23.13 = 607.39
Fábrica de bloques huecos de hormigón vibrado de 15 cm de espesor (15x25x50), con marcado CE, categoría I según UNE-EN 771-3, recibidos con mortero industrial M 2,5, con marcado CE s/UNE-EN 998-2, incluso replanteo, aplomado, nivelado, humedecido, grapas metálicas de unión a la estructura, ejecución de jambas y encuentros y parte proporcional de refuerzo con armaduras de acero B 400 S en esquinas y cruces. Medido a cinta corrida sin descuento de huecos por formación de dinteles, correas en antepechos y jambas.

| Código | Ud | Descripción | Rendimiento | Precio | Importe |
|---|---|---|---|---|---|
| M01A0010 | h | Oficial primera | 0.35 | 14.31 | 5.01 |
| M01A0030 | h | Peón | 0.35 | 13.51 | 4.73 |
| E10AB0030 | ud | Bloque de hormigón de áridos de picón 15x25x50 cm, CE cat. I (material) | 8.4 | 1.19 | 10.00 |
| A02A0120 | m³ | Mortero industrial M 2,5 | 0.014 | 171.1 | 2.40 |
| E10CB0010 | m | Fleje metálico perforado. | 0.5 | 0.16 | 0.08 |
| A04A0010 | kg | Acero corrugado B 400 S, elaborado y colocado. | 0.15 | 1.35 | 0.20 |
| E31CD0030 | ud | Andamio para interiores verticales. | 0.001 | 27.05 | 0.03 |
| %0.03 | % | Costes indirectos | 3 % | 22.45 | 0.67 |
|  |  | Total |  |  | 23.13 |

| Medición | Uds. | Largo | Alto | Parcial |
|---|---|---|---|---|
| PLANTA BAJA |  |  |  |  |
| Zona izquierda |  |  |  |  |
| Secretaría |  |  |  |  |
| Hueco asc. | 2 | 1.8 | 2.6 | 9.36 |
| PLANTA PRIMERA |  |  |  |  |
| Zona izquierda |  |  |  |  |
| Rellano |  |  |  |  |
| Hueco asc. | 1 | 1.8 | 2.6 | 4.68 |
| PLANTA TERCERA |  |  |  |  |
| Zona izquierda |  |  |  |  |
| Rellano |  |  |  |  |
| Hueco asc. | 1 | 1.8 | 2.9 | 5.22 |
| PLANTA QUINTA |  |  |  |  |
| Zona izquierda |  |  |  |  |
| Rellano |  |  |  |  |
| Hueco asc. | 1 | 1.8 | 3.89 | 7.00 |
| Total |  |  |  | 26.26 |

**D07TA.AA0055** m² Fábrica bl.hueco sencillo 9x25x50 cm (28/04/2010)
375.89 m² × 17.42 = 6548.00
Fábrica de bloques huecos de hormigón vibrado de 9 cm de espesor (9x25x50), con marcado CE, categoría I según UNE-EN 771-3, recibidos con mortero industrial M 2,5, con marcado CE s/UNE-EN 998-2, incluso replanteo, aplomado, nivelado, humedecido, grapas metálicas de unión a la estructura, ejecución de jambas y encuentros y parte proporcional de refuerzo con armaduras de acero B 400 S en esquinas y cruces. Medido a cinta corrida sin descuento de huecos por formación de dinteles, correas en antepechos y jambas.

| Código | Ud | Descripción | Rendimiento | Precio | Importe |
|---|---|---|---|---|---|
| M01A0010 | h | Oficial primera | 0.3 | 14.31 | 4.29 |
| M01A0030 | h | Peón | 0.3 | 13.51 | 4.05 |
| E10AB0050 | ud | Bloque de hormigón de áridos de picón 9x25x50 cm, CE cat. I (material) | 8.4 | 0.78 | 6.55 |
| A02A0120 | m³ | Mortero industrial M 2,5 | 0.01 | 171.1 | 1.71 |
| E10CB0010 | m | Fleje metálico perforado. | 0.5 | 0.16 | 0.08 |
| A04A0010 | kg | Acero corrugado B 400 S, elaborado y colocado. | 0.15 | 1.35 | 0.20 |
| E31CD0030 | ud | Andamio para interiores verticales. | 0.001 | 27.05 | 0.03 |
| %0.03 | % | Costes indirectos | 3 % | 16.91 | 0.51 |
|  |  | Total |  |  | 17.42 |

| Medición | Uds. | Largo | Alto | Parcial |
|---|---|---|---|---|
| PLANTA BAJA |  |  |  |  |
| Zona izquierda |  |  |  |  |
| Aseos |  |  |  |  |
| H. | 1 | 1.75 | 2.49 | 4.36 |
|  | 1 | 3.9 | 2.49 | 9.71 |
|  | 1 | 1.2 | 2.1 | 2.52 |
|  | 2 | 0.1 | 2.1 | 0.42 |
| V. | 2 | 2.3 | 2.49 | 11.45 |
|  | 1 | 1.9 | 2.49 | 4.73 |
| Grupo+Depósitos C.I. |  |  |  |  |
| Tapiado ventanas | 1 | 2.3 | 1.4 | 3.22 |
| Tapiado puertas | 1 | 1 | 2.2 | 2.20 |
| Secretaría |  |  |  |  |
|  | 1 | 2.75 | 3.55 | 9.76 |
| Cuarto instalaciones 1 |  |  |  |  |
| H. | 1 | 1.85 | 2.41 | 4.46 |
| V. | 1 | 1 | 2.41 | 2.41 |
| Zona derecha |  |  |  |  |
| Aseos |  |  |  |  |
| H. | 6 | 0.25 | 2.1 | 3.15 |
|  | 1 | 3.9 | 2.49 | 9.71 |
| V. | 2 | 1.5 | 2.1 | 6.30 |
|  | 1 | 4.3 | 2.49 | 10.71 |
| Almacén 2 |  |  |  |  |
| Tapiado puertas | 1 | 1 | 2.2 | 2.20 |
| Cuarto instalaciones 1 |  |  |  |  |
| H. | 1 | 1.85 | 2.41 | 4.46 |
| V. | 1 | 1 | 2.41 | 2.41 |
| PLANTA PRIMERA |  |  |  |  |
| Zona izquierda |  |  |  |  |
| Servidor domótica |  |  |  |  |
| H. | 1 | 3.9 | 2.48 | 9.67 |
| Zona derecha |  |  |  |  |
| Archivo |  |  |  |  |
| V. | 1 | 4.5 | 2.48 | 11.16 |
| Aseos |  |  |  |  |
| H. | 1 | 3.2 | 2.48 | 7.94 |
| V. | 1 | 4.5 | 2.48 | 11.16 |
| Almacén de mobiliario |  |  |  |  |
| H. | 1 | 3.9 | 2.48 | 9.67 |
| V. | 1 | 0.9 | 2.48 | 2.23 |
| Zona central |  |  |  |  |
| Pasillo |  |  |  |  |
|  | 1 | 14.65 | 2.48 | 36.33 |
| PLANTA TERCERA |  |  |  |  |
| Zona izquierda |  |  |  |  |
| Aseos |  |  |  |  |
| H. | 6 | 0.25 | 2.1 | 3.15 |
|  | 1 | 3.9 | 2.78 | 10.84 |
| V. | 2 | 1.6 | 2.1 | 6.72 |
|  | 1 | 4.6 | 2.78 | 12.79 |
| Zona derecha |  |  |  |  |
| Aseos |  |  |  |  |
| H. | 6 | 0.25 | 2.1 | 3.15 |
|  | 1 | 3.9 | 2.75 | 10.73 |
| V. | 2 | 1.6 | 2.1 | 6.72 |
|  | 1 | 4.3 | 2.75 | 11.83 |
| PLANTA QUINTA |  |  |  |  |
| Zona izquierda |  |  |  |  |
| Aseos |  |  |  |  |
| H. | 6 | 0.25 | 2.1 | 3.15 |
|  | 1 | 3.9 | 2.78 | 10.84 |
| V. | 2 | 1.6 | 2.1 | 6.72 |
|  | 1 | 4.6 | 2.78 | 12.79 |
| Zona derecha |  |  |  |  |
| Aseos |  |  |  |  |
| H. | 1 | 1.75 | 2.75 | 4.81 |
|  | 1 | 3.9 | 2.75 | 10.73 |
|  | 1 | 1.2 | 2.1 | 2.52 |
|  | 2 | 0.1 | 2.1 | 0.42 |
| V. | 2 | 2.3 | 2.75 | 12.65 |
|  | 1 | 2.2 | 2.75 | 6.05 |
| LOCALES VECINALES |  |  |  |  |
| Aseos |  |  |  |  |
| H. | 5 | 0.3 | 2.1 | 3.15 |
|  | 1 | 0.75 | 2.1 | 1.58 |
|  | 1 | 2 | 3.14 | 6.28 |
|  | 1 | 2.2 | 3.14 | 6.91 |
|  | 1 | 0.2 | 3.14 | 0.63 |
| V. | 2 | 1.7 | 2.1 | 7.14 |
|  | 1 | 3.75 | 3.14 | 11.78 |
|  | 1 | 5 | 3.14 | 15.70 |
|  | 1 | 1.2 | 3.14 | 3.77 |
| Total |  |  |  | 375.89 |

**D07TA.AE0015** m² Parapeto 1 m altura bloq. 20cm, correa y pilaretes. (03/07/2012)
22.9 m² × 41.13 = 941.88
Parapeto formado por bloques huecos de hormigón vibrado de 50x25x20 cm, tomados con mortero 1:6 de cemento y arena, pilaretes de 20x15 cm cada 2 m y correa superior de 20 x 15 cm, ambos de hormigón HA-25/P/16/I, armado con 4 redondos de 8 mm y estribos de 6 c/ 30 cm, separadores, incluso replanteo, aplomado, nivelado y humedecido del bloque.

| Código | Ud | Descripción | Rendimiento | Precio | Importe |
|---|---|---|---|---|---|
| M01A0010 | h | Oficial primera | 0.5 | 14.31 | 7.16 |
| M01A0030 | h | Peón | 0.4 | 13.51 | 5.40 |
| E10AB0020 | ud | Bloque de hormigón de áridos de picón 20x25x50 cm, CE cat. I | 8.4 | 1.12 | 9.41 |
| A02A0040 | m³ | Mortero 1:6 de cemento (material; 03/07/2012) | 0.02 | 96.99 | 1.94 |
| A03A0080 | m³ | Hormigón en masa HM-25/P/16/I (material) | 0.045 | 108.98 | 4.90 |
| A04A0010 | kg | Acero corrugado B 400 S, elaborado y colocado. | 3 | 1.35 | 4.05 |
| A05AA0010 | m² | Encofrado y desencof. en zunchos y pilaretes. (material) | 0.45 | 12.43 | 5.59 |
| E13DA0110 | ud | Separ plást arm vert r 35 mm D acero 10-20 | 2 | 0.42 | 0.84 |
| E13DA0030 | ud | Separ. plást. arm. horiz. D=0-30 r 30 mm (material) | 4 | 0.16 | 0.64 |
| %0.03 | % | Costes indirectos | 3 % | 39.93 | 1.20 |
|  |  | Total |  |  | 41.13 |

| Medición | Uds. | Largo | Alto | Parcial |
|---|---|---|---|---|
| CUBIERTA |  |  |  |  |
| Cubierta ascensor | 2 | 6.45 | 0.5 | 6.45 |
|  | 2 | 2.95 | 0.5 | 2.95 |
| EXTERIOR |  |  |  |  |
| Rampa acceso canchas | 1 | 13.5 | 0.9 | 12.15 |
|  | 1 | 1.5 | 0.9 | 1.35 |
| Total |  |  |  | 22.9 |

**D07TA.AE0050** m² Muro de bloques armado, s/detalle. (28/03/2009)
63.88 m² × 57.32 = 3661.60
Muro de cerramiento de parcela realizado según plano de detalle e instrucciones de la Dirección Facultativa, con bloques huecos de hormigón vibrado de 50x25x25 cm, tomados con el propio hormigón de la estructura, pilares contrafuerte de 25x40 cada 3,75 m, armados con 6 ø12 anclados en la base y estribos ø6 c/15cm, trampeados con los bloques, y vigas de 25x20 cada 4 hiladas, armadas con 4 ø16 y estribos ø6 c/15cm, todo con hormigón HA-25/B/20/IIa, incluso elaboración, colocación de las armaduras, separadores, encofrado, desencofrado, vertido, vibrado y curado del hormigón, replanteo, aplomado, nivelado y humedecido del bloque. s/EHE-08 y C.T.E. DB SE.

| Código | Ud | Descripción | Rendimiento | Precio | Importe |
|---|---|---|---|---|---|
| M01A0010 | h | Oficial primera | 0.5 | 14.31 | 7.16 |
| M01A0030 | h | Peón | 0.5 | 13.51 | 6.76 |
| E10AB0010 | ud | Bloque de hormigón de áridos de picón 25x25x50 cm, CE cat. I | 5.6 | 1.36 | 7.62 |
| E01HCB0040 | m³ | Horm prep HA-25/B/20/IIa | 0.106 | 83.6 | 8.86 |
| A04A0010 | kg | Acero corrugado B 400 S, elaborado y colocado. | 13 | 1.35 | 17.55 |
| A05AA0010 | m² | Encofrado y desencof. en zunchos y pilaretes. | 0.5 | 12.43 | 6.22 |
| E13DA0110 | ud | Separ plást arm vert r 35 mm D acero 10-20 | 2 | 0.42 | 0.84 |
| E13DA0030 | ud | Separ. plást. arm. horiz. D=0-30 r 30 mm | 4 | 0.16 | 0.64 |
| %0.03 | % | Costes indirectos | 3 % | 55.65 | 1.67 |
|  |  | Total |  |  | 57.32 |

| Medición | Uds. | Largo | Alto | Parcial |
|---|---|---|---|---|
| EXTERIOR |  |  |  |  |
| Muro de cerramiento | 1 | 7.5 | 3.1 | 23.25 |
|  | 1 | 4.5 | 3.15 | 14.18 |
|  | 1 | 3.25 | 3.85 | 12.51 |
|  | 1 | 2.5 | 3.4 | 8.50 |
|  | 1 | 1.25 | 4.35 | 5.44 |
| Total |  |  |  | 63.88 |

**D07FBCB0010** m² Trasdosado autop fibra-yeso, 3WS01, 62,5/50 (12,5+50 mm) c/lana (05/05/2015)
1593.94 m² × 38.17 = 60840.69
Trasdosado autoportante de fibra-yeso (yeso + fibra de celulosa), modelo 3WS01 Fermacell o equivalente, de espesor total 65,2 mm, formado por una placa de 12,5 mm de espesor atornillada a estructura compuesta de perfiles UW y CW de Protektor de acero galvanizado y aislamiento con lana mineral de 50 mm de espesor, densidad 20 Kg/m³, para una altura máxima de 8 m, con una resistencia térmica interna de 1,28 m²K/W, peso por ud de superficie 20 kg/m². Valores por unidad de placa de 12,5 mm: capacidad de carga de 50 kg por taco, alta resistencia frente a cargas e impactos mecánicos, densidad del panel: 1150 ± 50 kg/m³, factor de resistencia a la difusión del vapor de agua µ: 13, conductividad térmica del panel 0,32 W/mK, calor específico c: 1,1 kJ/kgK, dureza Brinnell 30 N/mm², variación de espesor tras 24 h de inmersión en agua < 2%, reacción al fuego A2-s1 d0, incluso tratamiento de juntas. Instalado. Medido a cinta corrida sin descuento de huecos por formación de recercados, forrado de pilares, remates, etc...

| Código | Ud | Descripción | Rendimiento | Precio | Importe |
|---|---|---|---|---|---|
| M01A0010 | h | Oficial primera | 0.6 | 14.31 | 8.59 |
| M01A0030 | h | Peón | 0.3 | 13.51 | 4.05 |
| E10IFC0010 | m² | Trasdosado autop fibra-yeso, 3WS01, 62,5/50 (12,5+50 mm) c/lana (material) | 1 | 24.42 | 24.42 |
| %0.03 | % | Costes indirectos | 3 % | 37.06 | 1.11 |
|  |  | Total |  |  | 38.17 |

| Medición | Uds. | Largo | Alto | Parcial |
|---|---|---|---|---|
| PLANTA BAJA |  |  |  |  |
| Zona izquierda |  |  |  |  |
| Almacén 1 |  |  |  |  |
| H. | 1 | 9 | 2.39 | 21.51 |
| V. | 1 | 5.5 | 2.39 | 13.15 |
| Aseos |  |  |  |  |
| H. | 2 | 1.9 | 2.39 | 9.08 |
| Grupo+Depósitos C.I. |  |  |  |  |
| H. | 1 | 5.9 | 2.39 | 14.10 |
| V. | 1 | 5.5 | 2.39 | 13.15 |
| Distribuidor A |  |  |  |  |
| H. | 1 | 3.55 | 0.55 | 1.95 |
| V. | 2 | 2.7 | 3.45 | 18.63 |
| Secretaría |  |  |  |  |
| V. | 1 | 6 | 3.45 | 20.70 |
| Recepción |  |  |  |  |
| H. | 1 | 6.1 | 3.45 | 21.05 |
| V. | 1 | 3 | 3.45 | 10.35 |
| Laterales pilares | 3 | 0.3 | 3.45 | 3.11 |
| Zona derecha |  |  |  |  |
| Almacén 2 |  |  |  |  |
| V. | 1 | 4.3 | 2.39 | 10.28 |
| Aseos |  |  |  |  |
| H. | 2 | 1.9 | 2.39 | 9.08 |
| Almacén 3 |  |  |  |  |
| H. | 1 | 9 | 2.39 | 21.51 |
| V. | 1 | 5.5 | 2.39 | 13.15 |
| Distribuidor B |  |  |  |  |
| H. | 1 | 3.55 | 0.55 | 1.95 |
| V. | 2 | 2.6 | 3.45 | 17.94 |
| Aula teórica 1 |  |  |  |  |
| H. | 1 | 5.8 | 3.45 | 20.01 |
| V. | 1 | 9 | 3.45 | 31.05 |
| Zona central |  |  |  |  |
| Salón de actos |  |  |  |  |
| H. | 1 | 17.8 | 4.2 | 74.76 |
| PLANTA PRIMERA |  |  |  |  |
| Zona izquierda |  |  |  |  |
| Almacén material |  |  |  |  |
| V. | 1 | 5.6 | 2.38 | 13.33 |
| Servidor domótica |  |  |  |  |
| H. | 1 | 3.9 | 2.38 | 9.28 |
| Office |  |  |  |  |
| H. | 1 | 5.9 | 2.38 | 14.04 |
| V. | 2 | 4.4 | 2.38 | 20.94 |
| Rellano |  |  |  |  |
|  | 1 | 1.5 | 2.6 | 3.90 |
|  | 1 | 0.9 | 2.6 | 2.34 |
| Zona derecha |  |  |  |  |
| Limpieza |  |  |  |  |
| V. | 1 | 4.5 | 2.38 | 10.71 |
| Aseos |  |  |  |  |
| H. | 2 | 1.5 | 2.38 | 7.14 |
| Almacén de mobiliario |  |  |  |  |
| V. | 1 | 4.5 | 2.38 | 10.71 |
| PLANTA SEGUNDA |  |  |  |  |
| Zona izquierda |  |  |  |  |
| Club del empleo |  |  |  |  |
| Sala polivalente (ordenadores) |  |  |  |  |
| H. | 2 | 9 | 2.67 | 48.06 |
| V. | 1 | 5.4 | 2.67 | 14.42 |
| Laterales pilares | 12 | 0.3 | 2.67 | 9.61 |
| Asesoramiento individual |  |  |  |  |
| H. | 1 | 3.9 | 2.67 | 10.41 |
| Laterales pilares | 2 | 0.3 | 2.67 | 1.60 |
| Sala polivalente |  |  |  |  |
| H. | 2 | 8.9 | 2.67 | 47.53 |
| Laterales pilares | 12 | 0.3 | 2.67 | 9.61 |
| Rellano |  |  |  |  |
|  | 1 | 1.5 | 2.95 | 4.43 |
| Zona derecha |  |  |  |  |
| Espacio polivalente |  |  |  |  |
| H. | 2 | 8.9 | 2.67 | 47.53 |
| Laterales pilares | 12 | 0.3 | 2.67 | 9.61 |
| Despacho/sala reuniones |  |  |  |  |
| H. | 1 | 3.9 | 2.67 | 10.41 |
| Laterales pilares | 2 | 0.3 | 2.67 | 1.60 |
| Sala trabajo personal plantilla |  |  |  |  |
| H. | 2 | 9 | 2.67 | 48.06 |
| V. | 1 | 5.4 | 2.67 | 14.42 |
| Laterales pilares | 12 | 0.3 | 2.67 | 9.61 |
| PLANTA TERCERA |  |  |  |  |
| Zona izquierda |  |  |  |  |
| Aula informática 1 |  |  |  |  |
| H. | 2 | 9 | 2.68 | 48.24 |
| V. | 1 | 5.4 | 2.68 | 14.47 |
| Laterales pilares | 12 | 0.3 | 2.68 | 9.65 |
| Aseos |  |  |  |  |
| H. | 2 | 1.9 | 2.68 | 10.18 |
| Laterales pilares | 2 | 0.3 | 2.68 | 1.61 |
| Aula teórica 2 |  |  |  |  |
| H. | 2 | 8.9 | 2.68 | 47.70 |
| Laterales pilares | 12 | 0.3 | 2.68 | 9.65 |
| Rellano |  |  |  |  |
|  | 1 | 1.5 | 2.9 | 4.35 |
|  | 1 | 0.9 | 2.9 | 2.61 |
| Zona derecha |  |  |  |  |
| Aula teórica 3 |  |  |  |  |
| H. | 2 | 8.9 | 2.68 | 47.70 |
| Laterales pilares | 12 | 0.3 | 2.68 | 9.65 |
| Aseos |  |  |  |  |
| H. | 2 | 1.9 | 2.68 | 10.18 |
| Laterales pilares | 2 | 0.3 | 2.68 | 1.61 |
| Aula teórica 4 |  |  |  |  |
| H. | 2 | 9 | 2.68 | 48.24 |
| V. | 1 | 5.4 | 2.68 | 14.47 |
| Laterales pilares | 12 | 0.3 | 2.68 | 9.65 |
| PLANTA CUARTA |  |  |  |  |
| Zona izquierda |  |  |  |  |
| Aula informática 2 |  |  |  |  |
| H. | 2 | 9 | 2.66 | 47.88 |
| V. | 1 | 5.4 | 2.66 | 14.36 |
| Laterales pilares | 12 | 0.3 | 2.66 | 9.58 |
| Despacho equipo técnico proy. |  |  |  |  |
| H. | 1 | 3.9 | 2.66 | 10.37 |
| Laterales pilares | 2 | 0.3 | 2.66 | 1.60 |
| Aula polivalente maq. conf. indust. |  |  |  |  |
| H. | 2 | 8.9 | 2.66 | 47.35 |
| Laterales pilares | 12 | 0.3 | 2.66 | 9.58 |
| Rellano |  |  |  |  |
|  | 1 | 1.5 | 2.76 | 4.14 |
| Zona derecha |  |  |  |  |
| Aula polivalente maq. conf. indust. |  |  |  |  |
| H. | 1 | 8.9 | 2.66 | 23.67 |
|  | 1 | 12.9 | 2.66 | 34.31 |
| Laterales pilares | 14 | 0.3 | 2.66 | 11.17 |
| Aula teórica 5 |  |  |  |  |
| H. | 2 | 9 | 2.66 | 47.88 |
| V. | 1 | 5.4 | 2.66 | 14.36 |
| Laterales pilares | 12 | 0.3 | 2.66 | 9.58 |
| PLANTA QUINTA |  |  |  |  |
| Zona izquierda |  |  |  |  |
| Aula informática 3 |  |  |  |  |
| H. | 2 | 9 | 2.68 | 48.24 |
| V. | 1 | 5.4 | 2.68 | 14.47 |
| Laterales pilares | 12 | 0.3 | 2.68 | 9.65 |
| Aseos |  |  |  |  |
| H. | 2 | 1.9 | 2.68 | 10.18 |
| Laterales pilares | 2 | 0.3 | 2.68 | 1.61 |
| Aula teórica 6 |  |  |  |  |
| H. | 2 | 8.9 | 2.68 | 47.70 |
| Laterales pilares | 12 | 0.3 | 2.68 | 9.65 |
| Rellano |  |  |  |  |
|  | 1 | 1.5 | 3.89 | 5.84 |
|  | 1 | 0.9 | 3.89 | 3.50 |
| Zona derecha |  |  |  |  |
| Aula teórica 7 |  |  |  |  |
| H. | 2 | 8.9 | 2.68 | 47.70 |
| Laterales pilares | 12 | 0.3 | 2.68 | 9.65 |
| Aseos |  |  |  |  |
| H. | 2 | 1.9 | 2.68 | 10.18 |
| Laterales pilares | 2 | 0.3 | 2.68 | 1.61 |
| Aula teórica 8 |  |  |  |  |
| H. | 2 | 9 | 2.68 | 48.24 |
| V. | 1 | 5.4 | 2.68 | 14.47 |
| Laterales pilares | 12 | 0.3 | 2.68 | 9.65 |
| Total |  |  |  | 1593.94 |

**D07TA.I0015** m³ Dintel horm armado 20x25 HA-25/P/16/I 4D12 (11/01/2012)
0.85 m³ × 887.85 = 754.67
Dintel de hormigón armado de 20x25 cm, con hormigón HA-25/P/16/I, armado con 4 D 12, estribos D 6 c/ 20 cm, incluso separadores, encofrado y desencofrado, vertido, vibrado y curado.

| Código | Ud | Descripción | Rendimiento | Precio | Importe |
|---|---|---|---|---|---|
| M01A0010 | h | Oficial primera | 15.4 | 14.31 | 220.37 |
| M01A0030 | h | Peón | 11.8 | 13.51 | 159.42 |
| A03A0080 | m³ | Hormigón en masa HM-25/P/16/I | 1 | 108.98 | 108.98 |
| A04A0010 | kg | Acero corrugado B 400 S, elaborado y colocado. | 90 | 1.35 | 121.50 |
| A05AG0040 | m² | Encofrado y desencofrado dinteles (material; 11/01/2012) | 14 | 16.42 | 229.88 |
| QBA0010 | h | Vibrador eléctrico | 1.4 | 6.46 | 9.04 |
| E13DA0030 | ud | Separ. plást. arm. horiz. D=0-30 r 30 mm | 80 | 0.16 | 12.80 |
| %0.03 | % | Costes indirectos | 3 % | 861.99 | 25.86 |
|  |  | Total |  |  | 887.85 |

| Medición | Uds. | Largo | Ancho | Alto | Parcial |
|---|---|---|---|---|---|
| PLANTA PRIMERA |  |  |  |  |  |
| Zona izquierda |  |  |  |  |  |
| Distribuidor A | 1 | 1.8 | 0.2 | 0.3 | 0.11 |
| PLANTA SEGUNDA |  |  |  |  |  |
| Zona izquierda |  |  |  |  |  |
| Distribuidor A | 1 | 1.6 | 0.2 | 0.3 | 0.10 |
| PLANTA TERCERA |  |  |  |  |  |
| Zona izquierda |  |  |  |  |  |
| Distribuidor A | 1 | 1.8 | 0.2 | 0.3 | 0.11 |
| PLANTA CUARTA |  |  |  |  |  |
| Zona izquierda |  |  |  |  |  |
| Distribuidor A | 1 | 1.6 | 0.2 | 0.3 | 0.10 |
| PLANTA QUINTA |  |  |  |  |  |
| Zona izquierda |  |  |  |  |  |
| Distribuidor A | 1 | 1.8 | 0.2 | 0.3 | 0.11 |
| LOCALES VECINALES |  |  |  |  |  |
| Aseos |  |  |  |  |  |
|  | 1 | 4.2 | 0.25 | 0.3 | 0.32 |
| Total |  |  |  |  | 0.85 |

## CAP.-07 CUBIERTAS, IMPERMEABILIZACIÓN Y AISLAMIENTO (10/01/2011)
Importe: 31640.15

**D09IAAB0020** m² Aislam. térmico p/ cubiertas, XPS , e=50 mm, (27/01/2012)
176.27 m² × 12.93 = 2279.17
Aislamiento térmico en cubiertas realizado a base de paneles rígidos de poliestireno extruido (XPS) liso, UNE-EN 13164, de resistencia térmica 1,50 m²K/W, reacción al fuego E, resist. a compresión >= 300 kPa, de 50 mm de espesor, encaje perimetral a media madera, fijados al soporte por medios mecánicos, instalado.

| Código | Ud | Descripción | Rendimiento | Precio | Importe |
|---|---|---|---|---|---|
| M01A0010 | h | Oficial primera | 0.08 | 14.31 | 1.14 |
| M01A0040 | h | Peón especializado (mano de obra; 27/01/2012) | 0.08 | 13.59 | 1.09 |
| E02F0170 | ud | Arandelas de reparto y fijaciones (material; 12/04/2012) | 5 | 0.38 | 1.90 |
| E02AB0320 | m² | Plancha poliest extruíd mod. XPS SL e=50 mm p/aislam. cub. inver (material) | 1 | 8.42 | 8.42 |
| %0.03 | % | Costes indirectos | 3 % | 12.55 | 0.38 |
|  |  | Total |  |  | 12.93 |

| Medición | Uds. | Largo | Ancho | Parcial |
|---|---|---|---|---|
| Patio central | 1 | 17.8 | 8.9 | 158.42 |
| Cubierta ascensor | 1 | 6.05 | 2.95 | 17.85 |
| Total |  |  |  | 176.27 |

**D09TA.G0002** m² Geotextil (200 gr/m2) (05/05/2015)
523.86 m² × 1.7 = 890.56
Geotextil no tejido, fabricado a base de fibra corta de poliéster, de 200 gr/m2 de peso, DANOFELT PY 200 de DANOSA o equivalente, fijado al soporte, incluso solapes. Colocado.

| Código | Ud | Descripción | Rendimiento | Precio | Importe |
|---|---|---|---|---|---|
| M01A0010 | h | Oficial primera | 0.066 | 14.31 | 0.94 |
| E18HB0360 | m² | Geotextil (200 g/m²), DANOFELT PY 200, DANOSA (material; 16/02/2016) | 1.05 | 0.68 | 0.71 |
| %0.03 | % | Costes indirectos | 3 % | 1.65 | 0.05 |
|  |  | Total |  |  | 1.7 |

| Medición | Uds. | Largo | Ancho | Alto | Parcial |
|---|---|---|---|---|---|
| Patio central | 2 | 17.8 | 8.9 |  | 316.84 |
|  | 4 | 17.8 |  | 0.3 | 21.36 |
|  | 4 |  | 8.9 | 0.3 | 10.68 |
| Patios laterales | 2 | 6.2 | 8.9 |  | 110.36 |
|  | 4 | 6.2 |  | 0.3 | 7.44 |
|  | 4 |  | 8.9 | 0.3 | 10.68 |
| Cubierta ascensor | 2 | 6.05 | 2.95 |  | 35.70 |
|  | 4 | 6.05 |  | 0.3 | 7.26 |
|  | 4 |  | 2.95 | 0.3 | 3.54 |
| Total |  |  |  |  | 523.86 |

**D08AA0024** m² Formac pendientes cubiert mortero ligero perlas EPS 15 cm. (03/07/2012)
176.27 m² × 26.12 = 4604.17
Formación de pendientes en cubiertas de 15 cm de espesor medio, con mortero aislante extraligero (200 kg/m³), constituido por perlas de poliestireno expandido, extendido a llana, colocado.

| Código | Ud | Descripción | Rendimiento | Precio | Importe |
|---|---|---|---|---|---|
| M01A0010 | h | Oficial primera | 0.05 | 14.31 | 0.72 |
| M01A0030 | h | Peón | 0.025 | 13.51 | 0.34 |
| A02E0100 | m³ | Mortero aislante poliestireno (material; 03/07/2012) | 0.15 | 162.03 | 24.30 |
| %0.03 | % | Costes indirectos | 3 % | 25.36 | 0.76 |
|  |  | Total |  |  | 26.12 |

| Medición | Uds. | Largo | Ancho | Parcial |
|---|---|---|---|---|
| Patio central | 1 | 17.8 | 8.9 | 158.42 |
| Cubierta ascensor | 1 | 6.05 | 2.95 | 17.85 |
| Total |  |  |  | 176.27 |

**D09GB.ABAB035** m² Impermeabilización de cubierta, bicapa, autoprotegida. (27/01/2012)
379.23 m² × 21.71 = 8233.08
Impermeabilización de cubierta con protección mineral ligera o autoprotegida, NO ADHERIDA, realizada con una membrana BICAPA, constituida por una imprimación en perímetros, cazoletas y puntos singulares con una emulsión bituminosa según norma UNE 104231 tipo ED. Colocación de una lámina de betún elastómero (SBS) de superficie no protegida tipo LBM 40-FP con armadura de fieltro de poliéster de 150 g/m² de 4 kg/m², ESTERDAN 40 P ELAST, DANOSA o equivalente, totalmente soldada a petos, cazoletas y puntos singulares. Colocación de una segunda lámina de betún elastómero (SBS) de superficie autoprotegida MINERAL con gránulos de pizarra natural tipo LBM 40/G-FV con armadura de fibra de vidrio de 100 g/m² de 4 kg/m², GLASDAN 40/GP ERF ELAST, DANOSA o equivalente, soldada a la anterior. Incluso p.p. de banda de refuerzo de 30 cm de ancho según normativa, con lámina de betún modificado con elastómero (SBS), de superficie no protegida tipo LBM-30-FP con armadura de fieltro de poliéster no tejido, de masa nominal 3 kg/m², ESTERDAN 30 P ELAST, DANOSA o equivalente, anclaje mecánico perimetral de la impermeabilización en su posición más elevada mediante perfil de acero galvanizado para cubiertas de DANOSA o equivalente, sellado con masilla de poliuretano y fijado mecánicamente con clavos de pistola automática HILTI y formación de juntas de dilatación y estructurales según CTE, totalmente rematada y comprobada según C.T.E. DB HS-1.

| Código | Ud | Descripción | Rendimiento | Precio | Importe |
|---|---|---|---|---|---|
| M01A0010 | h | Oficial primera | 0.18 | 14.31 | 2.58 |
| M01A0040 | h | Peón especializado | 0.18 | 13.59 | 2.45 |
| E18LA0090 | kg | Emulsión bituminosa no iónica tipo ED, LASUR (material; 05/05/2015) | 0.08 | 1.93 | 0.15 |
| E18IA.AC0110 | m² | Lám betún LBM-40/G-FV (SBS), gris, GLASDAN 40/GP ERF ELAST, DANO (material; 26/10/2016) | 1.1 | 4.76 | 5.24 |
| E18IA.AA0250 | m² | Lám betún LBM-40-FP (SBS), ESTERDAN 40 P ELAST, DANOSA (material; 26/10/2016) | 1.1 | 5.95 | 6.55 |
| E18IA.AA0240 | m² | Lám betún LBM-30-FP (SBS), ESTERDAN 30 P ELAST, DANOSA (material; 26/10/2016) | 0.3 | 4.9 | 1.47 |
| E18IA.LE0035 | m | Perfil galvanizado para lámina imperm. i/sellado (material; 25/08/2016) | 0.25 | 10 | 2.50 |
| E01KB0040 | kg | Butano. (material; 05/05/2015) | 0.143 | 0.98 | 0.14 |
| %0.03 | % | Costes indirectos | 3 % | 21.08 | 0.63 |
|  |  | Total |  |  | 21.71 |

| Medición | Uds. | Largo | Ancho | Alto | Parcial |
|---|---|---|---|---|---|
| Patio central | 1 | 17.8 | 8.9 |  | 158.42 |
|  | 2 | 17.8 |  | 1 | 35.60 |
|  | 2 |  | 8.9 | 1 | 17.80 |
| Patios laterales | 2 | 6.2 | 8.9 |  | 110.36 |
|  | 4 | 6.2 |  | 0.5 | 12.40 |
|  | 4 |  | 8.9 | 0.5 | 17.80 |
| Cubierta ascensor | 1 | 6.05 | 2.95 |  | 17.85 |
|  | 2 | 6.05 |  | 0.5 | 6.05 |
|  | 2 |  | 2.95 | 0.5 | 2.95 |
| Total |  |  |  |  | 379.23 |

**D08TA.AA0045** m² Protección membrana imperm. con mortero 4 cm, armada. (03/07/2012)
158.42 m² × 9.24 = 1463.80
Protección de membrana impermeabilizante con capa de mortero de cemento y arena 1:6 de 4 cm de espesor, armada con malla metálica galvanizada, acabado fratasado.

| Código | Ud | Descripción | Rendimiento | Precio | Importe |
|---|---|---|---|---|---|
| M01A0010 | h | Oficial primera | 0.14 | 14.31 | 2.00 |
| M01A0030 | h | Peón | 0.14 | 13.51 | 1.89 |
| A02A0040 | m³ | Mortero 1:6 de cemento | 0.04 | 96.99 | 3.88 |
| E09BA0010 | m² | Malla metálica galvanizada 50x50x4 mm (material) | 1 | 1.2 | 1.20 |
| %0.03 | % | Costes indirectos | 3 % | 8.97 | 0.27 |
|  |  | Total |  |  | 9.24 |

| Medición | Uds. | Largo | Ancho | Parcial |
|---|---|---|---|---|
| Patio central | 1 | 17.8 | 8.9 | 158.42 |
| Total |  |  |  | 158.42 |

**D08TA.C0025** m² Pavimento gres prensado 25x25 cm, clase 3, en cubierta, Codicer (10/01/2011)
158.42 m² × 26.72 = 4232.98
Pavimento de baldosa de gres prensado de 25x25 cm, grupo BIIa (absorción de agua 3%<E<=6%), según UNE-EN-14411, clase 3, según UNE-ENV 12633 y C.T.E. DB SUA-1, colocado en cubierta, Nervión, Codicer o equivalente, recibido con adhesivo cementoso C 2TE S1, (UNE-EN 12004), con marcado CE, Ardex X7G Plus o equivalente, con junta de hasta 6mm, rejuntado con mortero preparado flexible, con propiedades hidrófugas, Ardex FG Flex o equivalente, color a elegir por la D.F. Incluso formación de juntas perimetrales continuas, de anchura no menor de 5 mm, en los límites con paredes y en su caso, juntas de partición y juntas estructurales o de dilatación existentes en el soporte y limpieza.

| Código | Ud | Descripción | Rendimiento | Precio | Importe |
|---|---|---|---|---|---|
| M01A0010 | h | Oficial primera | 0.43 | 14.31 | 6.15 |
| M01A0030 | h | Peón | 0.43 | 13.51 | 5.81 |
| E33EAAC0030 | m² | Baldosa gres prens esmalt, BIIa, clase 3, 25x25 cm, Nervion, Cod (material) | 1.1 | 8.95 | 9.85 |
| E01IA.FA0415 | kg | Adhesivo cementoso C 2TE S1, p/rev y pav int/ext, Ardex X7G Plus (material; 20/10/2016) | 2.5 | 1.34 | 3.35 |
| E01IA.FB0135 | kg | Mortero flexible para junta 1-6mm, Ardex FG Flex (material; 10/01/2011) | 0.5 | 1.55 | 0.78 |
| E01E0010 | m³ | Agua | 0.002 | 1.84 | 0.00 |
| %0.03 | % | Costes indirectos | 3 % | 25.94 | 0.78 |
|  |  | Total |  |  | 26.72 |

| Medición | Uds. | Largo | Ancho | Parcial |
|---|---|---|---|---|
| Patio central | 1 | 17.8 | 8.9 | 158.42 |
| Total |  |  |  | 158.42 |

**D08AA0065** m² Acabado de cubierta con capa árido 16-32 mm e=10 cm (05/05/2015)
17.85 m² × 4.87 = 86.93
Acabado de cubierta con capa de protección de 10 cm de espesor con árido 16-32 mm, colocado sin adherente.

| Código | Ud | Descripción | Rendimiento | Precio | Importe |
|---|---|---|---|---|---|
| M01A0010 | h | Oficial primera | 0.1 | 14.31 | 1.43 |
| M01A0030 | h | Peón | 0.1 | 13.51 | 1.35 |
| E01CB0100 | m³ | Arido machaqueo 16-32 mm (material) | 0.1 | 19.5 | 1.95 |
| %0.03 | % | Costes indirectos | 3 % | 4.73 | 0.14 |
|  |  | Total |  |  | 4.87 |

| Medición | Uds. | Largo | Ancho | Parcial |
|---|---|---|---|---|
| Cubierta ascensor | 1 | 6.05 | 2.95 | 17.85 |
| Total |  |  |  | 17.85 |

**D08TA.BC0015** m² Cubierta panel sandwich con aislamiento. (05/05/2015)
77.4 m² × 41.22 = 3190.43
Cubierta realizada con panel sandwich formado por dos capas de chapa prelacada y núcleo interior de espuma rígida de poliuretano, igual a la existente, incluso p.p. de ajuste de la estructura portante existente a la nueva dimensión y las nuevas pendientes, con remate perimetral y en cambios de plano, que garanticen la estanqueidad, elementos de anclaje, fijación, solapes y medios de seguridad para trabajo en altura. Instalada, s/NTE QTG-8.

| Código | Ud | Descripción | Rendimiento | Precio | Importe |
|---|---|---|---|---|---|
| M01A0010 | h | Oficial primera | 0.5 | 14.31 | 7.16 |
| M01A0030 | h | Peón | 0.5 | 13.51 | 6.76 |
| E11GBA0010 | m² | Panel sandw galv y prelac p/cubiert c/aislam e=30mm (material; 27/10/2016) | 1.2 | 20.5 | 24.60 |
| E38TA.BD0010 | ud | p.p. de protecciones colectivas para trabajo en altura. | 1 | 1.5 | 1.50 |
| %0.03 | % | Costes indirectos | 3 % | 40.02 | 1.20 |
|  |  | Total |  |  | 41.22 |

| Medición | Uds. | Largo | Ancho | Parcial |
|---|---|---|---|---|
| Cubierta escaleras | 2 | 9 | 4.3 | 77.40 |
| Total |  |  |  | 77.4 |

**D12CCA0010** m Albardilla de hormigón visto en U 100x32x7 cm (21/02/2011)
9.4 m × 35.82 = 336.71
Albardilla de hormigón visto gris, para coronación de muros en "U" de 100x32x7 cm recibida con mortero de cemento cola, incluso preparación del soporte con revestimiento elástico impermeable, p.p. de cortes, rejuntado con mortero preparado flexible y limpieza.

| Código | Ud | Descripción | Rendimiento | Precio | Importe |
|---|---|---|---|---|---|
| M01A0010 | h | Oficial primera | 0.4 | 14.31 | 5.72 |
| M01A0030 | h | Peón | 0.4 | 13.51 | 5.40 |
| E10HAA0010 | ud | Albardilla hormigon arm gris U 100x32x7 cm (material; 09/02/2015) | 1 | 22 | 22.00 |
| E18KA0050 | kg | Mortero impermeabilizante, MORCEM DRY R (material; 21/02/2011) | 1.25 | 0.9 | 1.13 |
| E01FA0140 | kg | Adhesivo cementoso C 2TE S1, gris, p/rev y pav int/ext, PEGOLAND (material) | 0.7 | 0.62 | 0.43 |
| E01FB0090 | kg | Mortero de rejuntado cementoso mejorado, CG 2, color, juntas 2-1 (material) | 0.12 | 0.8 | 0.10 |
| E01E0010 | m³ | Agua | 0.001 | 1.84 | 0.00 |
| %0.03 | % | Costes indirectos | 3 % | 34.78 | 1.04 |
|  |  | Total |  |  | 35.82 |

| Medición | Uds. | Largo | Alto | Parcial |
|---|---|---|---|---|
| CUBIERTA |  |  |  |  |
| Cubierta ascensor | 2 | 6.45 | 0.5 | 6.45 |
|  | 2 | 2.95 | 0.5 | 2.95 |
| Total |  |  |  | 9.4 |

**D08TA.E0010** m Remate de chapa metálica galv. pintada. (05/05/2015)
96 m × 12.18 = 1169.28
Remate perimetral de la impermeabilización realizado según detalle e instrucciones de la Dirección Facultativa, con chapa metálica galvanizada, de 1 mm de espesor, fijada mecánicamente al soporte sin perforar la lámina, incluso corte, plegado, pequeño material, mano de imprimación epoxi anticorrosiva de dos componentes Tkrom o equivalente, acabado con dos manos de esmalte de poliuretano de dos componentes, Tkrom Esmalte Poliuretano 2C o equivalente, color a elegir por la D.F., recibido, nivelado y colocación. Totalmente terminada y rematada según planos de detalle e instrucciones de la Dirección Facultativa.

| Código | Ud | Descripción | Rendimiento | Precio | Importe |
|---|---|---|---|---|---|
| M01B0010 | h | Oficial cerrajero | 0.2 | 14.31 | 2.86 |
| M01B0020 | h | Ayudante cerrajero | 0.2 | 13.51 | 2.70 |
| E09CA0050 | m² | Chapa acero galvaniz 1 mm (material) | 0.3 | 8.92 | 2.68 |
| E09F0020 | ud | p.p. pequeño material (electrodos, discos) | 10 | 0.1 | 1.00 |
| E35IA.LAD0165 | l | Imprim epoxi anticorrosiva 2C Tkrom | 0.06 | 12.39 | 0.74 |
| E35IA.EB0020 | l | Esmate poliuretano 2C Tkrom (material; 19/01/2016) | 0.12 | 15.42 | 1.85 |
| %0.03 | % | Costes indirectos | 3 % | 11.83 | 0.35 |
|  |  | Total |  |  | 12.18 |

| Medición | Uds. | Largo | Ancho | Parcial |
|---|---|---|---|---|
| Patio central | 2 | 17.8 |  | 35.60 |
|  | 2 |  | 8.9 | 17.80 |
| Patios laterales | 4 | 6.2 |  | 24.80 |
|  | 2 |  | 8.9 | 17.80 |
| Total |  |  |  | 96 |

**D09TA.L0010** m Reparación borde de forjado. (05/05/2015)
82.7 m × 62.31 = 5153.04
Reparación de borde de forjado, consistente en:
- Eliminación del canalón existente
- Levantado de la lámina impermeabilizante en una banda perimetral de 50 cm.
- Picado del revestimiento.
- Saneado de zonas con oxidación de armaduras, consistente en el picado del recubrimiento suelto, el pasivado de las armaduras y la reposición del recubrimiento con mortero estructural.
- Formación de goterón.
- Enfoscado del canto del forjado mortero industrial de uso corriente, con marcado CE, tipo GP CS III W2
- Colocación de nuevo canalón, fijado a la parte inferior del forjado y nuevos bajantes.
- Colocación bajo la tela actual de banda de impermeabilización con lámina de betún elastómero (SBS) de superficie autoprotegida MINERAL con gránulos de pizarra natural tipo LBM 40/G-FV con armadura de fibra de vidrio de 100 g/m² de 4 kg/m², tipo GLASDAN 40/GP ERF ELAST, DANOSA o equivalente, de manera que entre en el canalón.
- Tendido y soldado de la lámina existente sobre la nueva.

| Código | Ud | Descripción | Rendimiento | Precio | Importe |
|---|---|---|---|---|---|
| M01A0010 | h | Oficial primera | 1.5 | 14.31 | 21.47 |
| M01A0030 | h | Peón | 1.5 | 13.51 | 20.27 |
| A02A0130 | m³ | Mortero industrial GP CS III W2 (material) | 0.01 | 413.32 | 4.13 |
| E37KB0030 | m² | Malla fibra vidrio impregnada PVC, 10x10 mm (precio medio) (material) | 0.5 | 3.03 | 1.52 |
| E01E0010 | m³ | Agua | 0.005 | 1.84 | 0.01 |
| E28HA0010 | m | Canalón curvo PVC desarrollo 27 cm gris (material) | 1 | 5.46 | 5.46 |
| E28HA0020 | ud | Gancho s/banda vert. PVC gris p/canalón PVC curvo 27 cm (material) | 1 | 1.93 | 1.93 |
| E28CA0250 | m | Tub. PVC-U aguas resid. clase B D 110 mm, Terrain (material) | 0.05 | 11.69 | 0.58 |
| E28CC0940 | ud | Abrazadera tubo D 110 mm (material) | 0.05 | 1.45 | 0.07 |
| E18LA0090 | kg | Emulsión bituminosa no iónica tipo ED, LASUR | 0.08 | 1.93 | 0.15 |
| E18IA.AC0110 | m² | Lám betún LBM-40/G-FV (SBS), gris, GLASDAN 40/GP ERF ELAST, DANO | 1 | 4.76 | 4.76 |
| E01KB0040 | kg | Butano. | 0.143 | 0.98 | 0.14 |
| %0.03 | % | Costes indirectos | 3 % | 60.49 | 1.81 |
|  |  | Total |  |  | 62.31 |

| Medición | Uds. | Largo | Parcial |
|---|---|---|---|
| LOCALES VECINALES |  |  |  |
| Cubierta | 2 | 28.8 | 57.60 |
|  | 2 | 12.55 | 25.10 |
| Total |  |  | 82.7 |

## CAP.-08 REVESTIMIENTOS Y FALSOS TECHOS (14/04/2010)
Importe: 59493.68

**D07TA.L0205** m² Enfosc maestread fratas horiz/vert ext. GP CS III W2 (05/05/2015)
377.23 m² × 26.92 = 10155.03
Enfoscado maestreado fratasado en paramentos horizontales y verticales exteriores, con mortero industrial de uso corriente, con marcado CE, tipo GP CS III W2, aplicado en dos capas: capa gruesa de 1,5 cm de espesor y acabado en capa fina de 0,5 cm de espesor, s/UNE-EN 998-1, incluso p.p. de malla en unión de fábrica y estructura, remate de huecos y aristas, limpieza y humedecido del soporte.

| Código | Ud | Descripción | Rendimiento | Precio | Importe |
|---|---|---|---|---|---|
| M01A0010 | h | Oficial primera | 0.62 | 14.31 | 8.87 |
| M01A0030 | h | Peón | 0.62 | 13.51 | 8.38 |
| A02A0130 | m³ | Mortero industrial GP CS III W2 | 0.02 | 413.32 | 8.27 |
| E37KB0030 | m² | Malla fibra vidrio impregnada PVC, 10x10 mm (precio medio) | 0.2 | 3.03 | 0.61 |
| E01E0010 | m³ | Agua | 0.005 | 1.84 | 0.01 |
| %0.03 | % | Costes indirectos | 3 % | 26.14 | 0.78 |
|  |  | Total |  |  | 26.92 |

| Medición | Uds. | Largo | Ancho | Alto | Parcial |
|---|---|---|---|---|---|
| EXTERIOR |  |  |  |  |  |
| Fachada ascensor | 1 | 31 |  | 1 | 31.00 |
| Laterales | 2 | 15.5 |  | 1 | 31.00 |
| Trasera | 1 | 16.15 |  | 1 | 16.15 |
| Muro de cerramiento alz. int. | 1 | 93.15 |  | 1 | 93.15 |
| Muro de cerramiento alz. ext. | 1 | 63.35 |  | 1 | 63.35 |
| Muro de cerramiento testa | 1 | 25.8 | 0.25 |  | 6.45 |
| Rampas de acceso a edificio | 2 | 9.7 |  | 0.3 | 5.82 |
|  | 2 | 9.4 | 0.3 |  | 5.64 |
|  | 2 | 9.4 |  | 0.1 | 1.88 |
|  | 2 | 4.55 |  | 0.5 | 4.55 |
|  | 2 | 4.25 | 0.3 |  | 2.55 |
|  | 2 | 4.25 |  | 0.1 | 0.85 |
| Zócalo frontal edificio | 2 | 3.15 |  | 0.4 | 2.52 |
|  | 2 | 6.3 |  | 0.4 | 5.04 |
|  | 1 | 18.2 |  | 0.4 | 7.28 |
| Remates | 1 | 100 |  | 1 | 100.00 |
| Total |  |  |  |  | 377.23 |

**D07TA.L0175** m² Enfosc maestread fratas horiz/vert int. GP CS IV W1 (05/05/2015)
86.6 m² × 20.29 = 1757.11
Enfoscado maestreado fratasado en paramentos horizontales y verticales interiores, con mortero industrial de uso corriente, con marcado CE, tipo GP CS IV W1, en capa gruesa de 1,5 cm de espesor, acabado con mortero tipo GP CS III W1, en capa fina de 0,5 cm de espesor, s/UNE-EN 998-1, incluso p.p. de malla en unión de fábrica y estructura, remate de huecos y aristas, limpieza y humedecido del soporte.

| Código | Ud | Descripción | Rendimiento | Precio | Importe |
|---|---|---|---|---|---|
| M01A0010 | h | Oficial primera | 0.57 | 14.31 | 8.16 |
| M01A0030 | h | Peón | 0.57 | 13.51 | 7.70 |
| A02A0100 | m³ | Mortero industrial M 10 / GP CS IV W1 (material) | 0.015 | 163.14 | 2.45 |
| A02A0110 | m³ | Mortero industrial M 5/GP CS III W1 (material) | 0.005 | 147.18 | 0.74 |
| E37KB0030 | m² | Malla fibra vidrio impregnada PVC, 10x10 mm (precio medio) | 0.2 | 3.03 | 0.61 |
| E31CD0030 | ud | Andamio para interiores verticales. | 0.001 | 27.05 | 0.03 |
| E01E0010 | m³ | Agua | 0.005 | 1.84 | 0.01 |
| %0.03 | % | Costes indirectos | 3 % | 19.70 | 0.59 |
|  |  | Total |  |  | 20.29 |

| Medición | Uds. | Largo | Alto | Parcial |
|---|---|---|---|---|
| Hueco ascensor | 2 | 1.9 | 13 | 49.40 |
|  | 2 | 1.8 | 13 | 46.80 |
| A deducir puertas | -6 | 0.8 | 2 | -9.60 |
| Total |  |  |  | 86.6 |

**D13TA.A0015** m² Revoco a la tirolesa mort 1:3:7 (03/07/2012)
78.22 m² × 10.92 = 854.16
Revoco a la tirolesa, en paramentos verticales y horizontales exteriores, con mortero de cemento, arena y picón, dosificación 1:3:7, cemento, arena y picón o la indicada por la D.F., y aditivo de dispersión plástica cauchutosa tipo Compaktuna o equivalente, incluso p.p. de malla metálica en unión de fábrica y estructura y pilares exentos, limpieza y humedecido del soporte. S/NTE-RPR. Se ejecutarán diferentes muestras del revoco a la tirolesa, variando el contenido y tipo de picón, obteniendo así distintas texturas, teniendo que ser aprobada por la Dirección Facultativa la definitiva a aplicar.

| Código | Ud | Descripción | Rendimiento | Precio | Importe |
|---|---|---|---|---|---|
| M01A0010 | h | Oficial primera | 0.32 | 14.31 | 4.58 |
| M01A0030 | h | Peón | 0.32 | 13.51 | 4.32 |
| A02E0080 | m³ | Mortero 1:3:7 de cemento, arena y picón. (material; 03/07/2012) | 0.02 | 84.98 | 1.70 |
| %0.03 | % | Costes indirectos | 3 % | 10.60 | 0.32 |
|  |  | Total |  |  | 10.92 |

| Medición | Uds. | Largo | Ancho | Alto | Parcial |
|---|---|---|---|---|---|
| EXTERIOR |  |  |  |  |  |
| Muro de cerramiento alz. int. | 1 | 16.5 |  | 1.85 | 30.53 |
| Rampa acceso canchas | 1 | 13.5 |  | 1.3 | 17.55 |
|  | 1 | 14.5 | 0.2 |  | 2.90 |
|  | 1 | 13.5 |  | 0.9 | 12.15 |
|  | 1 | 1.7 |  | 2 | 3.40 |
|  | 1 | 1.7 | 0.2 |  | 0.34 |
|  | 1 | 1.5 |  | 0.9 | 1.35 |
| Remates | 1 | 10 |  | 1 | 10.00 |
| Total |  |  |  |  | 78.22 |

**D07TA.K0025** m² Guarnecido+enlucido yeso, proyectado b/vista. (14/04/2010)
365.02 m² × 6.56 = 2394.53
Guarnecido y enlucido de yeso, proyectado a buena vista en paredes y techos, YECASA o equivalente, de 15 mm de espesor, con yeso para proyectar YPM-90 y acabado con yeso de terminación, "Yecafino", incluso p.p. de guardavivos de PVC en todas las esquinas, limpieza y humedecido de la pared.

| Código | Ud | Descripción | Rendimiento | Precio | Importe |
|---|---|---|---|---|---|
| M01A0010 | h | Oficial primera | 0.19 | 14.31 | 2.72 |
| M01A0030 | h | Peón | 0.17 | 13.51 | 2.30 |
| E01BC0110 | kg | Yeso p/proyectar, tipo B1, YPM-90 de YECASA (material) | 7.2 | 0.15 | 1.08 |
| E01BC0125 | kg | Yeso de terminación, tipo B1, Yecafino de YECASA (material; 14/04/2010) | 1.2 | 0.18 | 0.22 |
| E01E0010 | m³ | Agua | 0.006 | 1.84 | 0.01 |
| E31CD0020 | ud | Andamio para interiores horizontales. (material) | 0.001 | 36.06 | 0.04 |
| %0.03 | % | Costes indirectos | 3 % | 6.37 | 0.19 |
|  |  | Total |  |  | 6.56 |

| Medición | Uds. | Largo | Alto | Parcial |
|---|---|---|---|---|
| PLANTA BAJA |  |  |  |  |
| Zona izquierda |  |  |  |  |
| Aseos |  |  |  |  |
| H. | 1 | 3.9 | 2.39 | 9.32 |
| A deducir puertas | -3 | 0.8 | 2 | -4.80 |
| Grupo+Depósitos C.I. |  |  |  |  |
| Tapiado ventanas | 1 | 2.3 | 1.4 | 3.22 |
| Tapiado puertas | 2 | 1 | 2.2 | 4.40 |
| Dem. alicatado | 1 | 5.5 | 2.39 | 13.15 |
|  | 1 | 3 | 2.39 | 7.17 |
| A deducir ventana | -1 | 2.45 | 0.98 | -2.40 |
| Secretaría |  |  |  |  |
| H. | 1 | 5.8 | 3.45 | 20.01 |
| A deducir puertas | -2 | 0.8 | 2 | -3.20 |
|  | 1 | 3.05 | 2.5 | 7.63 |
| V. | 1 | 2.2 | 3.45 | 7.59 |
|  | 1 | 3.9 | 1.2 | 4.68 |
| Cuarto instalaciones 1 |  |  |  |  |
| H. | 2 | 1.85 | 2.31 | 8.55 |
| A deducir puertas | -2 | 0.8 | 2 | -3.20 |
| V. | 2 | 1 | 2.31 | 4.62 |
| Zona derecha |  |  |  |  |
| Aseos |  |  |  |  |
| H. | 1 | 3.9 | 2.39 | 9.32 |
| A deducir puertas | -3 | 0.8 | 2 | -4.80 |
| Almacén 2 |  |  |  |  |
| Tapiado puertas | 2 | 1 | 2.2 | 4.40 |
| Cuarto instalaciones 1 |  |  |  |  |
| H. | 1 | 1.85 | 2.31 | 4.27 |
| A deducir puertas | -2 | 0.8 | 2 | -3.20 |
| V. | 1 | 1 | 2.31 | 2.31 |
| PLANTA PRIMERA |  |  |  |  |
| Zona izquierda |  |  |  |  |
| Servidor domótica |  |  |  |  |
| H. | 2 | 3.9 | 2.38 | 18.56 |
| A deducir puertas | -1 | 0.8 | 2 | -1.60 |
| Zona derecha |  |  |  |  |
| Archivo |  |  |  |  |
| V. | 2 | 4.5 | 2.38 | 21.42 |
| Aseos |  |  |  |  |
| H. | 1 | 3.2 | 2.38 | 7.62 |
| A deducir puertas | -2 | 0.8 | 2 | -3.20 |
| Almacén de mobiliario |  |  |  |  |
| H. | 2 | 3.9 | 2.38 | 18.56 |
| V. | 2 | 0.9 | 2.38 | 4.28 |
| A deducir puertas | -2 | 2 | 2 | -8.00 |
| Zona central |  |  |  |  |
| Pasillo |  |  |  |  |
|  | 2 | 14.65 | 2.38 | 69.73 |
| A deducir puertas | -6 | 0.8 | 2 | -9.60 |
| PLANTA TERCERA |  |  |  |  |
| Zona izquierda |  |  |  |  |
| Aseos |  |  |  |  |
| H. | 1 | 3.9 | 2.78 | 10.84 |
| A deducir puertas | -2 | 0.8 | 2 | -3.20 |
| Zona derecha |  |  |  |  |
| Aseos |  |  |  |  |
| H. | 1 | 3.9 | 2.75 | 10.73 |
| A deducir puertas | -2 | 0.8 | 2 | -3.20 |
| PLANTA QUINTA |  |  |  |  |
| Zona izquierda |  |  |  |  |
| Aseos |  |  |  |  |
| H. | 1 | 3.9 | 2.78 | 10.84 |
| A deducir puertas | -2 | 0.8 | 2 | -3.20 |
| Zona derecha |  |  |  |  |
| Aseos |  |  |  |  |
| H. | 1 | 3.9 | 2.75 | 10.73 |
| A deducir puertas | -3 | 0.8 | 2 | -4.80 |
| LOCALES VECINALES |  |  |  |  |
| Aseos |  |  |  |  |
| H. | 2 | 1.9 | 3.04 | 11.55 |
| V. | 2 | 4 | 3.04 | 24.32 |
| A deducir puertas | -4 | 0.8 | 2 | -6.40 |
| Remates | 1 | 100 |  | 100.00 |
| Total |  |  |  | 365.02 |

**D10TA.C0185** m² Falso techo regist visto lana de roca, ELKA, ROCKFON (25/06/2012)
1321.17 m² × 26.55 = 35077.06
Falso techo registrable de paneles acústicos de lana de roca volcánica en módulos de 600x600 mm visto, con la cara vista revestida por un velo mineral pintado en color blanco y velo acústico en la cara superior, modelo Ekla de Rockfon o equivalente, colocado según planos de despiece de falsos techos del Proyecto, con p.p. de faja perimetral y tabicas verticales, con placas de pladur tipo N 13 de e=13 mm o equivalentes, en remates con los paramentos verticales y losas de escalera, con estructura metálica vista, prelacada en blanco, formada por perfiles primarios y secundarios, de 24 mm de ala, suspendidos del forjado mediante varillas roscadas normales o extralargas y piezas de cuelgue TR, con angulares fijados mecánicamente en todo su perímetro, totalmente instalado, con todo tipo de ayudas y remates. Se mide la superficie en planta, con parte proporcional de fajas, tabicas y demás remates.

| Código | Ud | Descripción | Rendimiento | Precio | Importe |
|---|---|---|---|---|---|
| E14TA.C0345 | m² | Falso techo regist visto lana de roca, EKLA ROCKFON (material; 25/06/2012) | 1 | 18.72 | 18.72 |
| E14TA.C0347 | ud | P.p. de faja perimetral y remates según Proyecto (21/10/2016) | 1 | 1.5 | 1.50 |
| M01A0010 | h | Oficial primera | 0.2 | 14.31 | 2.86 |
| M01A0030 | h | Peón | 0.2 | 13.51 | 2.70 |
| %0.03 | % | Costes indirectos | 3 % | 25.78 | 0.77 |
|  |  | Total |  |  | 26.55 |

| Medición | Uds. | Largo | Parcial |
|---|---|---|---|
| PLANTA BAJA |  |  |  |
| Zona izquierda |  |  |  |
| Distribuidor A | 1 | 43.22 | 43.22 |
| Secretaría | 1 | 27.37 | 27.37 |
| Recepción | 1 | 16.53 | 16.53 |
| Cuarto instalaciones 1 | 1 | 5.35 | 5.35 |
| Zona derecha |  |  |  |
| Distribuidor B | 1 | 43.41 | 43.41 |
| Aula teórica 1 | 1 | 50.96 | 50.96 |
| Cuarto instalaciones 2 | 1 | 5.31 | 5.31 |
| PLANTA PRIMERA |  |  |  |
| Zona izquierda |  |  |  |
| Distribuidor A | 1 | 21.18 | 21.18 |
| Rellano | 1 | 7.17 | 7.17 |
| Zona derecha |  |  |  |
| Distribuidor B | 1 | 20.94 | 20.94 |
| PLANTA SEGUNDA |  |  |  |
| Zona izquierda |  |  |  |
| Club del empleo |  |  |  |
| Sala polivalente (ordenadores) | 1 | 50.9 | 50.90 |
| Asesoramiento individual | 1 | 17.27 | 17.27 |
| Sala polivalente | 1 | 51.01 | 51.01 |
| Distribuidor A | 1 | 22.93 | 22.93 |
| Rellano | 1 | 4.58 | 4.58 |
| Zona derecha |  |  |  |
| Espacio polivalente | 1 | 51 | 51.00 |
| Despacho/sala reuniones | 1 | 17.24 | 17.24 |
| Sala trabajo personal plantilla | 1 | 50.94 | 50.94 |
| Distribuidor B | 1 | 22.7 | 22.70 |
| PLANTA TERCERA |  |  |  |
| Zona izquierda |  |  |  |
| Aula informática 1 | 1 | 50.91 | 50.91 |
| Aula teórica 2 | 1 | 51 | 51.00 |
| Distribuidor A | 1 | 23.86 | 23.86 |
| Rellano | 1 | 7.17 | 7.17 |
| Zona derecha |  |  |  |
| Aula teórica 3 | 1 | 51 | 51.00 |
| Aula teórica 4 | 1 | 50.94 | 50.94 |
| Distribuidor B | 1 | 23.68 | 23.68 |
| PLANTA CUARTA |  |  |  |
| Zona izquierda |  |  |  |
| Aula informática 2 | 1 | 50.91 | 50.91 |
| Despacho equipo técnico proy. | 1 | 17.26 | 17.26 |
| Aula polivalente maq. conf. indust. | 1 | 51 | 51.00 |
| Distribuidor A | 1 | 21.92 | 21.92 |
| Rellano | 1 | 4.58 | 4.58 |
| Zona derecha |  |  |  |
| Aula polivalente maq. conf. indust. | 1 | 68.69 | 68.69 |
| Aula teórica 5 | 1 | 50.91 | 50.91 |
| Distribuidor B | 1 | 21.68 | 21.68 |
| PLANTA QUINTA |  |  |  |
| Zona izquierda |  |  |  |
| Aula informática 3 | 1 | 50.91 | 50.91 |
| Aula teórica 6 | 1 | 51 | 51.00 |
| Distribuidor A | 1 | 17.6 | 17.60 |
| Rellano | 1 | 7.18 | 7.18 |
| Zona derecha |  |  |  |
| Aula teórica 7 | 1 | 51 | 51.00 |
| Aula teórica 8 | 1 | 50.91 | 50.91 |
| Distribuidor B | 1 | 17.05 | 17.05 |
| Total |  |  | 1321.17 |

**D10TA.C0186** m² Falso techo regist visto lana de roca, Color-all, ROCKFON (05/05/2015)
159.45 m² × 34.16 = 5446.81
Falso techo registrable de paneles acústicos de lana de roca volcánica en módulos de 600x600 mm visto, con la cara vista revestida por un velo mineral en color a elegir por la Dirección Facultativa y velo acústico en la cara superior, modelo Color-all de Rockfon o equivalente, colocado según planos de despiece de falsos techos del Proyecto, con estructura metálica vista, prelacada en el mismo color que los paneles, formada por perfiles primarios y secundarios, de 24 mm de ala, suspendidos del forjado mediante varillas roscadas normales o extralargas y piezas de cuelgue TR, con angulares fijados mecánicamente en todo su perímetro, totalmente instalado, con todo tipo de ayudas y remates. Se mide la superficie en planta, con parte proporcional de remates.

| Código | Ud | Descripción | Rendimiento | Precio | Importe |
|---|---|---|---|---|---|
| E14TA.C0346 | m² | Falso techo regist visto lana de roca, Color-all ROCKFON (22/10/2016) | 1 | 27.6 | 27.600 |
| M01A0010 | h | Oficial primera | 0.2 | 14.31 | 2.862 |
| M01A0030 | h | Peón | 0.2 | 13.51 | 2.702 |
| %0.03 | % | Costes indirectos | 3 % | 33.164 | 0.995 |
|  |  | Total |  |  | 34.16 |

| Medición | Uds. | Largo | Parcial |
|---|---|---|---|
| PLANTA BAJA |  |  |  |
| Zona central |  |  |  |
| Salón de actos | 1 | 159.45 | 159.45 |
| Total |  |  | 159.45 |

**D10TA.BA0015** m² Falso techo cartón yeso Knauf D 113 sin aislam. (05/05/2015)
149.96 m² × 25.4 = 3808.98
Falso techo continuo Knauf tipo D 113, formado por una estructura metálica de acero galvanizado de maestras primarias de 60x27x0,6 mm, moduladas a 1200 mm de eje a eje, y suspendidas del forjado o elemento soporte mediante cuelgues combinados cada 1000 m y maestras secundarias fijadas perpendicularmente a las primarias y a un mismo nivel mediantes empalmes en cruz y modulados a 500 mm de eje a eje, y una placa de yeso Knauf stándard de 12,5 mm de espesor atornillada a la estructura, incluso p.p. de tornillería, tratamiento de juntas, fijaciones etc. Totalmente instalado, con todo tipo de ayudas y remates. Se mide la superficie en planta, con parte proporcional de remates.

| Código | Ud | Descripción | Rendimiento | Precio | Importe |
|---|---|---|---|---|---|
| E14AA0060 | m² | Falso techo continuo Knauf tipo D 113 colocado (material) | 1 | 24.66 | 24.66 |
| %0.03 | % | Costes indirectos | 3 % | 24.66 | 0.74 |
|  |  | Total |  |  | 25.4 |

| Medición | Uds. | Largo | Parcial |
|---|---|---|---|
| PLANTA BAJA |  |  |  |
| Zona izquierda |  |  |  |
| Aseos |  |  |  |
|  | 2 | 6.1 | 12.20 |
|  | 1 | 3.6 | 3.60 |
| Zona derecha |  |  |  |
| Aseos |  |  |  |
|  | 2 | 8.05 | 16.10 |
| PLANTA PRIMERA |  |  |  |
| Zona derecha |  |  |  |
| Aseos |  |  |  |
|  | 2 | 6.65 | 13.30 |
| PLANTA TERCERA |  |  |  |
| Zona izquierda |  |  |  |
| Aseos |  |  |  |
|  | 2 | 8.65 | 17.30 |
| Zona derecha |  |  |  |
| Aseos |  |  |  |
|  | 2 | 8.65 | 17.30 |
| PLANTA QUINTA |  |  |  |
| Zona izquierda |  |  |  |
| Aseos |  |  |  |
|  | 2 | 8.65 | 17.30 |
| Zona derecha |  |  |  |
| Aseos |  |  |  |
|  | 2 | 6.65 | 13.30 |
|  | 1 | 3.65 | 3.65 |
| LOCALES VECINALES |  |  |  |
| Aseos |  |  |  |
|  | 1 | 10.3 | 10.30 |
|  | 1 | 12.9 | 12.90 |
|  | 1 | 5.61 | 5.61 |
| Pasillo |  |  |  |
|  | 1 | 7.1 | 7.10 |
| Total |  |  | 149.96 |

## CAP.-09 SOLADOS Y ALICATADOS (28/03/2009)
Importe: 89848.87

**D03TA.A0095** m² Encachado grava 10 cm espesor. (05/05/2015)
47.47 m² × 4.76 = 225.96
Encachado de grava de machaqueo hasta 20 mm y 10 cm de espesor medio, compactado con medios mecánicos, extendido, preparado para recibir cubrición, medida la superficie ejecutada.

| Código | Ud | Descripción | Rendimiento | Precio | Importe |
|---|---|---|---|---|---|
| M01A0030 | h | Peón | 0.19 | 13.51 | 2.57 |
| E01CB0060 | m³ | Arido machaqueo 8-16 mm (material) | 0.1 | 19.5 | 1.95 |
| QBD0020 | h | Compactador manual, tipo pequeño de rodillo vibrante de 0,60 t | 0.035 | 2.84 | 0.10 |
| %0.03 | % | Costes indirectos | 3 % | 4.62 | 0.14 |
|  |  | Total |  |  | 4.76 |

| Medición | Uds. | Largo | Ancho | Parcial |
|---|---|---|---|---|
| PLANTA BAJA |  |  |  |  |
| Zona izquierda |  |  |  |  |
| Secretaría/recepción | 1 | 5.75 | 8.85 | 50.89 |
| A deducir foso asc. | -1 | 1.9 | 1.8 | -3.42 |
| Total |  |  |  | 47.47 |

**D03TA.A0075** m² Solera arm. c/malla 15x15x0,5, 10cm horm. HM-20/B/20/I (28/03/2009)
47.47 m² × 14.3 = 678.82
Solera ligera, para sobrecarga estática no mayor de 10 kN/m², de hormigón en masa HM-20/B/20/I, de 10 cm de espesor, armada con malla electrosoldada # 15x15cm D 5mm, incluso vertido, extendido, curado y formación de juntas de dilatación. S/NTE-RSS.

| Código | Ud | Descripción | Rendimiento | Precio | Importe |
|---|---|---|---|---|---|
| M01A0010 | h | Oficial primera | 0.08 | 14.31 | 1.14 |
| M01A0030 | h | Peón | 0.16 | 13.51 | 2.16 |
| E01HCA0010 | m³ | Horm prep HM-20/B/20/I | 0.11 | 79.2 | 8.71 |
| E01AB0010 | m² | Malla electros. cuadrícula 15x15 cm, ø 5-5 mm (material) | 1.05 | 1.75 | 1.84 |
| E01E0010 | m³ | Agua | 0.015 | 1.84 | 0.03 |
| %0.03 | % | Costes indirectos | 3 % | 13.88 | 0.42 |
|  |  | Total |  |  | 14.3 |

| Medición | Uds. | Largo | Ancho | Parcial |
|---|---|---|---|---|
| PLANTA BAJA |  |  |  |  |
| Zona izquierda |  |  |  |  |
| Secretaría/recepción | 1 | 5.75 | 8.85 | 50.89 |
| A deducir foso asc. | -1 | 1.9 | 1.8 | -3.42 |
| Total |  |  |  | 47.47 |

**D11TA.A0025** m² Atezado horm aligerado 7 cm y capa mortero 2 cm (03/07/2012)
291.96 m² × 15.56 = 4542.90
Atezado para colocación de pavimentos, formado por capa de hormigón aligerado de 7 cm de espesor y capa de mortero de 2cm acabado al fratás, incluso realización de juntas y maestras.

| Código | Ud | Descripción | Rendimiento | Precio | Importe |
|---|---|---|---|---|---|
| M01A0010 | h | Oficial primera | 0.3 | 14.31 | 4.29 |
| M01A0030 | h | Peón | 0.3 | 13.51 | 4.05 |
| A03B0010 | m³ | Hormigón aligerado de cemento y picón. (material; 03/07/2012) | 0.07 | 67.17 | 4.70 |
| A02A0030 | m³ | Mortero 1:5 de cemento (material; 03/07/2012) | 0.02 | 103.49 | 2.07 |
| %0.03 | % | Costes indirectos | 3 % | 15.11 | 0.45 |
|  |  | Total |  |  | 15.56 |

| Medición | Uds. | Largo | Ancho | Parcial |
|---|---|---|---|---|
| N U E V O P A V I M E N T O |  |  |  |  |
| PLANTA BAJA |  |  |  |  |
| Zona izquierda |  |  |  |  |
| Aseos |  |  |  |  |
|  | 2 | 5.94 | 1 | 11.88 |
|  | 1 | 3.6 | 1 | 3.60 |
| Secretaría | 1 | 27.37 | 1 | 27.37 |
| Recepción | 1 | 16.53 | 1 | 16.53 |
| Zona derecha |  |  |  |  |
| Aseos |  |  |  |  |
|  | 1 | 7.79 | 1 | 7.79 |
|  | 1 | 7.84 | 1 | 7.84 |
| PLANTA PRIMERA |  |  |  |  |
| Zona izquierda |  |  |  |  |
| Rellano | 1 | 7.17 | 1 | 7.17 |
| Zona derecha |  |  |  |  |
| Aseos |  |  |  |  |
|  | 2 | 6.63 | 1 | 13.26 |
| PLANTA SEGUNDA |  |  |  |  |
| Zona izquierda |  |  |  |  |
| Rellano | 1 | 4.58 | 1 | 4.58 |
| PLANTA TERCERA |  |  |  |  |
| Zona izquierda |  |  |  |  |
| Aseos |  |  |  |  |
|  | 1 | 8.39 | 1 | 8.39 |
|  | 1 | 8.42 | 1 | 8.42 |
| Rellano | 1 | 7.17 | 1 | 7.17 |
| Zona derecha |  |  |  |  |
| Aseos |  |  |  |  |
|  | 1 | 8.37 | 1 | 8.37 |
|  | 1 | 8.43 | 1 | 8.43 |
| PLANTA CUARTA |  |  |  |  |
| Zona izquierda |  |  |  |  |
| Rellano | 1 | 4.58 | 1 | 4.58 |
| PLANTA QUINTA |  |  |  |  |
| Zona izquierda |  |  |  |  |
| Aseos |  |  |  |  |
|  | 1 | 8.39 | 1 | 8.39 |
|  | 1 | 8.42 | 1 | 8.42 |
| Rellano | 1 | 7.18 | 1 | 7.18 |
| Zona derecha |  |  |  |  |
| Aseos |  |  |  |  |
|  | 1 | 6.49 | 1 | 6.49 |
|  | 1 | 6.51 | 1 | 6.51 |
|  | 1 | 3.64 | 1 | 3.64 |
| LOCALES VECINALES |  |  |  |  |
| Aseos |  |  |  |  |
|  | 1 | 9.98 | 1 | 9.98 |
|  | 1 | 12.64 | 1 | 12.64 |
|  | 1 | 5.61 | 1 | 5.61 |
| Pasillo |  |  |  |  |
|  | 1 | 7.1 | 1 | 7.10 |
| D E M O L I C I Ó N T A B I Q. |  |  |  |  |
| PLANTA BAJA |  |  |  |  |
| Zona izquierda |  |  |  |  |
| Almacén/cocina |  |  |  |  |
| V. | 1 | 5.6 | 0.66 | 3.70 |
| Archivo |  |  |  |  |
| H. | 1 | 5.8 | 0.66 | 3.83 |
| Cuarto instalaciones 1 |  |  |  |  |
| H. | 1 | 1.3 | 0.66 | 0.86 |
| I. | 1 | 0.85 | 0.66 | 0.56 |
| V. | 1 | 0.5 | 0.66 | 0.33 |
| Zona derecha |  |  |  |  |
| Limpieza |  |  |  |  |
| H. | 1 | 1.4 | 0.66 | 0.92 |
| V. | 1 | 4.3 | 0.66 | 2.84 |
| Cuarto instalaciones 2 |  |  |  |  |
| H. | 1 | 1.3 | 0.66 | 0.86 |
| I. | 1 | 0.85 | 0.66 | 0.56 |
| V. | 1 | 0.5 | 0.66 | 0.33 |
| Zona central |  |  |  |  |
| Salón de actos |  |  |  |  |
| Falseo pilares | 4 | 0.5 | 0.66 | 1.32 |
|  | 2 | 0.7 | 0.66 | 0.92 |
| PLANTA PRIMERA |  |  |  |  |
| Zona izquierda |  |  |  |  |
| E14 Departamento |  |  |  |  |
| H. | 1 | 3.9 | 0.66 | 2.57 |
| E15 Secretaría |  |  |  |  |
| H. | 1 | 3.15 | 0.66 | 2.08 |
| V. | 1 | 4.5 | 0.66 | 2.97 |
| E16 Fotocopiadora |  |  |  |  |
| H. | 1 | 2.9 | 0.66 | 1.91 |
| Zona derecha |  |  |  |  |
| E17 J. Estudios |  |  |  |  |
| E18 Dirección |  |  |  |  |
| H. | 1 | 8.9 | 0.66 | 5.87 |
| V. | 1 | 4.5 | 0.66 | 2.97 |
| Aula 1 |  |  |  |  |
| V. | 1 | 5.6 | 0.66 | 3.70 |
| PLANTA CUARTA |  |  |  |  |
| Zona derecha |  |  |  |  |
| E34 Almacén TIC |  |  |  |  |
| V. | 1 | 4.35 | 0.66 | 2.87 |
| LOCALES VECINALES |  |  |  |  |
| Aula 3 / Aula 4 |  |  |  |  |
| V. | 1 | 4.1 | 0.66 | 2.71 |
|  | 1 | 4.25 | 0.66 | 2.81 |
| N U E V A T A B I Q U E R Í A |  |  |  |  |
| Bloque 9 |  |  |  |  |
| PLANTA BAJA |  |  |  |  |
| Zona izquierda |  |  |  |  |
| Grupo+Depósitos C.I. |  |  |  |  |
| Tapiado ventanas | 1 | 2.3 | 0.57 | 1.31 |
| Tapiado puertas | 1 | 1 | 0.57 | 0.57 |
| Secretaría |  |  |  |  |
|  | 1 | 2.75 | 0.57 | 1.57 |
| Cuarto instalaciones 1 |  |  |  |  |
| H. | 1 | 1.85 | 0.57 | 1.05 |
| V. | 1 | 1 | 0.57 | 0.57 |
| Zona derecha |  |  |  |  |
| Almacén 2 |  |  |  |  |
| Tapiado puertas | 1 | 1 | 0.57 | 0.57 |
| Cuarto instalaciones 1 |  |  |  |  |
| H. | 1 | 1.85 | 0.57 | 1.05 |
| V. | 1 | 1 | 0.57 | 0.57 |
| PLANTA PRIMERA |  |  |  |  |
| Zona izquierda |  |  |  |  |
| Servidor domótica |  |  |  |  |
| H. | 1 | 3.9 | 0.57 | 2.22 |
| Zona derecha |  |  |  |  |
| Archivo |  |  |  |  |
| V. | 1 | 4.5 | 0.57 | 2.57 |
| Almacén de mobiliario |  |  |  |  |
| H. | 1 | 3.9 | 0.57 | 2.22 |
| V. | 1 | 0.9 | 0.57 | 0.51 |
| Zona central |  |  |  |  |
| Pasillo |  |  |  |  |
|  | 1 | 14.65 | 0.57 | 8.35 |
| Total |  |  |  | 291.96 |

**D11TA.A0045** m² Preparación de soporte con mortero cemento 2 cm, acab ruleteado. (03/07/2012)
159.45 m² × 9.03 = 1439.83
Preparación de soporte con capa de mortero de cemento 1:3 de 2 cms. de espesor, con superficie enlucida y ruleteada, incluso realización de maestras y juntas.

| Código | Ud | Descripción | Rendimiento | Precio | Importe |
|---|---|---|---|---|---|
| M01A0010 | h | Oficial primera | 0.23 | 14.31 | 3.29 |
| M01A0030 | h | Peón | 0.23 | 13.51 | 3.11 |
| A02A0010 | m³ | Mortero 1:3 de cemento (material; 03/07/2012) | 0.02 | 118.51 | 2.37 |
| %0.03 | % | Costes indirectos | 3 % | 8.77 | 0.26 |
|  |  | Total |  |  | 9.03 |

| Medición | Uds. | Largo | Parcial |
|---|---|---|---|
| N U E V O P A V I M E N T O |  |  |  |
| PLANTA BAJA |  |  |  |
| Zona central |  |  |  |
| Salón de actos | 1 | 159.45 | 159.45 |
| Total |  |  | 159.45 |

**D11TA.IBAB300** m² Pav. gres porcel prens, BIa, clase 1 Compactto Técnico Pamesa. (10/01/2011)
74.58 m² × 36.48 = 2720.68
Pavimento de gres porcelánico, grupo BIa (absorción de agua E <=0,5%), según UNE-EN-14411, clase 1, según planos de Proyecto, según UNE-ENV 12633 y C.T.E. DB SUA-1, Compactto Técnico de Pamesa "Tenerife" o equivalente, color y dimensiones a elegir por la Dirección Facultativa, recibido con adhesivo cementoso C 2TE S1, (UNE-EN 12004), con marcado CE, Ardex X7G Plus o equivalente, con junta de hasta 6mm, incluso p.p. de rodapié del mismo material, rejuntado con mortero preparado flexible, con propiedades hidrófugas, Ardex FG Flex o equivalente, color a elegir por la D.F. Incluso formación de juntas perimetrales continuas, de anchura no menor de 5 mm, en los límites con paredes, pilares exentos y elevaciones de nivel y, en su caso, juntas de partición y juntas estructurales o de dilatación existentes en el soporte y limpieza.

| Código | Ud | Descripción | Rendimiento | Precio | Importe |
|---|---|---|---|---|---|
| M01A0010 | h | Oficial primera | 0.6 | 14.31 | 8.59 |
| M01A0030 | h | Peón | 0.45 | 13.51 | 6.08 |
| E33TA.EBAA300 | m² | Baldosa gres porcel clase 1, Compactto Técnico Pamesa "Tenerife" (26/10/2016) | 1.05 | 12 | 12.60 |
| E33TA.EBC1300 | m | Rodapié gres porcel, Compactto Técnico Pamesa "Tenerife" (28/10/2016) | 1.2 | 3.35 | 4.02 |
| E01IA.FA0415 | kg | Adhesivo cementoso C 2TE S1, p/rev y pav int/ext, Ardex X7G Plus | 2.5 | 1.34 | 3.35 |
| E01IA.FB0135 | kg | Mortero flexible para junta 1-6mm, Ardex FG Flex | 0.5 | 1.55 | 0.78 |
| E01E0010 | m³ | Agua | 0.002 | 1.84 | 0.00 |
| %0.03 | % | Costes indirectos | 3 % | 35.42 | 1.06 |
|  |  | Total |  |  | 36.48 |

| Medición | Uds. | Largo | Parcial |
|---|---|---|---|
| PLANTA BAJA |  |  |  |
| Zona izquierda |  |  |  |
| Secretaría | 1 | 27.37 | 27.37 |
| Recepción | 1 | 16.53 | 16.53 |
| PLANTA PRIMERA |  |  |  |
| Zona izquierda |  |  |  |
| Rellano | 1 | 7.17 | 7.17 |
| PLANTA SEGUNDA |  |  |  |
| Zona izquierda |  |  |  |
| Rellano | 1 | 4.58 | 4.58 |
| PLANTA TERCERA |  |  |  |
| Zona izquierda |  |  |  |
| Rellano | 1 | 7.17 | 7.17 |
| PLANTA CUARTA |  |  |  |
| Zona izquierda |  |  |  |
| Rellano | 1 | 4.58 | 4.58 |
| PLANTA QUINTA |  |  |  |
| Zona izquierda |  |  |  |
| Rellano | 1 | 7.18 | 7.18 |
| Total |  |  | 74.58 |

**D11TA.IBAB310** m² Pav. gres porcel prens, BIa, clase 2 Compactto Técnico Pamesa. (10/01/2011)
146.76 m² × 32.34 = 4746.22
Pavimento de gres porcelánico, grupo BIa (absorción de agua E <=0,5%), según UNE-EN-14411, clase 2, según planos de Proyecto, según UNE-ENV 12633 y C.T.E. DB SUA-1, Compactto Técnico de Pamesa "Tenerife" o equivalente, color y dimensiones a elegir por la Dirección Facultativa, recibido con adhesivo cementoso C 2TE S1, (UNE-EN 12004), con marcado CE, Ardex X7G Plus o equivalente, con junta de hasta 6mm, rejuntado con mortero preparado flexible, con propiedades hidrófugas, Ardex FG Flex o equivalente, color a elegir por la D.F. Incluso formación de juntas perimetrales continuas, de anchura no menor de 5 mm, en los límites con paredes, pilares exentos y elevaciones de nivel y, en su caso, juntas de partición y juntas estructurales o de dilatación existentes en el soporte y limpieza.

| Código | Ud | Descripción | Rendimiento | Precio | Importe |
|---|---|---|---|---|---|
| M01A0010 | h | Oficial primera | 0.6 | 14.31 | 8.59 |
| M01A0030 | h | Peón | 0.45 | 13.51 | 6.08 |
| E33TA.EBAA310 | m² | Baldosa gres porcel clase 2, Compactto Técnico Pamesa "Tenerife" (20/10/2016) | 1.05 | 12 | 12.60 |
| E01IA.FA0415 | kg | Adhesivo cementoso C 2TE S1, p/rev y pav int/ext, Ardex X7G Plus | 2.5 | 1.34 | 3.35 |
| E01IA.FB0135 | kg | Mortero flexible para junta 1-6mm, Ardex FG Flex | 0.5 | 1.55 | 0.78 |
| E01E0010 | m³ | Agua | 0.002 | 1.84 | 0.00 |
| %0.03 | % | Costes indirectos | 3 % | 31.40 | 0.94 |
|  |  | Total |  |  | 32.34 |

| Medición | Uds. | Largo | Parcial |
|---|---|---|---|
| PLANTA BAJA |  |  |  |
| Zona izquierda |  |  |  |
| Aseos |  |  |  |
|  | 2 | 5.94 | 11.88 |
|  | 1 | 3.6 | 3.60 |
| Zona derecha |  |  |  |
| Aseos |  |  |  |
|  | 1 | 7.79 | 7.79 |
|  | 1 | 7.84 | 7.84 |
| PLANTA PRIMERA |  |  |  |
| Zona derecha |  |  |  |
| Aseos |  |  |  |
|  | 2 | 6.63 | 13.26 |
| PLANTA TERCERA |  |  |  |
| Zona izquierda |  |  |  |
| Aseos |  |  |  |
|  | 1 | 8.39 | 8.39 |
|  | 1 | 8.42 | 8.42 |
| Zona derecha |  |  |  |
| Aseos |  |  |  |
|  | 1 | 8.37 | 8.37 |
|  | 1 | 8.43 | 8.43 |
| PLANTA QUINTA |  |  |  |
| Zona izquierda |  |  |  |
| Aseos |  |  |  |
|  | 1 | 8.39 | 8.39 |
|  | 1 | 8.42 | 8.42 |
| Zona derecha |  |  |  |
| Aseos |  |  |  |
|  | 1 | 6.49 | 6.49 |
|  | 1 | 6.51 | 6.51 |
|  | 1 | 3.64 | 3.64 |
| LOCALES VECINALES |  |  |  |
| Aseos |  |  |  |
|  | 1 | 9.98 | 9.98 |
|  | 1 | 12.64 | 12.64 |
|  | 1 | 5.61 | 5.61 |
| Pasillo |  |  |  |
|  | 1 | 7.1 | 7.10 |
| Total |  |  | 146.76 |

**D11TAIBAA300** m² Pav. gres porcel, 80x80cm, Microcemento gris, Porcelanosa. (10/01/2011)
159.45 m² × 61.13 = 9747.18
Pavimento de gres porcelánico prensado, rectificado, grupo BIa (absorción de agua E <=0,5%) según UNE-EN-14411, clase 1 según UNE-ENV 12633 y C.T.E. DB SUA-1, Microcemento gris de Porcelanosa o equivalente, de 80x80 cm, recibido con adhesivo cementoso C 2TE S1, (UNE-EN 12004), con marcado CE, Ardex X7G Plus o equivalente, con junta de hasta 6mm, incluso p.p. de rodapié del mismo material, rejuntado con mortero preparado flexible, con propiedades hidrófugas, Ardex FG Flex o equivalente, color a elegir por la D.F. Incluso formación de juntas perimetrales continuas, de anchura no menor de 5 mm, en los límites con paredes, pilares exentos y elevaciones de nivel y, en su caso, juntas de partición y juntas estructurales o de dilatación existentes en el soporte y limpieza.

| Código | Ud | Descripción | Rendimiento | Precio | Importe |
|---|---|---|---|---|---|
| M01A0010 | h | Oficial primera | 0.5 | 14.31 | 7.16 |
| M01A0030 | h | Peón | 0.3 | 13.51 | 4.05 |
| E33TA.EBAA325 | m² | Gres porcel, clase 1, 80x80 cm, Microcemento gris, Porcelanosa. (material) | 1.05 | 29.64 | 31.12 |
| E33TA.EBC0245 | ud | Rodapié gres porcel, 10x44 cm, Microcemento gris, Porcelanosa. (material) | 2.73 | 4.72 | 12.89 |
| E01IA.FA0415 | kg | Adhesivo cementoso C 2TE S1, p/rev y pav int/ext, Ardex X7G Plus | 2.5 | 1.34 | 3.35 |
| E01IA.FB0135 | kg | Mortero flexible para junta 1-6mm, Ardex FG Flex | 0.5 | 1.55 | 0.78 |
| E01E0010 | m³ | Agua | 0.002 | 1.84 | 0.00 |
| %0.03 | % | Costes indirectos | 3 % | 59.35 | 1.78 |
|  |  | Total |  |  | 61.13 |

| Medición | Uds. | Largo | Parcial |
|---|---|---|---|
| PLANTA BAJA |  |  |  |
| Zona central |  |  |  |
| Salón de actos | 1 | 159.45 | 159.45 |
| Total |  |  | 159.45 |

**D11TA.G0100** m² Remate de pavimento con piezas recuperadas. (10/01/2011)
70.62 m² × 24.4 = 1723.13
Remate de pavimento en la banda resultante de la demolición de la tabiquería, o a ambos lados de la nueva tabiquería, con piezas de granito artificial, procedentes de recuperación, recibido con adhesivo cementoso C 2TE S1, (UNE-EN 12004), con marcado CE, Ardex X7G Plus o equivalente, con junta de hasta 6mm, rejuntado con mortero preparado flexible, con propiedades hidrófugas, Ardex FG Flex o equivalente, color a elegir por la D.F. y limpieza.

| Código | Ud | Descripción | Rendimiento | Precio | Importe |
|---|---|---|---|---|---|
| M01A0010 | h | Oficial primera | 0.8 | 14.31 | 11.45 |
| M01A0030 | h | Peón | 0.6 | 13.51 | 8.11 |
| E01IA.FA0415 | kg | Adhesivo cementoso C 2TE S1, p/rev y pav int/ext, Ardex X7G Plus | 2.5 | 1.34 | 3.35 |
| E01IA.FB0135 | kg | Mortero flexible para junta 1-6mm, Ardex FG Flex | 0.5 | 1.55 | 0.78 |
| E01E0010 | m³ | Agua | 0.001 | 1.84 | 0.00 |
| %0.03 | % | Costes indirectos | 3 % | 23.69 | 0.71 |
|  |  | Total |  |  | 24.4 |

| Medición | Uds. | Largo | Ancho | Parcial |
|---|---|---|---|---|
| D E M O L I C I Ó N T A B I Q. |  |  |  |  |
| PLANTA BAJA |  |  |  |  |
| Zona izquierda |  |  |  |  |
| Almacén/cocina |  |  |  |  |
| V. | 1 | 5.6 | 0.66 | 3.70 |
| Archivo |  |  |  |  |
| H. | 1 | 5.8 | 0.66 | 3.83 |
| Cuarto instalaciones 1 |  |  |  |  |
| H. | 1 | 1.3 | 0.66 | 0.86 |
| I. | 1 | 0.85 | 0.66 | 0.56 |
| V. | 1 | 0.5 | 0.66 | 0.33 |
| Zona derecha |  |  |  |  |
| Limpieza |  |  |  |  |
| H. | 1 | 1.4 | 0.66 | 0.92 |
| V. | 1 | 4.3 | 0.66 | 2.84 |
| Cuarto instalaciones 2 |  |  |  |  |
| H. | 1 | 1.3 | 0.66 | 0.86 |
| I. | 1 | 0.85 | 0.66 | 0.56 |
| V. | 1 | 0.5 | 0.66 | 0.33 |
| Zona central |  |  |  |  |
| Salón de actos |  |  |  |  |
| Falseo pilares | 4 | 0.5 | 0.66 | 1.32 |
|  | 2 | 0.7 | 0.66 | 0.92 |
| PLANTA PRIMERA |  |  |  |  |
| Zona izquierda |  |  |  |  |
| E14 Departamento |  |  |  |  |
| H. | 1 | 3.9 | 0.66 | 2.57 |
| E15 Secretaría |  |  |  |  |
| H. | 1 | 3.15 | 0.66 | 2.08 |
| V. | 1 | 4.5 | 0.66 | 2.97 |
| E16 Fotocopiadora |  |  |  |  |
| H. | 1 | 2.9 | 0.66 | 1.91 |
| Zona derecha |  |  |  |  |
| E17 J. Estudios |  |  |  |  |
| E18 Dirección |  |  |  |  |
| H. | 1 | 8.9 | 0.66 | 5.87 |
| V. | 1 | 4.5 | 0.66 | 2.97 |
| Aula 1 |  |  |  |  |
| V. | 1 | 5.6 | 0.66 | 3.70 |
| PLANTA CUARTA |  |  |  |  |
| Zona derecha |  |  |  |  |
| E34 Almacén TIC |  |  |  |  |
| V. | 1 | 4.35 | 0.66 | 2.87 |
| LOCALES VECINALES |  |  |  |  |
| Aula 3 / Aula 4 |  |  |  |  |
| V. | 1 | 4.1 | 0.66 | 2.71 |
|  | 1 | 4.25 | 0.66 | 2.81 |
| N U E V A T A B I Q U E R Í A |  |  |  |  |
| Bloque 9 |  |  |  |  |
| PLANTA BAJA |  |  |  |  |
| Zona izquierda |  |  |  |  |
| Grupo+Depósitos C.I. |  |  |  |  |
| Tapiado ventanas | 1 | 2.3 | 0.57 | 1.31 |
| Tapiado puertas | 1 | 1 | 0.57 | 0.57 |
| Secretaría |  |  |  |  |
|  | 1 | 2.75 | 0.57 | 1.57 |
| Cuarto instalaciones 1 |  |  |  |  |
| H. | 1 | 1.85 | 0.57 | 1.05 |
| V. | 1 | 1 | 0.57 | 0.57 |
| Zona derecha |  |  |  |  |
| Almacén 2 |  |  |  |  |
| Tapiado puertas | 1 | 1 | 0.57 | 0.57 |
| Cuarto instalaciones 1 |  |  |  |  |
| H. | 1 | 1.85 | 0.57 | 1.05 |
| V. | 1 | 1 | 0.57 | 0.57 |
| PLANTA PRIMERA |  |  |  |  |
| Zona izquierda |  |  |  |  |
| Servidor domótica |  |  |  |  |
| H. | 1 | 3.9 | 0.57 | 2.22 |
| Zona derecha |  |  |  |  |
| Archivo |  |  |  |  |
| V. | 1 | 4.5 | 0.57 | 2.57 |
| Almacén de mobiliario |  |  |  |  |
| H. | 1 | 3.9 | 0.57 | 2.22 |
| V. | 1 | 0.9 | 0.57 | 0.51 |
| Zona central |  |  |  |  |
| Pasillo |  |  |  |  |
|  | 1 | 14.65 | 0.57 | 8.35 |
| Total |  |  |  | 70.62 |

**D11TA.FC0040** m Colocación de rodapié recuperado de granito artificial. (10/01/2011)
628.3 m × 2.77 = 1740.39
Colocación de rodapié de granito artificial, con piezas procedentes de recuperación, recibido con adhesivo cementoso C 2TE S1, (UNE-EN 12004), con marcado CE, Ardex X7G Plus o equivalente, incluso nivelado, rejuntado con mortero preparado flexible, con propiedades hidrófugas, Ardex FG Flex o equivalente, color a elegir por la D.F. y limpieza. s/ NTE RSR-23.

| Código | Ud | Descripción | Rendimiento | Precio | Importe |
|---|---|---|---|---|---|
| M01A0010 | h | Oficial primera | 0.09 | 14.31 | 1.29 |
| M01A0030 | h | Peón | 0.07 | 13.51 | 0.95 |
| E01IA.FA0415 | kg | Adhesivo cementoso C 2TE S1, p/rev y pav int/ext, Ardex X7G Plus | 0.25 | 1.34 | 0.34 |
| E01IA.FB0135 | kg | Mortero flexible para junta 1-6mm, Ardex FG Flex | 0.072 | 1.55 | 0.11 |
| E01E0010 | m³ | Agua | 0.001 | 1.84 | 0.00 |
| %0.03 | % | Costes indirectos | 3 % | 2.69 | 0.08 |
|  |  | Total |  |  | 2.77 |

| Medición | Uds. | Largo | Parcial |
|---|---|---|---|
| T R A S D O S A D O |  |  |  |
| PLANTA BAJA |  |  |  |
| Zona izquierda |  |  |  |
| Almacén 1 |  |  |  |
| H. | 1 | 9 | 9.00 |
| V. | 1 | 5.5 | 5.50 |
| Grupo+Depósitos C.I. |  |  |  |
| H. | 1 | 5.9 | 5.90 |
| V. | 1 | 5.5 | 5.50 |
| Distribuidor A |  |  |  |
| V. | 2 | 2.7 | 5.40 |
| Secretaría |  |  |  |
| V. | 1 | 6 | 6.00 |
| Recepción |  |  |  |
| H. | 1 | 6.1 | 6.10 |
| V. | 1 | 3 | 3.00 |
| Laterales pilares | 3 | 0.3 | 0.90 |
| Zona derecha |  |  |  |
| Almacén 2 |  |  |  |
| V. | 1 | 4.3 | 4.30 |
| Almacén 3 |  |  |  |
| H. | 1 | 9 | 9.00 |
| V. | 1 | 5.5 | 5.50 |
| Distribuidor B |  |  |  |
| V. | 2 | 2.6 | 5.20 |
| Aula teórica 1 |  |  |  |
| H. | 1 | 5.8 | 5.80 |
| V. | 1 | 9 | 9.00 |
| PLANTA PRIMERA |  |  |  |
| Zona izquierda |  |  |  |
| Almacén material |  |  |  |
| V. | 1 | 5.6 | 5.60 |
| Servidor domótica |  |  |  |
| H. | 1 | 3.9 | 3.90 |
| Office |  |  |  |
| H. | 1 | 5.9 | 5.90 |
| V. | 2 | 4.4 | 8.80 |
| Zona derecha |  |  |  |
| Limpieza |  |  |  |
| V. | 1 | 4.5 | 4.50 |
| Almacén de mobiliario |  |  |  |
| V. | 1 | 4.5 | 4.50 |
| PLANTA SEGUNDA |  |  |  |
| Zona izquierda |  |  |  |
| Club del empleo |  |  |  |
| Sala polivalente (ordenadores) |  |  |  |
| H. | 2 | 9 | 18.00 |
| V. | 1 | 5.4 | 5.40 |
| Laterales pilares | 12 | 0.3 | 3.60 |
| Asesoramiento individual |  |  |  |
| H. | 1 | 3.9 | 3.90 |
| Laterales pilares | 2 | 0.3 | 0.60 |
| Sala polivalente |  |  |  |
| H. | 2 | 8.9 | 17.80 |
| Laterales pilares | 12 | 0.3 | 3.60 |
| Zona derecha |  |  |  |
| Espacio polivalente |  |  |  |
| H. | 2 | 8.9 | 17.80 |
| Laterales pilares | 12 | 0.3 | 3.60 |
| Despacho/sala reuniones |  |  |  |
| H. | 1 | 3.9 | 3.90 |
| Laterales pilares | 2 | 0.3 | 0.60 |
| Sala trabajo personal plantilla |  |  |  |
| H. | 2 | 9 | 18.00 |
| V. | 1 | 5.4 | 5.40 |
| Laterales pilares | 12 | 0.3 | 3.60 |
| PLANTA TERCERA |  |  |  |
| Zona izquierda |  |  |  |
| Aula informática 1 |  |  |  |
| H. | 2 | 9 | 18.00 |
| V. | 1 | 5.4 | 5.40 |
| Laterales pilares | 12 | 0.3 | 3.60 |
| Aula teórica 2 |  |  |  |
| H. | 2 | 8.9 | 17.80 |
| Laterales pilares | 12 | 0.3 | 3.60 |
| Zona derecha |  |  |  |
| Aula teórica 3 |  |  |  |
| H. | 2 | 8.9 | 17.80 |
| Laterales pilares | 12 | 0.3 | 3.60 |
| Aula teórica 4 |  |  |  |
| H. | 2 | 9 | 18.00 |
| V. | 1 | 5.4 | 5.40 |
| Laterales pilares | 12 | 0.3 | 3.60 |
| PLANTA CUARTA |  |  |  |
| Zona izquierda |  |  |  |
| Aula informática 2 |  |  |  |
| H. | 2 | 9 | 18.00 |
| V. | 1 | 5.4 | 5.40 |
| Laterales pilares | 12 | 0.3 | 3.60 |
| Despacho equipo técnico proy. |  |  |  |
| H. | 1 | 3.9 | 3.90 |
| Laterales pilares | 2 | 0.3 | 0.60 |
| Aula polivalente maq. conf. indust. |  |  |  |
| H. | 2 | 8.9 | 17.80 |
| Laterales pilares | 12 | 0.3 | 3.60 |
| Zona derecha |  |  |  |
| Aula polivalente maq. conf. indust. |  |  |  |
| H. | 1 | 8.9 | 8.90 |
|  | 1 | 12.9 | 12.90 |
| Laterales pilares | 14 | 0.3 | 4.20 |
| Aula teórica 5 |  |  |  |
| H. | 2 | 9 | 18.00 |
| V. | 1 | 5.4 | 5.40 |
| Laterales pilares | 12 | 0.3 | 3.60 |
| PLANTA QUINTA |  |  |  |
| Zona izquierda |  |  |  |
| Aula informática 3 |  |  |  |
| H. | 2 | 9 | 18.00 |
| V. | 1 | 5.4 | 5.40 |
| Laterales pilares | 12 | 0.3 | 3.60 |
| Aula teórica 6 |  |  |  |
| H. | 2 | 8.9 | 17.80 |
| Laterales pilares | 12 | 0.3 | 3.60 |
| Zona derecha |  |  |  |
| Aula teórica 7 |  |  |  |
| H. | 2 | 8.9 | 17.80 |
| Laterales pilares | 12 | 0.3 | 3.60 |
| Aula teórica 8 |  |  |  |
| H. | 2 | 9 | 18.00 |
| V. | 1 | 5.4 | 5.40 |
| Laterales pilares | 12 | 0.3 | 3.60 |
| N U E V A T A B I Q U E R Í A |  |  |  |
| Bloque 9 |  |  |  |
| PLANTA BAJA |  |  |  |
| Zona izquierda |  |  |  |
| Aseos |  |  |  |
|  | 1 | 3.9 | 3.90 |
| Grupo+Depósitos C.I. |  |  |  |
| H. | 1 | 3 | 3.00 |
| V. | 1 | 5.5 | 5.50 |
| Tapiado puertas | 1 | 1 | 1.00 |
| Secretaría |  |  |  |
|  | 2 | 2.75 | 5.50 |
| Cuarto instalaciones 1 |  |  |  |
| H. | 2 | 1.85 | 3.70 |
| A deducir puertas | -2 | 0.8 | -1.60 |
| V. | 2 | 1 | 2.00 |
| Zona derecha |  |  |  |
| Aseos |  |  |  |
|  | 1 | 3.9 | 3.90 |
| Cuarto instalaciones 1 |  |  |  |
| H. | 2 | 1.85 | 3.70 |
| A deducir puertas | -2 | 0.8 | -1.60 |
| V. | 2 | 1 | 2.00 |
| PLANTA PRIMERA |  |  |  |
| Zona izquierda |  |  |  |
| Servidor domótica |  |  |  |
| H. | 2 | 3.9 | 7.80 |
| A deducir puertas | -2 | 0.8 | -1.60 |
| Zona derecha |  |  |  |
| Archivo |  |  |  |
| V. | 2 | 4.5 | 9.00 |
| Aseos |  |  |  |
|  | 1 | 3.4 | 3.40 |
| Almacén de mobiliario |  |  |  |
| H. | 2 | 3.9 | 7.80 |
| A deducir puertas | -2 | 2 | -4.00 |
| V. | 2 | 0.9 | 1.80 |
| Zona central |  |  |  |
| Pasillo |  |  |  |
|  | 2 | 14.65 | 29.30 |
| A deducir puertas | -6 | 2 | -12.00 |
| PLANTA SEGUNDA |  |  |  |
| Zona izquierda |  |  |  |
| Aseos |  |  |  |
|  | 1 | 3.9 | 3.90 |
| Zona derecha |  |  |  |
| Aseos |  |  |  |
|  | 1 | 3.9 | 3.90 |
| PLANTA TERCERA |  |  |  |
| Zona izquierda |  |  |  |
| Aseos |  |  |  |
|  | 1 | 3.9 | 3.90 |
| Zona derecha |  |  |  |
| Aseos |  |  |  |
|  | 1 | 3.9 | 3.90 |
| PLANTA CUARTA |  |  |  |
| Zona izquierda |  |  |  |
| Aseos |  |  |  |
|  | 1 | 3.9 | 3.90 |
| Zona derecha |  |  |  |
| Aseos |  |  |  |
|  | 1 | 3.9 | 3.90 |
| PLANTA QUINTA |  |  |  |
| Zona izquierda |  |  |  |
| Aseos |  |  |  |
|  | 1 | 3.9 | 3.90 |
| Zona derecha |  |  |  |
| Aseos |  |  |  |
|  | 1 | 3.9 | 3.90 |
| Total |  |  | 628.3 |

**D11TA.G0200** m² Limpieza y abrillantado mecánico de pavimento y peldaños. (05/05/2015)
1908.06 m² × 6.27 = 11963.54
Limpieza y abrillantado mecánico de pavimento y peldaños de granito artificial, incluso rodapié y zanquín.

| Código | Ud | Descripción | Rendimiento | Precio | Importe |
|---|---|---|---|---|---|
| A08A0010 | m² | Pulido y abrillantado granito artificial. (material) | 1 | 6.09 | 6.09 |
| %0.03 | % | Costes indirectos | 3 % | 6.09 | 0.18 |
|  |  | Total |  |  | 6.27 |

| Medición | Uds. | Largo | Parcial |
|---|---|---|---|
| PLANTA BAJA |  |  |  |
| Zona izquierda |  |  |  |
| Almacén 1 | 1 | 48.53 | 48.53 |
| Grupo+Depósitos C.I. | 1 | 32.31 | 32.31 |
| Distribuidor A | 1 | 43.22 | 43.22 |
| Secretaría | 1 | 27.37 | 27.37 |
| Recepción | 1 | 16.53 | 16.53 |
| Cuarto instalaciones 1 | 1 | 5.35 | 5.35 |
| Zona derecha |  |  |  |
| Almacén 2 | 1 | 50.53 | 50.53 |
| Pasillo | 1 | 13.45 | 13.45 |
| Almacén 3 | 1 | 48.52 | 48.52 |
| Distribuidor B | 1 | 43.41 | 43.41 |
| Aula teórica 1 | 1 | 50.96 | 50.96 |
| Cuarto instalaciones 2 | 1 | 5.31 | 5.31 |
| PLANTA PRIMERA |  |  |  |
| Zona izquierda |  |  |  |
| Almacén material | 1 | 49.8 | 49.80 |
| Servidor domótica | 1 | 17.48 | 17.48 |
| Office | 1 | 25.15 | 25.15 |
| Distribuidor A | 1 | 21.18 | 21.18 |
| Zona derecha |  |  |  |
| Archivo | 1 | 25.61 | 25.61 |
| Limpieza | 1 | 12.36 | 12.36 |
| Almacén de mobiliario | 1 | 67.33 | 67.33 |
| Distribuidor B | 1 | 20.94 | 20.94 |
| Zona central |  |  |  |
| Pasillo | 1 | 17.67 | 17.67 |
| PLANTA SEGUNDA |  |  |  |
| Zona izquierda |  |  |  |
| Club del empleo |  |  |  |
| Sala polivalente (ordenadores) | 1 | 50.9 | 50.90 |
| Asesoramiento individual | 1 | 17.27 | 17.27 |
| Sala polivalente | 1 | 51.01 | 51.01 |
| Distribuidor A | 1 | 22.93 | 22.93 |
| Zona derecha |  |  |  |
| Espacio polivalente | 1 | 51 | 51.00 |
| Despacho/sala reuniones | 1 | 17.24 | 17.24 |
| Sala trabajo personal plantilla | 1 | 50.94 | 50.94 |
| Distribuidor B | 1 | 22.7 | 22.70 |
| PLANTA TERCERA |  |  |  |
| Zona izquierda |  |  |  |
| Aula informática 1 | 1 | 50.91 | 50.91 |
| Aula teórica 2 | 1 | 51 | 51.00 |
| Distribuidor A | 1 | 23.86 | 23.86 |
| Zona derecha |  |  |  |
| Aula teórica 3 | 1 | 51 | 51.00 |
| Aula teórica 4 | 1 | 50.94 | 50.94 |
| Distribuidor B | 1 | 23.68 | 23.68 |
| PLANTA CUARTA |  |  |  |
| Zona izquierda |  |  |  |
| Aula informática 2 | 1 | 50.91 | 50.91 |
| Despacho equipo técnico proy. | 1 | 17.26 | 17.26 |
| Aula polivalente maq. conf. indust. | 1 | 51 | 51.00 |
| Distribuidor A | 1 | 21.92 | 21.92 |
| Zona derecha |  |  |  |
| Aula polivalente maq. conf. indust. | 1 | 68.69 | 68.69 |
| Aula teórica 5 | 1 | 50.91 | 50.91 |
| Distribuidor B | 1 | 21.68 | 21.68 |
| PLANTA QUINTA |  |  |  |
| Zona izquierda |  |  |  |
| Aula informática 3 | 1 | 50.91 | 50.91 |
| Aula teórica 6 | 1 | 51 | 51.00 |
| Distribuidor A | 1 | 17.6 | 17.60 |
| Zona derecha |  |  |  |
| Aula teórica 7 | 1 | 51 | 51.00 |
| Aula teórica 8 | 1 | 50.91 | 50.91 |
| Distribuidor B | 1 | 17.05 | 17.05 |
| LOCALES VECINALES |  |  |  |
| Local 1 | 1 | 51.48 | 51.48 |
| Local 2 | 1 | 52.31 | 52.31 |
| Local 3 | 1 | 105.04 | 105.04 |
| Total |  |  | 1908.06 |

**D12TA.A0015** m² Alicatado con azulejos cerámicos blancos. (10/01/2011)
704.38 m² × 30.48 = 21469.50
Alicatado con azulejos cerámicos blancos, de 15x15 cm o de 20x20 cm, recibidos con adhesivo cementoso C 2TE S1, (UNE-EN 12004), con marcado CE, Ardex X7G Plus o equivalente, colocados con junta de 3mm, realizada con separadores plásticos (crucetas) en todas las esquinas y cruces, incluso enfoscado maestreado raspado, p.p. de ingletes, cortes, rejuntado con mortero preparado flexible, con propiedades hidrófugas, Ardex FG Flex o equivalente, color a elegir por la D.F., incluso p.p. de cordón de silicona antimoho en arranque de paños y esquinas y limpieza, s/NTE RPA-4.
Para su colocación se procederá: Colocación de una regla horizontal al inicio del alicatado. Replanteo de las baldosas en el paramento para el despiece de las mismas. Extendido de la pasta adhesiva con la llana dentada sobre el paramento. Colocación de las baldosas, comenzando a partir del nivel superior del pavimento y antes de realizar éste. Fraguado de la pasta. Rejuntado. Limpieza del paramento.

| Código | Ud | Descripción | Rendimiento | Precio | Importe |
|---|---|---|---|---|---|
| M01A0030 | h | Peón | 0.35 | 13.51 | 4.73 |
| M01A0010 | h | Oficial primera | 0.35 | 14.31 | 5.01 |
| E37CA0060 | ud | Azulejo 15 x 15 blanco (material) | 45 | 0.12 | 5.40 |
| E01IA.FA0415 | kg | Adhesivo cementoso C 2TE S1, p/rev y pav int/ext, Ardex X7G Plus | 1.5 | 1.34 | 2.01 |
| E01IA.FB0135 | kg | Mortero flexible para junta 1-6mm, Ardex FG Flex | 0.5 | 1.55 | 0.78 |
| E18JA0080 | ud | Masilla de silicona, fungicida p/sellado de sanitarios, SIKA San (material; 23/03/2016) | 0.1 | 5.5 | 0.55 |
| A07A0010 | m² | Enfoscado maestreado raspado, para base de alicatados (material; 03/07/2012) | 1 | 11.11 | 11.11 |
| E01E0010 | m³ | Agua | 0.001 | 1.84 | 0.00 |
| %0.03 | % | Costes indirectos | 3 % | 29.59 | 0.89 |
|  |  | Total |  |  | 30.48 |

| Medición | Uds. | Largo | Alto | Parcial |
|---|---|---|---|---|
| PLANTA BAJA |  |  |  |  |
| Zona izquierda |  |  |  |  |
| Aseos |  |  |  |  |
|  | 1 | 14.7 | 2.39 | 35.13 |
|  | 1 | 14.7 | 2.39 | 35.13 |
|  | 1 | 7.75 | 2.39 | 18.52 |
| A deducir | -4 | 1.2 | 0.39 | -1.87 |
| A deducir puertas | -3 | 0.8 | 2 | -4.80 |
| A deducir ventanas | -4 | 0.64 | 0.98 | -2.51 |
| Zona derecha |  |  |  |  |
| Aseos |  |  |  |  |
|  | 1 | 17.75 | 2.39 | 42.42 |
|  | 1 | 16.1 | 2.39 | 38.48 |
| A deducir | -4 | 1.5 | 0.39 | -2.34 |
| A deducir puertas | -2 | 0.8 | 2 | -3.20 |
| A deducir ventanas | -4 | 0.64 | 0.98 | -2.51 |
| PLANTA PRIMERA |  |  |  |  |
| Zona derecha |  |  |  |  |
| Aseos |  |  |  |  |
|  | 2 | 11.8 | 2.38 | 56.17 |
| A deducir puertas | -2 | 0.8 | 2 | -3.20 |
| A deducir ventanas | -2 | 0.87 | 0.98 | -1.71 |
| PLANTA TERCERA |  |  |  |  |
| Zona izquierda |  |  |  |  |
| Aseos |  |  |  |  |
|  | 1 | 18.95 | 2.68 | 50.79 |
|  | 1 | 17.25 | 2.68 | 46.23 |
| A deducir | -4 | 1.6 | 0.68 | -4.35 |
| A deducir puertas | -2 | 0.8 | 2 | -3.20 |
| A deducir ventanas | -2 | 1.54 | 0.72 | -2.22 |
| Zona derecha |  |  |  |  |
| Aseos |  |  |  |  |
|  | 1 | 18.95 | 2.65 | 50.22 |
|  | 1 | 17.25 | 2.65 | 45.71 |
| A deducir | -4 | 1.6 | 0.65 | -4.16 |
| A deducir puertas | -2 | 0.8 | 2 | -3.20 |
| A deducir ventanas | -2 | 1.54 | 0.72 | -2.22 |
| PLANTA QUINTA |  |  |  |  |
| Zona izquierda |  |  |  |  |
| Aseos |  |  |  |  |
|  | 1 | 18.95 | 2.68 | 50.79 |
|  | 1 | 17.25 | 2.68 | 46.23 |
| A deducir | -4 | 1.6 | 0.68 | -4.35 |
| A deducir puertas | -2 | 0.8 | 2 | -3.20 |
| A deducir ventanas | -2 | 1.54 | 0.72 | -2.22 |
| Zona derecha |  |  |  |  |
| Aseos |  |  |  |  |
|  | 2 | 15.4 | 2.65 | 81.62 |
|  | 1 | 7.8 | 2.65 | 20.67 |
| A deducir | -4 | 1.2 | 0.65 | -3.12 |
| A deducir puertas | -3 | 0.8 | 2 | -4.80 |
| A deducir ventanas | -2 | 1.54 | 0.72 | -2.22 |
| LOCALES VECINALES |  |  |  |  |
| Aseos |  |  |  |  |
|  | 1 | 20.45 | 3.04 | 62.17 |
|  | 1 | 21.45 | 3.04 | 65.21 |
|  | 1 | 9.5 | 3.04 | 28.88 |
| A deducir puertas | -3 | 0.8 | 2 | -4.80 |
| A deducir ventanas | -2 | 1.58 | 1.2 | -3.79 |
| Total |  |  |  | 704.38 |

**D03TA.A0085** m² Pavimento de hormigón en solera e=15cm HM-25/B/20/I (28/03/2009)
781.25 m² × 20.83 = 16273.44
Pavimento de hormigón en Solera de 15 cm de espesor, con hormigón HM-25/B/20/I, elaborado en central, armado con fibra de polipropileno (0.6 kg/m³) Fibrecrete o equivalente, puesto en obra formando un damero, hormigonando paños al tresbolillo de aproximadamente 4,50x4,50m, con encofrado de juntas entre paños machihembradas en "boca de perro", incluso adición de plastificante para facilitar el bombeo, encofrado y desencofrado, vertido, extendido, formación de pendientes, vibrado y curado húmedo según PCTP. s/EHE-08 y NTE-RSS. Se exigirá perfecta nivelación y hacer coincidir las juntas de la solera con las del pavimento acabado, previa aprobación de replanteo.

| Código | Ud | Descripción | Rendimiento | Precio | Importe |
|---|---|---|---|---|---|
| M01A0010 | h | Oficial primera | 0.2 | 14.31 | 2.86 |
| M01A0030 | h | Peón | 0.27 | 13.51 | 3.65 |
| E01HCB0010 | m³ | Horm prep HM-25/B/20/I (material; 28/03/2009) | 0.15 | 83.6 | 12.54 |
| E13CA0010 | ud | Fibra PP (600 g) p/mortero y hormigón, Fiberflex, Würth (material; 12/01/2012) | 0.09 | 12.64 | 1.14 |
| E01E0010 | m³ | Agua | 0.015 | 1.84 | 0.03 |
| %0.03 | % | Costes indirectos | 3 % | 20.22 | 0.61 |
|  |  | Total |  |  | 20.83 |

| Medición | Uds. | Largo | Ancho | Parcial |
|---|---|---|---|---|
| EXTERIOR |  |  |  |  |
| Acera |  |  |  |  |
|  | 1 | 761 | 1 | 761.00 |
| Rampa acceso canchas | 1 | 13.5 | 1.5 | 20.25 |
| Total |  |  |  | 781.25 |

**D29GA0120** m² Pav. impreso sobre solera, acab resina A-10, Paviland Impreso (02/03/2011)
781.25 m² × 14.28 = 11156.25
Pavimento impreso sobre solera armada (no incluida), Sistema Paviland impreso o equivalente, compuesto por: mortero Paviland impreso color gama, Paviland desmoldeante y Paviland resina A-10 en base acuosa para sellado y terminación, incluso preparación del soporte, vertido, extendido, formación de pendientes, curado, estampación con moldes en cualquier modelo, p.p. juntas y limpieza con agua a presión, totalmente terminado.

| Código | Ud | Descripción | Rendimiento | Precio | Importe |
|---|---|---|---|---|---|
| E33MD0020 | kg | Mortero decorativo para pavimentos, PAVILAND IMPRESO (material; 02/03/2011) | 4 | 0.51 | 2.04 |
| E01FH0030 | kg | Mortero desmoldeante, PAVILAND DESMOLDEANTE (material; 02/03/2011) | 0.15 | 4.13 | 0.62 |
| E18JA0330 | l | Resina de sellado, PAVILAND A-10 (material; 02/03/2011) | 0.125 | 5.4 | 0.68 |
| M01A0010 | h | Oficial primera | 0.444 | 14.31 | 6.35 |
| M01A0030 | h | Peón | 0.309 | 13.51 | 4.17 |
| %0.03 | % | Costes indirectos | 3 % | 13.86 | 0.42 |
|  |  | Total |  |  | 14.28 |

| Medición | Uds. | Largo | Ancho | Parcial |
|---|---|---|---|---|
| EXTERIOR |  |  |  |  |
| Acera |  |  |  |  |
|  | 1 | 761 | 1 | 761.00 |
| Rampa acceso canchas | 1 | 13.5 | 1.5 | 20.25 |
| Total |  |  |  | 781.25 |

**D11TA.BF0010** m Peldaño de hormigón visto. (10/01/2011)
6 m × 59.78 = 358.68
Peldaño de hormigón visto, en piezas de hasta 1 m de largo, recibidas con adhesivo cementoso C 2TE S1, (UNE-EN 12004), con marcado CE, Ardex X7G Plus o equivalente, con junta de hasta 6mm, con p.p. de zanquín del mismo material, incluso formación de peldaño con hormigón aligerado, cortes, nivelado, colocación, rejuntado con mortero preparado flexible, con propiedades hidrófugas, Ardex FG Flex o equivalente, color a elegir por la D.F. y limpieza. Igual al existente.

| Código | Ud | Descripción | Rendimiento | Precio | Importe |
|---|---|---|---|---|---|
| M01A0010 | h | Oficial primera | 1.1 | 14.31 | 15.74 |
| M01A0030 | h | Peón | 0.95 | 13.51 | 12.83 |
| E34TA.AB0165 | m | Peld horm visto arm. 100x35x18 cm huella y contrah (material; 27/10/2016) | 1 | 23.55 | 23.55 |
| E01IA.FA0415 | kg | Adhesivo cementoso C 2TE S1, p/rev y pav int/ext, Ardex X7G Plus | 1.25 | 1.34 | 1.68 |
| E01IA.FB0135 | kg | Mortero flexible para junta 1-6mm, Ardex FG Flex | 0.5 | 1.55 | 0.78 |
| E01E0010 | m³ | Agua | 0.001 | 1.84 | 0.00 |
| A05AG0010 | m² | Confección y amortización encofrado de madera para peldañeado. (material) | 0.15 | 2.91 | 0.44 |
| A03B0010 | m³ | Hormigón aligerado de cemento y picón. | 0.045 | 67.17 | 3.02 |
| %0.03 | % | Costes indirectos | 3 % | 58.04 | 1.74 |
|  |  | Total |  |  | 59.78 |

| Medición | Uds. | Largo | Parcial |
|---|---|---|---|
| EXTERIOR |  |  |  |
| Rampas de acceso a edificio | 2 | 1.5 | 3.00 |
|  | 2 | 1.5 | 3.00 |
| Total |  |  | 6 |

**D11TA.BF0020** m Colocación de peldaño de hormigón visto. (10/01/2011)
29.9 m × 35.53 = 1062.35
Colocación de peldaño de hormigón visto, con piezas procedentes de recuperación, recibidas con adhesivo cementoso C 2TE S1, (UNE-EN 12004), con marcado CE, Ardex X7G Plus o equivalente, con junta de hasta 6mm, con p.p. de zanquín del mismo material, incluso formación de peldaño con hormigón aligerado, cortes, nivelado, colocación, rejuntado con mortero preparado flexible, con propiedades hidrófugas, Ardex FG Flex o equivalente, color a elegir por la D.F. y limpieza. Igual al existente.

| Código | Ud | Descripción | Rendimiento | Precio | Importe |
|---|---|---|---|---|---|
| M01A0010 | h | Oficial primera | 1.1 | 14.31 | 15.74 |
| M01A0030 | h | Peón | 0.95 | 13.51 | 12.83 |
| E01IA.FA0415 | kg | Adhesivo cementoso C 2TE S1, p/rev y pav int/ext, Ardex X7G Plus | 1.25 | 1.34 | 1.68 |
| E01IA.FB0135 | kg | Mortero flexible para junta 1-6mm, Ardex FG Flex | 0.5 | 1.55 | 0.78 |
| E01E0010 | m³ | Agua | 0.001 | 1.84 | 0.00 |
| A05AG0010 | m² | Confección y amortización encofrado de madera para peldañeado. | 0.15 | 2.91 | 0.44 |
| A03B0010 | m³ | Hormigón aligerado de cemento y picón. | 0.045 | 67.17 | 3.02 |
| %0.03 | % | Costes indirectos | 3 % | 34.49 | 1.03 |
|  |  | Total |  |  | 35.53 |

| Medición | Uds. | Largo | Parcial |
|---|---|---|---|
| EXTERIOR |  |  |  |
| Escalera muro | 13 | 2.3 | 29.90 |
| Total |  |  | 29.9 |

## CAP.-10 APARATOS SANITARIOS (02/09/2013)
Importe: 30888.45

**D15TA.FA0500** ud Inodoro porcel blanco, ROCA Meridian. (28/12/2013)
30 ud × 372.8 = 11184.00
Inodoro de porcelana vitrificada de tanque bajo, ROCA Meridian o equivalente, color blanco, incluso tanque y tapa, asiento con tapa ABS, mecanismo de descarga, juego de fijación y codo de evacuación, llave de escuadra y latiguillo flexible, colocado mediante tacos y tornillos al solado, incluso sellado con silicona, instalado y funcionando.

| Código | Ud | Descripción | Rendimiento | Precio | Importe |
|---|---|---|---|---|---|
| M01B0050 | h | Oficial fontanero (mano de obra) | 1 | 14.31 | 14.31 |
| M01B0060 | h | Ayudante fontanero (mano de obra) | 1 | 13.51 | 13.51 |
| E03TA.DA1500 | ud | Inodoro Meridian bl i/tanque, tapa, mecan, asiento y fij, ROCA (material; 24/10/2016) | 1 | 330.2 | 330.20 |
| E24HA0080 | ud | Flexible H-H 3/8x3/8 de 35 cm Tucai (material; 28/12/2013) | 1 | 1.38 | 1.38 |
| E24GG0010 | ud | Llave escuadra M/M 1/2x3/8" Arco (material; 28/12/2013) | 1 | 2.43 | 2.43 |
| E18JA0305 | l | Masilla poliuretano, PUMALASTIC-PU (material; 24/04/2014) | 0.008 | 13.67 | 0.11 |
| %0.03 | % | Costes indirectos | 3 % | 361.94 | 10.86 |
|  |  | Total |  |  | 372.8 |

| Medición | Uds. | Parcial |
|---|---|---|
| PLANTA BAJA |  |  |
| Zona izquierda |  |  |
| Aseos |  |  |
|  | 3 | 3.00 |
| Zona derecha |  |  |
| Aseos |  |  |
|  | 4 | 4.00 |
| PLANTA PRIMERA |  |  |
| Zona derecha |  |  |
| Aseos | 3 | 3.00 |
| PLANTA TERCERA |  |  |
| Zona izquierda |  |  |
| Aseos |  |  |
|  | 4 | 4.00 |
| Zona derecha |  |  |
| Aseos |  |  |
|  | 4 | 4.00 |
| PLANTA QUINTA |  |  |
| Zona izquierda |  |  |
| Aseos |  |  |
|  | 4 | 4.00 |
| Zona derecha |  |  |
| Aseos |  |  |
|  | 3 | 3.00 |
| LOCALES VECINALES |  |  |
| Aseos |  |  |
|  | 5 | 5.00 |
| Total |  | 30 |

**D15TA.I0500** ud Urinario porcel blanco, ROCA Mural, grifo Presto 12 A (28/12/2013)
12 ud × 318.61 = 3823.32
Urinario mural de porcelana vitrificada, blanco, ROCA Mural o equivalente, de 46x33x72 cm, con rociador integral, y sifón incorporado, dotado de manguito de alimentación, tapón de limpieza y codos de enlace y de desagüe, instalado con grifo temporizado de 1/2", para urinario, Presto 12 A o equivalente, incluso tubo de enlace y llave de escuadra, funcionando.

| Código | Ud | Descripción | Rendimiento | Precio | Importe |
|---|---|---|---|---|---|
| M01B0050 | h | Oficial fontanero | 1.15 | 14.31 | 16.46 |
| M01B0060 | h | Ayudante fontanero | 1.15 | 13.51 | 15.54 |
| E03TA.JA01500 | ud | Urinario porcel ROCA Mural i/rociador, sifón, manguito, tapón (material; 24/10/2016) | 1 | 225 | 225.00 |
| E24GG0010 | ud | Llave escuadra M/M 1/2x3/8" Arco | 1 | 2.43 | 2.43 |
| E15HB0010 | ud | Grifo urinario temp 1/2", Presto 12-A, i/enlace (material) | 1 | 49.9 | 49.90 |
| %0.03 | % | Costes indirectos | 3 % | 309.33 | 9.28 |
|  |  | Total |  |  | 318.61 |

| Medición | Uds. | Parcial |
|---|---|---|
| PLANTA BAJA |  |  |
| Zona derecha |  |  |
| Aseos |  |  |
|  | 2 | 2.00 |
| PLANTA PRIMERA |  |  |
| Zona derecha |  |  |
| Aseos |  |  |
|  | 2 | 2.00 |
| PLANTA TERCERA |  |  |
| Zona izquierda |  |  |
| Aseos |  |  |
|  | 2 | 2.00 |
| Zona derecha |  |  |
| Aseos |  |  |
|  | 2 | 2.00 |
| PLANTA QUINTA |  |  |
| Zona izquierda |  |  |
| Aseos |  |  |
|  | 2 | 2.00 |
| LOCALES VECINALES |  |  |
| Aseos |  |  |
|  | 2 | 2.00 |
| Total |  | 12 |

**D15DE0100** ud Lavabo porcel blanco encimera ROCA Rodeo i/grifer TEKA (28/12/2013)
28 ud × 193.45 = 5416.60
Lavabo de encimera de porcelana vitrificada modelo ROCA Rodeo o equivalente, color blanco, de 52x41 cm, incluso elementos de fijación, válvula de desagüe, flexibles con llave de escuadra, sin sifón. Instalado con grifería temporizada para lavabo, Presto 605 o equivalente.

| Código | Ud | Descripción | Rendimiento | Precio | Importe |
|---|---|---|---|---|---|
| M01B0050 | h | Oficial fontanero | 1 | 14.31 | 14.31 |
| M01B0060 | h | Ayudante fontanero | 1 | 13.51 | 13.51 |
| E03TA.AD1500 | ud | Lavabo porcel blanco encimera ROCA Rodeo 52x41 cm (material; 24/10/2016) | 1 | 106 | 106.00 |
| E28ICA0100 | ud | Válvula lavabo-bidé 1 1/2x70 C-76 Clearplast (material; 04/01/2014) | 1 | 3.88 | 3.88 |
| E24GG0010 | ud | Llave escuadra M/M 1/2x3/8" Arco | 2 | 2.43 | 4.86 |
| E24HA0080 | ud | Flexible H-H 3/8x3/8 de 35 cm Tucai | 2 | 1.38 | 2.76 |
| E15AE0020 | ud | Grifo lavabo c/temporiz Presto 605 (material) | 1 | 42.5 | 42.50 |
| %0.03 | % | Costes indirectos | 3 % | 187.82 | 5.63 |
|  |  | Total |  |  | 193.45 |

| Medición | Uds. | Parcial |
|---|---|---|
| PLANTA BAJA |  |  |
| Zona izquierda |  |  |
| Aseos |  |  |
|  | 2 | 2.00 |
| Zona derecha |  |  |
| Aseos |  |  |
|  | 4 | 4.00 |
| PLANTA PRIMERA |  |  |
| Zona derecha |  |  |
| Aseos |  |  |
|  | 4 | 4.00 |
| PLANTA TERCERA |  |  |
| Zona izquierda |  |  |
| Aseos |  |  |
|  | 4 | 4.00 |
| Zona derecha |  |  |
| Aseos |  |  |
|  | 4 | 4.00 |
| PLANTA QUINTA |  |  |
| Zona izquierda |  |  |
| Aseos |  |  |
|  | 4 | 4.00 |
| Zona derecha |  |  |
| Aseos |  |  |
|  | 2 | 2.00 |
| LOCALES VECINALES |  |  |
| Aseos |  |  |
|  | 4 | 4.00 |
| Total |  | 28 |

**D15DI0020** ud Lavab mural porcel bl y grifer monom p/PMR, sop hidráulico, CAPI (02/09/2013)
3 ud × 538.24 = 1614.72
Lavabo mural ergonómico de porcelana vitrificada, para personas con movilidad reducida, CAPIMORA o equivalente, color blanco, de 65 cm, incluso i/soporte hidráulico manual, válvula de desagüe, flexibles con llaves de escuadra. Instalado, con grifería monomando gerontológica de lavabo p/PMR, cromada, CAPIMORA o equivalente.

| Código | Ud | Descripción | Rendimiento | Precio | Importe |
|---|---|---|---|---|---|
| M01B0050 | h | Oficial fontanero | 1.5 | 14.31 | 21.47 |
| M01B0060 | h | Ayudante fontanero | 1.5 | 13.51 | 20.27 |
| E03AJ0200 | ud | Lavabo porcelana p/PMR, ergonómico, de 65 cm, i/sop hidráulico, (material; 02/09/2013) | 1 | 416.81 | 416.81 |
| E24GG0010 | ud | Llave escuadra M/M 1/2x3/8" Arco | 2 | 2.43 | 4.86 |
| E15IA0200 | ud | Grifería mezcladora gerontológica lavabo, CAPIMORA (material; 02/09/2013) | 1 | 59.15 | 59.15 |
| %0.03 | % | Costes indirectos | 3 % | 522.56 | 15.68 |
|  |  | Total |  |  | 538.24 |

| Medición | Uds. | Parcial |
|---|---|---|
| PLANTA BAJA |  |  |
| Zona izquierda |  |  |
| Aseos |  |  |
|  | 1 | 1.00 |
| PLANTA QUINTA |  |  |
| Zona derecha |  |  |
| Aseos |  |  |
|  | 1 | 1.00 |
| LOCALES VECINALES |  |  |
| Aseos |  |  |
|  | 1 | 1.00 |
| Total |  | 3 |

**D15PB0020** ud Asidero inodoro p/PMR acero inox D 30x1,5 mm 75x70 cm Inda (05/05/2015)
3 ud × 189.09 = 567.27
Asidero para inodoro, para personas de movilidad reducida, de acero inox AISI304 electropul D 30x1,5 mm, fijación suelo-pared 75x70 cm, Inda o equivalente, colocado, incluso elementos de fijación.

| Código | Ud | Descripción | Rendimiento | Precio | Importe |
|---|---|---|---|---|---|
| E03RF0010 | ud | Asid inod p/PMR acero inox D 30x1,5 mm fij suelo-pared 75x70 cm (material) | 1 | 180 | 180.00 |
| M01A0010 | h | Oficial primera | 0.25 | 14.31 | 3.58 |
| %0.03 | % | Costes indirectos | 3 % | 183.58 | 5.51 |
|  |  | Total |  |  | 189.09 |

| Medición | Uds. | Parcial |
|---|---|---|
| PLANTA BAJA |  |  |
| Zona izquierda |  |  |
| Aseos |  |  |
|  | 1 | 1.00 |
| PLANTA QUINTA |  |  |
| Zona derecha |  |  |
| Aseos |  |  |
|  | 1 | 1.00 |
| LOCALES VECINALES |  |  |
| Aseos |  |  |
|  | 1 | 1.00 |
| Total |  | 3 |

**D15PB0040** ud Asid abat inod p/PMR c/portarr acero inox D 30x1,5 mm 700 mm Ind (05/05/2015)
3 ud × 180.99 = 542.97
Asidero para inodoro, abatible en "U" c/portarrollos, para personas de movilidad reducida, de acero inoxidable AISI304 electropulido, D 30x1,5 mm, L=700 mm, Inda o equivalente, colocado, incluso elementos de fijación.

| Código | Ud | Descripción | Rendimiento | Precio | Importe |
|---|---|---|---|---|---|
| E03RF0080 | ud | Asid abat inod p/PMR c/portarr acero inox. D 30x1,5 mm 700 mm In (material) | 1 | 170 | 170.00 |
| M01A0010 | h | Oficial primera | 0.4 | 14.31 | 5.72 |
| %0.03 | % | Costes indirectos | 3 % | 175.72 | 5.27 |
|  |  | Total |  |  | 180.99 |

| Medición | Uds. | Parcial |
|---|---|---|
| PLANTA BAJA |  |  |
| Zona izquierda |  |  |
| Aseos |  |  |
|  | 1 | 1.00 |
| PLANTA QUINTA |  |  |
| Zona derecha |  |  |
| Aseos |  |  |
|  | 1 | 1.00 |
| LOCALES VECINALES |  |  |
| Aseos |  |  |
|  | 1 | 1.00 |
| Total |  | 3 |

**D108TA.0050** Encimera de lavabos s/detalle. (05/05/2015)
21.35 × 135.49 = 2892.71
Encimera de lavabos realizada según detalle, con placas de resinas termoendurecidas, Trespa o equivalente, de 8 mm de espesor, color blanco, de 60 cm de ancho, con faldón delantero de 10 cm y zócalo trasero de 8 cm, incluso apertura de hueco para encastre de lavabo, recibida con escuadras de acero inoxidable, incluso sellado con silicona especial antimoho y limpieza.

| Código | Ud | Descripción | Rendimiento | Precio | Importe |
|---|---|---|---|---|---|
| M01A0010 | h | Oficial primera | 0.5 | 14.31 | 7.16 |
| M01A0030 | h | Peón | 0.5 | 13.51 | 6.76 |
| E10TA.K0010 | m | Encimera de Trespa, s/detalle. (material) | 1 | 117.62 | 117.62 |
| %0.03 | % | Costes indirectos | 3 % | 131.54 | 3.95 |
|  |  | Total |  |  | 135.49 |

| Medición | Uds. | Largo | Parcial |
|---|---|---|---|
| PLANTA BAJA |  |  |  |
| Zona izquierda |  |  |  |
| Aseos |  |  |  |
|  | 2 | 0.9 | 1.80 |
| Zona derecha |  |  |  |
| Aseos |  |  |  |
|  | 2 | 1.4 | 2.80 |
| PLANTA PRIMERA |  |  |  |
| Zona derecha |  |  |  |
| Aseos |  |  |  |
|  | 2 | 1.75 | 3.50 |
| PLANTA TERCERA |  |  |  |
| Zona izquierda |  |  |  |
| Aseos |  |  |  |
|  | 2 | 1.4 | 2.80 |
| Zona derecha |  |  |  |
| Aseos |  |  |  |
|  | 2 | 1.4 | 2.80 |
| PLANTA QUINTA |  |  |  |
| Zona izquierda |  |  |  |
| Aseos |  |  |  |
|  | 2 | 1.4 | 2.80 |
| Zona derecha |  |  |  |
| Aseos |  |  |  |
|  | 2 | 1 | 2.00 |
| LOCALES VECINALES |  |  |  |
| Aseos |  |  |  |
|  | 1 | 1.35 | 1.35 |
|  | 1 | 1.5 | 1.50 |
| Total |  |  | 21.35 |

**D15PH0010** ud Secadora manos aire caliente aluminio Mediclinics. (05/05/2015)
19 ud × 162.01 = 3078.19
Secadora de manos por aire caliente, con carcasa de aluminio acabado en blanco, y sensor electrónico, Mediclinics o equivalente, colocada incluso elementos de fijación.

| Código | Ud | Descripción | Rendimiento | Precio | Importe |
|---|---|---|---|---|---|
| M01A0010 | h | Oficial primera | 0.3 | 14.31 | 4.29 |
| E03RL0020 | ud | Secadora manos al lacado sensor electr Mediclinics (material) | 1 | 153 | 153.00 |
| %0.03 | % | Costes indirectos | 3 % | 157.29 | 4.72 |
|  |  | Total |  |  | 162.01 |

| Medición | Uds. | Parcial |
|---|---|---|
| PLANTA BAJA |  |  |
| Zona izquierda |  |  |
| Aseos |  |  |
|  | 3 | 3.00 |
| Zona derecha |  |  |
| Aseos |  |  |
|  | 2 | 2.00 |
| PLANTA PRIMERA |  |  |
| Zona derecha |  |  |
| Aseos |  |  |
|  | 2 | 2.00 |
| PLANTA TERCERA |  |  |
| Zona izquierda |  |  |
| Aseos | 2 | 2.00 |
| Zona derecha |  |  |
| Aseos |  |  |
|  | 2 | 2.00 |
| PLANTA QUINTA |  |  |
| Zona izquierda |  |  |
| Aseos |  |  |
|  | 2 | 2.00 |
| Zona derecha |  |  |
| Aseos |  |  |
|  | 3 | 3.00 |
| LOCALES VECINALES |  |  |
| Aseos |  |  |
|  | 3 | 3.00 |
| Total |  | 19 |

**D15PE0010** ud Dispensador papel higién 250/300 m Mediclinics. (05/05/2015)
30 ud × 27.33 = 819.90
Dispensador de papel higiénico con contenedor de rollos de 250/300 m, metálico acabado en epoxi blanco, Mediclinics o equivalente, incluso mecanismo de cierre y elementos de fijación. Colocado.

| Código | Ud | Descripción | Rendimiento | Precio | Importe |
|---|---|---|---|---|---|
| E03RI0020 | ud | Dispens papel higién rollos 250/300 m metál Mediclinics (material) | 1 | 22.95 | 22.95 |
| M01A0010 | h | Oficial primera | 0.25 | 14.31 | 3.58 |
| %0.03 | % | Costes indirectos | 3 % | 26.53 | 0.80 |
|  |  | Total |  |  | 27.33 |

| Medición | Uds. | Parcial |
|---|---|---|
| PLANTA BAJA |  |  |
| Zona izquierda |  |  |
| Aseos |  |  |
|  | 3 | 3.00 |
| Zona derecha |  |  |
| Aseos |  |  |
|  | 4 | 4.00 |
| PLANTA PRIMERA |  |  |
| Zona derecha |  |  |
| Aseos | 3 | 3.00 |
| PLANTA TERCERA |  |  |
| Zona izquierda |  |  |
| Aseos |  |  |
|  | 4 | 4.00 |
| Zona derecha |  |  |
| Aseos |  |  |
|  | 4 | 4.00 |
| PLANTA QUINTA |  |  |
| Zona izquierda |  |  |
| Aseos |  |  |
|  | 4 | 4.00 |
| Zona derecha |  |  |
| Aseos |  |  |
|  | 3 | 3.00 |
| LOCALES VECINALES |  |  |
| Aseos |  |  |
|  | 5 | 5.00 |
| Total |  | 30 |

**D108TA.0080** Dosificador de jabón universal. (05/05/2015)
19 × 19.43 = 369.17
Dosificador de jabón universal con válvula antigoteo en plástico fumé y tapa ABS blanco, de 1,10 litros de capacidad, instalado.

| Código | Ud | Descripción | Rendimiento | Precio | Importe |
|---|---|---|---|---|---|
| M01A0010 | h | Oficial primera | 0.2 | 14.31 | 2.86 |
| E03TA.RH1500 | ud | Dosificador jabón universal 1,1 L (material; 24/10/2016) | 1 | 16 | 16.00 |
| %0.03 | % | Costes indirectos | 3 % | 18.86 | 0.57 |
|  |  | Total |  |  | 19.43 |

| Medición | Uds. | Parcial |
|---|---|---|
| PLANTA BAJA |  |  |
| Zona izquierda |  |  |
| Aseos |  |  |
|  | 3 | 3.00 |
| Zona derecha |  |  |
| Aseos |  |  |
|  | 2 | 2.00 |
| PLANTA PRIMERA |  |  |
| Zona derecha |  |  |
| Aseos |  |  |
|  | 2 | 2.00 |
| PLANTA TERCERA |  |  |
| Zona izquierda |  |  |
| Aseos | 2 | 2.00 |
| Zona derecha |  |  |
| Aseos |  |  |
|  | 2 | 2.00 |
| PLANTA QUINTA |  |  |
| Zona izquierda |  |  |
| Aseos |  |  |
|  | 2 | 2.00 |
| Zona derecha |  |  |
| Aseos |  |  |
|  | 3 | 3.00 |
| LOCALES VECINALES |  |  |
| Aseos |  |  |
|  | 3 | 3.00 |
| Total |  | 19 |

**D15TA.PABC035** ud Percha doble de metal, acabado brillo. (05/05/2015)
30 ud × 19.32 = 579.60
Percha doble de metal, acabado brillo, de 83x44x56mm (longitud x ancho x alto), con tornillos ocultos, modelo Hotels, ref. 815491001 de Roca o equivalente. Colocada.

| Código | Ud | Descripción | Rendimiento | Precio | Importe |
|---|---|---|---|---|---|
| E03IA.RD0155 | ud | Percha Roca Hotels, ref. 815491001 (material; 24/10/2016) | 1 | 15.9 | 15.90 |
| M01A0010 | h | Oficial primera | 0.2 | 14.31 | 2.86 |
| %0.03 | % | Costes indirectos | 3 % | 18.76 | 0.56 |
|  |  | Total |  |  | 19.32 |

| Medición | Uds. | Parcial |
|---|---|---|
| PLANTA BAJA |  |  |
| Zona izquierda |  |  |
| Aseos |  |  |
|  | 3 | 3.00 |
| Zona derecha |  |  |
| Aseos |  |  |
|  | 4 | 4.00 |
| PLANTA PRIMERA |  |  |
| Zona derecha |  |  |
| Aseos | 3 | 3.00 |
| PLANTA TERCERA |  |  |
| Zona izquierda |  |  |
| Aseos |  |  |
|  | 4 | 4.00 |
| Zona derecha |  |  |
| Aseos |  |  |
|  | 4 | 4.00 |
| PLANTA QUINTA |  |  |
| Zona izquierda |  |  |
| Aseos |  |  |
|  | 4 | 4.00 |
| Zona derecha |  |  |
| Aseos |  |  |
|  | 3 | 3.00 |
| LOCALES VECINALES |  |  |
| Aseos |  |  |
|  | 5 | 5.00 |
| Total |  | 30 |

## CAP.-11 CARPINTERÍA Y CERRAJERÍA (04/06/2008)
Importe: 237744.18

**D22TA.B0058** ud Puerta interior de madera 2H c/vent, según detalle CM-1 (25/09/2008)
3 ud × 499.42 = 1498.26
Puerta interior de madera según detalle CM-1, con dos hojas macizas de tablero de alta densidad, revestido por ambas caras con melamina, de 205 x 136 (80+56) x 4,5 cm, con ventanillo acristalado con vidrio laminado de seguridad, Stadip 6 mm (3+3) incoloro, incluso precerco de pino insigne, cerco del ancho de la fábrica + revestimiento, tapajuntas de riga de 7x1,5 cm, cerradura Wilka 5490/60 con canto de acero inoxidable, cilindro maestreado Wilka Z 1463/60 con gran maestra, maestra de grupo y llavín de seguridad, juego de manivela y escudo Hoppe de acero inoxidable ref. 138F/353K, topes de goma, montaje, ajuste, aplomado, nivelado, colocación y ayudas de albañilería, acabada con 2 manos de esmalte acrílico al agua, con certificado AENOR medio ambiente, Pal-lac de PALCANARIAS o equivalente sobre el cerco y los tapajuntas, i/imprimación, lijado y empaste, según C.T.E. Completa. Según planos de carpintería y detalles.
NOTA: Las medidas exactas de las carpinterías se tomarán en obra antes de proceder a la fabricación.

| Código | Ud | Descripción | Rendimiento | Precio | Importe |
|---|---|---|---|---|---|
| M01B0140 | h | Oficial carpintero (mano de obra) | 1.43 | 14.31 | 20.46 |
| M01B0150 | h | Ayudante carpintero (mano de obra) | 1.43 | 13.51 | 19.32 |
| E06TA.CAA0025 | ud | Puerta interior maciza 82,5cm, revestida melamina. (material; 25/10/2016) | 1 | 86.7 | 86.70 |
| E06TA.CAA0028 | ud | Puerta interior maciza 58,5cm, c/vent, revestida melamina. (25/10/2016) | 1 | 81.7 | 81.70 |
| E39AD0040 | m² | Stadip 6 mm (3+3) incoloro (material) | 0.2 | 30.58 | 6.12 |
| E06AA0030 | m | Precerco de 12,5x3,5 cm en pino insigne (material) | 5.8 | 4.49 | 26.04 |
| E06AB0030 | m | Cerco de 3,5x12,5 cm en Riga. (material) | 5.7 | 12.14 | 69.20 |
| E06AC0030 | m | Tapajuntas de 7x1,5 cm en Riga (material) | 11.7 | 3 | 35.10 |
| E06K0030 | ud | Tope de goma. (material) | 2 | 0.37 | 0.74 |
| E16ADA0090 | ud | Bisagra calid media Al 100 mm MN mod 513 (material) | 6 | 4.4 | 26.40 |
| ENP23.2008 | Ud | Juego de manivela y escudo Hoppe de acero inoxidable ref. 138F/353K (material; 25/09/2008) | 1 | 42.75 | 42.75 |
| ENP23.2006 | Ud | Cilindro maestreado Wilka Z 1463/60 con gran maestra, maestra de grupo y llavin de seguridad (material; 25/09/2008) | 1 | 45.12 | 45.12 |
| ENP23.2005 | Ud | Cerradura Wilka 5490/60 con canto de acero inoxidable (material; 25/09/2008) | 1 | 12.79 | 12.79 |
| M01B0090 | h | Oficial pintor (mano de obra) | 0.65 | 14.31 | 9.30 |
| E35ED0010 | l | Esmalte acríl ecológ int/ext, Pal-Lac (material) | 0.195 | 16.04 | 3.13 |
| %0.03 | % | Costes indirectos | 3 % | 484.87 | 14.55 |
|  |  | Total |  |  | 499.42 |

| Medición | Uds. | Parcial |
|---|---|---|
| PLANTA BAJA |  |  |
| Zona derecha |  |  |
| Aula teórica 1 | 1 | 1.00 |
| Zona central |  |  |
| Salón de actos | 2 | 2.00 |
| Total |  | 3 |

**D22TA.B0055** ud Puerta interior de madera 1H, según detalle CM-2 (25/09/2008)
18 ud × 378.32 = 6809.76
Puerta interior de madera según detalle CM-2, con una hoja maciza de tablero de alta densidad, revestido por ambas caras con melamina, de 205 x 80 x 4,5 cm, incluso precerco de pino insigne, cerco del ancho de la fábrica + revestimiento, tapajuntas de riga de 7x1,5 cm, cerradura Wilka 5490/60 con canto de acero inoxidable, cilindro maestreado Wilka Z 1463/60 con gran maestra, maestra de grupo y llavín de seguridad, juego de manivela y escudo Hoppe de acero inoxidable ref. 138F/353K, tope de goma, montaje, ajuste, aplomado, nivelado, colocación y ayudas de albañilería, acabada con 2 manos de esmalte acrílico al agua, con certificado AENOR medio ambiente, Pal-lac de PALCANARIAS o equivalente sobre el cerco y los tapajuntas, i/imprimación, lijado y empaste, según C.T.E. Completa. Según planos de carpintería y detalles.
NOTA: Las medidas exactas de las carpinterías se tomarán en obra antes de proceder a la fabricación.

| Código | Ud | Descripción | Rendimiento | Precio | Importe |
|---|---|---|---|---|---|
| M01B0140 | h | Oficial carpintero | 1.33 | 14.31 | 19.03 |
| M01B0150 | h | Ayudante carpintero | 1.33 | 13.51 | 17.97 |
| E06TA.CAA0025 | ud | Puerta interior maciza 82,5cm, revestida melamina. | 1 | 86.7 | 86.70 |
| E06AA0030 | m | Precerco de 12,5x3,5 cm en pino insigne | 5.25 | 4.49 | 23.57 |
| E06AB0030 | m | Cerco de 3,5x12,5 cm en Riga. | 5.15 | 12.14 | 62.52 |
| E06AC0030 | m | Tapajuntas de 7x1,5 cm en Riga | 10.6 | 3 | 31.80 |
| E06K0030 | ud | Tope de goma. | 1 | 0.37 | 0.37 |
| E16ADA0090 | ud | Bisagra calid media Al 100 mm MN mod 513 | 3 | 4.4 | 13.20 |
| ENP23.2008 | Ud | Juego de manivela y escudo Hoppe de acero inoxidable ref. 138F/3 | 1 | 42.75 | 42.75 |
| ENP23.2006 | Ud | Cilindro maestreado Wilka Z 1463/60 con gran maestra, maestra de | 1 | 45.12 | 45.12 |
| ENP23.2005 | Ud | Cerradura Wilka 5490/60 con canto de acero inoxidable | 1 | 12.79 | 12.79 |
| M01B0090 | h | Oficial pintor | 0.6 | 14.31 | 8.59 |
| E35ED0010 | l | Esmalte acríl ecológ int/ext, Pal-Lac | 0.18 | 16.04 | 2.89 |
| %0.03 | % | Costes indirectos | 3 % | 367.30 | 11.02 |
|  |  | Total |  |  | 378.32 |

| Medición | Uds. | Parcial |
|---|---|---|
| PLANTA BAJA |  |  |
| Zona izquierda |  |  |
| Aseos | 2 | 2.00 |
| Secretaría | 2 | 2.00 |
| Zona derecha |  |  |
| Aseos | 2 | 2.00 |
| PLANTA PRIMERA |  |  |
| Zona derecha |  |  |
| Archivo |  |  |
| Aseos | 2 | 2.00 |
| PLANTA TERCERA |  |  |
| Zona izquierda |  |  |
| Aseos | 2 | 2.00 |
| Zona derecha |  |  |
| Aseos | 2 | 2.00 |
| PLANTA QUINTA |  |  |
| Zona izquierda |  |  |
| Aseos | 2 | 2.00 |
| Zona derecha |  |  |
| Aseos | 2 | 2.00 |
| Distribuidor B |  |  |
| LOCALES VECINALES |  |  |
| Aseos | 2 | 2.00 |
| Total |  | 18 |

**D22TA.CA1010** ud Puerta baño de madera 1H, según detalle CM-3 (05/05/2015)
24 ud × 294.43 = 7066.32
Puerta de baño de madera según detalle CM-3, con una hoja maciza de tablero de alta densidad, revestido por ambas caras con melamina, de 187 x 80 x 3,5 cm, incluso precerco de pino insigne, cerco del ancho de la fábrica + revestimiento, tapajuntas de riga de 7x1,5 cm, herrajes de colgar y de seguridad de primera calidad, en acero inoxidable, montaje, ajuste, aplomado, nivelado, colocación y ayudas de albañilería, acabada con 2 manos de esmalte acrílico al agua, con certificado AENOR medio ambiente, Pal-lac de PALCANARIAS o equivalente sobre el cerco y los tapajuntas, i/imprimación, lijado y empaste, según C.T.E. Completa. Según planos de carpintería y detalles.
NOTA: Las medidas exactas de las carpinterías se tomarán en obra antes de proceder a la fabricación.

| Código | Ud | Descripción | Rendimiento | Precio | Importe |
|---|---|---|---|---|---|
| M01B0140 | h | Oficial carpintero | 1.33 | 14.31 | 19.03 |
| M01B0150 | h | Ayudante carpintero | 1.33 | 13.51 | 17.97 |
| E06TA.CAA0045 | ud | Puerta baño maciza 82,5cm, revestida melamina. (material; 25/10/2016) | 1 | 81.7 | 81.70 |
| E06AA0030 | m | Precerco de 12,5x3,5 cm en pino insigne | 5.25 | 4.49 | 23.57 |
| E06AB0030 | m | Cerco de 3,5x12,5 cm en Riga. | 4.1 | 12.14 | 49.77 |
| E06AC0030 | m | Tapajuntas de 7x1,5 cm en Riga | 8.2 | 3 | 24.60 |
| E16ADA0080 | ud | Bisagra calid media Al 80 mm MN mod 513 (material) | 3 | 4.17 | 12.51 |
| E16AAA0260 | ud | Cerrad p baño cal med Wilka 1729/45 juego baño Hoppe 138L300 OLS (material) | 1 | 47.21 | 47.21 |
| M01B0090 | h | Oficial pintor | 0.5 | 14.31 | 7.16 |
| E35ED0010 | l | Esmalte acríl ecológ int/ext, Pal-Lac | 0.145 | 16.04 | 2.33 |
| %0.03 | % | Costes indirectos | 3 % | 285.85 | 8.58 |
|  |  | Total |  |  | 294.43 |

| Medición | Uds. | Parcial |
|---|---|---|
| PLANTA BAJA |  |  |
| Zona izquierda |  |  |
| Aseos | 2 | 2.00 |
| Zona derecha |  |  |
| Aseos | 4 | 4.00 |
| PLANTA TERCERA |  |  |
| Zona izquierda |  |  |
| Aseos | 4 | 4.00 |
| Zona derecha |  |  |
| Aseos | 4 | 4.00 |
| PLANTA QUINTA |  |  |
| Zona izquierda |  |  |
| Aseos | 4 | 4.00 |
| Zona derecha |  |  |
| Aseos | 2 | 2.00 |
| LOCALES VECINALES |  |  |
| Aseos | 4 | 4.00 |
| Total |  | 24 |

**D22TA.CA1020** ud Puerta corredera de madera 1H, según detalle CM-4 (05/05/2015)
3 ud × 379.06 = 1137.18
Puerta corredera de madera según detalle CM-4, con una hoja maciza de tablero de alta densidad, revestido por ambas caras con melamina, de 205 x 80 x 4,5 cm, incluso precerco de pino insigne, cerco del ancho de la fábrica + revestimiento, tapajuntas de riga de 7x1,5 cm, cerradura 1ª calidad Wilka 1151 MP con llave y dos escudos asas Hoppe M581/3020, montaje, ajuste, aplomado, nivelado, colocación y ayudas de albañilería, acabada con 2 manos de esmalte acrílico al agua, con certificado AENOR medio ambiente, Pal-lac de PALCANARIAS o equivalente sobre el cerco y los tapajuntas, i/imprimación, lijado y empaste, según C.T.E. Completa. Según planos de carpintería y detalles.
NOTA: Las medidas exactas de las carpinterías se tomarán en obra antes de proceder a la fabricación.

| Código | Ud | Descripción | Rendimiento | Precio | Importe |
|---|---|---|---|---|---|
| M01B0140 | h | Oficial carpintero | 1.33 | 14.31 | 19.03 |
| M01B0150 | h | Ayudante carpintero | 1.33 | 13.51 | 17.97 |
| E06TA.CAA0025 | ud | Puerta interior maciza 82,5cm, revestida melamina. | 1 | 86.7 | 86.70 |
| E06AA0030 | m | Precerco de 12,5x3,5 cm en pino insigne | 5.25 | 4.49 | 23.57 |
| E06AB0030 | m | Cerco de 3,5x12,5 cm en Riga. | 5.15 | 12.14 | 62.52 |
| E06AC0030 | m | Tapajuntas de 7x1,5 cm en Riga | 10.6 | 3 | 31.80 |
| E16AE0020 | m | Carril Henderson p. corredera acero galv (material) | 1.7 | 4.33 | 7.36 |
| E16AE0040 | ud | Juego roldanas Henderson p. corred. 50kg (material) | 1 | 27.85 | 27.85 |
| E16AAA0200 | ud | Cerrad p corred 1ª calid Wilka 1151 MP llave y asas Hoppe M581/3 (material) | 1 | 79.74 | 79.74 |
| M01B0090 | h | Oficial pintor | 0.6 | 14.31 | 8.59 |
| E35ED0010 | l | Esmalte acríl ecológ int/ext, Pal-Lac | 0.18 | 16.04 | 2.89 |
| %0.03 | % | Costes indirectos | 3 % | 368.02 | 11.04 |
|  |  | Total |  |  | 379.06 |

| Medición | Uds. | Parcial |
|---|---|---|
| PLANTA BAJA |  |  |
| Zona izquierda |  |  |
| Aseos | 1 | 1.00 |
| PLANTA QUINTA |  |  |
| Zona derecha |  |  |
| Aseos | 1 | 1.00 |
| LOCALES VECINALES |  |  |
| Aseos | 1 | 1.00 |
| Total |  | 3 |

**D22TA.B0056** ud Puerta interior de madera 1H c/vent, según detalle CM-5 (25/09/2008)
20 ud × 389.77 = 7795.40
Puerta interior de madera según detalle CM-5, con una hoja maciza de tablero de alta densidad, revestido por ambas caras con melamina, de 205 x 80 x 4,5 cm, con ventanillo acristalado con vidrio laminado de seguridad, Stadip 6 mm (3+3) incoloro, incluso precerco de pino insigne, cerco del ancho de la fábrica + revestimiento, tapajuntas de riga de 7x1,5 cm, cerradura Wilka 5490/60 con canto de acero inoxidable, cilindro maestreado Wilka Z 1463/60 con gran maestra, maestra de grupo y llavín de seguridad, juego de manivela y escudo Hoppe de acero inoxidable ref. 138F/353K, tope de goma, montaje, ajuste, aplomado, nivelado, colocación y ayudas de albañilería, acabada con 2 manos de esmalte acrílico al agua, con certificado AENOR medio ambiente, Pal-lac de PALCANARIAS o equivalente sobre el cerco y los tapajuntas, i/imprimación, lijado y empaste, según C.T.E. Completa. Según planos de carpintería y detalles.
NOTA: Las medidas exactas de las carpinterías se tomarán en obra antes de proceder a la fabricación.

| Código | Ud | Descripción | Rendimiento | Precio | Importe |
|---|---|---|---|---|---|
| M01B0140 | h | Oficial carpintero | 1.33 | 14.31 | 19.03 |
| M01B0150 | h | Ayudante carpintero | 1.33 | 13.51 | 17.97 |
| E06TA.CAA0026 | ud | Puerta interior maciza 82,5cm, c/vent, revestida melamina. (25/10/2016) | 1 | 91.7 | 91.70 |
| E39AD0040 | m² | Stadip 6 mm (3+3) incoloro | 0.2 | 30.58 | 6.12 |
| E06AA0030 | m | Precerco de 12,5x3,5 cm en pino insigne | 5.25 | 4.49 | 23.57 |
| E06AB0030 | m | Cerco de 3,5x12,5 cm en Riga. | 5.15 | 12.14 | 62.52 |
| E06AC0030 | m | Tapajuntas de 7x1,5 cm en Riga | 10.6 | 3 | 31.80 |
| E06K0030 | ud | Tope de goma. | 1 | 0.37 | 0.37 |
| E16ADA0090 | ud | Bisagra calid media Al 100 mm MN mod 513 | 3 | 4.4 | 13.20 |
| ENP23.2008 | Ud | Juego de manivela y escudo Hoppe de acero inoxidable ref. 138F/3 | 1 | 42.75 | 42.75 |
| ENP23.2006 | Ud | Cilindro maestreado Wilka Z 1463/60 con gran maestra, maestra de | 1 | 45.12 | 45.12 |
| ENP23.2005 | Ud | Cerradura Wilka 5490/60 con canto de acero inoxidable | 1 | 12.79 | 12.79 |
| M01B0090 | h | Oficial pintor | 0.6 | 14.31 | 8.59 |
| E35ED0010 | l | Esmalte acríl ecológ int/ext, Pal-Lac | 0.18 | 16.04 | 2.89 |
| %0.03 | % | Costes indirectos | 3 % | 378.42 | 11.35 |
|  |  | Total |  |  | 389.77 |

| Medición | Uds. | Parcial |
|---|---|---|
| PLANTA SEGUNDA |  |  |
| Zona izquierda |  |  |
| Club del empleo |  |  |
| Sala polivalente (ordenadores) | 1 | 1.00 |
| Asesoramiento individual | 1 | 1.00 |
| Sala polivalente | 1 | 1.00 |
| Zona derecha |  |  |
| Espacio polivalente | 1 | 1.00 |
| Despacho/sala reuniones | 1 | 1.00 |
| Sala trabajo personal plantilla | 1 | 1.00 |
| PLANTA TERCERA |  |  |
| Zona izquierda |  |  |
| Aula informática 1 | 1 | 1.00 |
| Aula teórica 2 | 1 | 1.00 |
| Zona derecha |  |  |
| Aula teórica 3 | 1 | 1.00 |
| Aula teórica 4 | 1 | 1.00 |
| PLANTA CUARTA |  |  |
| Zona izquierda |  |  |
| Aula informática 2 | 1 | 1.00 |
| Despacho equipo técnico proy. | 1 | 1.00 |
| Aula polivalente maq. conf. indust. | 1 | 1.00 |
| Zona derecha |  |  |
| Aula polivalente maq. conf. indust. | 2 | 2.00 |
| Aula teórica 5 | 1 | 1.00 |
| PLANTA QUINTA |  |  |
| Zona izquierda |  |  |
| Aula informática 3 | 1 | 1.00 |
| Aula teórica 6 | 1 | 1.00 |
| Zona derecha |  |  |
| Aula teórica 7 | 1 | 1.00 |
| Aula teórica 8 | 1 | 1.00 |
| Total |  | 20 |

**D22TA.B0057** ud Puerta interior de madera 2H, según detalle CM-6 (25/09/2008)
1 ud × 520.17 = 520.17
Puerta interior de madera según detalle CM-6, con dos hojas macizas de tablero de alta densidad, revestido por ambas caras con melamina, de 205 x 190 (95+95) x 4,5 cm, incluso precerco de pino insigne, cerco del ancho de la fábrica + revestimiento, tapajuntas de riga de 7x1,5 cm, cerradura Wilka 5490/60 con canto de acero inoxidable, cilindro maestreado Wilka Z 1463/60 con gran maestra, maestra de grupo y llavín de seguridad, juego de manivela y escudo Hoppe de acero inoxidable ref. 138F/353K, topes de goma, montaje, ajuste, aplomado, nivelado, colocación y ayudas de albañilería, acabada con 2 manos de esmalte acrílico al agua, con certificado AENOR medio ambiente, Pal-lac de PALCANARIAS o equivalente sobre el cerco y los tapajuntas, i/imprimación, lijado y empaste, según C.T.E. Completa. Según planos de carpintería y detalles.
NOTA: Las medidas exactas de las carpinterías se tomarán en obra antes de proceder a la fabricación.

| Código | Ud | Descripción | Rendimiento | Precio | Importe |
|---|---|---|---|---|---|
| M01B0140 | h | Oficial carpintero | 1.43 | 14.31 | 20.46 |
| M01B0150 | h | Ayudante carpintero | 1.43 | 13.51 | 19.32 |
| E06TA.CAA0027 | ud | Puerta interior maciza 97,5cm, revestida melamina. (25/10/2016) | 2 | 96.7 | 193.40 |
| E06AA0030 | m | Precerco de 12,5x3,5 cm en pino insigne | 6.35 | 4.49 | 28.51 |
| E06AB0030 | m | Cerco de 3,5x12,5 cm en Riga. | 5.25 | 12.14 | 63.74 |
| E06AC0030 | m | Tapajuntas de 7x1,5 cm en Riga | 12.8 | 3 | 38.40 |
| E06K0030 | ud | Tope de goma. | 2 | 0.37 | 0.74 |
| E16ADA0090 | ud | Bisagra calid media Al 100 mm MN mod 513 | 6 | 4.4 | 26.40 |
| ENP23.2008 | Ud | Juego de manivela y escudo Hoppe de acero inoxidable ref. 138F/3 | 1 | 42.75 | 42.75 |
| ENP23.2006 | Ud | Cilindro maestreado Wilka Z 1463/60 con gran maestra, maestra de | 1 | 45.12 | 45.12 |
| ENP23.2005 | Ud | Cerradura Wilka 5490/60 con canto de acero inoxidable | 1 | 12.79 | 12.79 |
| M01B0090 | h | Oficial pintor | 0.7 | 14.31 | 10.02 |
| E35ED0010 | l | Esmalte acríl ecológ int/ext, Pal-Lac | 0.21 | 16.04 | 3.37 |
| %0.03 | % | Costes indirectos | 3 % | 505.02 | 15.15 |
|  |  | Total |  |  | 520.17 |

| Medición | Uds. | Parcial |
|---|---|---|
| PLANTA PRIMERA |  |  |
| Zona derecha |  |  |
| Almacén de mobiliario | 1 | 1.00 |
| Total |  | 1 |

**D27FBA0020** ud Pta. met. cortaf revers. 1 H, EI2 60 C5, med. nominal 1000x2050 (05/05/2015)
1 ud × 324.18 = 324.18
Puerta metálica cortafuegos EI2 60 C5, de una hoja abatible, reversible (apertura derecha o izquierda), mod. Volta de Andreu o equivalente, de medida nominal 1000x2050 mm y 63 mm de espesor, formada por hoja constituida por dos chapas de acero galvanizado de e=0,8 mm ensambladas entre sí sin soldadura, con acabado prelacado color blanco o gris, y núcleo interior de material ignífugo, formado por doble capa de lana de roca de alta densidad y placa de cartón yeso, tornillería métrica, 3 bisagras con marcado CE de doble pala y regulación en altura, con marco tipo CS5 para las alturas y de perfilado diferente para la anchura, ambos de acero galvanizado de 1,5 mm de espesor, con junta intumescente incorporada, con garras de acero para fijación a obra, cerradura embutida con cierre a un punto, escudos metálicos y manivelas resistentes al fuego de nylon negro, incluso ajuste y colocación, según C.T.E. DB SI. Completa. Según planos de carpintería y detalles.
NOTA: Las medidas exactas de las carpinterías se tomarán en obra antes de proceder a la fabricación.

| Código | Ud | Descripción | Rendimiento | Precio | Importe |
|---|---|---|---|---|---|
| M01A0010 | h | Oficial primera | 1.5 | 14.31 | 21.47 |
| M01A0030 | h | Peón | 1.5 | 13.51 | 20.27 |
| E26FBA0080 | ud | Pta cortaf revers. 1 H, EI2 60 C5, med. nominal 1,00x2,05 m, pre (material) | 1 | 273 | 273.00 |
| %0.03 | % | Costes indirectos | 3 % | 314.74 | 9.44 |
|  |  | Total |  |  | 324.18 |

| Medición | Uds. | Parcial |
|---|---|---|
| PLANTA BAJA |  |  |
| Zona izquierda |  |  |
| Grupo+Depósitos C.I. | 1 | 1.00 |
| Total |  | 1 |

**D22TA.B0059** ud Recolocación de puerta recuperada (05/05/2015)
4 ud × 91.49 = 365.96
Recolocación de puerta interior de una o dos hojas abatibles, procedente de recuperación, con nuevo precerco de pino insigne, incluso recibido del precerco, ajuste, colocación y acabado de la hoja, el cerco y los tapajuntas con dos manos de esmalte acrílico al agua, con certificado AENOR medio ambiente, Pal-lac de PALCANARIAS o equivalente, i/imprimación, lijado y empaste, según C.T.E. Completa. Según planos de carpintería y detalles.

| Código | Ud | Descripción | Rendimiento | Precio | Importe |
|---|---|---|---|---|---|
| M01B0140 | h | Oficial carpintero | 1.33 | 14.31 | 19.03 |
| M01B0150 | h | Ayudante carpintero | 1.33 | 13.51 | 17.97 |
| E06AA0030 | m | Precerco de 12,5x3,5 cm en pino insigne | 5.25 | 4.49 | 23.57 |
| E06K0030 | ud | Tope de goma. | 1 | 0.37 | 0.37 |
| M01B0090 | h | Oficial pintor | 1.5 | 14.31 | 21.47 |
| E35ED0010 | l | Esmalte acríl ecológ int/ext, Pal-Lac | 0.4 | 16.04 | 6.42 |
| %0.03 | % | Costes indirectos | 3 % | 88.83 | 2.66 |
|  |  | Total |  |  | 91.49 |

| Medición | Uds. | Parcial |
|---|---|---|
| PLANTA PRIMERA |  |  |
| Zona izquierda |  |  |
| Servidor domótica | 1 | 1.00 |
| Office | 1 | 1.00 |
| Zona derecha |  |  |
| Archivo | 1 | 1.00 |
| Limpieza | 1 | 1.00 |
| Total |  | 4 |

**D22TA.B0060** ud Ajuste y pintado de puerta existente. (05/05/2015)
16 ud × 38.18 = 610.88
Saneado de puerta existente, con ajuste de los herrajes de colgar y seguridad, nivelado y acabado de la hoja, el cerco y los tapajuntas con dos manos de esmalte acrílico al agua, con certificado AENOR medio ambiente, Pal-lac de PALCANARIAS o equivalente, i/imprimación, lijado y empaste, según C.T.E. Completa. Según planos de carpintería y detalles.

| Código | Ud | Descripción | Rendimiento | Precio | Importe |
|---|---|---|---|---|---|
| M01B0140 | h | Oficial carpintero | 0.33 | 14.31 | 4.72 |
| M01B0150 | h | Ayudante carpintero | 0.33 | 13.51 | 4.46 |
| M01B0090 | h | Oficial pintor | 1.5 | 14.31 | 21.47 |
| E35ED0010 | l | Esmalte acríl ecológ int/ext, Pal-Lac | 0.4 | 16.04 | 6.42 |
| %0.03 | % | Costes indirectos | 3 % | 37.07 | 1.11 |
|  |  | Total |  |  | 38.18 |

| Medición | Uds. | Parcial |
|---|---|---|
| PLANTA BAJA |  |  |
| Zona izquierda |  |  |
| Almacén 1 | 1 | 1.00 |
| Cuarto instalaciones 1 | 1 | 1.00 |
| Zona derecha |  |  |
| Almacén 2 | 2 | 2.00 |
| Almacén 3 | 1 | 1.00 |
| Cuarto instalaciones 2 | 1 | 1.00 |
| PLANTA PRIMERA |  |  |
| Zona izquierda |  |  |
| Almacén material | 1 | 1.00 |
| PLANTA SEGUNDA |  |  |
| Zona izquierda |  |  |
| Club del empleo |  |  |
| Sala polivalente | 1 | 1.00 |
| PLANTA TERCERA |  |  |
| Zona izquierda |  |  |
| Aula teórica 2 | 1 | 1.00 |
| PLANTA CUARTA |  |  |
| Zona izquierda |  |  |
| Aula polivalente maq. conf. indust. | 1 | 1.00 |
| PLANTA QUINTA |  |  |
| Zona izquierda |  |  |
| Aula teórica 6 | 1 | 1.00 |
| LOCALES VECINALES |  |  |
| Local 1 | 1 | 1.00 |
| Local 2 | 1 | 1.00 |
| Local 3 | 2 | 2.00 |
| Aseos | 1 | 1.00 |
| Total |  | 16 |

**D07TA.FC0015** m² Cabina prefabricada sanitaria Inarequip-13/E (22/11/2013)
13 m² × 167.49 = 2177.37
Cabina prefabricada sanitaria para zonas húmedas, Inarequip-13/E o equivalente, de altura 1850 + 150 mm de pies regulables, con puerta de paso 600-900 mm (paso estándar o para personas con movilidad reducida), constituida por 1.- frente y divisiones: compuestos por paneles compactos fenólicos Trespa de 13 mm de espesor, en varios colores, fabricados a base de resinas termoendurecibles reforzadas con fibras de celulosa a alta temperatura y presión (norma europea EN 438-2/91), altamente resistentes al rayado, desgaste, humedad y sustancias químicas, 2.- perfilería: en aluminio anodizado plata mate formada por perfil estabilizador superior de D=40 mm y perfiles "U" de 30x13x30 mm para fijación a paredes y absorción de posibles irregularidades, 3.- herrajes: de nylon color blanco compuestos por juego de pomos, condena con indicador de libre/ocupado y apertura de emergencia desde el exterior y 3 pernios helicoidales y 4.- pies regulables en altura de D=20 mm con roseta taladrada para fijación oculta al suelo y embellecedor en acero inoxidable AISI 316. Instalada.

| Código | Ud | Descripción | Rendimiento | Precio | Importe |
|---|---|---|---|---|---|
| E10IG0020 | m² | Cabina sanitaria Inarequip-13/E (Zonas Húmedas), completa. (material; 22/11/2013) | 1 | 112.37 | 112.37 |
| M01A0010 | h | Oficial primera | 2 | 14.31 | 28.62 |
| M01A0030 | h | Peón | 1.6 | 13.51 | 21.62 |
| %0.03 | % | Costes indirectos | 3 % | 162.61 | 4.88 |
|  |  | Total |  |  | 167.49 |

| Medición | Uds. | Largo | Alto | Parcial |
|---|---|---|---|---|
| PLANTA PRIMERA |  |  |  |  |
| Zona derecha |  |  |  |  |
| Aseos |  |  |  |  |
| H. | 2 | 1.55 | 2 | 6.20 |
|  | 2 | 0.85 | 2 | 3.40 |
| V. | 1 | 1.7 | 2 | 3.40 |
| Total |  |  |  | 13 |

**D23TA.BFAD500** m² Carpintería de aluminio en ventanas correderas s/detalle (05/05/2015)
350.45 m² × 352.73 = 123614.23
Carpintería según detalle en ventanas de dos o tres hojas corredera de aluminio anodizado, con rotura de puente térmico, color gris antracita, SISTEMA 4200 CORTIZO o equivalente, con marcado CE s/UNE-EN 14351-1, compuesta por perfiles TSAC de aleación de aluminio 6063 y tratamiento térmico T-5 de canal europeo, marco de 60/65/77 mm y hoja de 37 mm (recta) ó 33 mm (curva), formado por perfiles de 1,5 mm de espesor, anodizado mediante ciclo de desengrase, lavado, oxidación anódica, coloreado y sellado, de 15 micras de espesor según sello EWAA-EURAS, con bastidor perimetral para anclaje a la fábrica y recibir el trasdosado realizado según detalle con perfiles huecos o en "L" de aluminio anodizado, del mismo color que la carpintería, con clasificaciones: clase 3, según ensayo de permeabilidad al aire (UNE-EN 12207); clase 7A, según ensayo de estanqueidad al agua (UNE-EN 12208) y clase C5, según ensayo de resistencia al viento (UNE-EN 12211), con doble acristalamiento con control solar Climalit PLUS COOL-LITE XTREME 60/28 o equivalente, de espesor total 6+12+6 mm (cristal+cámara+cristal), incluso parte proporcional de revestimiento impermeabilizante en alféizar y jambas con Humistop N con aditivo Humistop Flex de Ardex o equivalente, faldón de lámina de PVC de 1,5mm. y parte proporcional de vierteaguas de chapa plegada de aluminio anodizado de 2 mm. de espesor, del mismo color que la carpintería, precerco de aluminio sistema CORTIZO, tapajuntas, herrajes del propio sistema, escuadras, juntas de EPDM, imprimación con liquido sellador en cortes y taladros, tornillos en acero inoxidable, sellado perimetral con masilla de poliuretano. Accesorios, herrajes de colgar y apertura homologados con las serie suministrada por STAC accesorios CORTIZO, recibido del precerco, montaje, ajuste, aplomado, nivelado, colocación y ayudas de albañilería, según C.T.E. Según plano de de carpintería y detalles. La contrata presentara PROYECTO DE MONTAJE para su aprobación por la DF.

| Código | Ud | Descripción | Rendimiento | Precio | Importe |
|---|---|---|---|---|---|
| M01B0140 | h | Oficial carpintero | 1 | 14.31 | 14.31 |
| M01B0150 | h | Ayudante carpintero | 1 | 13.51 | 13.51 |
| E05TA.BFAD500 | m² | Carpintería de aluminio en ventanas correderas s/detalle (material; 25/10/2016) | 1 | 224.63 | 224.63 |
| E39TA.ACA0500 | m² | Climalit PLUS COOL-LITE XTREME, 60/28, 6+12+6 mm (material; 25/10/2016) | 0.9 | 100 | 90.00 |
| %0.03 | % | Costes indirectos | 3 % | 342.45 | 10.27 |
|  |  | Total |  |  | 352.73 |

| Medición | Uds. | Largo | Alto | Parcial |
|---|---|---|---|---|
| CA-2 | 4 | 2.27 | 0.72 | 6.54 |
| CA-3 | 8 | 2.45 | 1.2 | 23.52 |
| CA-5 | 26 | 2.45 | 0.98 | 62.43 |
| CA-9 | 1 | 2.45 | 0.98 | 2.40 |
| CA-10 | 6 | 2.45 | 0.72 | 10.58 |
| CA-11 | 48 | 2.45 | 1.22 | 143.47 |
| CA-12 | 48 | 2.45 | 0.72 | 84.67 |
| CA-13 | 4 | 3.45 | 1.22 | 16.84 |
| Total |  |  |  | 350.45 |

**D23TA.BBAH500** m² Carpintería de aluminio en ventanas abatibles s/detalle. (05/05/2015)
35.95 m² × 385.66 = 13864.48
Carpintería según detalle en ventanas de hojas abatibles de eje horizontal, de aluminio anodizado, con rotura de puente térmico, color gris antracita, SISTEMA COR 60 CORTIZO o equivalente, con marcado CE s/UNE-EN 14351-1, compuesta por perfiles TSAC de aleación de aluminio 6063 y tratamiento térmico T-5 de canal europeo, marco de sección 60 mm y hoja de 68 mm, formado por perfiles de 1,6 mm de espesor, anodizado mediante ciclo de desengrase, lavado, oxidación anódica, coloreado y sellado, de 15 micras de espesor según sello EWAA-EURAS, con bastidor perimetral para anclaje a la fábrica y recibir el trasdosado realizado según detalle con perfiles huecos o en "L" de aluminio anodizado, del mismo color que la carpintería, con particiones para recibir tabiquería forradas con panel composite de 4 mm del mismo color que la carpintería, con clasificaciones: clase 4, según ensayo de permeabilidad al aire (UNE-EN 12207); clase 9A, según ensayo de estanqueidad al agua (UNE-EN 12208) y clase C5, según ensayo de resistencia al viento (UNE-EN 12211), con doble acristalamiento con control solar Climalit PLUS COOL-LITE XTREME 60/28, o equivalente, de espesor total 6+12+6 mm (cristal+cámara+cristal), incluso parte proporcional de revestimiento impermeabilizante en alféizar y jambas con Humistop N con aditivo Humistop Flex de Ardex o equivalente, faldón de lámina de PVC de 1,5mm. y parte proporcional de vierteaguas de chapa plegada de aluminio anodizado de 2 mm. de espesor, del mismo color que la carpintería, precerco de aluminio sistema CORTIZO, tapajuntas, herrajes del propio sistema, escuadras, juntas de EPDM, imprimación con liquido sellador en cortes y taladros, tornillos en acero inoxidable, sellado perimetral con masilla de poliuretano. Accesorios, herrajes de colgar y apertura homologados con las serie suministrada por STAC accesorios CORTIZO, recibido del precerco, montaje, ajuste, aplomado, nivelado, colocación y ayudas de albañilería, según C.T.E.
Según plano de de carpintería y detalles.
La contrata presentara PROYECTO DE MONTAJE para su aprobación por la DF.

| Código | Ud | Descripción | Rendimiento | Precio | Importe |
|---|---|---|---|---|---|
| M01B0140 | h | Oficial carpintero | 1 | 14.31 | 14.31 |
| M01B0150 | h | Ayudante carpintero | 1 | 13.51 | 13.51 |
| E05TA.BBAH500 | m² | Carpintería de aluminio en ventanas abatibles s/detalle. (material; 25/10/2016) | 1 | 276.61 | 276.61 |
| E39TA.ACA0500 | m² | Climalit PLUS COOL-LITE XTREME, 60/28, 6+12+6 mm | 0.7 | 100 | 70.00 |
| %0.03 | % | Costes indirectos | 3 % | 374.43 | 11.23 |
|  |  | Total |  |  | 385.66 |

| Medición | Uds. | Largo | Alto | Parcial |
|---|---|---|---|---|
| CA-4 | 6 | 2.45 | 0.72 | 10.58 |
| CA-6 | 8 | 0.64 | 0.98 | 5.02 |
| CA-7 | 8 | 0.64 | 0.98 | 5.02 |
| CA-8 | 2 | 0.87 | 0.98 | 1.71 |
| CA-14 | 8 | 1.54 | 0.72 | 8.87 |
| CA-15 | 2 | 1.98 | 1.2 | 4.75 |
| Total |  |  |  | 35.95 |

**D23TA.EAAF500** m² Carpintería de aluminio en puertas 2H abat.+fijos s/detalle. (09/07/2012)
20.59 m² × 406.72 = 8374.36
Carpintería en puertas de dos hojas abatibles y paños fijos, según detalle CA-1, de aluminio anodizado, con rotura de puente térmico, color gris antracita, SISTEMA MILLENNIUM PLUS CORTIZO o equivalente, con marcado CE s/UNE-EN 14351-1, compuesta por perfiles TSAC de aleación de aluminio 6063 y tratamiento térmico T-5 de canal europeo, marco y hoja de 70 mm, formado por perfiles de 2 mm de espesor, anodizado mediante ciclo de desengrase, lavado, oxidación anódica, coloreado y sellado, de 15 micras de espesor según sello EWAA-EURAS, con clasificación clase 5, según ensayo de resistencia al impacto de cuerpo blando (UNE-EN 13049), con doble acristalamiento con control solar Climalit PLUS COOL-LITE XTREME 60/28, o equivalente, de espesor total 6+12+6 mm (cristal+cámara+cristal), incluso precerco de aluminio sistema CORTIZO, tapajuntas, herrajes del propio sistema, escuadras, juntas de EPDM, imprimación con liquido sellador en cortes y taladros, tornillos en acero inoxidable, sellado perimetral con masilla de poliuretano. Accesorios, herrajes de colgar y apertura homologados con las serie suministrada por STAC accesorios CORTIZO, recibido del precerco, montaje, ajuste, aplomado, nivelado, colocación y ayudas de albañilería, según C.T.E.
Según plano de de carpintería y detalles.
La contrata presentara PROYECTO DE MONTAJE para su aprobación por la DF.

| Código | Ud | Descripción | Rendimiento | Precio | Importe |
|---|---|---|---|---|---|
| M01B0140 | h | Oficial carpintero | 1 | 14.31 | 14.31 |
| M01B0150 | h | Ayudante carpintero | 1 | 13.51 | 13.51 |
| E05TAEAAF500 | m² | Puerta peatonal 2H abat alum anod plata acab grata con RPT 2,00x (material; 25/10/2016) | 1 | 228.3 | 228.30 |
| E39TA.ACA0500 | m² | Climalit PLUS COOL-LITE XTREME, 60/28, 6+12+6 mm | 0.8 | 100 | 80.00 |
| E27IAFED0010 | ud | Conjunto de barras Antipanico colocado (material; 07/05/2015) | 0.097 | 151.15 | 14.66 |
| E26FE0060 | ud | Conjunto cierrap. aéreos GEZE TS 5000 ISM y selector cierre, anc (material; 09/07/2012) | 0.097 | 454.5 | 44.09 |
| %0.03 | % | Costes indirectos | 3 % | 394.87 | 11.85 |
|  |  | Total |  |  | 406.72 |

| Medición | Uds. | Largo | Alto | Parcial |
|---|---|---|---|---|
| CA-1 | 2 | 3.55 | 2.9 | 20.59 |
| Total |  |  |  | 20.59 |

**D07TA.DGAA020** m² Muro cortina aluminio anod, RPT, Schüco FW 50+ s/detalle. (05/05/2015)
74.29 m² × 480.52 = 35697.83
Muro cortina plano autoportante según detalle CA-16, modulado a 0,82x1,44m (ancho x alto) ; de aluminio anodizado en 20 micras calidad EWWA-EURAS, color gris antracita, SISTEMA SCHÜCO FW 50+ o equivalente, con rotura del puente térmico, realizado con perfiles de aluminio de extrusión en aleación Al Mg Si 0,5 F22, calidad anodizable UNE 38337/L-3441, las desviaciones máximas según DIN 17615 parte 3, montantes de un ancho visto de 50 mm y una profundidad de 150 mm Ix= 423.760 cm4, y travesaños de un ancho visto de 50 mm y una profundidad de 110 mm Ix= 144.160 cm4 e Iy= 30.410 cm4, siendo de 155 mm, coplanario con el montante en remate de suelo y techo. Precalculado a presión y succión de viento según CTE DB SE-AE, “Acciones en la Edificación” y cargas de vidrio en la Zona eólica específica, período de servicio 50 años, grado de aspereza IV Urbana, montante y travesaño biapoyados en sus extremos, montante con luz máxima de 3,80 m y travesaño con luz máxima de 6,20 m. Anclado a la estructura principal por los montantes verticales, mediante anclajes de aluminio o acero A-42b galvanizado en caliente, con regulación tridimensional, fijo en la parte superior y flotante en la inferior, colgados mediante dos pasadores de acero inoxidable M-10 mm con casquillos internos que impiden la deformación del perfil por apriete, los travesaños horizontales se fijarán a los montantes permitiendo su libre dilatación. Provistos de canales para ventilación y drenaje en todo el perímetro de los vidrios, superponiéndose los travesaños horizontales en los montantes verticales, empalmes de montantes con piezas de estanqueidad inyectadas con Thiokol, pipetas de ventilación y drenaje del sistema cada ocho metros, tornillería de acero inoxidable tipo A-2 para evitar el par galvánico, juntas de apoyo y acristalamiento de EPDM, estables a la acción de los rayos UVA, con escuadras asimétricas vulcanizadas pegadas a la base de los perfiles a las que se soldará en frío las juntas de apoyo de montantes y travesaños. Con p.p. de remate superior en cubierta, remate inferior en arranque y remates con los paramentos laterales. Coeficiente de transmisión térmica Uf = 2,05 W/(m².K) con isolator de 25 mm para acristalamiento de 30 mm de espesor. Zona visión compuesta por doble acristalamiento CLIMALIT PLUS COOL-LITE XTREME 60/28 6(16 air)6 con U=1,3 W/m²K y g=0,28, incluso sellado en frío con cordón continuo de silicona negra neutra por el exterior, y zona opaca con panel aislante para antepechos realizado con: COOL-LITE SECURIT ST / STB 6 mm OPACIFICADO, colocado al exterior, cámara de aire ventilada y drenada y panel sandwich de chapa de aluminio de 2 mm exterior, de 50 mm de espesor relleno con lana de roca de alta densidad y chapa de acero galvanizado interior. Compartimentación a fuego en pasos de forjado sellada con material ignífugo con resistencia al fuego 180 minutos, con panel sellante Promatect-H de 15 mm de espesor en tira horizontal desde cara inferior de forjado, con lana de roca de 150 kg/m³ en relleno entre forjado y muro cortina con tornillos y taco metálico D= 10 mm en fachada, en una franja igual a 1,00 m con una resistencia al fuego de 90 minutos con panel Promatect-H de 8 mm en cara interna, trasdosado con panel de lana de roca 40 mm de espesor de alta densidad 100 kg/m³ en panel sandwich, s/norma contra incendios; las tapetas de fijación de los vidrios, se colocarán con atornilladores provistos de regulador del par, ajustándose a 4,5 Nm, tapeta horizontal de sección “ala de avión” de 50 mm de frente visto de 100 mm de profundidad, la silicona del llagueado vertical de 20 mm entre vidrios, así como la de sellado perimetral de los mismos será tipo DOW CORNING 797 ó tipo ELASTOSIL 600 ó 605 estable a los rayos UVA, todos los elementos que componen el “SISTEMA FW 50+“ están amparados por la norma para el control de calidad ISO 9001. Todo ello colocado, molduras de chapa de aluminio plegada de 2 mm de espesor, aislamiento térmico con lana de roca, babero perimetral SCHÜCO de EPDM de estanqueidad, con uniones por soldadura en frío, para evacuación de agua de condensación, aislamiento lana de roca, sellado de silicona neutra resistente a UVA sobre cordón celular antiadherente a la silicona. Totalmente terminado, con cualquier elemento necesario para su puesta en obra, no mencionado expresamente en esta descripción, incluso recibido, montaje, ajuste, aplomado, nivelado, colocación, ayudas de albañilería y medios auxiliares, según CTE.
Según plano de de carpintería y detalles.
La contrata presentara PROYECTO DE MONTAJE y CÁLCULOS para su aprobación por la DF.

| Código | Ud | Descripción | Rendimiento | Precio | Importe |
|---|---|---|---|---|---|
| M01B0140 | h | Oficial carpintero | 1 | 14.31 | 14.31 |
| M01B0150 | h | Ayudante carpintero | 1 | 13.51 | 13.51 |
| E10TA.JAAA020 | m² | Muro cortina aluminio anod, RPT, Schüco FW 50+ (material; 25/10/2016) | 1 | 274.12 | 274.12 |
| E39TA.ACA0500 | m² | Climalit PLUS COOL-LITE XTREME, 60/28, 6+12+6 mm | 1 | 100 | 100.00 |
| E39TA.ACA0510 | m² | Securit COOL-LITE ST/STB 6mm, opaco. (25/10/2016) | 0.71 | 87.26 | 61.95 |
| E18TA.JB1500 | m | Sellado con silicona neutra (25/10/2016) | 3.5 | 0.75 | 2.63 |
| %0.03 | % | Costes indirectos | 3 % | 466.52 | 14.00 |
|  |  | Total |  |  | 480.52 |

| Medición | Uds. | Largo | Alto | Parcial |
|---|---|---|---|---|
| Ascensor | 2 | 2.45 | 8.95 | 43.86 |
|  | 2 | 1.7 | 8.95 | 30.43 |
| Total |  |  |  | 74.29 |

**D25TA.BD0010** ud Puerta metálica galv. según detalle CME-1 (05/05/2015)
1 ud × 2778.67 = 2778.67
Puerta de acero galvanizado pintado, según detalle CME-2, con el mismo esquema que la actual, con letrero superior de chapa perforada, incluso p.p de anclaje en obra con pletina de 50x5 mm y pernos varilla roscada M 10 de acero galvanizado de 10 cms de longitud, incluso apertura de taladros y anclaje con resina de epoxi en elementos de hormigón o fabrica; incluso herrajes de colgar y seguridad, p.p. de pequeño material, elaboración en taller, dos manos de imprimación epoxi anticorrosiva de dos componentes tipo Tkrom o equivalente, acabado a dos manos de esmalte de poliuretano de dos componentes, Tkrom Esmalte Poliuretano 2C o equivalente, color a elegir por la D.F., incluso recibido, colocación y ayudas de albañilería, según planos de detalle e instrucciones de la Dirección Facultativa.

| Código | Ud | Descripción | Rendimiento | Precio | Importe |
|---|---|---|---|---|---|
| M01B0010 | h | Oficial cerrajero | 4 | 14.31 | 57.24 |
| M01B0020 | h | Ayudante cerrajero | 4 | 13.51 | 54.04 |
| E10TA.GB0510 | ud | Puerta metálica galv. según detalle CME-1 (25/10/2016) | 1 | 2500 | 2500.00 |
| E35IA.LAD0165 | l | Imprim epoxi anticorrosiva 2C Tkrom | 2 | 12.39 | 24.78 |
| E35IA.EB0020 | l | Esmate poliuretano 2C Tkrom | 4 | 15.42 | 61.68 |
| %0.03 | % | Costes indirectos | 3 % | 2697.74 | 80.93 |
|  |  | Total |  |  | 2778.67 |

| Medición | Uds. | Parcial |
|---|---|---|
| Acceso ppal exterior | 1 | 1.00 |
| Total |  | 1 |

**D25TA.JB0500** ud Cancela metálica galv. según detalle CME-2 (05/05/2015)
2 ud × 290.6 = 581.20
Cancela de acero galvanizado pintado, según detalle CME-2, adaptada al cerramiento existente, incluso apertura de hueco en muro, remate del revestimiento y pintura, herrajes de colgar y seguridad, pequeño material, soldaduras, recibido, colocación, mano de imprimación epoxi anticorrosiva de dos componentes Tkrom o equivalente y acabado con dos manos de esmalte de poliuretano de dos componentes, Tkrom Esmalte Poliuretano 2C o equivalente, color a elegir por la D.F. Totalmente terminada y rematada según planos de detalle e instrucciones de la Dirección Facultativa.

| Código | Ud | Descripción | Rendimiento | Precio | Importe |
|---|---|---|---|---|---|
| M01B0010 | h | Oficial cerrajero | 1 | 14.31 | 14.31 |
| M01B0020 | h | Ayudante cerrajero | 1 | 13.51 | 13.51 |
| E10TA.GB0500 | ud | Cancela metálica galv. según detalle CME-2 (25/10/2016) | 1 | 150 | 150.00 |
| E10TA.GB0520 | ud | Apertura de hueco en muro y remates. (25/10/2016) | 1 | 100 | 100.00 |
| E35IA.LAD0165 | l | Imprim epoxi anticorrosiva 2C Tkrom | 0.1 | 12.39 | 1.24 |
| E35IA.EB0020 | l | Esmate poliuretano 2C Tkrom | 0.2 | 15.42 | 3.08 |
| %0.03 | % | Costes indirectos | 3 % | 282.14 | 8.46 |
|  |  | Total |  |  | 290.6 |

| Medición | Uds. | Parcial |
|---|---|---|
| Puerta ext acceso canchas | 1 | 1.00 |
| Puerta paso Locales Vecinales | 1 | 1.00 |
| Total |  | 2 |

**D25TA.IA0030** m Barandilla s/detalle CME-3 (13/03/2015)
133.05 m × 147.33 = 19602.26
Barandilla de acero galvanizado pintado, realizada según detalle CME-3 con pies derechos de perfiles en "T" 50.5 cada 2 m, pasamanos de chapa plegada de 5mm de espesor, entramado de chapa perforada de acero galvanizado y pletina inferior de rigidización, incluso pequeño material, anclajes con varillas roscadas de acero inoxidable y resina epoxi Sika AnchorFix 3+ o equivalente, soldaduras, recibido, colocación, mano de imprimación epoxi anticorrosiva de dos componentes Tkrom o equivalente y acabado con dos manos de esmalte de poliuretano de dos componentes, Tkrom Esmalte Poliuretano 2C o equivalente, color a elegir por la D.F. Totalmente terminada y rematada según planos de detalle e instrucciones de la Dirección Facultativa.

| Código | Ud | Descripción | Rendimiento | Precio | Importe |
|---|---|---|---|---|---|
| M01B0010 | h | Oficial cerrajero | 0.5 | 14.31 | 7.16 |
| M01B0020 | h | Ayudante cerrajero | 0.5 | 13.51 | 6.76 |
| E04TA.HB0010 | m | Barandilla acero galvanizado s/detalle CME-3 (25/10/2016) | 1 | 108 | 108.00 |
| E01GA0070 | ud | Adhesivo de alta resist. p/anclajes rápidos, SIKA AnchorFix-3+ (material; 22/03/2016) | 0.1 | 30.93 | 3.09 |
| E01MBAC0240 | ud | Varilla roscada inoxidable M10x130 MÁXIMA A4 (material; 13/03/2015) | 2 | 4.69 | 9.38 |
| E35IA.LAD0165 | l | Imprim epoxi anticorrosiva 2C Tkrom | 0.2 | 12.39 | 2.48 |
| E35IA.EB0020 | l | Esmate poliuretano 2C Tkrom | 0.4 | 15.42 | 6.17 |
| %0.03 | % | Costes indirectos | 3 % | 143.04 | 4.29 |
|  |  | Total |  |  | 147.33 |

| Medición | Uds. | Largo | Parcial |
|---|---|---|---|
| Acera sobre canchas. | 1 | 42 | 42.00 |
|  | 1 | 26 | 26.00 |
| Escaleras | 3 | 3.15 | 9.45 |
|  | 3 | 8.7 | 26.10 |
| Acera sobre patio L.V. | 1 | 6.3 | 6.30 |
|  | 1 | 23.2 | 23.20 |
| Total |  |  | 133.05 |

**D25TA.IA0040** m Barandilla s/detalle CME-4 (13/03/2015)
27 m × 111.97 = 3023.19
Barandilla de acero galvanizado pintado, realizada según detalle CME-4 con pies derechos de perfiles en "T" 50.5 cada 2 m y pasamanos de chapa plegada de 5mm de espesor, incluso pequeño material, anclajes con varillas roscadas de acero inoxidable y resina epoxi Sika AnchorFix 3+ o equivalente, soldaduras, recibido, colocación, mano de imprimación epoxi anticorrosiva de dos componentes Tkrom o equivalente y acabado con dos manos de esmalte de poliuretano de dos componentes, Tkrom Esmalte Poliuretano 2C o equivalente, color a elegir por la D.F. Totalmente terminada y rematada según planos de detalle e instrucciones de la Dirección Facultativa.

| Código | Ud | Descripción | Rendimiento | Precio | Importe |
|---|---|---|---|---|---|
| M01B0010 | h | Oficial cerrajero | 0.5 | 14.31 | 7.16 |
| M01B0020 | h | Ayudante cerrajero | 0.5 | 13.51 | 6.76 |
| E04TA.HB0020 | m | Barandilla acero galvanizado s/detalle CME-4 (25/10/2016) | 1 | 78 | 78.00 |
| E01GA0070 | ud | Adhesivo de alta resist. p/anclajes rápidos, SIKA AnchorFix-3+ | 0.1 | 30.93 | 3.09 |
| E01MBAC0240 | ud | Varilla roscada inoxidable M10x130 MÁXIMA A4 | 2 | 4.69 | 9.38 |
| E35IA.LAD0165 | l | Imprim epoxi anticorrosiva 2C Tkrom | 0.1 | 12.39 | 1.24 |
| E35IA.EB0020 | l | Esmate poliuretano 2C Tkrom | 0.2 | 15.42 | 3.08 |
| %0.03 | % | Costes indirectos | 3 % | 108.71 | 3.26 |
|  |  | Total |  |  | 111.97 |

| Medición | Uds. | Largo | Parcial |
|---|---|---|---|
| Rampas de acceso al edificio | 2 | 13.5 | 27.00 |
| Total |  |  | 27 |

**D25TA.IA0050** m Pasamanos s/detalle CME-5 (04/06/2008)
27.4 m × 18.08 = 495.39
Pasamanos para sujetar en pared o en barandilla metálica, realizado según detalle CME-5 con tubo de acero galvanizado D 1 1/2" con tapas o codos en los extremos y anclajes en forma de L cada 2 mts de redondo de acero macizo liso de e=12 mm, con embellecedor, incluso pequeño material, formación de curvas, anclajes, soldaduras, recibido, colocación, mano de imprimación epoxi anticorrosiva de dos componentes Tkrom o equivalente y acabado con dos manos de esmalte de poliuretano de dos componentes, Tkrom Esmalte Poliuretano 2C o equivalente, color a elegir por la D.F. Totalmente terminado y rematado según planos de detalle e instrucciones de la Dirección Facultativa.

| Código | Ud | Descripción | Rendimiento | Precio | Importe |
|---|---|---|---|---|---|
| M01B0010 | h | Oficial cerrajero | 0.25 | 14.31 | 3.58 |
| M01B0020 | h | Ayudante cerrajero | 0.25 | 13.51 | 3.38 |
| E24AA0050 | m | Tub. acero galv. D 1 1/2" (DN 40mm) (material; 04/06/2008) | 1 | 6.83 | 6.83 |
| E01ACAG0030 | kg | Perfil laminado redondo D 12 (material; 17/06/2008) | 0.2 | 0.84 | 0.17 |
| E09F0020 | ud | p.p. pequeño material (electrodos, discos) | 10 | 0.1 | 1.00 |
| E35IA.LAD0165 | l | Imprim epoxi anticorrosiva 2C Tkrom | 0.06 | 12.39 | 0.74 |
| E35IA.EB0020 | l | Esmate poliuretano 2C Tkrom | 0.12 | 15.42 | 1.85 |
| %0.03 | % | Costes indirectos | 3 % | 17.55 | 0.53 |
|  |  | Total |  |  | 18.08 |

| Medición | Uds. | Largo | Parcial |
|---|---|---|---|
| Rampa acceso a canchas | 1 | 12.5 | 12.50 |
|  | 1 | 13.5 | 13.50 |
|  | 1 | 1.4 | 1.40 |
| Total |  |  | 27.4 |

**D25JA0440** m Vallado metál. galv. + plastif. h=2,51 m, Fortinet, BETAFENCE (17/03/2010)
31 m × 45.39 = 1407.09
Vallado modelo FORTINET de BETAFENCE o equivalente, de 2,51 m de altura formado por malla electrosoldada de cuadrícula 50,8x50,8 mm, diámetro del alambre horizontal 2,95 mm con una resistencia de 400 a 550 N/mm², diámetro del alambre vertical 2,95 mm con una resistencia de 650 a 850 N/mm², puntas defensivas de 25,4 mm, fabricados con alambre galvanizado y plastificado en PVC, y postes Bekaclip empotrados de sección circular, con cremallera, galvanizados interior y exteriormente (275g/m², 2 caras combinadas) y plastificados, color verde RAL 6073 vallado, verde RAL 6005 postes, con resistencia a la corrosión de 1000 horas de niebla salina probada según norma UNE-EN-10245-1, incluso p.p. de accesorios, recibido y colocación.

| Código | Ud | Descripción | Rendimiento | Precio | Importe |
|---|---|---|---|---|---|
| E10GA0850 | m | Vallado metál. galv. + plastif. h=2,51 m, Fortinet, BETAFENCE, i (material; 17/03/2010) | 1 | 44.07 | 44.07 |
| %0.03 | % | Costes indirectos | 3 % | 44.07 | 1.32 |
|  |  | Total |  |  | 45.39 |

| Medición | Uds. | Largo | Parcial |
|---|---|---|---|
| Canchas deportivas / patio L.V. | 1 | 31 | 31.00 |
| Total |  |  | 31 |

## CAP.-12 PINTURAS Y ACABADOS (05/05/2015)
Importe: 60091.39

**D28AAA0030** m² Pintura plástica ecológica mate, Ecoplast, PALCANARIAS (05/05/2015)
4416.13 m² × 4.94 = 21815.68
Pintura plástica ecológica en paramentos horizontales o verticales, en interior o exterior, acabado mate, sin olor residual, Ecoplast de PALCANARIAS o equivalente, con certificado Aenor medio ambiente por su bajo contenido en compuestos orgánicos volátiles y otros requisitos exigidos, color a elegir por la D.F. incluso imprimación, lijado y empaste, acabado a 2 manos.

| Código | Ud | Descripción | Rendimiento | Precio | Importe |
|---|---|---|---|---|---|
| M01B0090 | h | Oficial pintor | 0.08 | 14.31 | 1.14 |
| M01B0100 | h | Ayudante pintor (mano de obra) | 0.08 | 13.51 | 1.08 |
| E35TA.KA0035 | l | Pintura ecológica, Ecoplast (material; 23/10/2016) | 0.33 | 7.82 | 2.58 |
| %0.03 | % | Costes indirectos | 3 % | 4.80 | 0.14 |
|  |  | Total |  |  | 4.94 |

| Medición | Uds. | Largo | Ancho | Alto | Parcial |
|---|---|---|---|---|---|
| PLANTA BAJA |  |  |  |  |  |
| Zona izquierda |  |  |  |  |  |
| Almacén 1 | 1 | 28.7 |  | 2.39 | 68.59 |
| A deducir puertas | -1 | 0.8 |  | 2 | -1.60 |
| A deducir ventanas | -3 | 2.45 |  | 0.98 | -7.20 |
| Grupo+Depósitos C.I. | 1 | 22.75 |  | 2.39 | 54.37 |
| A deducir puertas | -1 | 0.8 |  | 2 | -1.60 |
| A deducir ventanas | -2 | 2.45 |  | 0.98 | -4.80 |
| Distribuidor A | 1 | 39.06 |  | 3.1 | 121.09 |
| A deducir puertas | -7 | 0.8 |  | 2 | -11.20 |
|  | -1 | 1.4 |  | 2 | -2.80 |
|  | -1 | 3.55 |  | 2.9 | -10.30 |
| Secretaría | 1 | 23.5 |  | 3.1 | 72.85 |
| A deducir puertas | -2 | 0.8 |  | 2 | -3.20 |
| A deducir ventanas | -2 | 2.45 |  | 1.2 | -5.88 |
| Recepción | 1 | 17.6 |  | 3.1 | 54.56 |
| A deducir puertas | -2 | 0.8 |  | 2 | -3.20 |
| A deducir ventanas | -1 | 2.45 |  | 1.2 | -2.94 |
|  | -2 | 2.27 |  | 0.72 | -3.27 |
| Cuarto instalaciones 1 | 1 | 9.8 |  | 2.31 | 22.64 |
| A deducir puertas | -1 | 0.8 |  | 2 | -1.60 |
| Zona derecha |  |  |  |  |  |
| Almacén 2 | 1 | 32.15 |  | 2.39 | 76.84 |
| A deducir puertas | -1 | 0.8 |  | 2 | -1.60 |
|  | -1 | 1.4 |  | 2 | -2.80 |
| A deducir ventanas | -4 | 2.45 |  | 0.98 | -9.60 |
| Pasillo | 1 | 25.9 |  | 2.39 | 61.90 |
| A deducir puertas | -1 | 0.8 |  | 2 | -1.60 |
|  | -1 | 1.4 |  | 2 | -2.80 |
| Almacén 3 | 1 | 28.7 |  | 2.39 | 68.59 |
| A deducir puertas | -1 | 0.8 |  | 2 | -1.60 |
| A deducir ventanas | -3 | 2.45 |  | 0.98 | -7.20 |
| Distribuidor B | 1 | 39.2 |  | 3.1 | 121.52 |
| A deducir puertas | -4 | 0.8 |  | 2 | -6.40 |
|  | -2 | 1.4 |  | 2 | -5.60 |
|  | -1 | 3.55 |  | 2.9 | -10.30 |
| Aula teórica 1 | 1 | 29.35 |  | 3.1 | 90.99 |
| A deducir puertas | -1 | 1.4 |  | 2 | -2.80 |
| A deducir ventanas | -3 | 2.45 |  | 1.2 | -8.82 |
|  | -2 | 2.27 |  | 0.72 | -3.27 |
| Cuarto instalaciones 2 | 1 | 9.8 |  | 2.31 | 22.64 |
| A deducir puertas | -1 | 0.8 |  | 2 | -1.60 |
| Zona central |  |  |  |  |  |
| Salón de actos | 1 | 54.1 |  | 3.8 | 205.58 |
| A deducir puertas | -2 | 1.4 |  | 2 | -5.60 |
| A deducir ventanas | -6 | 2.45 |  | 0.72 | -10.58 |
| PLANTA PRIMERA |  |  |  |  |  |
| Zona izquierda |  |  |  |  |  |
| Almacén material | 1 | 29 |  | 2.38 | 69.02 |
| A deducir puertas | -1 | 0.8 |  | 2 | -1.60 |
| A deducir ventanas | -3 | 2.45 |  | 0.98 | -7.20 |
|  | -3 | 2.45 |  | 0.72 | -5.29 |
| Servidor domótica | 1 | 16.8 |  | 2.38 | 39.98 |
| A deducir puertas | -1 | 0.8 |  | 2 | -1.60 |
| A deducir ventanas | -4 | 0.64 |  | 0.98 | -2.51 |
| Office | 1 | 20.25 |  | 2.38 | 48.20 |
| A deducir puertas | -1 | 0.8 |  | 2 | -1.60 |
| A deducir ventanas | -2 | 2.45 |  | 1.2 | -5.88 |
| Distribuidor A | 1 | 25 |  | 2.38 | 59.50 |
| A deducir puertas | -2 | 0.8 |  | 2 | -3.20 |
| Rellano | 1 | 10.8 |  | 2.38 | 25.70 |
| A deducir puertas | -1 | 0.8 |  | 2 | -1.60 |
|  | -1 | 1.2 |  | 2 | -2.40 |
| Zona derecha |  |  |  |  |  |
| Archivo | 1 | 20.4 |  | 2.38 | 48.55 |
| A deducir puertas | -1 | 0.8 |  | 2 | -1.60 |
| A deducir ventanas | -2 | 2.45 |  | 0.98 | -4.80 |
| Limpieza | 1 | 14.5 |  | 2.38 | 34.51 |
| A deducir puertas | -1 | 0.8 |  | 2 | -1.60 |
| A deducir ventanas | -1 | 2.45 |  | 0.98 | -2.40 |
| Almacén de mobiliario | 1 | 37 |  | 2.38 | 88.06 |
| A deducir puertas | -1 | 2 |  | 2 | -4.00 |
| A deducir ventanas | -4 | 0.64 |  | 0.98 | -2.51 |
|  | -3 | 2.45 |  | 0.98 | -7.20 |
|  | -2 | 2.45 |  | 0.72 | -3.53 |
| Distribuidor B | 1 | 24.6 |  | 2.38 | 58.55 |
| A deducir puertas | -1 | 2 |  | 2 | -4.00 |
| Zona central |  |  |  |  |  |
| Pasillo | 1 | 38.3 |  | 2.38 | 91.15 |
| A deducir puertas | -5 | 0.8 |  | 2 | -8.00 |
| A deducir ventanas | -6 | 2.75 |  | 0.75 | -12.38 |
| PLANTA SEGUNDA |  |  |  |  |  |
| Zona izquierda |  |  |  |  |  |
| Club del empleo |  |  |  |  |  |
| Sala polivalente (ordenadores) | 1 | 31.35 |  | 2.5 | 78.38 |
| A deducir puertas | -1 | 0.8 |  | 2 | -1.60 |
| A deducir ventanas | -3 | 2.45 |  | 0.72 | -5.29 |
|  | -3 | 2.45 |  | 1.22 | -8.97 |
| Asesoramiento individual | 1 | 16.8 |  | 2.5 | 42.00 |
| A deducir puertas | -1 | 0.8 |  | 2 | -1.60 |
| A deducir ventanas | -1 | 3.45 |  | 1.22 | -4.21 |
| Sala polivalente | 1 | 31.35 |  | 2.5 | 78.38 |
| A deducir puertas | -2 | 0.8 |  | 2 | -3.20 |
| A deducir ventanas | -3 | 2.45 |  | 0.72 | -5.29 |
|  | -3 | 2.45 |  | 1.22 | -8.97 |
| Distribuidor A | 1 | 24 |  | 2.5 | 60.00 |
| A deducir puertas | -3 | 0.8 |  | 2 | -4.80 |
| Rellano | 1 | 9 |  | 2.5 | 22.50 |
| A deducir puertas | -1 | 0.8 |  | 2 | -1.60 |
|  | -1 | 1 |  | 2 | -2.00 |
| Zona derecha |  |  |  |  |  |
| Espacio polivalente | 1 | 31.4 |  | 2.5 | 78.50 |
| A deducir puertas | -2 | 0.8 |  | 2 | -3.20 |
| A deducir ventanas | -3 | 2.45 |  | 0.72 | -5.29 |
|  | -3 | 2.45 |  | 1.22 | -8.97 |
| Despacho/sala reuniones | 1 | 16.8 |  | 2.5 | 42.00 |
| A deducir puertas | -1 | 0.8 |  | 2 | -1.60 |
| A deducir ventanas | -1 | 3.45 |  | 1.22 | -4.21 |
| Sala trabajo personal plantilla | 1 | 31.35 |  | 2.5 | 78.38 |
| A deducir puertas | -1 | 0.8 |  | 2 | -1.60 |
| A deducir ventanas | -3 | 2.45 |  | 0.72 | -5.29 |
|  | -3 | 2.45 |  | 1.22 | -8.97 |
| Distribuidor B | 1 | 23.9 |  | 2.5 | 59.75 |
| A deducir puertas | -3 | 0.8 |  | 2 | -4.80 |
| PLANTA TERCERA |  |  |  |  |  |
| Zona izquierda |  |  |  |  |  |
| Aula informática 1 | 1 | 31.35 |  | 2.5 | 78.38 |
| A deducir puertas | -1 | 0.8 |  | 2 | -1.60 |
| A deducir ventanas | -3 | 2.45 |  | 0.72 | -5.29 |
|  | -3 | 2.45 |  | 1.22 | -8.97 |
| Aula teórica 2 | 1 | 31.35 |  | 2.5 | 78.38 |
| A deducir puertas | -1 | 0.8 |  | 2 | -1.60 |
| A deducir ventanas | -3 | 2.45 |  | 0.72 | -5.29 |
|  | -3 | 2.45 |  | 1.22 | -8.97 |
| Distribuidor A | 1 | 25 |  | 2.5 | 62.50 |
| A deducir puertas | -4 | 0.8 |  | 2 | -6.40 |
| Rellano | 1 | 10.9 |  | 2.5 | 27.25 |
| A deducir puertas | -1 | 0.8 |  | 2 | -1.60 |
|  | -1 | 1.2 |  | 2 | -2.40 |
| Zona derecha |  |  |  |  |  |
| Aula teórica 3 | 1 | 31.35 |  | 2.5 | 78.38 |
| A deducir puertas | -1 | 0.8 |  | 2 | -1.60 |
| A deducir ventanas | -3 | 2.45 |  | 0.72 | -5.29 |
|  | -3 | 2.45 |  | 1.22 | -8.97 |
| Aula teórica 4 | 1 | 31.35 |  | 2.5 | 78.38 |
| A deducir puertas | -1 | 0.8 |  | 2 | -1.60 |
| A deducir ventanas | -3 | 2.45 |  | 0.72 | -5.29 |
|  | -3 | 2.45 |  | 1.22 | -8.97 |
| Distribuidor B | 1 | 24.7 |  | 2.5 | 61.75 |
| A deducir puertas | -4 | 0.8 |  | 2 | -6.40 |
| PLANTA CUARTA |  |  |  |  |  |
| Zona izquierda |  |  |  |  |  |
| Aula informática 2 | 1 | 31.35 |  | 2.5 | 78.38 |
| A deducir puertas | -1 | 0.8 |  | 2 | -1.60 |
| A deducir ventanas | -3 | 2.45 |  | 0.72 | -5.29 |
|  | -3 | 2.45 |  | 1.22 | -8.97 |
| Despacho equipo técnico proy. | 1 | 16.75 |  | 2.5 | 41.88 |
| A deducir puertas | -1 | 0.8 |  | 2 | -1.60 |
| A deducir ventanas | -1 | 3.45 |  | 1.22 | -4.21 |
| Aula polivalente maq. conf. indust. | 1 | 31.35 |  | 2.5 | 78.38 |
| A deducir puertas | -2 | 0.8 |  | 2 | -3.20 |
| A deducir ventanas | -3 | 2.45 |  | 0.72 | -5.29 |
|  | -3 | 2.45 |  | 1.22 | -8.97 |
| Distribuidor A | 1 | 22.9 |  | 2.5 | 57.25 |
| A deducir puertas | -3 | 0.8 |  | 2 | -4.80 |
| Rellano | 1 | 9.15 |  | 2.5 | 22.88 |
| A deducir puertas | -1 | 0.8 |  | 2 | -1.60 |
|  | -1 | 1 |  | 2 | -2.00 |
| Zona derecha |  |  |  |  |  |
| Aula polivalente maq. conf. indust. | 1 | 39.9 |  | 2.5 | 99.75 |
| A deducir puertas | -2 | 0.8 |  | 2 | -3.20 |
| A deducir ventanas | -3 | 2.45 |  | 0.72 | -5.29 |
|  | -3 | 2.45 |  | 1.22 | -8.97 |
|  | -1 | 3.45 |  | 1.22 | -4.21 |
| Aula teórica 5 | 1 | 31.35 |  | 2.5 | 78.38 |
| A deducir puertas | -1 | 0.8 |  | 2 | -1.60 |
| A deducir ventanas | -3 | 2.45 |  | 0.72 | -5.29 |
|  | -3 | 2.45 |  | 1.22 | -8.97 |
| Distribuidor B | 1 | 25.5 |  | 2.5 | 63.75 |
| A deducir puertas | -3 | 0.8 |  | 2 | -4.80 |
| PLANTA QUINTA |  |  |  |  |  |
| Zona izquierda |  |  |  |  |  |
| Aula informática 3 | 1 | 31.35 |  | 2.5 | 78.38 |
| A deducir puertas | -1 | 0.8 |  | 2 | -1.60 |
| A deducir ventanas | -3 | 2.45 |  | 0.72 | -5.29 |
|  | -3 | 2.45 |  | 1.22 | -8.97 |
| Aula teórica 6 | 1 | 31.35 |  | 2.5 | 78.38 |
| A deducir puertas | -1 | 0.8 |  | 2 | -1.60 |
| A deducir ventanas | -3 | 2.45 |  | 0.72 | -5.29 |
|  | -3 | 2.45 |  | 1.22 | -8.97 |
| Distribuidor A | 1 | 19.35 |  | 2.5 | 48.38 |
| A deducir puertas | -4 | 0.8 |  | 2 | -6.40 |
| Rellano | 1 | 10.9 |  | 2.5 | 27.25 |
| A deducir puertas | -1 | 0.8 |  | 2 | -1.60 |
|  | -1 | 1.2 |  | 2 | -2.40 |
| Zona derecha |  |  |  |  |  |
| Aula teórica 7 | 1 | 31.35 |  | 2.5 | 78.38 |
| A deducir puertas | -1 | 0.8 |  | 2 | -1.60 |
| A deducir ventanas | -3 | 2.45 |  | 0.72 | -5.29 |
|  | -3 | 2.45 |  | 1.22 | -8.97 |
| Aula teórica 8 | 1 | 31.35 |  | 2.5 | 78.38 |
| A deducir puertas | -1 | 0.8 |  | 2 | -1.60 |
| A deducir ventanas | -3 | 2.45 |  | 0.72 | -5.29 |
|  | -3 | 2.45 |  | 1.22 | -8.97 |
| Distribuidor B | 1 | 19.9 |  | 2.5 | 49.75 |
| A deducir puertas | -4 | 0.8 |  | 2 | -6.40 |
| LOCALES VECINALES |  |  |  |  |  |
| Local 1 | 1 | 29.6 |  | 3.04 | 89.98 |
| A deducir puertas | -1 | 0.8 |  | 2 | -1.60 |
| A deducir ventanas | -1 | 3.77 |  | 1.2 | -4.52 |
|  | -2 | 2.49 |  | 1.2 | -5.98 |
| Local 2 | 1 | 30.2 |  | 3.04 | 91.81 |
| A deducir puertas | -1 | 0.8 |  | 2 | -1.60 |
| A deducir ventanas | -1 | 3.77 |  | 1.2 | -4.52 |
|  | -2 | 2.49 |  | 1.2 | -5.98 |
| Local 3 | 1 | 55 |  | 3.04 | 167.20 |
| A deducir puertas | -2 | 0.8 |  | 2 | -3.20 |
| A deducir ventanas | -2 | 3.77 |  | 1.2 | -9.05 |
|  | -4 | 2.49 |  | 1.2 | -11.95 |
| Pasillo | 1 | 11.65 |  | 3.04 | 35.42 |
| A deducir puertas | -4 | 0.8 |  | 2 | -6.40 |
| . |  |  |  |  |  |
| T E C H O S |  |  |  |  |  |
| . |  |  |  |  |  |
| PLANTA BAJA |  |  |  |  |  |
| Zona izquierda |  |  |  |  |  |
| Almacén 1 | 1 | 48.53 | 1 |  | 48.53 |
| Grupo+Depósitos C.I. | 1 | 32.31 | 1 |  | 32.31 |
| Distribuidor A | 1 | 43.22 | 1 |  | 43.22 |
| Cuarto instalaciones 1 | 1 | 5.35 | 1 |  | 5.35 |
| Zona derecha |  |  |  |  |  |
| Almacén 2 | 1 | 50.53 | 1 |  | 50.53 |
| Pasillo | 1 | 13.45 | 1 |  | 13.45 |
| Almacén 3 | 1 | 48.52 | 1 |  | 48.52 |
| Distribuidor B | 1 | 43.41 | 1 |  | 43.41 |
| Cuarto instalaciones 2 | 1 | 5.31 | 1 |  | 5.31 |
| PLANTA PRIMERA |  |  |  |  |  |
| Zona izquierda |  |  |  |  |  |
| Almacén material | 1 | 49.8 | 1 |  | 49.80 |
| Servidor domótica | 1 | 17.48 | 1 |  | 17.48 |
| Office | 1 | 25.15 | 1 |  | 25.15 |
| Distribuidor A | 1 | 21.18 | 1 |  | 21.18 |
| Zona derecha |  |  |  |  |  |
| Archivo | 1 | 25.61 | 1 |  | 25.61 |
| Limpieza | 1 | 12.36 | 1 |  | 12.36 |
| Almacén de mobiliario | 1 | 67.33 | 1 |  | 67.33 |
| Distribuidor B | 1 | 20.94 | 1 |  | 20.94 |
| Zona central |  |  |  |  |  |
| Pasillo | 1 | 17.67 | 1 |  | 17.67 |
| LOSAS DE ESCALERA |  |  |  |  |  |
| Zona izquierda | 1 | 19 | 3.9 |  | 74.10 |
| Zona derecha | 1 | 19 | 3.9 |  | 74.10 |
| LOCALES VECINALES |  |  |  |  |  |
| Local 1 | 1 | 51.48 | 1 |  | 51.48 |
| Local 2 | 1 | 52.31 | 1 |  | 52.31 |
| Local 3 | 1 | 105.04 | 1 |  | 105.04 |
| FALSOS TECHOS |  |  |  |  |  |
| Remates modular | 1 | 30 | 1 |  | 30.00 |
| Continuo | 149.96 |  |  |  | 149.96 |
| Total |  |  |  |  | 4416.13 |

**D28BA0030** m² Pintura látex acrovinílica mate, int/ext, Palplast, PALCANARIAS (05/05/2015)
463.9 m² × 4.91 = 2277.75
Pintura látex acrovinílica impermeable, interior o exterior, acabado mate sedoso, Palplast de PALCANARIAS o equivalente, i/imprimación, lijado y empaste, acabado a 2 manos, color blanco.

| Código | Ud | Descripción | Rendimiento | Precio | Importe |
|---|---|---|---|---|---|
| M01B0090 | h | Oficial pintor | 0.08 | 14.31 | 1.14 |
| M01B0100 | h | Ayudante pintor | 0.08 | 13.51 | 1.08 |
| E35AB0170 | l | Pintura acrovinílica bl p/int./ext. Palplast bl (material) | 0.33 | 7.74 | 2.55 |
| %0.03 | % | Costes indirectos | 3 % | 4.77 | 0.14 |
|  |  | Total |  |  | 4.91 |

| Medición | Uds. | Largo | Ancho | Alto | Parcial |
|---|---|---|---|---|---|
| INTERIOR |  |  |  |  |  |
| Hueco ascensor | 2 | 1.9 |  | 13 | 49.40 |
|  | 2 | 1.8 |  | 13 | 46.80 |
| A deducir puertas | -6 | 0.8 |  | 2 | -9.60 |
| EXTERIOR |  |  |  |  |  |
| Sobre enfoscado |  |  |  |  |  |
| Muro de cerramiento alz. int. | 1 | 93.15 |  | 1 | 93.15 |
| Muro de cerramiento alz. ext. | 1 | 63.35 |  | 1 | 63.35 |
| Muro de cerramiento testa | 1 | 25.8 | 0.25 |  | 6.45 |
| Rampas de acceso a edificio | 2 | 9.7 |  | 0.3 | 5.82 |
|  | 2 | 9.4 | 0.3 |  | 5.64 |
|  | 2 | 9.4 |  | 0.1 | 1.88 |
|  | 2 | 4.55 |  | 0.5 | 4.55 |
|  | 2 | 4.25 | 0.3 |  | 2.55 |
|  | 2 | 4.25 |  | 0.1 | 0.85 |
| Zócalo frontal edificio | 2 | 3.15 |  | 0.4 | 2.52 |
|  | 2 | 6.3 |  | 0.4 | 5.04 |
|  | 1 | 18.2 |  | 0.4 | 7.28 |
| Remates | 1 | 100 |  |  | 100.00 |
| EXTERIOR |  |  |  |  |  |
| Sobre tirolesa |  |  |  |  |  |
| Muro de cerramiento alz. int. | 1 | 16.5 |  | 1.85 | 30.53 |
| Rampa acceso canchas | 1 | 13.5 |  | 1.3 | 17.55 |
|  | 1 | 14.5 | 0.2 |  | 2.90 |
|  | 1 | 13.5 |  | 0.9 | 12.15 |
|  | 1 | 1.7 |  | 2 | 3.40 |
|  | 1 | 1.7 | 0.2 |  | 0.34 |
|  | 1 | 1.5 |  | 0.9 | 1.35 |
| Remates | 1 | 10 |  | 1 | 10.00 |
| Total |  |  |  |  | 463.9 |

**D28TA.BB0015** m² Revest. flexible e imperm. liso, p/rehab. fachadas fisuradas, Pa (05/05/2015)
2798.1 m² × 10.97 = 30695.16
Revestimiento flexible, elástico e impermeable, antifisuras y fotorreticulable, según la norma UNE-53413, Palflex de PALCANARIAS o equivalente, para la protección e impermeabilización de fachadas fisuradas o expuestas a viento húmedo, lluvia, rocío, ambientes salinos, etc., color a elegir por la D.F., acabado liso satinado, i/imprimación, lijado y empaste, acabado a 2 manos y con un espesor aproximado de 1 mm.

| Código | Ud | Descripción | Rendimiento | Precio | Importe |
|---|---|---|---|---|---|
| M01A0010 | h | Oficial primera | 0.18 | 14.31 | 2.58 |
| M01B0100 | h | Ayudante pintor | 0.18 | 13.51 | 2.43 |
| E35KF0050 | l | Revest flexible-impermeable, Palflex (material) | 0.55 | 10.25 | 5.64 |
| %0.03 | % | Costes indirectos | 3 % | 10.65 | 0.32 |
|  |  | Total |  |  | 10.97 |

| Medición | Uds. | Largo | Ancho | Alto | Parcial |
|---|---|---|---|---|---|
| E D I F I C I O 1 |  |  |  |  |  |
| PLANTA BAJA |  |  |  |  |  |
|  | 1 | 38.2 |  | 3.45 | 131.79 |
|  | 2 | 9.35 |  | 4 | 74.80 |
|  | 4 | 2.4 |  | 3.45 | 33.12 |
| Pilares | 17 | 1.1 |  | 1 | 18.70 |
|  | 17 | 0.8 |  | 2.45 | 33.32 |
| Techo soportales | 1 | 44.5 | 6 |  | 267.00 |
| A deducir | 2 | 4.2 | 2.4 |  | 20.16 |
| PLANTAS 2ª Y 4ª |  |  |  |  |  |
|  | 1 | 44.5 |  | 6.5 | 289.25 |
|  | 1 | 17.8 |  | 5.35 | 95.23 |
|  | 2 | 9.2 |  | 6.5 | 119.60 |
|  | 2 | 6.7 |  | 7.3 | 97.82 |
| E D I F I C I O 2 |  |  |  |  |  |
| PLANTAS B, 1ª, 3ª, Y 5ª |  |  |  |  |  |
|  | 1 | 44.5 |  | 12 | 534.00 |
|  | 1 | 17.8 |  | 7.05 | 125.49 |
|  | 2 | 9.2 |  | 7.9 | 145.36 |
|  | 2 | 6.7 |  | 12.8 | 171.52 |
| E S C A L E R A S |  |  |  |  |  |
|  | 2 | 8.9 |  | 6.3 | 112.14 |
|  | 2 | 8.9 |  | 7 | 124.60 |
| A S C E N S O R |  |  |  |  |  |
| Fachada ascensor | 1 | 31 |  | 1 | 31.00 |
| Laterales | 2 | 15.5 |  | 1 | 31.00 |
| Trasera | 1 | 16 |  | 1 | 16.00 |
| LOCALES VECINALES |  |  |  |  |  |
|  | 2 | 28.8 |  | 3.05 | 175.68 |
|  | 2 | 9.35 |  | 3.05 | 57.04 |
| Pilares | 6 | 1.2 |  | 3.05 | 21.96 |
| Techo soportales | 1 | 28.8 | 3.2 |  | 92.16 |
| Lateral vigas | 12 |  | 3.2 | 0.2 | 7.68 |
| A deducir ventanas |  |  |  |  |  |
| Local 1 | -1 | 3.4 |  | 0.8 | -2.72 |
|  | -2 | 2.1 |  | 0.8 | -3.36 |
| Local 2 | -1 | 3.4 |  | 0.8 | -2.72 |
|  | -2 | 2.1 |  | 0.8 | -3.36 |
| Local 3 | -2 | 3.4 |  | 0.8 | -5.44 |
|  | -4 | 2.1 |  | 0.8 | -6.72 |
| Aseos | -1 | 3.4 |  | 0.8 | -2.72 |
|  | -1 | 1.6 |  | 0.8 | -1.28 |
| Total |  |  |  |  | 2798.1 |

**D27TA.EH.0010** m² Pintura intumescente RF-60 650 micras (05/05/2015)
162.98 m² × 22.19 = 3616.53
Protección pasiva contra incendios de estructura metálica, realizada con pintura intumescente en espesor de 650 micras, para una protección R-60 (60 minutos), aplicado con pistola de alta presión o con brocha. Incluso preparación y limpieza de la superficie.
Nota: El revestimiento será aplicado por personal cualificado y se extenderá certificado acreditativo de la resistencia al fuego alcanzada.

| Código | Ud | Descripción | Rendimiento | Precio | Importe |
|---|---|---|---|---|---|
| M01B0090 | h | Oficial pintor | 0.45 | 14.31 | 6.44 |
| M01B0100 | h | Ayudante pintor | 0.45 | 13.51 | 6.08 |
| E35TA.KL0010 | m² | Pintura intumescente R-60, 650 micras. (28/10/2016) | 1 | 9.02 | 9.02 |
| %0.03 | % | Costes indirectos | 3 % | 21.54 | 0.65 |
|  |  | Total |  |  | 22.19 |

| Medición | Uds. | Largo | Ancho | Alto | Parcial |
|---|---|---|---|---|---|
| PLANTA BAJA |  |  |  |  |  |
| Zona izquierda |  |  |  |  |  |
| Estructura ascensor |  |  |  |  |  |
| Pilares HEB-140 | 10 |  | 0.81 | 3.31 | 26.81 |
| Pilares HEB-120 | 10 |  | 0.69 | 8.45 | 58.31 |
|  | 2 |  | 0.69 | 2 | 2.76 |
|  | 2 |  | 0.69 | 0.25 | 0.35 |
| Vigas HEB-140 |  |  |  |  |  |
| Nivel 0 | 3 | 2.05 | 0.81 |  | 4.98 |
| Nivel 2 | 1 | 8.8 | 0.81 |  | 7.13 |
|  | 1 | 2.9 | 0.81 |  | 2.35 |
|  | 2 | 2.5 | 0.81 |  | 4.05 |
| Vigas HEB-120 |  |  |  |  |  |
| Nivel 2 | 3 | 2.5 | 0.69 |  | 5.18 |
| Nivel 6 | 1 | 4.2 | 0.69 |  | 2.90 |
|  | 1 | 2.2 | 0.69 |  | 1.52 |
|  | 4 | 2.85 | 0.69 |  | 7.87 |
| Nivel 7 | 2 | 6.65 | 0.69 |  | 9.18 |
|  | 4 | 2.85 | 0.69 |  | 7.87 |
|  | 4 | 2.5 | 0.69 |  | 6.90 |
| Rigidizadores, placas, etc... | 0.1 | 148.16 |  |  | 14.82 |
| Total |  |  |  |  | 162.98 |

**D28TA.CB0015** m² Restauración y pintado de rejas. (05/05/2015)
140.64 m² × 11.99 = 1686.27
Restauración de rejas, eliminando óxido y pintura suelta, incluso sustitución de piezas rotas, y acabado con pintura al esmalte sintético Palverol de PALCANARIAS o equivalente, color a elegir por la D.F. i/imprimación, lijado y empaste, acabado a 2 manos.

| Código | Ud | Descripción | Rendimiento | Precio | Importe |
|---|---|---|---|---|---|
| M01B0090 | h | Oficial pintor | 0.3 | 14.31 | 4.29 |
| M01B0100 | h | Ayudante pintor | 0.3 | 13.51 | 4.05 |
| M01B0010 | h | Oficial cerrajero | 0.15 | 14.31 | 2.15 |
| E35EA0110 | l | Esmalte sintético int/ext brillante, Palverol Esmalte Sintético (material) | 0.09 | 12.83 | 1.15 |
| %0.03 | % | Costes indirectos | 3 % | 11.64 | 0.35 |
|  |  | Total |  |  | 11.99 |

| Medición | Uds. | Largo | Alto | Parcial |
|---|---|---|---|---|
| PLANTA BAJA |  |  |  |  |
| Zona izquierda |  |  |  |  |
| Almacén 1 | 3 | 2.45 | 0.98 | 7.20 |
| Aseos | 1 | 3.45 | 0.98 | 3.38 |
| Grupo+Depósitos C.I. | 2 | 2.45 | 0.98 | 4.80 |
| Distribuidor A | 1 | 3.55 | 2.9 | 10.30 |
| Secretaría | 2 | 2.45 | 1.2 | 5.88 |
| Recepción | 1 | 2.45 | 1.2 | 2.94 |
|  | 2 | 2.45 | 0.72 | 3.53 |
| Zona derecha |  |  |  |  |
| Almacén 2 | 4 | 2.45 | 0.98 | 9.60 |
| Aseos | 1 | 3.45 | 0.98 | 3.38 |
| Almacén 3 | 3 | 2.45 | 0.98 | 7.20 |
| Distribuidor B | 1 | 3.55 | 2.9 | 10.30 |
| Aula teórica 1 | 3 | 2.45 | 1.2 | 8.82 |
|  | 2 | 2.45 | 0.72 | 3.53 |
| Zona central |  |  |  |  |
| Salón de actos | 6 | 2.45 | 0.72 | 10.58 |
| LOCALES VECINALES |  |  |  |  |
| Local 1 | 1 | 3.8 | 1.2 | 4.56 |
|  | 2 | 2.5 | 1.2 | 6.00 |
| Local 2 | 1 | 3.8 | 1.2 | 4.56 |
|  | 2 | 2.5 | 1.2 | 6.00 |
| Local 3 | 2 | 3.8 | 1.2 | 9.12 |
|  | 4 | 2.5 | 1.2 | 12.00 |
| Aseos | 1 | 3.8 | 1.2 | 4.56 |
|  | 1 | 2 | 1.2 | 2.40 |
| Total |  |  |  | 140.64 |

## CAP.-13 VARIOS (27/01/2012)
Importe: 24205

**D20TA.AA0055** ud Ascensor eléctrico 8 pers, 630 Kg, 6 paradas, Otis GeN2 Comfort (27/01/2012)
1 ud × 24205 = 24205.00
Ascensor eléctrico Otis GeN2 Comfort o equivalente (sin cuarto de máquinas), para 8 personas, 630 kg, con máquina compacta sin engranajes, motor de imanes permanentes de diseño radial, sistema de tracción por cintas planas de acero recubiertas de poliuretano con monitorización permanente del estado de las cintas por el sistema Pulse y con Frecuencia Variable OVF de lazo cerrado hasta 150 arranques por hora, precisión de parada +/- 3 mm, velocidad de 1 m/s y equipado con sistema regenerativo de energía ReGen Drive, cabina de: 1100 mm de ancho por 1400 mm de fondo, 6 paradas con doble embarque a 180º, recorrido de 14 m, célula fotoeléctrica, cabina Óptima acabada en skinplate, pasamanos frente al mandador, suelo de granito, techo blanco, con multi-pantalla digital MPD para información sobre contenidos, además de realizar las funciones de comunicación bidireccional, puertas de piso telescópicas de dos hojas y paso de 900 mm acabadas en chapa pintada, maniobra automática simple con registro de llamadas. Totalmente instalado y funcionando, incluso cuadros eléctricos, ayudas de albañilería, carpintería, cerrajería, rejillas de ventilación en hueco y cualquier obra necesaria para acondicionar los huecos de recorrido y fosos con arreglo a la legislación vigente, vigas de anclaje y de cargadero de puertas, ganchos para el montaje de mecanismos tractores, montaje, puesta en marcha y legalización de la instalación, s/reglamento de aparatos elevadores e instrucciones complementarias, con pruebas y ajustes según RD 88/2013 "ITC AEM 1 Ascensores" y UNE-EN 81-1 +A3.

| Código | Ud | Descripción | Rendimiento | Precio | Importe |
|---|---|---|---|---|---|
| M01A0010 | h | Oficial primera | 80 | 14.31 | 1144.80 |
| M01A0040 | h | Peón especializado | 80 | 13.59 | 1087.20 |
| E23TA.AA0055 | ud | Asc. eléc 8 pers, 630Kg, 6 paradas, doble emb, Otis GeN2 Comfort (material; 25/10/2016) | 1 | 21268 | 21268.00 |
| %0.03 | % | Costes indirectos | 3 % | 23500.00 | 705.00 |
|  |  | Total |  |  | 24205 |

## CAP.-14 BAJA TENSIÓN (28/10/2016)
Importe: 258535.19

## CAP.-15 CONTRA INCENDIOS (28/10/2016)
Importe: 14844.89

## CAP.-16 FONTANERÍA Y SANEAMIENTO (28/10/2016)
Importe: 26405.05

## CAP.-17 CONTROL DE CALIDAD (15/05/2006)
Importe: 6300.33

**D33BC0025** ud Ensayo para hormigón fresco, fabric. en obra, transp. y rotura d (05/05/2015)
15 ud × 75 = 1125.00
Ensayo para hormigón fresco, comprendiendo: fabricación en obra, transporte y rotura de una serie de 5 probetas de hormigón, incluyendo curado y refrentado de caras, determinación de la consistencia y resistencia a compresión, según UNE-EN 12350-1 y 2 y UNE-EN 12390-2 y 3.

| Código | Ud | Descripción | Rendimiento | Precio | Importe |
|---|---|---|---|---|---|
| E12BC0020 | ud | Ensayo para hormigón fresco, fabric. en obra, transp. y rotura d (material) | 1 | 72.82 | 72.82 |
| %0.03 | % | Costes indirectos | 3 % | 72.82 | 2.18 |
|  |  | Total |  |  | 75 |

| Medición | Uds. | Parcial |
|---|---|---|
| Cimentación | 3 | 3.00 |
| Losas | 9 | 9.00 |
| Soleras | 3 | 3.00 |
| Total |  | 15 |

**D33BA0010** ud Ensayo de tracción de barras de acero corrugado (05/05/2015)
6 ud × 50 = 300.00
Ensayo de tracción y características geométricas de barras de acero corrugado, según UNE-EN ISO 15630-1, UNE 36068 y UNE 36065.

| Código | Ud | Descripción | Rendimiento | Precio | Importe |
|---|---|---|---|---|---|
| E12BA0010 | ud | Ensayo de tracción de barras de acero corrugado (material) | 1 | 48.54 | 48.54 |
| %0.03 | % | Costes indirectos | 3 % | 48.54 | 1.46 |
|  |  | Total |  |  | 50 |

**D33BA0020** ud Ensayo de doblado-desdoblado a 90º de barras acero corrugado (05/05/2015)
6 ud × 13 = 78.00
Ensayo de doblado-desdoblado a 90º, de barras de acero corrugado, según UNE-EN ISO 15630-1.

| Código | Ud | Descripción | Rendimiento | Precio | Importe |
|---|---|---|---|---|---|
| E12BA0020 | ud | Ensayo de doblado-desdoblado a 90º de barras acero corrugado (material) | 1 | 12.62 | 12.62 |
| %0.03 | % | Costes indirectos | 3 % | 12.62 | 0.38 |
|  |  | Total |  |  | 13 |

**D33BA0030** ud Ensayo de doblado simple a 180º de barras acero corrugado (15/05/2006)
6 ud × 8 = 48.00
Ensayo de doblado simple a 180º, de barras de acero corrugado, según UNE-EN ISO 15630-1.

| Código | Ud | Descripción | Rendimiento | Precio | Importe |
|---|---|---|---|---|---|
| E12BA0030 | ud | Ensayo de doblado simple a 180º de barras acero corrugado (material; 15/05/2006) | 1 | 7.77 | 7.77 |
| %0.03 | % | Costes indirectos | 3 % | 7.77 | 0.23 |
|  |  | Total |  |  | 8 |

**D33BA0050** ud Ensayo malla electrosoldada: tracción, doblado y doblado-desdobl (21/04/2009)
1 ud × 108 = 108.00
Ensayo mecánico de malla electrosoldada de acero, incluyendo ensayo de tracción, doblado simple y doblado-desdoblado, según UNE 36092 y UNE-EN ISO 15630-2.

| Código | Ud | Descripción | Rendimiento | Precio | Importe |
|---|---|---|---|---|---|
| E12BA0050 | ud | Ensayo malla electrosoldada: tracción, doblado y doblado-desdobl (material; 21/04/2009) | 1 | 104.85 | 104.85 |
| %0.03 | % | Costes indirectos | 3 % | 104.85 | 3.15 |
|  |  | Total |  |  | 108 |

**E33J0040** ud Control de ejecución de la estructura metálica. (05/05/2015)
1 ud × 1030 = 1030.00
Control de ejecución de la estructura metálica mediante inspecciones en taller y en obra, comprobando los siguientes aspectos:
-.Control geométrico y tolerancias dimensionales.
-.Revisión de los certificados de calidad de los materiales base.
-.Trazabilidad.
-.Recepción del material de aportación (identificación, conservación, certificados)
-.Revisión de los procedimientos de soldadura de ángulo, penetración parcial y penetración completa.
-.Revisión de las homologaciones de soldadores.
-.Identificación de los soldadores.
-.Preparación de bordes en las juntas.
-.Geometría de las junta.
-.Procesos de soldadura.
-.Identificación del material base y de aportación.
-.Posición de soldadura.
-.Protección de arco.
-.Saneado de raiz.
-.Precalentamiento.
Realizado por técnico Nivel II en ensayos no destructivos de acuerdo con la norma UNE EN ISO 9712; 2012, con emisión final de Informe.

| Código | Ud | Descripción | Rendimiento | Precio | Importe |
|---|---|---|---|---|---|
| E12IN.K0040 | ud | Control de ejecución de la estructura metálica, i/informe. (18/06/2016) | 1 | 1000 | 1000.00 |
| %0.03 | % | Costes indirectos | 3 % | 1000.00 | 30.00 |
|  |  | Total |  |  | 1030 |

**E33J0010** ud Inspección visual de soldaduras. (05/05/2015)
146 ud × 7.73 = 1128.58
Inspección visual de soldaduras, según UNE EN 17637; 2011 y UNE EN ISO 5817; 2009 realizado por técnico Nivel II en ensayos no destructivos de acuerdo con la norma UNE EN ISO 9712; 2012, con emisión final de Informe.

| Código | Ud | Descripción | Rendimiento | Precio | Importe |
|---|---|---|---|---|---|
| E12IN.K0010 | ud | Inspección visual de soldaduras, i/informe. (18/06/2016) | 1 | 7.5 | 7.50 |
| %0.03 | % | Costes indirectos | 3 % | 7.50 | 0.23 |
|  |  | Total |  |  | 7.73 |

| Medición | Uds. | Parcial |
|---|---|---|
| Nudos | 146 | 146.00 |
| Total |  | 146 |

**E33J0020** ud Ensayo de soldaduras mediante partículas magnéticas. (05/05/2015)
88 ud × 15.71 = 1382.48
Ensayo de soldaduras mediante partículas magnéticas, según UNE EN ISO 23278; 2010 realizado por técnico Nivel II en ensayos no destructivos de acuerdo con la norma UNE EN ISO 9712; 2012, con emisión final de Informe.

| Código | Ud | Descripción | Rendimiento | Precio | Importe |
|---|---|---|---|---|---|
| E12IN.K0020 | ud | Ensayo de soldaduras mediante partículas magnéticas, i/informe. (18/06/2016) | 1 | 15.25 | 15.25 |
| %0.03 | % | Costes indirectos | 3 % | 15.25 | 0.46 |
|  |  | Total |  |  | 15.71 |

| Medición | Uds. | Largo | Ancho | Parcial |
|---|---|---|---|---|
| Nudos | 146 | 3 | 0.2 | 87.60 |
| Redondeo | 1 | 0.4 |  | 0.40 |
| Total |  |  |  | 88 |

**E33J0030** ud Ensayo de soldaduras mediante ultrasonidos. (05/05/2015)
22 ud × 40.17 = 883.74
Ensayo de soldaduras mediante ultrasonidos, según UNE EN 17640; 2011 y UNE EN ISO 5817; 2009 realizado por técnico Nivel II en ensayos no destructivos de acuerdo con la norma UNE EN ISO 9712; 2012, con emisión final de Informe.

| Código | Ud | Descripción | Rendimiento | Precio | Importe |
|---|---|---|---|---|---|
| E12IN.K0030 | ud | Ensayo de soldaduras mediante ultrasonidos, i/informe. (18/06/2016) | 1 | 39 | 39.00 |
| %0.03 | % | Costes indirectos | 3 % | 39.00 | 1.17 |
|  |  | Total |  |  | 40.17 |

| Medición | Uds. | Largo | Ancho | Parcial |
|---|---|---|---|---|
| Nudos | 146 | 3 | 0.05 | 21.90 |
| Redondeo | 1 | 0.1 |  | 0.10 |
| Total |  |  |  | 22 |

**D33A0120** ud Ensayo p/determinación densidad máxima y humedad óptima, Próctor
1 ud × 75.73 = 75.73
Ensayo para determinación de la densidad máxima y humedad óptima de compactación por el método de Próctor modificado, según UNE 103501.

| Código | Ud | Descripción | Rendimiento | Precio | Importe |
|---|---|---|---|---|---|
| E12A0120 | ud | Ensayo p/determinación densidad máxima y humedad óptima, Próctor (material) | 1 | 75.73 | 75.73 |
|  |  | Total |  |  | 75.73 |

**D33A0130** ud Ensayo p/det. densidad "in situ" de un suelo. Método de la arena
5 ud × 28.16 = 140.80
Ensayo para determinación de la densidad "in situ" de un suelo por el método de la arena, según UNE 103503.

| Código | Ud | Descripción | Rendimiento | Precio | Importe |
|---|---|---|---|---|---|
| E12A0130 | ud | Ensayo p/det. densidad "in situ" de un suelo. Método de la arena (material) | 1 | 28.16 | 28.16 |
|  |  | Total |  |  | 28.16 |

## CAP.-18 GESTIÓN DE RESIDUOS (12/01/2011)
Importe: 12277.11

**D37CG.X0015** NOTA: (12/01/2011)
0
Se encuentra incluido como parte proporcional en el precio de cada una de las partidas de este presupuesto, el coste de elaboración y tramitación administrativa del Plan de Gestión de Residuos específico de esta obra, elaborado por el POSEEDOR DE LOS RESIDUOS y aprobado por la Dirección Facultativa, según el Real Decreto 105/2008, así como el de su implantación en obra, incluyendo la clasificación por códigos, según el Catálogo Europeo de Residuos (ORDEN MAM/304/2002), de los residuos que genere la ejecución de las mencionadas partidas, su acopio en obra, traslado y disposición controlada en vertedero específico, instalación de tratamiento de residuos de construcción y demolición externo a la obra o centro de valorización o eliminación de residuos, autorizado por la Consejería de Medio Ambiente del Gobierno de Canarias, situado a una distancia no limitada, incluso abono de tasas, tiempos de espera y recorridos de ida, descarga y vuelta, debiéndose presentar la documentación acreditativa de que los residuos han sido gestionados o entregados.

**D37GR.D0010** M³ Carga, transp. disposición controlada tierras s/EGR LER 1705 (26/04/2016)
102.36 M³ × 8.73 = 893.60
Carga sobre camión, transporte y disposición controlada de tierras, con código 1705 según el Catálogo Europeo de Residuos (ORDEN MAM/304/2002), en vertedero específico autorizado, instalación de tratamiento de residuos de construcción y demolición externo a la obra o centro de valorización o eliminación de residuos, situado a una distancia no limitada y según se haya especificado previamente en el Plan de Gestión específico de esta obra, elaborado por el POSEEDOR DE LOS RESIDUOS y aprobado por la Dirección Facultativa. Incluso abono de tasas, tiempos de espera y recorridos de ida, descarga y vuelta. Se medirá y abonará el volumen inicial demolido, previa aportación de la documentación acreditativa de que los residuos han sido gestionados o entregados a una instalación de valorización o eliminación para su tratamiento por gestor de residuos autorizado por la Consejería de Medio Ambiente del Gobierno de Canarias, por lo que se deberá determinar previamente el coeficiente de esponjamiento a efecto de justificar su entrega. Todo s/ detalles e indicaciones de la Dirección Facultativa.

| Código | Ud | Descripción | Rendimiento | Precio | Importe |
|---|---|---|---|---|---|
| E41IN.CA0055 | t | Tasa gestor autorizado tierras y piedras, LER 1705 (material) | 1.5 | 2.33 | 3.50 |
| QAB0030 | h | Camión basculante 15 t | 0.15 | 33.1 | 4.97 |
| %0.030300 | % | Costes indirectos | 3 % | 8.47 | 0.25 |
|  |  | Total |  |  | 8.73 |

| Medición | Uds. | Largo | Parcial |
|---|---|---|---|
| Excavación mecánica | 58.57 |  | 58.57 |
| Excavación manual | 23.45 |  | 23.45 |
| A deducir relleno | -65.76 |  | -65.76 |
| Dem. cajeado pavimento | 76.1 |  | 76.10 |
| Otros | 1 | 10 | 10.00 |
| Total |  |  | 102.36 |

**D37GR.D0020** M³ Gestión de residuos de naturaleza petrea s/EGR LER 1701 (05/05/2015)
594.89 M³ × 13.71 = 8155.94
Clasificación en obra, carga sobre camión, transporte y disposición controlada de residuos mezclados inertes, procedentes de obras de construcción o demolición, DE NATURALEZA PÉTREA, con código 1701 según el Catálogo Europeo de Residuos (ORDEN MAM/304/2002), en vertedero específico autorizado, instalación de tratamiento de residuos de construcción y demolición externo a la obra o centro de valorización o eliminación de residuos, situado a una distancia no limitada y según se haya especificado previamente en el Plan de Gestión específico de esta obra, elaborado por el POSEEDOR DE LOS RESIDUOS y aprobado por la Dirección Facultativa. Incluso abono de tasas, tiempos de espera y recorridos de ida, descarga y vuelta. Se medirá y abonará el volumen inicial demolido, previa aportación de la documentación acreditativa de que los residuos han sido gestionados o entregados a una instalación de valorización o eliminación para su tratamiento por gestor de residuos autorizado por la Consejería de Medio Ambiente del Gobierno de Canarias, por lo que se deberá determinar previamente el coeficiente de esponjamiento a efecto de justificar su entrega. Todo s/ detalles e indicaciones de la Dirección Facultativa.

| Código | Ud | Descripción | Rendimiento | Precio | Importe |
|---|---|---|---|---|---|
| M01A0030 | h | Peón | 0.15 | 13.51 | 2.03 |
| E41IN.CA0045 | t | Tasa gestor aut. valoriz. residuos mezclados inertes, LER 1701 (material) | 2 | 2.33 | 4.66 |
| QAB0030 | h | Camión basculante 15 t | 0.2 | 33.1 | 6.62 |
| %0.03 | % | Costes indirectos | 3 % | 13.31 | 0.40 |
|  |  | Total |  |  | 13.71 |

| Medición | Uds. | Largo | Ancho | Alto | Parcial |
|---|---|---|---|---|---|
| Dem. encimeras | 1.128 |  |  |  | 1.13 |
| Dem. solado | 12.156 |  |  |  | 12.16 |
| Ret. atezado | 41.52 |  |  |  | 41.52 |
| Dem. solera | 7.7595 |  |  |  | 7.76 |
| Dem. tabique | 82.882 |  |  |  | 82.88 |
| Dem. armario propano | 1 | 2 | 0.6 | 2 | 2.40 |
| Dem. alicatado | 209.47 |  |  |  | 209.47 |
| Picado enfoscado | 5 |  |  |  | 5.00 |
| Dem. capa pendiente | 44.83 |  |  |  | 44.83 |
| Dem. claraboyas | 3.456 |  |  |  | 3.46 |
| Dem. cajeado pavimento | 76.1 |  |  |  | 76.10 |
| Dem fab. mampostería | 8.175 |  |  |  | 8.18 |
| Otros | 1 | 100 |  |  | 100.00 |
| Total |  |  |  |  | 594.89 |

**D37GR.D0030** M³ Gestión de residuos de naturaleza petrea s/EGR LER 1709 (05/05/2015)
59.37 M³ × 20.82 = 1236.08
Clasificación en obra, carga sobre camión, transporte y disposición controlada de residuos mezclados inertes, procedentes de obras de construcción o demolición, DE NATURALEZA PÉTREA, con código 1709 según el Catálogo Europeo de Residuos (ORDEN MAM/304/2002), en vertedero específico autorizado, instalación de tratamiento de residuos de construcción y demolición externo a la obra o centro de valorización o eliminación de residuos, situado a una distancia no limitada y según se haya especificado previamente en el Plan de Gestión específico de esta obra, elaborado por el POSEEDOR DE LOS RESIDUOS y aprobado por la Dirección Facultativa. Incluso abono de tasas, tiempos de espera y recorridos de ida, descarga y vuelta. Se medirá y abonará el volumen inicial demolido, previa aportación de la documentación acreditativa de que los residuos han sido gestionados o entregados a una instalación de valorización o eliminación para su tratamiento por gestor de residuos autorizado por la Consejería de Medio Ambiente del Gobierno de Canarias, por lo que se deberá determinar previamente el coeficiente de esponjamiento a efecto de justificar su entrega. Todo s/ detalles e indicaciones de la Dirección Facultativa.

| Código | Ud | Descripción | Rendimiento | Precio | Importe |
|---|---|---|---|---|---|
| M01A0030 | h | Peón | 0.15 | 13.51 | 2.03 |
| E41IN.CA0085 | t | Tasa gestor aut. valoriz. resid. hormigón armado, LER 1709 (material; 18/06/2016) | 2 | 5.78 | 11.56 |
| QAB0030 | h | Camión basculante 15 t | 0.2 | 33.1 | 6.62 |
| %0.03 | % | Costes indirectos | 3 % | 20.21 | 0.61 |
|  |  | Total |  |  | 20.82 |

| Medición | Uds. | Largo | Parcial |
|---|---|---|---|
| Demolición de forjados | 7.32 |  | 7.32 |
| Dem. persianas | 42.048 |  | 42.05 |
| Otros | 1 | 10 | 10.00 |
| Total |  |  | 59.37 |

**D37GR.D0040** M³ Gestión de residuos de naturaleza no petrea s/EGR LER 1703 (05/05/2015)
15.15 M³ × 20.24 = 306.64
Clasificación en obra, carga sobre camión, transporte y disposición controlada de residuos mezclados inertes, procedentes de obras de construcción o demolición, DE NATURALEZA NO PÉTREA, con código 1703 según el Catálogo Europeo de Residuos (ORDEN MAM/304/2002), en vertedero específico autorizado, instalación de tratamiento de residuos de construcción y demolición externo a la obra o centro de valorización o eliminación de residuos, situado a una distancia no limitada y según se haya especificado previamente en el Plan de Gestión específico de esta obra, elaborado por el POSEEDOR DE LOS RESIDUOS y aprobado por la Dirección Facultativa. Incluso abono de tasas, tiempos de espera y recorridos de ida, descarga y vuelta. Se medirá y abonará el volumen inicial demolido, previa aportación de la documentación acreditativa de que los residuos han sido gestionados o entregados a una instalación de valorización o eliminación para su tratamiento por gestor de residuos autorizado por la Consejería de Medio Ambiente del Gobierno de Canarias, por lo que se deberá determinar previamente el coeficiente de esponjamiento a efecto de justificar su entrega. Todo s/ detalles e indicaciones de la Dirección Facultativa.

| Código | Ud | Descripción | Rendimiento | Precio | Importe |
|---|---|---|---|---|---|
| M01A0030 | h | Peón | 0.15 | 13.51 | 2.03 |
| E41IN.CA0095 | t | Tasa gestor aut. valoriz. resid. mez. bitum. asfalto LER 1703 (material; 18/06/2016) | 2 | 5.5 | 11.00 |
| QAB0030 | h | Camión basculante 15 t | 0.2 | 33.1 | 6.62 |
| %0.03 | % | Costes indirectos | 3 % | 19.65 | 0.59 |
|  |  | Total |  |  | 20.24 |

| Medición | Uds. | Parcial |
|---|---|---|
| Ret. lámina imp. | 15.146 | 15.15 |
| Total |  | 15.15 |

**D37GR.D0050** M³ Gestión de residuos de naturaleza no petrea s/EGR LER 1708 (05/05/2015)
13.51 M³ × 17.09 = 230.89
Clasificación en obra, carga sobre camión, transporte y disposición controlada de residuos mezclados inertes, procedentes de obras de construcción o demolición, DE NATURALEZA NO PÉTREA, con código 1708 según el Catálogo Europeo de Residuos (ORDEN MAM/304/2002), en vertedero específico autorizado, instalación de tratamiento de residuos de construcción y demolición externo a la obra o centro de valorización o eliminación de residuos, situado a una distancia no limitada y según se haya especificado previamente en el Plan de Gestión específico de esta obra, elaborado por el POSEEDOR DE LOS RESIDUOS y aprobado por la Dirección Facultativa. Incluso abono de tasas, tiempos de espera y recorridos de ida, descarga y vuelta. Se medirá y abonará el volumen inicial demolido, previa aportación de la documentación acreditativa de que los residuos han sido gestionados o entregados a una instalación de valorización o eliminación para su tratamiento por gestor de residuos autorizado por la Consejería de Medio Ambiente del Gobierno de Canarias, por lo que se deberá determinar previamente el coeficiente de esponjamiento a efecto de justificar su entrega. Todo s/ detalles e indicaciones de la Dirección Facultativa.

| Código | Ud | Descripción | Rendimiento | Precio | Importe |
|---|---|---|---|---|---|
| M01A0030 | h | Peón | 0.15 | 13.51 | 2.03 |
| E41IN.CA0075 | t | Tasa gestor aut. valorización yesos, escayola, LER 1708 (material) | 1.5 | 5.29 | 7.94 |
| QAB0030 | h | Camión basculante 15 t | 0.2 | 33.1 | 6.62 |
| %0.03 | % | Costes indirectos | 3 % | 16.59 | 0.50 |
|  |  | Total |  |  | 17.09 |

| Medición | Uds. | Parcial |
|---|---|---|
| Lev. loza sanitaria | 8.25 | 8.25 |
| Lev. plato ducha | 0.256 | 0.26 |
| Picado yeso | 5 | 5.00 |
| Total |  | 13.51 |

**D37GR.D0060** M³ Gestión de residuos de naturaleza no petrea s/EGR LER 1704 (19/11/2013)
163 M³ × 8.92 = 1453.96
Clasificación en obra, carga sobre camión, transporte y disposición controlada de residuos mezclados inertes, procedentes de obras de construcción o demolición, DE NATURALEZA NO PÉTREA, con códigos 1702 y 1704 según el Catálogo Europeo de Residuos (ORDEN MAM/304/2002), en vertedero específico autorizado, instalación de tratamiento de residuos de construcción y demolición externo a la obra o centro de valorización o eliminación de residuos, situado a una distancia no limitada y según se haya especificado previamente en el Plan de Gestión específico de esta obra, elaborado por el POSEEDOR DE LOS RESIDUOS y aprobado por la Dirección Facultativa. Incluso abono de tasas, tiempos de espera y recorridos de ida, descarga y vuelta. Se medirá y abonará el volumen inicial demolido, previa aportación de la documentación acreditativa de que los residuos han sido gestionados o entregados a una instalación de valorización o eliminación para su tratamiento por gestor de residuos autorizado por la Consejería de Medio Ambiente del Gobierno de Canarias, por lo que se deberá determinar previamente el coeficiente de esponjamiento a efecto de justificar su entrega. Todo s/ detalles e indicaciones de la Dirección Facultativa.

| Código | Ud | Descripción | Rendimiento | Precio | Importe |
|---|---|---|---|---|---|
| M01A0030 | h | Peón | 0.15 | 13.51 | 2.03 |
| E41IN.CA0175 | t | Tasa gestor aut. valoriz. residuos metales mezclados, LER 1704 (material; 19/11/2013) | 1 | 0.01 | 0.01 |
| QAB0030 | h | Camión basculante 15 t | 0.2 | 33.1 | 6.62 |
| %0.03 | % | Costes indirectos | 3 % | 8.66 | 0.26 |
|  |  | Total |  |  | 8.92 |

| Medición | Uds. | Largo | Ancho | Alto | Parcial |
|---|---|---|---|---|---|
| Arranque carpinterías | 32 |  |  |  | 32.00 |
| Desm. ventanas de fachada | 41.284 |  |  |  | 41.28 |
| Dem. armario propano | 1 | 1.8 | 0.1 | 2 | 0.36 |
| Dem. cubierta | 7.74 |  |  |  | 7.74 |
| Dem. claraboyas | 5.76 |  |  |  | 5.76 |
| Arranque rejas | 0.919 |  |  |  | 0.92 |
| Ret. barandilla | 13.305 |  |  |  | 13.31 |
| Dem. vallado | 11.625 |  |  |  | 11.63 |
| Otros | 1 | 50 |  |  | 50.00 |
| Total |  |  |  |  | 163 |

## CAP.-19 SEGURIDAD Y SALUD (08/09/2010)
Importe: 10493.2

### SS.-1 PROTECCIONES INDIVIDUALES (08/09/2010)
Importe: 2058.98

**D32AA0120** ud Casco de seguridad (08/09/2010)
20 ud × 2.88 = 57.60
Casco de seguridad CE, homologado, CE s/normativa vigente. Se medirá la unidad suministrada, previa presentación de la documentación que acredite la entrega al trabajador.

| Código | Ud | Descripción | Rendimiento | Precio | Importe |
|---|---|---|---|---|---|
| E38AA0130 | ud | Casco de seguridad CE, varios colores (material; 08/09/2010) | 1 | 2.8 | 2.80 |
| %0.03 | % | Costes indirectos | 3 % | 2.80 | 0.08 |
|  |  | Total |  |  | 2.88 |

**D32CC0010** ud Chaleco reflectante (05/05/2015)
20 ud × 6.17 = 123.40
Chaleco reflectante CE s/normativa vigente.

| Código | Ud | Descripción | Rendimiento | Precio | Importe |
|---|---|---|---|---|---|
| E38CC0020 | ud | Chaleco reflectante (material) | 1 | 5.99 | 5.99 |
| %0.03 | % | Costes indirectos | 3 % | 5.99 | 0.18 |
|  |  | Total |  |  | 6.17 |

**D32AA0010** ud Mascarilla desechable FFP1 autofiltrante, Würth (15/11/2011)
10 ud × 1.79 = 17.90
Mascarilla desechable FFP1 autofiltrante básica, Würth o equivalente, contra partículas sólidas y líquidas nocivas, con marcado CE.

| Código | Ud | Descripción | Rendimiento | Precio | Importe |
|---|---|---|---|---|---|
| E38AA0300 | ud | Mascarilla desechable FFP1 autofiltrante, Würth (material; 15/11/2011) | 1 | 1.74 | 1.74 |
| %0.03 | % | Costes indirectos | 3 % | 1.74 | 0.05 |
|  |  | Total |  |  | 1.79 |

**D32AA0020** ud Mascarilla FFP2 autofiltrante, Würth (15/11/2011)
10 ud × 8.33 = 83.30
Mascarilla FFP2 autofiltrante, Würth o equivalente, protección contra partículas sólidas y líquidas de mediana toxicidad, con marcado CE.

| Código | Ud | Descripción | Rendimiento | Precio | Importe |
|---|---|---|---|---|---|
| E38AA0310 | ud | Mascarilla FFP2 autofiltrante, Würth (material; 15/11/2011) | 1 | 8.09 | 8.09 |
| %0.03 | % | Costes indirectos | 3 % | 8.09 | 0.24 |
|  |  | Total |  |  | 8.33 |

**D32AA0030** ud Tapones antirruidos , Würth (16/11/2011)
10 ud × 0.79 = 7.90
Tapones antirruidos, Würth o equivalente, valor medio de protección 36dB, con marcado CE.

| Código | Ud | Descripción | Rendimiento | Precio | Importe |
|---|---|---|---|---|---|
| E38AA0340 | ud | Tapones antirruidos, Würth (material; 16/11/2011) | 1 | 0.77 | 0.77 |
| %0.03 | % | Costes indirectos | 3 % | 0.77 | 0.02 |
|  |  | Total |  |  | 0.79 |

**D32AA0140** ud Auricular protector auditivo 27 dB (08/09/2010)
4 ud × 17.16 = 68.64
Auricular protector auditivo 27 dB, CE. s/normativa vigente. Se medirá la unidad suministrada, previa presentación de la documentación que acredite la entrega al trabajador.

| Código | Ud | Descripción | Rendimiento | Precio | Importe |
|---|---|---|---|---|---|
| E38AA0150 | ud | Auricular protector auditivo, 27 db (material; 08/09/2010) | 1 | 16.66 | 16.66 |
| %0.03 | % | Costes indirectos | 3 % | 16.66 | 0.50 |
|  |  | Total |  |  | 17.16 |

**D32AA0160** ud Tapones protectores auditivos con cordón (08/09/2010)
10 ud × 1.58 = 15.80
Tapones protectores auditivos con cordón, (par) homologados CE s/normativa vigente. Se medirá la unidad suministrada, previa presentación de la documentación que acredite la entrega al trabajador.

| Código | Ud | Descripción | Rendimiento | Precio | Importe |
|---|---|---|---|---|---|
| E38AA0170 | ud | Tapones protectores auditivos c/cordón (material; 08/09/2010) | 1 | 1.53 | 1.53 |
| %0.03 | % | Costes indirectos | 3 % | 1.53 | 0.05 |
|  |  | Total |  |  | 1.58 |

**D32AA0180** ud Mascarilla con filtro contra polvo (08/09/2010)
4 ud × 23.96 = 95.84
Mascarilla con filtro contra polvo, homologada CE s/normativa vigente.

| Código | Ud | Descripción | Rendimiento | Precio | Importe |
|---|---|---|---|---|---|
| E38AA0190 | ud | Mascarilla con filtro contra polvo, Pico 20, CE. (material; 08/09/2010) | 1 | 23.26 | 23.26 |
| %0.03 | % | Costes indirectos | 3 % | 23.26 | 0.70 |
|  |  | Total |  |  | 23.96 |

**D32AB0020** ud Guantes nylon/nitrilo rojo, Würth (16/11/2011)
20 ud × 7.9 = 158.00
Guantes nylon/nitrilo rojo, Würth o equivalente, con marcado CE.

| Código | Ud | Descripción | Rendimiento | Precio | Importe |
|---|---|---|---|---|---|
| E38AB0210 | ud | Guantes nylon/nitrilo rojo, Würth (material; 16/11/2011) | 1 | 7.67 | 7.67 |
| %0.03 | % | Costes indirectos | 3 % | 7.67 | 0.23 |
|  |  | Total |  |  | 7.9 |

**D32AB0070** ud Guantes de látex, negro, p/albañilería (08/09/2010)
20 ud × 2.01 = 40.20
Guantes de látex, negro, para albañilería, (par) homologado CE, s/normativa vigente.

| Código | Ud | Descripción | Rendimiento | Precio | Importe |
|---|---|---|---|---|---|
| E38AB0080 | ud | Guantes látex negro, albañilería, CE 95 0159. (par) (material; 08/09/2010) | 1 | 1.95 | 1.95 |
| %0.03 | % | Costes indirectos | 3 % | 1.95 | 0.06 |
|  |  | Total |  |  | 2.01 |

**D32AD0030** ud Cinturón antilumbago, con velcro (05/05/2015)
4 ud × 14.41 = 57.64
Cinturón antilumbago, con velcro, homologado CE, s/normativa vigente.

| Código | Ud | Descripción | Rendimiento | Precio | Importe |
|---|---|---|---|---|---|
| E38AD0010 | ud | Cinturón antilumbago, velcro, norma R.D. 1407 (material) | 1 | 13.99 | 13.99 |
| %0.03 | % | Costes indirectos | 3 % | 13.99 | 0.42 |
|  |  | Total |  |  | 14.41 |

**D32AE0020** ud Arnés anticaídas top 5, Würth (16/11/2011)
4 ud × 333.19 = 1332.76
Arnés anticaídas top 5, Würth o equivalente, con marcado CE.

| Código | Ud | Descripción | Rendimiento | Precio | Importe |
|---|---|---|---|---|---|
| E38AE0120 | ud | Arnés anticaídas top 5, Würth (material; 16/11/2011) | 1 | 323.48 | 323.48 |
| %0.03 | % | Costes indirectos | 3 % | 323.48 | 9.70 |
|  |  | Total |  |  | 333.19 |

### SS.-2 PROTECCIONES COLECTIVAS (04/08/2011)
Importe: 4624.48

**D32IN.BB0100** m Vallado de obra. h=2m (04/08/2011)
60 m × 8.47 = 508.20
Suministro, montaje, mantenimiento, desmontaje y retirada de vallado de obra (trasladable) realizado con bastidores prefabricados de 3,50x2,00 m de altura, formados por mallazo de 200x100 mm de dimensiones de malla, con alambres horizontales de 5 mm de diámetro y verticales de 4 mm, plegados longitudinalmente para mejorar su rigidez, soldados a tubos de 40 mm de diámetro y 1,50 mm de espesor, todo ello galvanizado en caliente, sobre bases de hormigón prefabricado provistas de seis agujeros para diferentes posicionamientos del bastidor, separadas cada 3,50 m (amortizable en 4 usos). Incluso p/p señalización, iluminación y balizamiento de la misma y p.p. de puertas de acceso. Se medirá la unidad colocada.

| Código | Ud | Descripción | Rendimiento | Precio | Importe |
|---|---|---|---|---|---|
| M01A0010 | h | Oficial primera | 0.06 | 14.31 | 0.86 |
| M01A0030 | h | Peón | 0.06 | 13.51 | 0.81 |
| E38PA.BB0040 | m | Valla trasladable completa i/p.p. de tubos y accesorios. (04/08/2011) | 0.25 | 18.2 | 4.55 |
| E38PA.BB0060 | ud | Puerta para valla trasladable. (04/08/2011) | 0.01 | 200 | 2.00 |
| %0.03 | % | Costes indirectos | 3 % | 8.22 | 0.25 |
|  |  | Total |  |  | 8.47 |

**D32LA.BB0110** m Malla de ocultación (04/08/2011)
60 m × 2.73 = 163.80
Suministro, montaje, mantenimiento y desmontaje de malla de ocultación 100%,(185 gr/m²) de 2 metros de altura, colocado sobre el vallado de obra, como protección contra la proyección de cascotes. Incluso cortes por módulos, sujeción con latiguillos, posteriores trabajos de mantenimientos y retirada. Se medirá la unidad colocada.

| Código | Ud | Descripción | Rendimiento | Precio | Importe |
|---|---|---|---|---|---|
| M01A0020 | h | Oficial segunda | 0.06 | 13.97 | 0.84 |
| M01A0030 | h | Peón | 0.06 | 13.51 | 0.81 |
| E38PA.BB0050 | m | Malla de ocultación 100%, 185gr/m2, h=2m (04/08/2011) | 1 | 1 | 1.00 |
| %0.03 | % | Costes indirectos | 3 % | 2.65 | 0.08 |
|  |  | Total |  |  | 2.73 |

**D32IN.BB0040** ud Valla metálica modular, tipo Ayuntamiento, de 2,50x1,10 m (05/05/2015)
10 ud × 5.99 = 59.90
Valla metálica modular, tipo Ayuntamiento, de 2,50 de largo y 1,10 m de altura, incluyendo el suministro a obra, la primera colocación y la retirada a la finalización de los trabajos.
NOTA: Los traslados entre posiciones se facturarán en unidad aparte.

| Código | Ud | Descripción | Rendimiento | Precio | Importe |
|---|---|---|---|---|---|
| M01A0030 | h | Peón | 0.1 | 13.51 | 1.35 |
| E38BB0010 | ud | Valla metálica amarilla de 2,50x1 m (material) | 0.1 | 44.7 | 4.47 |
| %0.03 | % | Costes indirectos | 3 % | 5.82 | 0.17 |
|  |  | Total |  |  | 5.99 |

**D32BB0050** m Barandilla protec. realiz. c/sop. tipo sargento y 2 tablones mad (05/05/2015)
89.5 m × 7.64 = 683.78
Barandilla de protección realizada con soportes metálicos tipo sargento y dos tablones de madera de pino de 250 x 25 mm, (amortización = 30 %), incluso colocación y anclaje.

| Código | Ud | Descripción | Rendimiento | Precio | Importe |
|---|---|---|---|---|---|
| M01A0020 | h | Oficial segunda | 0.1 | 13.97 | 1.40 |
| M01A0030 | h | Peón | 0.1 | 13.51 | 1.35 |
| E38BB0030 | ud | Anclaje metál. barandilla tipo sargento. (material) | 0.15 | 22.5 | 3.38 |
| E01IB0010 | m³ | Madera pino gallego en tablas 25 mm (material) | 0.004 | 323.05 | 1.29 |
| %0.03 | % | Costes indirectos | 3 % | 7.42 | 0.22 |
|  |  | Total |  |  | 7.64 |

| Medición | Uds. | Largo | Parcial |
|---|---|---|---|
| Rellano planta 1 | 1 | 7.5 | 7.50 |
| Rellano planta 3 | 1 | 9 | 9.00 |
| Rellano planta 4 | 1 | 8 | 8.00 |
| Rellano planta 5 | 1 | 9 | 9.00 |
| Cubierta | 1 | 20 | 20.00 |
| Cubiertas escaleras | 4 | 9 | 36.00 |
| Total |  |  | 89.5 |

**D32IN.F0015** h Hora de cuadrilla p/conservación y mantenimiento protecciones (05/05/2015)
112 h × 28.65 = 3208.80
Hora de cuadrilla de seguridad formada por un oficial de 1ª y un peón, para conservación y mantenimiento de protecciones. Se justificará con partes de trabajo, con un máximo de 2 horas por semana y plazo de adjudicación.

| Código | Ud | Descripción | Rendimiento | Precio | Importe |
|---|---|---|---|---|---|
| M01A0010 | h | Oficial primera | 1 | 14.31 | 14.31 |
| M01A0030 | h | Peón | 1 | 13.51 | 13.51 |
| %0.03 | % | Costes indirectos | 3 % | 27.82 | 0.83 |
|  |  | Total |  |  | 28.65 |

### SS.-3 SEÑALIZACIÓN (05/05/2015)
Importe: 316.73

**D32SS.CD0010** ud Señalización de seguridad. (05/05/2015)
1 ud × 316.73 = 316.73
Señalización de seguridad durante todo el periodo de desarrollo de la obra, incluyendo la colocación de carteles indicativos de riesgo, limitaciones de acceso, circulaciones etc..; la organización y señalización del tráfico rodado con señales verticales y horizontales; la habilitación, acotado y señalización de itinerarios para peatones; y la iluminación nocturna del entorno de la obra con balizamiento del límite de esta con la zona de circulación de vehículos, incluso el mantenimiento y la adaptación a las distintas fases y su retirada posterior.

| Código | Ud | Descripción | Rendimiento | Precio | Importe |
|---|---|---|---|---|---|
| E38SS.CD0010 | ud | Señalización de seguridad. (28/10/2016) | 1 | 307.5 | 307.50 |
| %0.03 | % | Costes indirectos | 3 % | 307.50 | 9.23 |
|  |  | Total |  |  | 316.73 |

### SS.-4 INSTALACIONES PROVISIONALES (08/09/2010)
Importe: 1853.01

**D32E0010** ud Botiquín metálico tipo maletín, con contenido sanitario (05/05/2015)
3 ud × 51.38 = 154.14
Botiquín metálico tipo maletín, preparado para colgar en pared, con contenido sanitario completo según ordenanzas.

| Código | Ud | Descripción | Rendimiento | Precio | Importe |
|---|---|---|---|---|---|
| E38E0010 | ud | Botiquín metál. tipo maletín c/contenido (material) | 1 | 49.88 | 49.88 |
| %0.03 | % | Costes indirectos | 3 % | 49.88 | 1.50 |
|  |  | Total |  |  | 51.38 |

**D32IN.DB0045** ud Taquilla metálica de 1800x300x500 mm, p/4 obreros (08/09/2010)
3 ud × 46.61 = 139.83
Taquilla metálica de dimensiones 1800x300x500 mm, para 4 obreros (amortizable en 4 usos), incluos instalación y retirada al finalizar la obra.

| Código | Ud | Descripción | Rendimiento | Precio | Importe |
|---|---|---|---|---|---|
| E38IN.DB0045 | ud | Taquilla metál. 1,8x0,3x0,5 mm, p/4 obreros (material; 08/09/2010) | 0.25 | 181 | 45.25 |
| %0.03 | % | Costes indirectos | 3 % | 45.25 | 1.36 |
|  |  | Total |  |  | 46.61 |

**D32IN.F0025** h Hora de peón, p/conservación y limpieza de inst. personal (05/05/2015)
112 h × 13.92 = 1559.04
Hora de peón, para conservación y limpieza de instalaciones de personal. Se justificará con partes de trabajo, con un máximo de 2 horas por semana y plazo de adjudicación.

| Código | Ud | Descripción | Rendimiento | Precio | Importe |
|---|---|---|---|---|---|
| M01A0030 | h | Peón | 1 | 13.51 | 13.51 |
| %0.03 | % | Costes indirectos | 3 % | 13.51 | 0.41 |
|  |  | Total |  |  | 13.92 |

### SS.-5 FORMACIÓN Y VIGILANCIA (22/08/2012)
Importe: 1140

**D32G0010** ud. Formación personal de seguridad (22/08/2012)
2 ud. × 210 = 420.00
Formación del personal de la obra en materia de seguridad y salud en el trabajo, por parte de técnico en prevención de riesgos laborales, con exposición de los riesgos específicos de esta obra y las medidas a tomar para evitarlos, duración mínima de 1 hora y asistencia obligatoria de todos los trabajadores. Se justificará mediante parte de asistencia suscrito por todos los presentes.

**D32G0020** ud. Reunión mensual Comité Seguridad (22/08/2012)
12 ud. × 60 = 720.00

### SS.-6 MEDICINA PREVENTIVA (22/08/2012)
Importe: 500

**D32H0010** ud. Reconocimiento médico obligatorio (22/08/2012)
20 ud. × 25 = 500.00

## Precios auxiliares

**A03A0030** m³ Hormigón en masa de fck= 15 N/mm² (material; 03/07/2012)
Precio: 92.02
Hormigón en masa de fck= 15 N/mm², árido machaqueo 16 mm máx., confeccionado con hormigonera.

| Código | Ud | Descripción | Rendimiento | Precio | Importe |
|---|---|---|---|---|---|
| M01A0030 | h | Peón | 2 | 13.51 | 27.02 |
| E01BA0040 | t | Cemento portland, CEM II/B-P 32,5 R, granel (material; 03/07/2012) | 0.27 | 130 | 35.10 |
| E01CA0010 | t | Arena seca (material) | 0.62 | 17.8 | 11.04 |
| E01CB0070 | t | Arido machaqueo 4-16 mm (material) | 1.25 | 13 | 16.25 |
| E01E0010 | m³ | Agua | 0.2 | 1.84 | 0.37 |
| QAD0010 | h | Hormigonera portátil 250 l (maquinaria) | 0.5 | 4.48 | 2.24 |
|  |  | Total |  |  | 92.02 |

**A04A0020** kg Acero corrugado B 500 S, elaborado y colocado. (material)
Precio: 1.36
Acero corrugado B 500 S, elaborado y colocado, con parte proporcional de despuntes.

| Código | Ud | Descripción | Rendimiento | Precio | Importe |
|---|---|---|---|---|---|
| M01A0010 | h | Oficial primera | 0.02 | 14.31 | 0.29 |
| M01A0030 | h | Peón | 0.02 | 13.51 | 0.27 |
| E01AA0020 | kg | Acero corrugado B 500 S (precio medio) (material) | 1.05 | 0.74 | 0.78 |
| E09A0010 | kg | Alambre de atar de 1,2 mm (material) | 0.02 | 0.98 | 0.02 |
|  |  | Total |  |  | 1.36 |

**A05AA0020** m² Encofrado y desencofrado de zapatas. (material)
Precio: 19.81
Encofrado y desencofrado de zapatas. (8 puestas).

| Código | Ud | Descripción | Rendimiento | Precio | Importe |
|---|---|---|---|---|---|
| M01A0010 | h | Oficial primera | 0.665 | 14.31 | 9.52 |
| M01A0030 | h | Peón | 0.665 | 13.51 | 8.98 |
| E01IB0010 | m³ | Madera pino gallego en tablas 25 mm | 0.003 | 323.05 | 0.97 |
| E01IA0110 | m³ | Madera pino gallego (material) | 0.001 | 324.5 | 0.32 |
| E01MA0020 | kg | Clavos 2" (material) | 0.02 | 1.16 | 0.02 |
|  |  | Total |  |  | 19.81 |

**A05AB0020** m² Encofrado y desencof. en muros a una cara y 3.5 m. alt. (material; 11/01/2012)
Precio: 15.95
Encofrado y desencofrado en muros a una cara y 3.5 m. alt.(8 puestas) i/desencofrante.

| Código | Ud | Descripción | Rendimiento | Precio | Importe |
|---|---|---|---|---|---|
| M01A0010 | h | Oficial primera | 0.52 | 14.31 | 7.44 |
| M01A0030 | h | Peón | 0.52 | 13.51 | 7.03 |
| E01IB0010 | m³ | Madera pino gallego en tablas 25 mm | 0.003 | 323.05 | 0.97 |
| E01IA0110 | m³ | Madera pino gallego | 0.001 | 324.5 | 0.32 |
| E01MA0020 | kg | Clavos 2" | 0.02 | 1.16 | 0.02 |
| E01DB0120 | l | Desencofrante concentrado, D 120, Würth (material; 11/01/2012) | 0.02 | 8.27 | 0.17 |
|  |  | Total |  |  | 15.95 |

**A05AF0010** m² Encofrado y desencof. de madera en losas. (material; 22/10/2013)
Precio: 20.57
Encofrado y desencof. de madera en losas. (8 puestas).

| Código | Ud | Descripción | Rendimiento | Precio | Importe |
|---|---|---|---|---|---|
| M01A0010 | h | Oficial primera | 0.64 | 14.31 | 9.16 |
| M01A0030 | h | Peón | 0.64 | 13.51 | 8.65 |
| E31AB0050 | ud | Puntal metál 3 m (50 puestas) (material; 22/10/2013) | 4 | 0.28 | 1.12 |
| E01IB0010 | m³ | Madera pino gallego en tablas 25 mm | 0.003 | 323.05 | 0.97 |
| E01IA0110 | m³ | Madera pino gallego | 0.002 | 324.5 | 0.65 |
| E01MA0020 | kg | Clavos 2" | 0.02 | 1.16 | 0.02 |
|  |  | Total |  |  | 20.57 |

**A05AD0020** m² Encofrado y desencofrado pilares circulares para dejar visto. (material; 11/01/2012)
Precio: 32.33
Encofrado y desencofrado pilares circulares para dejar visto i/desencofrante.

| Código | Ud | Descripción | Rendimiento | Precio | Importe |
|---|---|---|---|---|---|
| M01A0010 | h | Oficial primera | 0.76 | 14.31 | 10.88 |
| M01A0030 | h | Peón | 0.76 | 13.51 | 10.27 |
| E01IB0010 | m³ | Madera pino gallego en tablas 25 mm | 0.03 | 323.05 | 9.69 |
| E01IA0110 | m³ | Madera pino gallego | 0.004 | 324.5 | 1.30 |
| E01MA0020 | kg | Clavos 2" | 0.02 | 1.16 | 0.02 |
| E01DB0120 | l | Desencofrante concentrado, D 120, Würth | 0.02 | 8.27 | 0.17 |
|  |  | Total |  |  | 32.33 |

**A02A0120** m³ Mortero industrial M 2,5 (material; 28/04/2010)
Precio: 171.1
Mortero industrial seco M 2,5 (UNE-EN 998-2), confeccionado con hormigonera, s/RC-08.

| Código | Ud | Descripción | Rendimiento | Precio | Importe |
|---|---|---|---|---|---|
| M01A0030 | h | Peón | 2.4 | 13.51 | 32.42 |
| E01FG0090 | kg | Mortero seco M 2,5 p/albañilería (material; 28/04/2010) | 1700 | 0.08 | 136.00 |
| E01E0010 | m³ | Agua | 0.24 | 1.84 | 0.44 |
| QAD0010 | h | Hormigonera portátil 250 l | 0.5 | 4.48 | 2.24 |
|  |  | Total |  |  | 171.1 |

**A04A0010** kg Acero corrugado B 400 S, elaborado y colocado. (material)
Precio: 1.35
Acero corrugado B 400 S, elaborado y colocado, con parte proporcional de despuntes.

| Código | Ud | Descripción | Rendimiento | Precio | Importe |
|---|---|---|---|---|---|
| M01A0010 | h | Oficial primera | 0.02 | 14.31 | 0.29 |
| M01A0030 | h | Peón | 0.02 | 13.51 | 0.27 |
| E01AA0010 | kg | Acero corrugado B 400 S (precio medio) (material) | 1.05 | 0.73 | 0.77 |
| E09A0010 | kg | Alambre de atar de 1,2 mm | 0.02 | 0.98 | 0.02 |
|  |  | Total |  |  | 1.35 |

**A02A0040** m³ Mortero 1:6 de cemento (material; 03/07/2012)
Precio: 96.99
Mortero 1:6 de cemento y arena, M 5, confeccionado con hormigonera, s/RC-08.

| Código | Ud | Descripción | Rendimiento | Precio | Importe |
|---|---|---|---|---|---|
| M01A0030 | h | Peón | 2.4 | 13.51 | 32.42 |
| E01BA0040 | t | Cemento portland, CEM II/B-P 32,5 R, granel | 0.25 | 130 | 32.50 |
| E01CA0020 | m³ | Arena seca (material) | 1.1 | 26.7 | 29.37 |
| E01E0010 | m³ | Agua | 0.25 | 1.84 | 0.46 |
| QAD0010 | h | Hormigonera portátil 250 l | 0.5 | 4.48 | 2.24 |
|  |  | Total |  |  | 96.99 |

**A03A0080** m³ Hormigón en masa HM-25/P/16/I (material)
Precio: 108.98
Hormigón en masa HM-25/P/16/I, confeccionado hormigonera.

| Código | Ud | Descripción | Rendimiento | Precio | Importe |
|---|---|---|---|---|---|
| M01A0030 | h | Peón | 2 | 13.51 | 27.02 |
| E01BA0070 | t | Cemento portland, CEM II/A-P 42,5 R, granel (material) | 0.333 | 150 | 49.95 |
| E01CA0010 | t | Arena seca | 1.261 | 17.8 | 22.45 |
| E01CB0070 | t | Arido machaqueo 4-16 mm | 0.532 | 13 | 6.92 |
| E01E0010 | m³ | Agua | 0.216 | 1.84 | 0.40 |
| QAD0010 | h | Hormigonera portátil 250 l | 0.5 | 4.48 | 2.24 |
|  |  | Total |  |  | 108.98 |

**A05AA0010** m² Encofrado y desencof. en zunchos y pilaretes. (material)
Precio: 12.43
Encofrado y desencof. en zunchos y pilaretes albañilería.

| Código | Ud | Descripción | Rendimiento | Precio | Importe |
|---|---|---|---|---|---|
| M01A0010 | h | Oficial primera | 0.4 | 14.31 | 5.72 |
| M01A0030 | h | Peón | 0.4 | 13.51 | 5.40 |
| E01IB0010 | m³ | Madera pino gallego en tablas 25 mm | 0.003 | 323.05 | 0.97 |
| E01IA0110 | m³ | Madera pino gallego | 0.001 | 324.5 | 0.32 |
| E01MA0020 | kg | Clavos 2" | 0.02 | 1.16 | 0.02 |
|  |  | Total |  |  | 12.43 |

**A05AG0040** m² Encofrado y desencofrado dinteles (material; 11/01/2012)
Precio: 16.42

| Código | Ud | Descripción | Rendimiento | Precio | Importe |
|---|---|---|---|---|---|
| M01A0010 | h | Oficial primera | 0.55 | 14.31 | 7.87 |
| M01A0030 | h | Peón | 0.55 | 13.51 | 7.43 |
| E31AB0050 | ud | Puntal metál 3 m (50 puestas) | 1 | 0.28 | 0.28 |
| E01IB0010 | m³ | Madera pino gallego en tablas 25 mm | 0.002 | 323.05 | 0.65 |
| E01MA0020 | kg | Clavos 2" | 0.02 | 1.16 | 0.02 |
| E01DB0120 | l | Desencofrante concentrado, D 120, Würth | 0.02 | 8.27 | 0.17 |
|  |  | Total |  |  | 16.42 |

**A02E0100** m³ Mortero aislante poliestireno (material; 03/07/2012)
Precio: 162.03
Mortero aislante fabricado con perlas de poliestireno y cemento, confeccionado con hormigo nera, s/RC-08.

| Código | Ud | Descripción | Rendimiento | Precio | Importe |
|---|---|---|---|---|---|
| M01A0030 | h | Peón | 1 | 13.51 | 13.51 |
| E01BA0040 | t | Cemento portland, CEM II/B-P 32,5 R, granel | 0.2 | 130 | 26.00 |
| E01CE0030 | kg | Perla pequeña poliest exp (20 kg/m³) (material; 27/10/2016) | 20 | 5.96 | 119.20 |
| E01E0010 | m³ | Agua | 0.1 | 1.84 | 0.18 |
| QAD0010 | h | Hormigonera portátil 250 l | 0.7 | 4.48 | 3.14 |
|  |  | Total |  |  | 162.03 |

**A02A0130** m³ Mortero industrial GP CS III W2 (material)
Precio: 413.32
Mortero industrial seco GP CS III W2 (UNE-EN 998-1), confeccionado con hormigonera, s/RC-08.

| Código | Ud | Descripción | Rendimiento | Precio | Importe |
|---|---|---|---|---|---|
| M01A0030 | h | Peón | 2.4 | 13.51 | 32.42 |
| E01FG0030 | kg | Mortero seco CR CS IV W2, p/enfoscados, MORCEMSEC CAPA GRUESA (material) | 1800 | 0.21 | 378.00 |
| E01E0010 | m³ | Agua | 0.36 | 1.84 | 0.66 |
| QAD0010 | h | Hormigonera portátil 250 l | 0.5 | 4.48 | 2.24 |
|  |  | Total |  |  | 413.32 |

**A02A0100** m³ Mortero industrial M 10 / GP CS IV W1 (material)
Precio: 163.14
Mortero industrial seco M 10 (UNE-EN 998-2) / GP CS IV W1 (UNE-EN 998-1), confeccionado con hormigonera, s/RC-08.

| Código | Ud | Descripción | Rendimiento | Precio | Importe |
|---|---|---|---|---|---|
| M01A0030 | h | Peón | 2.4 | 13.51 | 32.42 |
| E01FG0070 | kg | Mortero seco M 10/GP CS IV W1, p/enfosc. capa gruesa y coloc. bl (material) | 1600 | 0.08 | 128.00 |
| E01E0010 | m³ | Agua | 0.26 | 1.84 | 0.48 |
| QAD0010 | h | Hormigonera portátil 250 l | 0.5 | 4.48 | 2.24 |
|  |  | Total |  |  | 163.14 |

**A02A0110** m³ Mortero industrial M 5/GP CS III W1 (material)
Precio: 147.18
Mortero industrial seco M 5 (UNE-EN 998-2) / GP CS III W1 (UNE-EN 998-1), confeccionado con hormigonera, s/RC-08.

| Código | Ud | Descripción | Rendimiento | Precio | Importe |
|---|---|---|---|---|---|
| M01A0030 | h | Peón | 2.4 | 13.51 | 32.42 |
| E01FG0080 | kg | Mortero seco M 5/GP CS III W1, p/enfosc. capa fina y coloc. bloq (material) | 1400 | 0.08 | 112.00 |
| E01E0010 | m³ | Agua | 0.28 | 1.84 | 0.52 |
| QAD0010 | h | Hormigonera portátil 250 l | 0.5 | 4.48 | 2.24 |
|  |  | Total |  |  | 147.18 |

**A02E0080** m³ Mortero 1:3:7 de cemento, arena y picón. (material; 03/07/2012)
Precio: 84.98
Mortero 1:3:7 de cemento arena y picón, confeccionado con hormigonera, s/RC-08.

| Código | Ud | Descripción | Rendimiento | Precio | Importe |
|---|---|---|---|---|---|
| M01A0030 | h | Peón | 2.4 | 13.51 | 32.42 |
| E01BA0040 | t | Cemento portland, CEM II/B-P 32,5 R, granel | 0.2 | 130 | 26.00 |
| E01CA0020 | m³ | Arena seca | 0.25 | 26.7 | 6.68 |
| E01CD0010 | m³ | Picón fino avitolado/cribado (p/atezados...) (material) | 1.1 | 15.6 | 17.16 |
| E01E0010 | m³ | Agua | 0.26 | 1.84 | 0.48 |
| QAD0010 | h | Hormigonera portátil 250 l | 0.5 | 4.48 | 2.24 |
|  |  | Total |  |  | 84.98 |

**A03B0010** m³ Hormigón aligerado de cemento y picón. (material; 03/07/2012)
Precio: 67.17
Hormigón aligerado de cemento y picón, con 115 kg de cemento, confeccionado con hormigonera.

| Código | Ud | Descripción | Rendimiento | Precio | Importe |
|---|---|---|---|---|---|
| M01A0030 | h | Peón | 2 | 13.51 | 27.02 |
| E01BA0040 | t | Cemento portland, CEM II/B-P 32,5 R, granel | 0.115 | 130 | 14.95 |
| E01CD0010 | m³ | Picón fino avitolado/cribado (p/atezados...) | 0.94 | 15.6 | 14.66 |
| E01CA0020 | m³ | Arena seca | 0.3 | 26.7 | 8.01 |
| E01E0010 | m³ | Agua | 0.16 | 1.84 | 0.29 |
| QAD0010 | h | Hormigonera portátil 250 l | 0.5 | 4.48 | 2.24 |
|  |  | Total |  |  | 67.17 |

**A02A0030** m³ Mortero 1:5 de cemento (material; 03/07/2012)
Precio: 103.49
Mortero 1:5 de cemento y arena, M-7,5, confeccionado con hormigonera, s/RC-08
.

| Código | Ud | Descripción | Rendimiento | Precio | Importe |
|---|---|---|---|---|---|
| M01A0030 | h | Peón | 2.4 | 13.51 | 32.42 |
| E01BA0040 | t | Cemento portland, CEM II/B-P 32,5 R, granel | 0.3 | 130 | 39.00 |
| E01CA0020 | m³ | Arena seca | 1.1 | 26.7 | 29.37 |
| E01E0010 | m³ | Agua | 0.25 | 1.84 | 0.46 |
| QAD0010 | h | Hormigonera portátil 250 l | 0.5 | 4.48 | 2.24 |
|  |  | Total |  |  | 103.49 |

**A02A0010** m³ Mortero 1:3 de cemento (material; 03/07/2012)
Precio: 118.51
Mortero 1:3 de cemento y arena, M 15, confeccionado con hormigonera, s/RC-08.

| Código | Ud | Descripción | Rendimiento | Precio | Importe |
|---|---|---|---|---|---|
| M01A0030 | h | Peón | 2.4 | 13.51 | 32.42 |
| E01BA0040 | t | Cemento portland, CEM II/B-P 32,5 R, granel | 0.44 | 130 | 57.20 |
| E01CA0020 | m³ | Arena seca | 0.98 | 26.7 | 26.17 |
| E01E0010 | m³ | Agua | 0.26 | 1.84 | 0.48 |
| QAD0010 | h | Hormigonera portátil 250 l | 0.5 | 4.48 | 2.24 |
|  |  | Total |  |  | 118.51 |

**A08A0010** m² Pulido y abrillantado granito artificial. (material)
Precio: 6.09
Pulido y abrillantado pavimento granito artificial.

| Código | Ud | Descripción | Rendimiento | Precio | Importe |
|---|---|---|---|---|---|
| M01A0010 | h | Oficial primera | 0.2 | 14.31 | 2.86 |
| M01A0030 | h | Peón | 0.2 | 13.51 | 2.70 |
| QBG0010 | h | Máquina pulidora pavimentos (maquinaria) | 0.08 | 6.64 | 0.53 |
|  |  | Total |  |  | 6.09 |

**A07A0010** m² Enfoscado maestreado raspado, para base de alicatados (material; 03/07/2012)
Precio: 11.11
Enfoscado de preparación de soportes, para recibir alicatados, en paramentos verticales, con mortero 1:5 de cemento y arena.

| Código | Ud | Descripción | Rendimiento | Precio | Importe |
|---|---|---|---|---|---|
| M01A0010 | h | Oficial primera | 0.3 | 14.31 | 4.29 |
| M01A0030 | h | Peón | 0.3 | 13.51 | 4.05 |
| A02A0030 | m³ | Mortero 1:5 de cemento | 0.02 | 103.49 | 2.07 |
| E37KB0030 | m² | Malla fibra vidrio impregnada PVC, 10x10 mm (precio medio) | 0.07 | 3.03 | 0.21 |
| E31CD0030 | ud | Andamio para interiores verticales. | 0.001 | 27.05 | 0.03 |
| E01E0010 | m³ | Agua | 0.25 | 1.84 | 0.46 |
|  |  | Total |  |  | 11.11 |

**A05AG0010** m² Confección y amortización encofrado de madera para peldañeado. (material)
Precio: 2.91
Confección y amortización de encofrado de madera para peldañeado.

| Código | Ud | Descripción | Rendimiento | Precio | Importe |
|---|---|---|---|---|---|
| M01A0010 | h | Oficial primera | 0.032 | 14.31 | 0.46 |
| M01A0030 | h | Peón | 0.06 | 13.51 | 0.81 |
| E01IB0010 | m³ | Madera pino gallego en tablas 25 mm | 0.003 | 323.05 | 0.97 |
| E01IA0110 | m³ | Madera pino gallego | 0.002 | 324.5 | 0.65 |
| E01MA0020 | kg | Clavos 2" | 0.02 | 1.16 | 0.02 |
|  |  | Total |  |  | 2.91 |

## Recursos

**EMJIP2.01.05** Ml Corte con disco de diamante e=40cm
Corte en paramentos verticales

**E31CD0030** ud Andamio para interiores verticales
Andamio (de borriquetas) para interior para superficies verticales.

**QAA0020** h Retroexcavadora 72 kW
Retroexcavadora sobre ruedas, 72 kW, peso en orden de trabajo 8140 kg

**E01HCB0040** m³ Horm prep HA-25/B/20/IIa
Hormigón preparado HA-25/B/20/IIa

**E01DF0060** kg Aditivo hidrofugante, Würth
Aditivo líquido, para fabricación de hormigón y mortero, impermeable al agua, dosificación entre 0,5% y 2% peso del cemento, Würth.

**E13DA0040** ud Separ. plást. arm. horiz. D=12-20 r 40 mm
Separador plástico arm. horizontal, D=12-20, recub. 40 mm

**E13DA0110** ud Separ plást arm vert r 35 mm D acero 10-20
Separador plástico arm. vertical, r 35 mm, D acero 10-20.

**E01HCA0010** m³ Horm prep HM-20/B/20/I
Hormigón preparado HM-20/B/20/I

**E01ACAK0010** kg Acero perfil laminado HEB, UPN, IPE
Acero perfiles laminados en caliente: HEB, UPN, IPE...(precio medio), acero S 275 JR, UNE-EN 10025.

**E09F0020** ud p.p. pequeño material (electrodos, discos)
p.p. pequeño material (electrodos, discos ..)

**E01TA.ACAJ015** ud Placa de anclaje 300x160x20 mm s/detalle para HEB-120
Chapa de acero laminado en caliente, 300x300x20 mm, para placa de cimentación, acero S 275 JR, UNE-EN 10025.

**E01FD0010** kg Mortero cementoso monocomp, retracción compensada, SIKAGROUT-218
Mortero cementoso monocomponente, de retracción compensada, para anclajes y rellenos, capas gruesas, en bancadas de maquinas, anclajes armaduras ... consumo 2,02 kg producto y 0,28 kg agua por m² y mm espesor, con marcado CE s/EN 1504-6, SIKAGROUT-218

**E13DA0150** ud Separ hormigón r 40-50 mm uso universal
Separador de hormigón, r 40-50 mm, de uso universal.

**E01GA0030** kg Adhesivo a base de resinas epoxi, SIKADUR-32 FIX
Adhesivo 2 componentes, a base de resinas epoxi sin disolventes, reforzadas con polisulfuros, para unión de hormigones endurecidos con frescos... consumo aprox. 0,3-0,5 kg/m², con marcado CE s/UNE-EN 1504-4, SIKADUR-32 FIX

**E01HCC0060** m³ Horm prep HA-30/B/20/IIIa
Hormigón preparado HA-30/B/20/IIIa

**E01DC0010** kg Superplastificante p/obtener hormigones muy fluidos, SIKAMENT 20
Aditivo superplastificante p/obtener hormigones muy fluidos, incluso en tiempo caluroso y cuando existen dificultades para su colocación, exento de cloruros, consumo 1 a 1,5 % del peso de cemento, con marcado CE s/UNE-EN 934-2, SIKAMENT 200R.

**E10AB0010** ud Bloque de hormigón de áridos de picón 25x25x50 cm, CE cat. I
Bloque de hormigón de áridos de picón 25x25x50 cm, con marcado CE, categoría I s/UNE-EN 771-3, p=1300-2000 kg/m³, conductividad térmica 0,7 W/mk, Cp=800 J/kg.K, µ=10.

**E10AB0020** ud Bloque de hormigón de áridos de picón 20x25x50 cm, CE cat. I
Bloque de hormigón de áridos de picón 20x25x50 cm, con marcado CE, categoría I s/UNE-EN 771-3, p=1300-2000 kg/m³, conductividad térmica 0,7 W/mk, Cp=800 J/kg.K, µ=10.

**E10AB0030** ud Bloque de hormigón de áridos de picón 15x25x50 cm, CE cat. I
Bloque de hormigón de áridos de picón 15x25x50 cm, con marcado CE, categoría I s/UNE-EN 771-3, p=1300-2000 kg/m³, conductividad térmica 0,7 W/mk, Cp=800 J/kg.K, µ=10.

**E10AB0050** ud Bloque de hormigón de áridos de picón 9x25x50 cm, CE cat. I
Bloque de hormigón de áridos de picón 9x25x50 cm, con marcado CE, categoría I s/UNE-EN 771-3, p=1300-2000 kg/m³, conductividad térmica 0,7 W/mk, Cp=800 J/kg.K, µ=10.

**E13DA0030** ud Separ. plást. arm. horiz. D=0-30 r 30 mm
Separador plástico armadura horizontal, D=0-30 tipo mesa, recub. 30 mm.

**E10IFC0010** m² Trasdosado autop fibra-yeso, 3WS01, 62,5/50 (12,5+50 mm) c/lana
Trasdosado autoportante fibra-yeso, 3WS01, 62,5/50 (12,5+50 mm) c/lana mineral, FERMACELL

**E02AB0320** m² Plancha poliest extruíd mod. XPS SL e=50 mm p/aislam. cub. inver
Plancha de poliestireno extruído modelo XPS SL de Topox-EFYOS, UNE-EN 13164, e=50 mm, conductividad térmica 0,034 W/mK, resistencia térmica 1,50 m²K/W, resist. a compresión 300 kPa, reacción al fuego Clase E, con marcado CE, p/aislamiento de cubiertas invertidas.

**E18HB0360** m² Geotextil (200 g/m²), DANOFELT PY 200, DANOSA
Geotextil no tejido formado por fibras de poliéster, 200 g/m², con marcado CE, DANOFELT PY 200, DANOSA

**E18LA0090** kg Emulsión bituminosa no iónica tipo ED, LASUR
Emulsión bituminosa no iónica tipo ED s/ UNE 104231, p/imprimación, EMULSIÓN LASUR de Aplive

**E18IA.AC0110** m² Lám betún LBM-40/G-FV (SBS), gris, GLASDAN 40/GP ERF ELAST, DANO
Lámina de betún modificado con elastómero (SBS), masa nominal 4 kg/m², acabada en la cara exterior con gránulos minerales gris, con armadura de fieltro de fibra de vidrio, LBM-40/G-FV(SBS), UNE-EN 13707, con marcado CE, GLASDAN 40/GP ERF ELAST, DANOSA

**E18IA.AA0250** m² Lám betún LBM-40-FP (SBS), ESTERDAN 40 P ELAST, DANOSA
Lámina de betún modificado con elastómero (SBS), masa nominal 4 kg/m², fieltro de poliéster no tejido, LBM-40-FP (SBS), UNE-EN 13707, reacción al fuego Clase E, con marcado CE, ESTERDAN 40 P ELAST, DANOSA

**E18IA.AA0240** m² Lám betún LBM-30-FP (SBS), ESTERDAN 30 P ELAST, DANOSA
Lámina de betún modificado con elastómero (SBS), masa nominal 3 kg/m², fieltro de poliéster no tejido, LBM-30-FP (SBS), UNE-EN 13707, reacción al fuego Clase E, con marcado CE, ESTERDAN 30 P ELAST, DANOSA

**E18IA.LE0035** m Perfil galvanizado para lámina imperm. i/sellado
Perfil metálico galvanizado, para lámina PVC, i/sellado con masilla

**E33EAAC0030** m² Baldosa gres prens esmalt, BIIa, clase 3, 25x25 cm, Nervion, Cod
Baldosa de gres prensado esmaltado, grupo BIIa, UNE-EN-14411, absorción de agua 3%<E<=6%, clase 3, de 25x25 cm, con marcado CE, Nervion, Codicer

**E01IA.FA0415** kg Adhesivo cementoso C 2TE S1, p/rev y pav int/ext, Ardex X7G Plus
Adhesivo cementoso C 2TE S1, (UNE-EN 12004), en capa fina para colocación de pavimentos y revestimientos interiores/exteriores, adherencia mejorada, desliz. reducido, tiempo abierto ampliado y deformable, con marcado CE, Ardex X7G Plus

**E01IA.FB0135** kg Mortero flexible para junta 1-6mm, Ardex FG Flex
Mortero para sellar juntas de 1 a 6 mm de azulejos y baldosas de cerámica, vidrio y piedra natural (no sensible a la humedad), tanto interiores como exteriores, con propiedades hidrófugas, flexible y adherencia total de los flancos, especialmente apropiado para zonas húmedas y mojadas, Ardex FG Flex

**E11GBA0010** m² Panel sandw galv y prelac p/cubiert c/aislam e=30mm
Panel sandwich galv y prelacado p/cubiertas con aislam. espuma poliur. e=30 mm

**E10HAA0010** ud Albardilla hormigon arm gris U 100x32x7 cm
Albardilla hormigon armado gris en U 100x32x7 cm (ancho int. 25 cm)

**E18KA0050** kg Mortero impermeabilizante, MORCEM DRY R
Mortero especialmente aditivado monocomponente para la ejecución de revestimientos estancos, a base de cemento de altas resistencias, áridos selecionados, aditivos especiales y resisnas, con certificado de potabilidad del agua, MORCEM DRY R, Grupopuma

**E01FA0140** kg Adhesivo cementoso C 2TE S1, gris, p/rev y pav int/ext, PEGOLAND
Adhesivo cementoso C 2TE S1 (UNE-EN 12004), para la colocación de aplacados y pavimentos, int/ext, especial para fachadas (4 kg/m²), gris, adherencia mejorada, desliz. reducido, tiempo abierto ampliado y deformable, con marcado CE, PEGOLAND FLEX, Grupopuma.

**E01FB0090** kg Mortero de rejuntado cementoso mejorado, CG 2, color, juntas 2-1
Mortero de rejuntado cementoso CG 2 (UNE-EN 13888), coloreado p/relleno de juntas de 2 a 15 mm, en interior y exterior, MORCEMCOLOR JUNTA UNIVERSAL, Grupopuma.

**E09CA0050** m² Chapa acero galvaniz 1 mm
Chapa acero galvaniz. 1 mm

**E37KB0030** m² Malla fibra vidrio impregnada PVC, 10x10 mm (precio medio)
Malla de fibra de vidrio impregnada de PVC, luz malla 10x10 mm, p/refuerzos de morteros en general (precio medio)

**E28CA0250** m Tub. PVC-U aguas resid. clase B D 110 mm, Terrain
Tubería PVC-U aguas residuales DN(exterior) 110 mm e=3,2 mm, UNE EN 1329-1, clase B, Terrain

**E01BC0110** kg Yeso p/proyectar, tipo B1, YPM-90 de YECASA
Yeso de construcción para proyectar, tipo B1, UNE EN 13279-1, con marcado CE, ensacado, YPM-90 de YECASA

**E01BC0125** kg Yeso de terminación, tipo B1, Yecafino de YECASA
Yeso construcción de terminación, tipo B1, UNE 13279-1, con marcado CE, ensacado, Yecafino de YECASA

**E31CD0020** ud Andamio para interiores horizontales
Andamio (de borriquetas) para interior para superficies horizontales.

**E14TA.C0345** m² Falso techo regist visto lana de roca, EKLA ROCKFON
Falso techo registrable visto de lana de roca placas 595x595x20 mm, reacción al fuego A1 y estructura portante T15 / T24, modulo de 600x600 mm canto A15, EKLA, ROCKFON

**E14AA0060** m² Falso techo continuo Knauf tipo D 113 colocado
Falso techo continuo Knauf tipo D 113, Instalado.

**E01AB0010** m² Malla electros. cuadrícula 15x15 cm, ø 5-5 mm
Malla electrosoldada ME 15x15 ø 5-5 B 500 T 6x2,20, UNE 36092

**E33TA.EBAA325** m² Gres porcel, clase 1, 80x80 cm, Microcemento gris, Porcelanosa
Baldosa de gres porcelánico prensado, grupo BIa, UNE-EN-14411, absorción de agua E <=0,5%, clase 1, de 44,3x44,3 cm, con marcado CE, Ston-Ker, Rectificado, Porcelanosa

**E33TA.EBC0245** ud Rodapié gres porcel, 10x44 cm, Microcemento gris, Porcelanosa
Rodapié gres porcelánico prensado de 10x44 cm, Venis-Porcelanosa

**E18JA0080** ud Masilla de silicona, fungicida p/sellado de sanitarios, SIKA San
Masilla de silicona, fungicida p/sellado de sanitarios y zonas donde se requieran resistencias a la formación de moho, (cartucho 300 cm³), SIKA Sanisil

**E01HCB0010** m³ Horm prep HM-25/B/20/I
Hormigón preparado HM-25/B/20/I

**E13CA0010** ud Fibra PP (600 g) p/mortero y hormigón, Fiberflex, Würth
Fibra de polipropileno (PP), envase 600 g, para mortero y hormigón, Fiberflex, Würth

**E33MD0020** kg Mortero decorativo para pavimentos, PAVILAND IMPRESO
Mortero decorativo para pavimentos a base de cemento pórtland, áridos selecionados, pigmentos y aditivos de gran pureza, color gama PAVILAND IMPRESO, Grupopuma.

**E01FH0030** kg Mortero desmoldeante, PAVILAND DESMOLDEANTE
Mortero desmoldeante para sistemas de revestimientos decorativos para pavimentos, PAVILAND DESMOLDEANTE, Grupopuma

**E18JA0330** l Resina de sellado, PAVILAND A-10
Resina de sellado para terminación de revestimientos de pavimentos decorativos en base acuosa, PAVILAND A-10, Grupopuma

**E34TA.AB0165** m Peld horm visto arm. 100x35x18 cm huella y contrah
Peldaño Piedra de Arucas huella 33x2 cm y contrahuella 15/14x2 cm al corte

**E18JA0305** l Masilla poliuretano, PUMALASTIC-PU
Masilla monocomponente en base poliuretano para sellar y pegar, de 600 ml, PUMALASTIC-PU, Grupopuma

**E03TA.JA01500** ud Urinario porcel ROCA Mural i/rociador, sifón, manguito, tapón
Urinario mural de porcelana, Arq, de 31x29x52,5 cm con rociador integral, cobertores laterales y sifón incorporado, dotado de manguito de alimentación, tapón de limpieza, GALA

**E15HB0010** ud Grifo urinario temp 1/2", Presto 12-A, i/enlace
Grifo urinario temporizado 1/2", Presto 12-A, entrada trasera i/tubo de enlace

**E15AE0020** ud Grifo lavabo c/temporiz Presto 605
Grifo lavabo con temporizador Presto 605

**E03AJ0200** ud Lavabo porcelana p/PMR, ergonómico, de 65 cm, i/sop hidráulico,
Lavabo de porcelana vitrificada blanca, p/personas con movilidad reducida, ergonómico, de 65 cm, i/soporte hidráulico manual con palanca acero inox., ref. X084-3/X084-4, CAPIMORA

**E15IA0200** ud Grifería mezcladora gerontológica lavabo, CAPIMORA
Grifería mezcladora gerontológica lavabo, maneta medical, ref. GE61221456, CAPIMORA

**E03RF0010** ud Asid inod p/PMR acero inox D 30x1,5 mm fij suelo-pared 75x70 cm
Asidero inodoro p/personas con movilidad reducida, acero inox AISI304 electropul D 30x1,5 mm fij suelo-pared 75x70 cm, s/UNE EN 12182, Inda

**E03RF0080** ud Asid abat inod p/PMR c/portarr acero inox. D 30x1,5 mm 700 mm In
Asidero p/inodoro abatible "U" c/portarrollos p/personas con movilidad reducida, acero inox. AISI304 electropul D 30x1,5 mm 700 mm, s/UNE EN 12182, Inda

**E10TA.K0010** m Encimera de Trespa, s/detalle
Placa de resinas termoendurecibles para fachada ventilada Trespa Meteon FR, de 8 mm de espesor de placa, de colores UNICOLOR LISO, textura satinada Satin, tipo FR con reaccion al fuego B-s2,d0, colocada mediante el sistema TS700 de fijación vista con remaches sobre una subestructura de aluminio, incluso p/p de perfiles verticales T 110/52 y L 50/42 de aluminio, escuadras de aluminio, remaches de aluminio o acero termolacado y p/p fijación.

**E03RL0020** ud Secadora manos al lacado sensor electr Mediclinics
Secadora de manos aire caliente aluminio lacado, sensor electrónico Mediclinics Senior

**E03RI0020** ud Dispens papel higién rollos 250/300 m metál Mediclinics
Dispensador papel higiénico rollos 250/300 m. metálico, acab. epoxi bl. i/cierre Mediclinics

**E03TA.RH1500** ud Dosificador jabón universal 1,1 L
Dosificador jabón 1,1 l, ABS, Mediclinic

**E03IA.RD0155** ud Percha Roca Hotels, ref. 815491001
Percha doble de metal, acabado brillo, de 83x44x56mm (longitud x ancho x alto), con tornillos ocultos, ref. 815491001 de Roca, modelo Hotels o equivalente. Colocada.

**E39AD0040** m² Stadip 6 mm (3+3) incoloro
Vidrio laminado de seguridad simple, Stadip 6 mm (3+3) incoloro

**E16ADA0090** ud Bisagra calid media Al 100 mm MN mod 513
Bisagra calid. media de aluminio 100 mm MN mod. 513.

**E35ED0010** l Esmalte acríl ecológ int/ext, Pal-Lac
Esmalte acrílico ecológico para inteior y exterior, brillante o satinado, rendimiento 10-12 m²/l, Pal-Lac, de Palcanarias

**E06TA.CAA0045** ud Puerta baño maciza 82,5cm, revestida melamina
Puerta interior hoja de 0,625 m contrachapada de abebay.

**E16ADA0080** ud Bisagra calid media Al 80 mm MN mod 513
Bisagra calid. media de aluminio 80 mm MN mod. 513

**E16AAA0260** ud Cerrad p baño cal med Wilka 1729/45 juego baño Hoppe 138L300 OLS
Cerrad. p. baño calid media Wilka 1729/45 maniv. escudos Hoppe 138L 300 OLSK F2

**E16AAA0200** ud Cerrad p corred 1ª calid Wilka 1151 MP llave y asas Hoppe M581/3
Cerrad. p. corredera 1ª calid Wilka 1151 MP con llave y dos escudos asas Hoppe M581/3020 latón pulido

**E26FBA0080** ud Pta cortaf revers. 1 H, EI2 60 C5, med. nominal 1,00x2,05 m, pre
Puerta cortafuegos reversible, 1 H abatible, EI2 60 C5, medida nominal (hueco obra) 1,00x2,05 m, hueco paso 0,90x2,00 m, prelacada blanca o gris, Andreu mod. Volta

**E10IG0020** m² Cabina sanitaria Inarequip-13/E (Zonas Húmedas), completa
Cabina prefabricada sanitaria Inarequip-13/E (Zonas Húmedas), para aseos, duchas y vestuarios, h=1850+150 mm de pies regulables. Tablero fenólico de 13 mm. Perfilería en aluminio plata mate. Puertas paso estándar 600 mm o discapacitados 900 mm, fijaciones, pequeño material, etc., completa.

**E05TA.BFAD500** m² Carpintería de aluminio en ventanas correderas s/detalle
Vent 2H corredera, aluminio con RPT, anodizado plata acabado grata 1,00x1,00 m, SISTEMA 4200 CORTIZO, completa e instalada

**E05TA.BBAH500** m² Carpintería de aluminio en ventanas abatibles s/detalle
Ventana abatible eje vertical, aluminio con RPT anodizado plata acabado grata 1,00x1,00 m, Sistema COR 60 CORTIZO, completa e instalada

**E05TAEAAF500** m² Puerta peatonal 2H abat alum anod plata acab grata con RPT 2,00x
Puerta peatonal 2H abatible, aluminio con RPT, anodizado plata acabado grata, 2,00x2,10 m, SISTEMA MILLENNIUM PLUS CORTIZO, completa e instalada

**E27IAFED0010** ud Conjunto de barras Antipanico colocado
Barra Antipanico colocada

**E26FE0060** ud Conjunto cierrap. aéreos GEZE TS 5000 ISM y selector cierre, anc
Conjunto cierrap. aéreos GEZE TS 5000 ISM, para puerta cortafuegos 2 hojas, para ancho por hoja hasta 1400 mm, con marcado CE s/UNE-EN 1154, y selector cierre, con marcado CE s/UNE-EN 1158, instalado.

**E10TA.JAAA020** m² Muro cortina aluminio anod, RPT, Schüco FW 50+
Muro cortina estructural formado por perfilería de aluminio anodizado natural, ALUCANSA AL-30

**E01GA0070** ud Adhesivo de alta resist. p/anclajes rápidos, SIKA AnchorFix-3+
Adhesivo tixotrópico de resina de epoxi (cartucho 400 cm³), de 2 componentes, de alta resistencia p/anclajes químicos, consumo aprox. 1,5 kg/l, con marcado CE s/EN 1504-6, SIKA AnchorFix-3+

**E01MBAC0240** ud Varilla roscada inoxidable M10x130 MÁXIMA A4
Varilla de acero inoxidable A4 roscada de M10 de longitud total 130 mm y empotramiento de 90 mm. Límite rotura fuk = 700 N/mm² y límite elástico fyk = 350 N/mm², MÁXIMA A4 de SPIT.

**E24AA0050** m Tub. acero galv. D 1 1/2" (DN 40mm)
Tubería de acero galv. D 1 1/2", DN(exterior) 40mm, UNE 10255

**E01ACAG0030** kg Perfil laminado redondo D 12
Perfil laminado en caliente, redondo liso macizo D 12 mm, acero S 275 JR, UNE-EN 10025.

**E10GA0850** m Vallado metál. galv. + plastif. h=2,51 m, Fortinet, BETAFENCE, i
Vallado metálico galvanizado + plastificado, h=2,51 m, Fortinet, BETAFENCE, inst.

**E35TA.KA0035** l Pintura ecológica, Ecoplast
Pintura ecológica basada en copolímeros acrílicos especiales para interiores y exteriores, blanco, rendimiento 10-12 m²/l, Ecoplast, de Palcanarias

**E35AB0170** l Pintura acrovinílica bl p/int./ext. Palplast bl
Pintura latex-acrovinílica color blanco para interior y exterior, rendimiento 9-12 m²/l, Palplast, de Palcanarias

**E35KF0050** l Revest flexible-impermeable, Palflex
Revestimiento flexible-impermeable basado en copolímeros acrílicos puros reticulables, acabado liso, rendimiento 2-3 m²/l, Palflex, de Palcanarias

**E35EA0110** l Esmalte sintético int/ext brillante, Palverol Esmalte Sintético
Esmalte sintético autonivelante para madera, yeso o metal, brillante, para interior y exteror, rendimiento 10-12 m²/l, Palverol Esmalte Sintético, de Palcanarias

**E23TA.AA0055** ud Asc. eléc 8 pers, 630Kg, 6 paradas, doble emb, Otis GeN2 Comfort
Ascensor eléctrico 8 pers, 630 Kg, 4 paradas (sin cuarto de máquinas), Otis GeN2 Comfort

**E12BC0020** ud Ensayo para hormigón fresco, fabric. en obra, transp. y rotura d
Ensayo para hormigón fresco, comprendiendo: fabricación en obra, transporte y rotura de una serie de 5 probetas de hormigón, incluyendo curado y refrentado de caras, determinación de la consistencia y resistencia a compresión, según EHE-08, UNE-EN 12350-1 y 2 y UNE-EN 12390-2 y 3.

**E12BA0010** ud Ensayo de tracción de barras de acero corrugado
Ensayo de tracción y características geométricas de barras de acero corrugado, según UNE-EN ISO 15630-1, UNE 36068 y UNE 36065.

**E12BA0020** ud Ensayo de doblado-desdoblado a 90º de barras acero corrugado
Ensayo de doblado-desdoblado a 90º, de barras de acero corrugado, según según UNE-EN ISO 15630-1.

**E12BA0030** ud Ensayo de doblado simple a 180º de barras acero corrugado
Ensayo de doblado simple a 180º, de barras de acero corrugado, según según UNE-EN ISO 15630-1.

**E12BA0050** ud Ensayo malla electrosoldada: tracción, doblado y doblado-desdobl
Ensayo mecánico de malla electrosoldada de acero, incluyendo ensayo de tracción, doblado simple y doblado-desdoblado, según UNE 36092 y UNE-EN ISO 15630-2.

**E12A0120** ud Ensayo p/determinación densidad máxima y humedad óptima, Próctor
Ensayo para determinación de la densidad máxima y humedad óptima de compactación por el método de Próctor modificado, según UNE 103501.

**E12A0130** ud Ensayo p/det. densidad "in situ" de un suelo. Método de la arena
Ensayo para determinación de la densidad "in situ" de un suelo por el método de la arena, según UNE 103503.

**E41IN.CA0095** t Tasa gestor aut. valoriz. resid. mez. bitum. asfalto LER 1703
Tasa de gestor autorizado valorización en residuos de mezclas bituminosas, asfaltos sin contenido en alquitrán de hulla, LER 170302.

**E38AA0300** ud Mascarilla desechable FFP1 autofiltrante, Würth
Mascarilla desechable FFP1 autofiltrante básica contra partículas sólidas y líquidas nocivas, con marcado CE, Würth

**E38AA0310** ud Mascarilla FFP2 autofiltrante, Würth
Mascarilla FFP2 autofiltrante, protección contra partículas sólidas y líquidas de mediana toxicidad, con marcado CE, Würth

**E38AA0340** ud Tapones antirruidos, Würth
Tapones antirruidos, valor medio de protección 36dB, Würth

**E38AA0150** ud Auricular protector auditivo, 27 db
Auricular protector auditivo, mod. 9600, Mark 8, EN 351-1, 27 db H7B

**E38AA0170** ud Tapones protectores auditivos c/cordón
Tapones protectores auditivos con cordón Ultrafit, CE (par)

**E38AB0210** ud Guantes nylon/nitrilo rojo, Würth
Guantes nylon/nitrilo rojo, con marcado CE, Würth

**E38AE0120** ud Arnés anticaídas top 5, Würth
Arnés anticaídas top 5, con marcado CE, Würth

**E38BB0030** ud Anclaje metál. barandilla tipo sargento
Anclaje metálico de barandilla tipo sargento.

**E38E0010** ud Botiquín metál. tipo maletín c/contenido
Botiquín metálico tipo maletín preparado para colgar en pared, con contenido.

**E38IN.DB0045** ud Taquilla metál. 1,8x0,3x0,5 mm, p/4 obreros
Taquilla metálica inicial 1800x300x500 mm, para 4 obreros.

**E01AA0010** kg Acero corrugado B 400 S (precio medio)
Acero corrugado B 400 S, UNE 36068 (precio medio)

**E01AA0020** kg Acero corrugado B 500 S (precio medio)
Acero corrugado B 500 S, UNE 36068 (precio medio)

**E01BA0040** t Cemento portland, CEM II/B-P 32,5 R, granel
Cemento portland, CEM II/B-P 32,5 R, UNE-EN 197-1, tipo II/B, con puzolana natural (P), clase de resistencia 32,5 N/mm² y alta resistencia inicial, a granel, con marcado CE.

**E01BA0070** t Cemento portland, CEM II/A-P 42,5 R, granel
Cemento portland, CEM II/A-P 42,5 R, UNE-EN 197-1, tipo II/A, con puzolana natural (P), clase de resistencia 42,5 N/mm² y alta resistencia inicial, a granel, con marcado CE.

**E01CE0030** kg Perla pequeña poliest exp (20 kg/m³)
Perla pequeña poliestireno expandido (20 kg/m³)

**E01DB0120** l Desencofrante concentrado, D 120, Würth
Desencofrante concentrado a base de aceites sintéticos y emulsionantes especiales para diluir con agua, consumo 80-120 m²/l, D 120, Würth

**E01FG0030** kg Mortero seco CR CS IV W2, p/enfoscados, MORCEMSEC CAPA GRUESA
Mortero industrial seco p/revoco coloreado, CR CS IV W2 (UNE-EN 998-1), con marcado CE, blanco impermeable p/enfoscados (18±1 kg/m² para e=1 cm), MORCEMSEC CAPA GRUESA, Grupopuma.

**E01FG0070** kg Mortero seco M 10/GP CS IV W1, p/enfosc. capa gruesa y coloc. bl
Mortero industrial seco M 10 (UNE-EN 998-2) / GP CS IV W1(UNE-EN 998-1) p/uso corriente, conductividad térmica 0,67 W/mK, reacción al fuego Clase A1, con marcado CE, p/enfoscado capa gruesa ó única (1 a 4 cm) y colocación de bloques

**E01FG0080** kg Mortero seco M 5/GP CS III W1, p/enfosc. capa fina y coloc. bloq
Mortero industrial seco M 5 (UNE-EN 998-2) / GP CS III W1 (UNE-EN 998-1) p/uso corriente, conductividad térmica 0,47 W/mK, reacción al fuego Clase A1, con marcado CE, p/enfoscado capa fina hasta 1,5 cm y colocación de bloques

**E01FG0090** kg Mortero seco M 2,5 p/albañilería
Mortero industrial seco M 2,5 (UNE-EN 998-2) p/albañilería, conductividad térmica 0,52-0,65 W/mK, reacción al fuego Clase A1, con marcado CE

**E31AB0050** ud Puntal metál 3 m (50 puestas)
Puntal metálico 3 m (50 puestas).
